# BBN - 12, Leichtflüssigkeitsabscheider
Angebotsaufforderung (GAEB DA XML 3.2, DA83)
Projekt: 10200a_DM_0013
Währung: EUR
Nebenangebote zugelassen: ja
Abgabeort: Staatl. Baum. Elbe-Weser, Elfenweg 17, 27474 Cuxhaven
Auftraggeber: Staatliches Baumanagement Elbe-Weser, Elfenweg 17, 27474 Cuxhaven, D, Ansprechpartner Vergabestelle, Telefon 04721 506-0, Fax 04721 506-101, E-Mail vergabe@sb-elw.niedersachsen.de
Erstellt mit: GXML Toolbox V3.3 R20230829, iTWO_64 V25.0.650, 08.10.2026

## Hinweis Technische Spezifikationen
Hinweise Technische Spezifikationen

Soweit in der Leistungsbeschreibung auf Technische Spezifikationen, z. B. nationale Normen, mit denen Europäische Normen umgesetzt werden, europäische technische Zulassungen, gemeinsame technische Spezifikationen, internationale Normen, Bezug genommen wird, werden auch ohne den ausdrücklichen Zusatz: "oder gleichwertig" immer gleichwertige Technische Spezifikationen in Bezug genommen.

## Allgemeine Baubeschreibung
Allgemeine Baubeschreibung

1. Baumaßnahme

Die Bundesrepublik Deutschland, vertreten durch das Staatliche Baumanagement Elbe-Weser, plant Sofortmaßnahmen für diverse Abscheideranlagen und Waschplätze verteilt auf dem Gelände des NATO-Marinefliegerstützpunktes Nordholz. Die Maßnahmen umfasst Sanierungs-, Abbruchs-, Ersatz- und Neubaumaßnahmen und sind auf Grund erheblicher Mängelerscheinungen im aktuellen Bestand notwendig.
Während der Arbeiten herrscht auf der Liegenschaft weiterhin Flugbetrieb.

Die einzelnen Baufelder befinden sich innerhalb der Liegenschaft und teilweise auch im Sicherheitsbereich (Überwachung erforderlich) der Liegenschaft. Teilweise müssen Arbeiten auch im Bereich der Flugbetriebsflächen hergestellt werden.

Im Einzelnen sollen folgende Leistungen in dieser Maßnahme ausgeführt werden:

Gebäude 18 (ohne Überwachung)
- Abbruch- und Erneuerung des Waschplatzes einschl. Entwässerung bei Geb. 18
- Erneuerung Leichtflüssigkeitsabscheideranlage 206SF02N/206K02N/206P02N einschl. Warn- und Überwachungseinrichtung bei Geb. 18
- Ausbau vorh. Abscheideranlage 206SF02/206K02 und Durchverrohrung bei Geb. 18
- Sanierung der Oberflächen der Waschhalle in Geb. 18
- Sanierung der Grundleitungen unterhalb der Waschhalle bei Geb. 18 mittels Linerverfahren
- Abbruch- und Neubau von Kabelschutzrohren und Schaltschränken für die Warneinrichtung bei Geb. 18

Gebäude 14 Tankstelle (ohne Überwachung)
- Inlinersanierung

Gebäude 53 (ohne Überwachung)
- Abbruch- und Erneuerung des Waschplatzes einschl. Entwässerung bei Geb. 53
- Erneuerung Leichtflüssigkeitsabscheideranlage 206SF03N/206K03N/206P03N bei Geb. 53
- Ausbau vorh. Abscheideranlage 206SF07/206K01 bei Geb. 53
- Abbruch- und Neubau von Kabelschutzrohren und Schaltschrank für die Warneinrichtung bei Geb. 53

Gebäude 73 (mit Überwachung)
- Abbruch- und Erneuerung Vorfeldfläche aus Betonplatten Feuerwache
- Erneuerung Leichtflüssigkeitsabscheideranlage 215K01N bei Geb. 73
- Ausbau vorh. Abscheideranlage 215SF01/215K01/215B01 bei Geb. 73
- Abbruch- und Neubau von Kabelschutzrohren und Schaltschrank für die Warneinrichtung bei Geb. 73
- Neubau Havarieschieberschacht und Einstauschacht

Tanklager I (mit Überwachung)
- Erneuerung Leichtflüssigkeitsabscheideranlage 206SF10N/206K03N/206P10N bei Tanklager I
- Ausbau vorh. Abscheideranlage 206SF10/206K03 bei Tanklager I
- Abbruch- und Neubau von Kabelschutzrohren und Schaltschrank für die Warneinrichtung bei Tanklager I

Gebäude 79 (mit Überwachung)
- Abbruch- und Erneuerung der Abfüllfläche einschl. Entwässerung bei Geb. 79
- Erneuerung Leichtflüssigkeitsabscheideranlage 206SF01N/206K01N/206P01N bei Geb. 79
- Ausbau vorh. Abscheideranlage 206SF01/206B01 bei Geb. 79
- Abbruch- und Neubau von Kabelschutzrohren und Schaltschrank für die Warneinrichtung bei Geb. 79

Abbruch Abscheideranlage und Einbau eines Absperrschieberschachtes (mit Überwachung)
- Abbruch Abscheideranlage 106SF08/106K06, Neubau Absperrschieberschacht 106SCH01N bei Box 3
- Abbruch Abscheideranlage 106SF03/106B11, Neubau Absperrschieberschacht 106SCH02N bei Geb.95/ 95A
- Abbruch Abscheideranlage 106SF02/106K05, Neubau Absperrschieberschacht 106SCH03N bei Geb.95A/ 95B Halle
- Abbruch Abscheideranlage 106SF01/106K01, Neubau Absperrschieberschacht 106SCH04N bei Ramp 1
- Abbruch Abscheideranlage 103SF05/103K01/103K02, Neubau Absperrschieberschacht 103SCH01N bei Ramp 3
- Abbruch Abscheideranlage und Durchverrohrung
- Abbruch Abscheideranlage 106SF05/ 106B07, Durchverrohrung bei Tanklager 2, Geb.92 alt (mit Überwachung)
- Abbruch Abscheideranlage 108SF04/ 108K05bei Geb. 74 (A/B/C) und 108B10bei Geb. 74(ZVA), Durchverrohrung bei Geb. 74, Heizwerk (mit Überwachung)
- Abbruch Abscheideranlage 206B03/ 206B04/ 206B05/206B06, Durchverrohrung westlich bei Geb. 14 (Tankstelle) (ohne Überwachung)
- Abbruch Abscheideranlagen 108SF13/ 108B02 und 108SF01/108B04, Durchverrohrung bei Tanklager I (mit Überwachung)
- Abbruch Abscheideranlage 106SF06/106K02, Durchverrohrung bei Ramp 2 (mit Überwachung)
- Abbruch Abscheideranlage 108SF12/108B25, Durchverrohrung bei Geb.15 (ohne Überwachung)
- Abbruch Abscheideranlage 108SF17/108B08, Durchverrohrung südlich bei Geb.19 (mit Überwachung)
- Abbruch Abscheideranlage 108SF05/108B23/108K03, Durchverrohrung südlich bei Geb.50A (ohne Überwachung)
- Abbruch Abscheideranlage 108SF09/108B14, Durchverrohrung nördlich bei Geb.52A (ohne Überwachung)
- Abbruch Abscheideranlage 108SF02/103B09, Durchverrohrung nördlich bei POL Becken (süd-östl RAMP 3) (mit Überwachung)
- Abbruch Abscheideranlage 108SF16/108B16, Durchverrohrung östlich bei Geb.123 (ohne Überwachung)
- Abbruch Abscheideranlage 107K01/107K02, Durchverrohrung Regenrückhaltebecken I, 107RRB01 (mit Überwachung)
- Abbruch Abscheideranlage 101K01/101K02, Durchverrohrung Regenrückhaltebecken II, 101RRB01 (mit Überwachung)
- Abbruch Abscheideranlage 108K01/108K02, Durchverrohrung Regenrückhaltebecken III, 108RRB01 (ohne Überwachung)
- Abbruch Abscheideranlage 106K03/106K04, Durchverrohrung Regenrückhaltebecken IV, 106RRB01 (mit Überwachung)
- Abbruch Abscheideranlage 102B01, Durchverrohrung Regenrückhaltebecken V, 102RRB01 (mit Überwachung)

Die Ausführung erfolgt in mehreren Teilabschnitten verteilt über die gesamte Liegenschaft. Die einzelnen Teil- bzw. Bauabschnitte werden nach Ihrer Fertigstellung jeweils zur Nutzung an den Betreiber der Liegenschaft übergeben.

Die Stromanbíndung und die Anbindung der Sonderbauwerke an die GA wird separat beauftragt. Zwischen den verschiedenen Gewerken sind Schnittstellen vorhanden, die berücksichtigt werden müssen. Eine enge Abstimmung bezüglich des Bauablaufs mit dem Nutzer der Liegenschaft ist erforderlich. Zusätzliche Koordination zwischen den Gewerken sowie dem Nutzer wird nicht gesondert vergütet und ist in die Einheitspreise einzukalkulieren.

Nach Fertigstellung der einzelnen Bauabschnitte erfolgt eine Übergabe zur Nutzung. Nach Fertigstellung der gesamten Baumaßnahme erfolgt die Gesamtübergabe an den Nutzer der Liegenschaft, einschließlich einer Gesamtdokumentation.

## Hinweis Vorbemerkungen
Hinweise zu den Vorbemerkungen

Die „Angaben zur Baustelle“ und „Angaben zur Ausführung“ ergänzen die Inhalte der weiteren Teile der vorliegenden Leistungsbeschreibung.
Die Nummerierung der dargestellten Informationen ist den Abschnitten 0.1 und 0.2 der aktuell gültigen VOB/C ATV DIN 18299 ff. entnommen. Sofern einzelne Angaben hieraus für die vorliegende Bauaufgabe nicht relevant bzw. innerhalb der Leistungsbeschreibung an anderer Stelle dargestellt sind, werden diese ohne weiteren Verweis in den folgenden Vorbemerkungen nicht erneut aufgeführt. Hieraus können sich gegebenenfalls Sprünge in der Nummerierung der aufgeführten Inhalte ergeben.

## Allgemeine Angaben zur Baustelle DIN 18299
1 Allgemeine Angaben zur Baustelle gemäß DIN 18299

1.1 Lage der Baustelle, Umgebungsbedingungen, Zufahrtsmöglichkeiten und Beschaffenheit der Zufahrt sowie etwaige Einschränkungen bei ihrer Benutzung.

Der NATO Marinefliegerstützpunkt liegt südöstlich der Gemeinde Wurster Nordseeküste im Landkreis Cuxhaven, in der Nähe der Autobahnanschlussstelle 3 - Nordholz. Das Gelände umfasst eine Fläche von ca. 621 ha.

Die Zufahrt zu den Baufeldern erfolgt über die Hauptwache der Liegenschaft mit Sicherheitskontrolle und Passwechselverfahren. Das Haupttor ist über die L 135 zu erreichen. Ein- Ausfahrt über die Hauptwache sollte arbeitstäglich gebündelt erfolgen.

Auf der Liegenschaft betragen die Fahrbahnbreiten zwischen 5,50m und 6,50m. Ein Begegnungsverkehr mit Bussen und LKWs ist immer zu gewährleisten. Auf der Liegenschaft gilt die StVZO, es gilt eine Geschwindigkeitsbegrenzung von 50 km/h. Die Zugänglichkeit der Gebäude ist während der gesamten Dauer der Arbeiten uneingeschränkt aufrechtzuerhalten. Der Verkehr auf der Liegenschaft ist durchgehend zu gewährleisten.
Diese Aspekte sind bei der Wahl der Geräte und Fahrzeuge durch den AN zu berücksichtigen.

Zu den Bauwerken, die im Sicherheitsbereich liegen, ist eine Begleitung durch den Sicherheitsdienst erforderlich, sofern keine Sicherheitsüberprüfung SÜ2 Sabotageschutz bzw. eine Überprüfung nach § 7 LuftSiG vorliegt. Die erforderliche Begleitung durch den Sicherheitsdienst ist im Voraus beim AG anzumelden. Die benötigten Vorlaufzeiten sind bei Bauanlauf zu erfragen.

Es darf kein Personal eingesetzt werden, das aus Ländern mit besonderen Sicherheitsrisiken (gem. Staatenliste des Bundesministeriums des Innern, nach §13 Abs. 1 Nr. 17 SÜG) stammt. Die Zugangsbestimmungen des Formblatts 247 bleiben vollumfänglich gültig.
Die Bundeswehr behält sich vor, Fahrzeuge des AN und seiner Lieferanten bei Ein-/Ausfahrt in die Liegenschaft stichprobenartig zu überprüfen. Der entsprechende Zeitaufwand ist bei allen Transporten zu berücksichtigen und kann nicht als Behinderung geltend gemacht werden.
Der AG behält sich vor stichprobenhafte Überprüfungen der Mitarbeiter des AN durchzuführen.
Die Einleitung der Sicherheitsüberprüfung muss unmittelbar nach Auftragsvergabe erfolgen.
Die Absicherung der Baustelleneinrichtung hat durch den AN zu erfolgen. Baumaterialien dürfen nur innerhalb des eingezäunten Baustellenbereiches gelagert werden.

Die Regelarbeitszeiten innerhalb der Kaserne sind:
Montag - Donnerstag06:00 bis 18:00 Uhr
Freitag  06:00 bis 14:00 Uhr

Der Auftragnehmer hat dafür Sorge zu tragen, für den geplanten Ausführungszeitraum ausreichend Personal zur Verfügung zu stellen, um sämtliche Arbeiten in diesem Zeitfenster abschließen zu können. Arbeiten außerhalb dieser Zeiten sind in Ausnahmefällen nach Absprache mit der Objektüberwachung und Genehmigung durch die Sicherheitsorgane der Liegenschaft möglich.

Für die Lagerung von Baustoffen und Geräten aller Art dürfen nur die vom AG angewiesenen Flächen benutzt werden. Verkehrswege innerhalb und außerhalb Liegenschaft dürfen keinesfalls, auch nicht vorübergehend, zur Lagerung benutzt werden.

Aufenthalts- und Lagerräume werden nicht vom Auftraggeber zur Verfügung gestellt, sie sind vom Auftragnehmer somit entsprechend UVV und Arbeitsplatzrichtlinien herzurichten.
Unterkünfte wie Schlafräume und Aufenthaltsräume für die Freizeit dürfen in der Liegenschaft, in der sich die Baustelle befindet, nicht eingerichtet werden.
Fahrzeuge dürfen die Baustelle nur befahren, wenn dieses für die Arbeiten notwendig ist. Sämtliche übrigen Fahrzeuge, einschließlich derjenigen der beschäftigten Auftragnehmer sind außerhalb der Liegenschaft zu parken.
Die Baustelle liegt im Bereich startender und landender Hubschrauber und Flugzeuge. Hinsichtlich FOD (Foreign Object Damage) sind Beschädigungen durch Fremdkörper, Schäden durch Objekteinschlag zu vermeiden.
Der AN ist zwingend verpflichtet Baumaterialien, Verpackungen und Abfall entsprechend zu sichern, dieses geschieht entweder über abschließbare Container oder durch Netze. Die Baustelle ist stets sauber zu halten und herumliegendes Material zu sichern. Für Schäden durch Nichtbefolgung haftet der AN.

1.2 Besondere Belastungen aus Immissionen sowie besondere klimatische oder betriebliche Bedingungen.
Das Gelände der Liegenschaft ist ein militärischer Sicherheitsbereich. Durch Manöver und Sondereinsätzen kann es zur Sperrung der Liegenschaft kommen.

In direkter Umgebung finden Flugtätigkeiten statt. Der Flugbetrieb läuft während der Baumaßnahme ununterbrochen weiter. Baubetriebliche Arbeiten und Emissionen, die eine Behinderung des Flugverkehrs nach sich ziehen, dürfen nur nach Genehmigung der örtlichen Bauleitung und in Abstimmung mit der Flugsicherung ausgeführt werden. Es ist im Besonderen darauf zu achten, dass keine Teile herumfliegen und aus dem Baufeld geweht werden können (Wind und Luftstrom Fluggerät).
Geräte mit Elektromotoren müssen so entstört sein, dass Funk- und Radaranlagen des Flugplatzes nicht gestört werden

1.3 Art und Lage der baulichen Anlagen, z. B. auch Anzahl und Höhe der Geschosse

Bei den zu errichtenden baulichen Anlagen handelt es sich um Verkehrsflächen, Mediengräben, temporäre Baustelleneinrichtungs- und Lagerflächen sowie erdeingebaute Sonderbauwerke der Abwasseranlagen, welche saniert, erneuert oder zurückgebaut werden.

1.4 Verkehrsverhältnisse auf der Baustelle, insbesondere Verkehrsbeschränkungen

Arbeiten, die im Sicherheitsbereich auszuführen sind, werden von einem Sicherheitsdienst überwacht. Dies gilt auch für Verkehrsbewegungen innerhalb der Liegenschaft, speziell für die Fahrten vom Bauvorhaben zum ca. 5 km entfernten Bodenmanagement. Erforderliche Fahrten vom Bauvorhaben zum Bodenmanagment sollen gebündelt erfolgen, um den erforderlichen Personalaufwand sowie Beeinträchtigung des Verkehrs so gering wie möglich zu halten. Die erforderliche Begleitung durch den Sicherheitsdienst ist 4 Wochen im Voraus beim AG anzumelden. Es gelten die Verkehrsregelungen der Liegenschaft.

1.5 Für den Verkehr freizuhaltende Flächen

Die an das Baufeld angrenzenden Flugbetriebsflächen sind nicht zu beeinträchtigen.
Sollten Verkehrssicherungsarbeiten notwendig werden, sind diese vollumfänglich durch den Auftragnehmer zu tragen. Vor Beginn sind diese mit der Bauüberwachung abzustimmen. Der Verkehr auf der Ringstraße, insbesondere auch zum Bodenmanagement, ist durchgehend zu gewährleisten. Der Postenweg entlang des Liegenschaftszaunes ist durchgehend freizuhalten.

1.7 Lage, Art, Anschlusswert und Bedingungen für das Überlassen von Anschlüssen für Wasser, Energie und Abwasser.
Bauwasser kann von den auf der Liegenschaft vorhandenen Hydranten unter Verwendung von geeichten Wasseruhren bezogen werden. Die Zähler für Bauwasser und die Leitungsführung sind in die Baustellengemeinkosten einzukalkulieren. Ein Umbau des Wasseranschlusses zwischen den verschiedenen Baufeldern ist in die EP einzukalkulieren.

Baustrom kann zu den üblichen Stärken aus dem Netz der Liegenschaft bezogen werden. Die Abrechnung erfolgt mit dem BwDLZ. Die Versorgung mit Baustrom anderer Stärken ist eigenverantwortlich mit den zuständigen Energieversorgungsunternehmen abzustimmen. Baustrom darf nicht für die Beheizung der Aufenthaltsräume des Auftragnehmers verwendet werden. Stromzähler und Kabelverbindungen sind in die Baustellengemeinkosten einzukalkulieren. Ab Baustromverteiler sind baustellengeeignete (gemäß VDE), ausreichend dimensionierte Verteilereinrichtungen vorzuhalten.

Die Protokollierung der Zählerstände (Strom, Wasser, Wärme und Gas) und die Abrechnung sind unmittelbar mit dem Bundeswehrdienstleistungszentrum (BwDLZ) zu regeln.

Baustrom und Bauwasser werden vom Bauherrn/Auftraggeber unentgeltlich zur Verfügung gestellt.
Die Kosten für Baustrom- und Bauwasser sind nicht in die Einheitspreise einzurechnen.

Ein Fernmeldeanschluss muss bei Bedarf durch den AN bei einem Telekommunikationsanbieter beantragt werden. Die Anschlusskosten und Gebühren trägt der AN.
Häuslich und gewerblich verschmutztes Abwasser kann nicht in die vorhandenen Schächte der Liegenschaft eingeleitet werden. Das Abwasser ist vom AN anderweitig zu entsorgen.

Alle Hydranten, Absperrschieber und sonstige Abdeckungen müssen ständig frei zugänglich gehalten werden.

1.8 Lage und Ausmaß der dem Auftragnehmer für die Ausführung seiner Leistungen zur Benutzung oder Mitbenutzung überlassenen Flächen und Räume.

Zur Baustelleneinrichtung können ausschließlich die hierfür vorgesehenen Flächen zur Verfügung gestellt werden. Diese Flächen sind im Laufe der Bauausführung für mehrere Personenkreise (AN und AG) vorgesehen. Mit einer Mitbenutzung der Flächen ist zu rechnen.

Sanitäranlagen werden vom Auftraggeber nicht zur Verfügung gestellt und sind daher vom Auftragnehmer für seine Angestellten zur Verfügung zu stellen. Die vorhandenen Container und Sanitäranlagen des Wachpersonals sind vom AN nicht zu benutzen
Als Baustelleneinrichtungsfläche stehen nur die im Lageplan gekennzeichneten Flächen innerhalb der Baufelder zur Verfügung.
1.9 Bodenverhältnisse, Baugrund und seine Tragfähigkeit. Ergebnisse von Bodenuntersuchungen.
Angaben zu den Bodenverhältnissen/Baugrund sind den anliegenden Baugrunduntersuchungen zu entnehmen.

Entsprechend DIN 18 300 liegen 2 Homogenbereiche vor:

Homogenbereich 1
Humoser Oberboden bzw. Mutterboden / Auffüllungen
Sand, kiesig, humos
locker gelagert
Verdichtbarkeitsklasse V2

Homogenbereich 2
Gewachsener Sandboden
Schmelzwassersand
mitteldicht-dicht gelagert
Verdichtbarkeitsklasse V1
Die vorhandenen Mutterböden und humosen Auffüllungen (Homogenbereich 1) eignen sich nicht zum Abtrag von Lasten und sind bis auf die gewachsenen Sandböden und /oder humusfreie Auffüllungen auszutauschen. Ein Verformungsmodul von EV2 mind. 70 MN/m2 soll mittels eines Plattendruckversuches nachgewiesen werden. Durch den Tiefbau wird ein Planum mit EV2 mind. 45 MN/m2 übergeben.
Der anstehende Boden besteht in weiten Teilen aus anstehenden Sanden, die je nach Lage schwach feinsandig, schwach grobsandig und bereichsweise kiesig ausfallen. Der gewachsene pleistozäne Sand ist als frostsicher anzusehen und stellt einen tragfähigen Untergrund dar.

Es ist zu erwarten, dass auf dem Planum unterhalb von Verkehrsflächen der Verformungsmodul von EV2 mind. 45 MN/m2 nicht überall erreicht werden kann.
Wenn die Mindesttragfähigkeit des Erdplanums nicht erreicht werden kann, ist in Abstimmung mit dem AG ein Bodenaustausch oder eine Bodenverfestigung durchzuführen.

In der Baugrunduntersuchung sind in den Eluaten der Bodenproben aus dem oberen Bodenhorizont (0,0 - 0,7m) PFC-Gehalte zwischen 0,05g/l und 0,07g/l festgestellt worden. Diese stellen jedoch nur geringfügige PFAS-Kontaminationen dar. Im Bodengutachten ist eine Wiederverwertung von PFAS-belasteten Böden im Rahmen der geplanten Baumaßnahme ausgeschlossen. Gemäß Leitfaden zur PFAS-Bewertung des Bundesministeriums für Umwelt, Naturschutz, nukleare Sicherheit und Verbraucherschutz ist durchaus eine Wiederverwertung des Bodens möglich. Der Boden kann daher soweit wie in dieser Baumaßnahme benötigt, wiederverwendet werden.

1.10 Hydrologische Werte von Grundwasser und Gewässern. Art, Lage, Abfluss, Abflussvermögen und Hochwasserverhältnisse von Vorflutern. Ergebnisse von Wasseranalysen.

Gemäß der Baugrunduntersuchung wurde kein Grundwasserstand gemessen, sodass davon ausgegangen werden kann, dass keine Wasserhaltungsarbeiten oder Arbeiten unter Grundwasserstand erforderlich werden. Die Versickerungswerte des Bodens liegen dabei nahezu ausnahmelos unter den Grenzwerten für eine Versickerung von Oberflächenwasser.

Der Grundwasserspiegel wurde im Rahmen der Baugrunduntersuchung bis in eine Tiefe von 6,00 m unter der Geländeoberkante nicht angetroffen.
Das Grundwasser des ersten unabgedeckten Grundwasserleiters wird zwischen 10,0 m und 12,0 m unter der heutigen Geländeoberkante erwartet.

1.11 Besondere umweltrechtliche Vorschriften

In Randbereichen des Baufeldes bzw. im Bereich der BE-Flächen können sich schützenswerte und gesetzlich geschützte Flächen befinden, die in Ihrem Zustand unverändert zu erhalten sind. Es bestehen zum Teil Betretungsverbote. Die Aufstellung des Bauzauns ist vorab zwingend mit der beauftragten ökologischen Baubegleitung abzustimmen.

1.12 Besondere Vorgaben für die Entsorgung, z. B. Beschränkungen für die Beseitigung von Abwasser und Abfall.

Anfallende Baustoffe aus Abbruch oder Baustoffreste sind entsprechend dem Abfallschlüssel und den damit verbundenen Regelungen fachgerecht zu entsorgen. Nachweise für diese Entsorgungen sind verpflichtend. Abfallstoffe sind arbeitstäglich zu entsorgen. Ein Sammeln auf der Liegenschaft und im Gebäude ist nicht möglich.

1.13 Schutzgebiete oder Schutzzeiten im Bereich der Baustelle, z. B. wegen Forderungen des Gewässer-, Boden-, Natur-, Landschafts- oder Immissionsschutzes; vorliegende Fachgutachten oder dergleichen.

Sicherheitsbereich: siehe vorhergegangene Hinweise zum Sicherheitsbereich

1.14 Art und Umfang des Schutzes von Bäumen, Pflanzenbeständen, Vegetationsflächen, Verkehrsflächen, Bauteilen, Bauwerken, Grenzsteinen und dergleichen im Bereich der Baustelle.

Das Befahren von Geländeflächen ist soweit wie möglich zu vermeiden und auf ein Maß zu begrenzen, das die vorhandene Grasnarbe nicht schädigt. Sollte das Befahren mit schwerem Gerät oder häufigeres Fahren auf derselben Gasse unvermeidbar sein, sind Baggermatratzen oder Stahlplatten zum Schutz der Grasnarbe zu liefern und auszulegen. Diese Elemente sind so frühzeitig wieder zu entfernen und ggf. neu auszulegen, dass die Grasnarbe nicht geschädigt wird. Eine gesonderte Vergütung für die Leistungen zum Schutz der Grasnarbe erfolgt nicht und ist in die Einheitspreise mit einzukalkulieren.

1.16 Im Bereich der Baustelle vorhandene Anlagen, insbesondere Abwasser- und Versorgungsleitungen.

Im Baufeld liegen diverse Ver- und Entsorgungsleitungen. Die ungefähre Lage der Leitungen kann anhand der beigefügten Lagepläne abgeschätzt werden. Vor Eingriffen in den Boden ist die Lage der umgebenden Bestandsleitungen durch Suchschachtungen zweifelsfrei festzustellen.
Die Ausführung der Suchschachtungen erfolgt ausschließlich auf Anordnung und in Abstimmung mit dem AG.

1.17 Bekannte oder vermutete Hindernisse im Bereich der Baustelle, z. B. Leitungen, Kabel, Dräne, Kanäle, Bauwerksreste und, soweit bekannt, deren Eigentümer.

Auf der Liegenschaft sind Versorgungsleitungen des AG und fremder Versorgungsunternehmen vorhanden. Zu Baubeginn wird dem Auftragnehmer durch die Bauleitung ein Lageplan mit allen bekannten Medien der Liegenschaft zur Verfügung gestellt.
Vor Beginn der Bauarbeiten sind weitere Erkundigungen beim BwDLZ einzuholen und die entsprechenden Maßnahmen zur Sicherung dieser Anlagen zu treffen.
Nicht alle Leitungsverläufe sind kartiert und bekannt, sodass auch außerhalb der bekannten Leitungsverläufe auf Versorgungsleitungen getroffen werden kann. Der AG und das BwDLZ sind in diesem Fall zu informieren und die weiteren Arbeiten sind abzustimmen.

Es ist mit Bauschuttresten im Baugrund zu rechnen.

1.18 Bestätigung, dass die im jeweiligen Bundesland geltenden Anforderungen zu Erkundungs- und gegebenenfalls Räumungsmaßnahmen hinsichtlich Kampfmitteln erfüllt wurden.

Für das gesamte Baufeld der geplanten Baumaßnahme liegt aufgrund einer Historisch-genetischen Rekonstruktion (HgR) ein Kampfmittelverdacht durch im Boden verbliebene sprengkräftige Kampfmittel vor.

Weitere Maßnahmen sind in den Vorbemerkungen zu den Kampfmittelräumarbeiten DIN 18323 sowie den zugehörigen Leistungspositionen beschrieben.
Aufgrund des Kampfmittelverdachts auf der Liegenschaft und in deren näherer Umgebung sind alle Erd- und Abbrucharbeiten mit einer vom AG bestellten Kampfmittelüberwachung/ Bauaushubüberwachung abzustimmen und ggf. durch diese zu begleiten. Die Baumaschinen sind mit einer speziellen Sicherheitsausstattung nach Handlungsanleitung zur Gefährdungsbeurteilung und Festlegung von Schutzmaßnahmen bei der Kampfmittelräumung DGUV Information 2 01-027 (bisher BGI 833) auszurüsten. Ohne diese Schutzmaßnahmen sind Eingriffe in kampfmittelverdächte Böden nicht zulässig. Es sind nur vibrationsarme Bauverfahren zulässig, Rammarbeiten dürfen nicht durchgeführt werden. Sämtliche Verdichtungsarbeiten sind ebenfalls in vibrationsarmen Verfahren nach dem Stand der Technik durchzuführen.

1.19 Gemäß der Baustellenverordnung getroffene Maßnahmen

Für das Bauvorhaben wird durch den AG ein Sicherheits- und Gesundheits-Koordinator (SiGeKo) bestellt und ein SIGE-Plan vorgelegt.
Deutsche Gesetzliche Unfallversicherung (DGUV): Der AN hat im Sinne des § 10 der  DGUV Vorschrift 1 eine Aufsichtsperson zu benennen, die für die Einhaltung der Unfallverhütungsvorschriften der Berufsgenossenschaft verantwortlich ist.
Durch den AN sind dem AG 14 Tage vor Baubeginn schriftlich vorzulegen.

Arbeitsschutzgesetz (ArbSchG):
§ 5:  Beurteilung der Arbeitsbedingungen mit Ermittlung der Gefährdungen und den entsprechenden Arbeitsschutzmaßnahmen als Dokumentation.
§ 7:  Zuordnung der Leistungen und Aufgaben innerhalb des eigenen Betriebes an Mitarbeiter.
§ 10: Benennung der Ersthelfer vor Ort. Gem. Betriebssicherheitsverordnung: (Nur bei Erfordernis durch entsprechende Betriebsmittel)
§ 3:  Gefährdungsbeurteilung der Betriebsmittel
§ 9:  Unterrichtung der Beschäftigten zu Arbeitsmitteln und deren Gefahren mit Dokumentation.
§ 10: Prüfung der Arbeitsmittel

Koordination: Der Auftraggeber ist berechtigt, die Zusammenarbeit auf der Baustelle bei Koordinierungsbesprechungen zu regeln und zu steuern. Der Auftragnehmer ist zur Teilnahme an diesen Besprechungen nach Aufforderung verpflichtet.

Bauleitung des Auftragnehmers: Der Auftragnehmer hat für seine Arbeiten einen deutschsprachigen Projekt- Bauleiter und eine Aufsichtsperson schriftlich zu benennen. Der Bauleiter AN ist verantwortlich für die Erfüllung der gesetzlichen und behördlichen Verpflichtungen. Er hat die Ausführungen der vertraglichen Leistungen zu leiten, die eigenen Arbeiten mit den anderen am Bau Beteiligten zu abzustimmen und für die Ordnung und Sauberkeit auf seiner Baustelle zu sorgen. Verkehrssprache ist deutsch. Alle Unterlagen (Zeichnungen, Protokolle, Betriebsanleitungen, etc.) sind in deutscher Sprache abzufassen.

Nachunternehmer sind nur nach vorheriger Anmeldung unter Nachweis der technischen und fachlichen Qualität gleich des Auftragnehmers möglich, insoweit der AG Zustimmung erteilt. Die Einhaltung der tariflichen Gleichbehandlung ist unter Nachweis Voraussetzung für eine Zustimmung des Auftraggebers. Eine mögliche Zustimmung kann für den Auftragsfall nur einmalig erfolgen. Sollten im Bieterverfahren bereits Nachunternehmer benannt werden, muss die Nachweisführung wie vor beschrieben bereits mit den Ausschreibungsunterlagen erfolgen.

1.20 Besondere Anordnungen, Vorschriften und Maßnahmen der Eigentümer (oder der anderen Weisungsberechtigten) von Leitungen, Kabeln, Dränen, Kanälen, Straßen, Wegen, Gewässern, Gleisen, Zäunen und dergleichen im Bereich der Baustelle.

Die Anforderungen an die Hindernisfreiheit gemäß den Richtlinien "Zeitweilige Hindernisse in den Hindernisfreiräumen von Instrumentenbahnen auf Flugplätzen" NfL I 191-99, siehe Anlage, sind einzuhalten.

Die Errichtung von potentiellen Luftfahrthindernissen, bedarf der Genehmigung. Als mögliches Luftfahrthindernis gelten alle Geräte und Einrichtungen mit einer Höhe von mehr als 5 m (z. B. Baukräne, Mobilkräne, Silos, Bohr- und Rammgeräten, Bagger, kippende LKW etc.) auf der Grundlage der o. g. Richtlinie. Speziell im Bereich der anstehenden Arbeiten am Westkopf der Start- und Landebahn darf die Bodenhöhe von 8,00 m nicht überschritten werden (Baggerarm/ Schaufel/ etc.), um Gefahren zu minimieren.

Die Antragstellung erfolgt formal durch den AN. Der Antrag einschließlich des zugehörigen Lageplanausschnitts muss dem BAIUDBw/ Nutzer mindestens 21 Kalendertage vor Beginn der Errichtung des Hindernisses vorliegen. Sämtliche Auflagen aus der Genehmigung sind vom AN zu beachten, insbesondere benötigen Hindernisse eine Tages-  und Nachtkennzeichnung an deren höchsten Punkten.
Tageskennzeichnung: Holztafel im Schachbrettmuster weiß/orange lackiert
Nachtkennzeichnung: Hindernisfeuer (Lichtstärke mind. 10 cd. z.B. 100 Watt Lampe).
Zusätzlich sind alle Großgeräte über 4,50m Höhe in der Regel mit einer Tageskennzeichnung sowie einer Nacht- und Schlechtwetterbeleuchtung aus roten Lampen zu versehen.

Sämtliche mit der Hinderniserrichtung und den Anforderungen zur Einhaltung der Hindernisfreiheit im Zusammenhang stehende Kosten sind vom AN zu tragen und in die Einheitspreise einzurechnen.

Grundsätzlich müssen alle nicht zu genehmigenden, aufragenden Anlagen, Einbauteile und Hindernisse unterhalb der festgelegten Hindernisfreiflächen liegen.

1.21 Art und Umfang von Schadstoffbelastungen, z. B. des Bodens, der Gewässer, der Luft, der Stoffe und Bauteile; vorliegende Fachgutachten oder dergleichen.

Die Art und Umfang sind den beigelegten Gutachten zu entnehmen.

1.23 Arbeiten anderer Unternehmer auf der Baustelle.
Auf der Liegenschaft werden während der gesamten Bauzeit verschiedene Gewerke, auch aus anderen Teilbaumaßnahmen, tätig sein.

Auf der Liegenschaft werden während der gesamten Bauzeit verschiedene Gewerke, auch aus anderen Teilbaumaßnahmen, tätig sein.

Bei Arbeiten verschiedener Gewerke, welche voneinander abhängig sind, sind terminliche und organisatorische Abstimmungen zwischen den jeweiligen AN's durchzuführen, besonders beim AN Elektro und dem AN Kampfmittelräumung. Im Bedarfsfall sind einzelne Arbeiten vorzuziehen und terminlich auf die Bedürfnisse des jeweiligen AN's abzustimmen.

Um den Baustellenverkehr und die Bauausführung von gleichzeitig ablaufenden Baumaßnahmen zu gewährleisten, sind frühzeitig und fortdauernd Abstimmungen mit den AG und AN der im Baufeld tätigen Gewerke zu führen.

Der erforderliche Koordinierungsaufwand ist in die Einheitspreise einzukalkulieren.

## Allgemeine Angaben zur Ausführung DIN 18299
2 Allgemeine Angaben zur Ausführung gemäß DIN 18299

Fachbauleitung (AN)
Der Auftragnehmer hat die Baustelle ständig, von Beginn der Arbeiten an, mit einer sachverständigen technischen Aufsicht zu besetzen, die dem Auftraggeber ohne besondere Aufforderung zu benennen ist.
- Dieser Vertreter hat die deutsche Sprache in Wort und Schrift einwandfrei zu beherrschen. Für den Bereich der dem Auftragnehmer übertragenden Arbeiten und der damit zusammenhängenden Arbeiten gilt diese Aufsicht als Fachbauleiter gemäß Landesbauordnung.
- Der Fachbauleiter hat die Ausführung der vertraglichen Leistungen zu leiten und für Ordnung auf seiner Arbeitsstelle zu sorgen.
- Die Baustelle ist für die gesamte Bauzeit mit einem qualifizierten und verantwortlichen Fachbauleiter zu besetzen.

Absprache mit angrenzenden Gewerken
Die Ausführung der Leistungen hat in Absprache mit den Unternehmern der an seine Leistung angrenzenden Gewerke und der Objektüberwachung zu erfolgen.

Baubesprechungen
Es finden 1x in der Woche Baubesprechungen auf der Baustelle statt. Während der Ausführung der Bauleistungen sowie vorher und nachher ist der Auftragnehmer verpflichtet an den Baubesprechungen mit einer in allen Belangen vertretungsberechtigten Person teilzunehmen.

2.1 Vorgesehene Arbeitsabschnitte, Arbeitsunterbrechungen und Arbeitsbeschränkungen nach Art, Ort und Zeit sowie Abhängigkeit von Leistungen anderer.

Die verschiedenen Baumaßnahmen finden auf der gesamten Liegenschaft verteilt statt. Zunächst ist als erster Arbeitsschritt das jeweilige entsprechende Baufeld mit einem Bauzaun zu versehen und die entsprechenden Verkehrs- und Sicherheitseinrichtungen sind anzulegen.
Vorrangig sind die Neubaumaßnahmen der Abscheideranlagen auszuführen, beginnend mit dem Neubau der Abscheideranlage und des Waschpaltzes bei Gebäude 18.

2.2 Besondere Erschwernisse während der Ausführung, z. B. Arbeiten in Räumen, in denen der Betrieb weiterläuft, Arbeiten im Bereich von Verkehrswegen oder bei außergewöhnlichen äußeren Einflüssen.

Während der gesamten Ausführungszeit ist der Verkehr auf allen benachbarten Straßen der Liegenschaft nicht zu beeinträchtigen.

Die Feuerwehr muss ständig alle Bereiche auf der Liegenschaft erreichen können. Die Teile der Umzäunung der Baustelle, die mit Toren versehen sind, sind für die Feuerwehr jederzeit zugänglich zu halten.

Für Fahrbewegungen innerhalb der nicht ausgezäunten Teile der Liegenschaft und auf der Transportstrecke zum Bodenlager des AG gilt in der Regel eine Geschwindigkeitsbegrenzung von 50 km/h, es sei denn, es ist anders beschildert.

Es ist sicherzustellen, dass der Flugbetrieb nicht beeinträchtigt wird.

2.3 Vorgaben, die sich aus dem SiGe-Plan gemäß Baustellenverordnung ergeben.

Die Vorgaben aus dem SiGe-Plan sind vollständig einzuhalten und umzusetzen insoweit ein entsprechender Plan erforderlich ist und vorliegen wird.

2.4  Art und Umfang von Leistungen zur Unfallverhütung und zum Gesundheitsschutz für Mitarbeiter anderer Unternehmen, z. B. trittsichere Abdeckungen.

Es sind die einschlägigen Gesetze und Normen des Arbeitsschutzes zu beachten. Zur Vermeidung von Unfällen sind Mitarbeiter und Nutzer des Gebäudes zu schützen. Trittsichere Abdeckungen oder offen zu bedienende Werkzeuge sind entsprechend sicher zu installieren bzw. zu verschließen.

2.6 Besondere Anforderungen an die Baustelleneinrichtung und Entsorgungseinrichtungen, z. B. Behälter für die getrennte Erfassung.

Anfallende Baustoffreste oder Rückbaumaterial sind in getrennten und verschlossenen Behältern auf der Baustelle sachgerecht zu lagern. Aufgrund eingeschränkten Platzes sind die Materialien zeitnah von der Baustelle zu verbringen.

2.11 Anforderungen an wiederaufbereitete (Recycling-)Stoffe und an nicht genormte Stoffe und Bauteile.

Alle wiederaufbereiten Stoffe müssen auf Nachweis den entsprechenden Regelwerken genügen. Nicht genormte Stoffe und Bauteile sind nicht einzusetzen.

2.12 Besondere Anforderungen an Art, Güte und Umweltverträglichkeit der Stoffe und Bauteile, auch z. B. an die schnelle biologische Abbaubarkeit von Hilfsstoffen.

Es dürfen keine Baustoffe verwendet werden, die in Ländern mit besonderen Sicherheitsrisiken (gem. Staatenliste des Bundesministeriums des Innern, nach §13 Abs. 1 Nr. 17 SÜG) produziert wurden. Zusätzlich muss der Artikel 5k der Verordnung (EU) 2022/576 eingehalten werden.

2.13 Art und Umfang der vom Auftraggeber verlangten Eignungs- und Gütenachweise.

Stoffe: Muster sind ggf. auf Verlangen vorzulegen.

Herstellvorgang: Mit den im Leistungsverzeichnis enthaltenen Angaben über Bauart, Bauteil, Baustoff und Abmessungen gelten auch der Herstellungsvorgang und -Ablauf bis zur fertigen Leistung, unter Zugrundelegung der anerkannten Regeln der Technik und der Ausführungsbestimmungen der DIN-Normen als beschrieben.

Hierbei bedeutet Bauart: Das Herstellen durch Zusammenfügen der Baustoffe und Bauteile bis zur fertigen Leistung. Alle Leistungen umfassen die Vorhaltung der dazugehörigen Stoffe und Bauteile, einschl. Abladen, Lagern, wenn nötig parametrieren und in Betrieb nehmen auf der Baustelle.

CE-Kennzeichnung Vorschriften: Die im Rahmen der CE-Kennzeichnungsvorschriften für jedes Produkt vom jeweiligen Hersteller mit zuliefernden Unterlagen sind spätestens zur Abnahme zwingend dem Auftraggeber zu übergeben.

Fehlen diese Unterlagen und Nachweise, ist dies ein wesentlicher Mangel gemäß § 12 Nr. 3 VOB/B.

Für elektrische Betriebsmittel, die nicht Teil einer Maschine sind bzw. werden, hat der Auftragnehmer mit dem beiliegenden Formblatt "CE-Bestätigung" zu bestätigen, dass für die Montage der Anlage/des Anlagenteils ausschließlich elektrische Betriebsmittel verwendet wurden, die von ihrem Hersteller unter Beachtung der gültigen Vorschriften in den Verkehr gebracht wurden.

Funktionsprüfung: Die fertige Leistung ist mit erfolgreicher Funktionsprüfung und Messungen an den eingebauten Materialien nachzuweisen. Die Ergebnisse und Messwerte sind zu protokollieren.

Personal: Qualifikation gemäß der Art der durchzuführenden Arbeiten, Schaltberechtigung für das Arbeiten an Mittel- und Niederspannungsanlagen. Über die gesamte Bauzeit hat ein qualifizierter Obermonteur zur Baubeaufsichtigung und Koordinierung der Arbeiten auf der Baustelle anwesend zu sein.

Vorlage der zur Anwendung kommenden Zulassungen vor Ausführung sowie Vorhaltung auf der Baustelle und die damit verbundenen abschließenden Fachunternehmererklärungen.

2.14 Unter welchen Bedingungen auf der Baustelle gewonnene Stoffe verwendet werden dürfen oder müssen oder einer anderen Verwertung zuzuführen sind.

Alle Baustoffe auf der Baustelle dürfen wiederverwendet werden, sofern sie für den Wiedereinbau geeignet und nicht schadstoffbelastet sind. Wenn es sich um Abfallstoffe handelt, sind diese entsprechend dem Abfallschlüssel und den benannten Entsorgungseinrichtungen zuzuführen.

2.15 Art, Zusammensetzung und Menge der aus dem Bereich des Auftraggebers zu entsorgenden Böden, Stoffe und Bauteile; Art der Verwertung oder bei Abfall die Entsorgungsanlage; Anforderungen an die Nachweise über Transporte, Entsorgung und die vom Auftraggeber zu tragenden Entsorgungskosten.
Dem Auftragnehmer wird ausdrücklich die abfallrechtliche Verantwortung übertragen. Er hat selbstständig und ohne Weisung des Auftraggebers die den abfallrechtlichen Bestimmungen entsprechende Entsorgung durchzuführen. Er führt die Nachweise entsprechend dem Kreislaufwirtschafts- und Abfallgesetz in Verbindung mit der „Verordnung über die Nachweisführung bei der Entsorgung von Abfällen“. Die Nachweise
sind vom Auftragnehmer entsprechend den genannten Vorschriften mittels eines elektronischen Registers zu führen. Alle im Verfahren notwendigen Signaturen sind mit der qualifizierten elektronischen Signatur vorzunehmen.

Sofern im Leistungsverzeichnis keine gesonderten Leistungspositionen aufgeführt werden, trägt die Kosten der ordnungsgemäßen Entsorgung aller anfallenden Materialien grundsätzlich der Auftragnehmer. Diese sind in die Einheitspreise der betreffenden Leistungspositionen einzurechnen. Hierzu zählen insbesondere Deklarationsanalysen, die Erstellung und Führung aller erforderlichen Entsorgungsnachweise, Annahmeerklärungen, Übernahme- / Begleitscheinverfahren, alle hierzu erforderlichen Planungs- und Koordinationsleistungen, das Einholen von Genehmigungen sowie aller hierfür erforderlichen Leistungen zur Erstellung der Genehmigungsunterlagen.

Analysenergebnisse des AG aus orientierenden Voruntersuchungen dienen ausschließlich als Kalkulationsgrundlage für den AN und sind nicht als Deklarationsanalytik gegenüber der Entsorgungsanlage zu verwenden.

2.16 Art, Anzahl, Menge oder Masse der Stoffe und Bauteile, die vom Auftraggeber beigestellt werden, sowie Art, genaue Bezeichnung des Ortes und Zeit ihrer Übergabe.

Durch den AG wird auf der Liegenschaft ein Bodenmanagement/Bodenlager (BM) eingerichtet und betrieben. An das BM wird Oberboden- und Bodenmaterial durch die Baumaßnahme angedient (auf zugewiesener Lagerfläche abkippen). Das BM stellt der Baumaßnahmen, nach erfolgreicher Separation und Siebung, kampfmittelfreies Oberboden- und Bodenmaterial zur Verfügung. Es gelten die Festlegungen in den Leistungspositionen.
Die jeweiligen Mengen (Abgabe + Andienung) sind mit dem BM rechtzeitig abzustimmen.

Die Andienung und Abnahme können in der Regel Montag bis Donnerstag im Zeitraum von 07:00 Uhr bis 17:30 Uhr, am Freitag im Zeitraum von 07:00 Uhr bis 12:30 Uhr erfolgen. Vor Baubeginn sind die Zeiten mit dem Bodenlager aktuell abzustimmen.
Andienung und Abnahme außerhalb dieser Zeiten sind nur nach vorheriger Absprache mit dem AG und Zustimmung durch den Betreiber des BM möglich. Die Mengenbeschränkung und die Andienungszeiten sind bei der Planung des Bauablaufes und der Erstellung der Bauzeitenplanes durch den AN zu berücksichtigen.

Die Andienungsmengen an das Bodenlager und Abnahmemengen aus dem Bodenlager sind mit einem Vorlauf von 7 Kalendertagen bei der öBÜ anzumelden. Die Mengenermittlung der Transportmengen wird durch Aufmaß an den Mieten im Bodenlager kontrolliert.

2.17 In welchem Umfang der Auftraggeber Abladen, Lagern und Transport von Stoffen und Bauteilen übernimmt oder dafür dem Auftragnehmer Geräte oder Arbeitskräfte zur Verfügung stellt.

-nicht erforderlich-

2.18 Leistungen für andere Unternehmer.

Die zu erbringenden Vorleistungen für AN's anderer Gewerke sind im Detail terminlich und organisatorisch mit dem jeweiligen AN abzustimmen. Die Koordinierung obliegt dem AN.

2.19 Mitwirken beim Einstellen von Anlageteilen und bei der Inbetriebnahme von Anlagen im Zusammenwirken mit anderen Beteiligten, z. B. mit dem Auftragnehmer für die Gebäudeautomation.

Eine provisorische Inbetriebnahme aller Anlagenteile und Anlagen einschließlich Dokumentation vor Abnahme erfolgt durch den AN.

2.20 Benutzung von Teilen der Leistung vor der Abnahme.

Teile der erbrachten Leistungen werden durch andere Unternehmer / den Nutzer genutzt. Hierfür wird für diese Teile vor Nutzung durch Dritte eine Zustandsfeststellung durchgeführt.

## Ergänzende Vorbemerkungen
Ergänzende Vorbemerkungen
Bautagesberichte
Für die Arbeiten ist ein täglicher Baustellenbericht zu führen, in dem nach Art und Ausführungsbereich die verwendeten Materialien und die täglichen Witterungsverhältnisse festgehalten werden. Außerdem ist Ort und Art der ausgeführten Arbeiten sowie Zahl der eingesetzten Mitarbeiter anzugeben. Kosten hierfür sind in die Einheitspreise einzukalkulieren. Das Ordnungsrecht als Vertreter des Auftraggebers wird von der Bauleitung des SB Elbe-Weser ausgeführt.
Die Ergebnisse aller Messungen zur Eigenüberwachung sind dem AG mitzuteilen. Auf Anforderung des AG sind diese Messungen nachzuweisen. Messungen, die der AG während der Bauzeit ausführt, sind lediglich Kontrollen. Sie entbinden den AN nicht von der Verantwortung für die Richtigkeit seiner Bauausführung.

Bauzeitenplan
Der Auftragnehmer hat einen detaillierten Terminplan für seine vertraglichen Leistungen mit Zeitangaben gemäß den Festlegungen des Auftraggebers zu erstellen, in Abstimmung mit dem Auftraggeber bzw. der Objektüberwachung anzupassen und diesen nach Auftragserteilung zur Prüfung und Freigabe dem Auftraggeber bzw. der Objektüberwachung zu übergeben. Kosten hierfür sind in die Einheitspreise einzukalkulieren.
Änderungen des Bauablaufes, die sich aus Gründen des Flugbetriebs ergeben, ist Folge zu leisten.
Spätestens 10 Werktage nach Auftragserteilung ist vom AN ein in allen Teilen verbindlicher Bauzeitenplan und Baustelleneinrichtungsplan vorzulegen.
Der AG übernimmt mit seiner Anerkennung keinerlei Gewähr für die Zweckmäßigkeit des Bauzeitenplanes und Geräteeinsatzes. Änderungen des Bauablaufes, die sich aus Gründen des Flugbetriebs ergeben, ist Folge zu leisten.
Die Bauzeitenpläne sind digital im PDF-Format und XML-Format vorzulegen und im Abstand von zwei Wochen sowie bei wesentlichen Änderungen fortzuschreiben.

Abrechnung
Vor Beginn der Bauarbeiten ist durch den Auftragnehmer gemeinsam mit der Bauleitung des AG ein genaues Nivellement des Geländes anzufertigen und durch Unterschrift von beiden Seiten anzuerkennen. Vor Aufnahme der Bauarbeiten sind gemeinsam mit der Bauüberwachung des AG Aufmaße durchzuführen, die als Grundlage für alle weiteren Aufmaße dienen.

Die Einzelaufmaße sind übersichtlich und in der Reihenfolge der Positionen zu erstellen. Sie sind dreifach auszuführen, wobei das Original beim AG verbleibt.

Es werden grundsätzlich nur solche Aufmaße anerkannt, die gemeinsam mit dem Auftraggeber oder der örtlichen Bauüberwachung vereinbart wurden. Die vertragsmäßige Herstellung der baulichen Anlagen ist in den einzelnen Bauzuständen/Zwischenzuständen zu prüfen.

Sämtlichen Abschlags- und Schlussrechnungen sind prüffähige Aufmaße und Mengenberechnungen beizufügen.

Für die Abrechnung notwendige Feststellungen (Aufmaße) sind dem Fortgang der Leistung entsprechend vorzunehmen. Für Leistungen, die bei Weiterführung der Arbeiten nur noch schwer feststellbar sind, hat der Auftragnehmer rechtzeitig gemeinsame Feststellungen zu beantragen.

Die Vergütung gem. VOB/B wird nach den tatsächlich ausgeführten Leistungen berechnet und die in Rechnung gestellten Leistungen sind durch anerkannte Feststellungen (geprüfte Aufmaße) nachzuweisen.

Abnahme
Die Abnahme der Bauleistung erfolgt förmlich. Vor Abnahme ist die Vorlage der Dokumentation zwingend erforderlich. Das Fehlen von Unterlagen ist ein wesentlicher Mangel und die Abnahme durch den Auftraggeber wird verweigert.

Wocheneinsatz
Von dem AN ist wöchentlich zu den Baubesprechungen ein Wocheneinsatzplan einschließlich Personalliste, Nachunternehmeranmeldung, Anzahl der geplanten Transportvorgänge mit der Angaben zu den Kennzeichen der eingesetzten Transportfahrzeuge und einer Personalliste für die Transporte für die beiden darauf folgenden Kalenderwochen vorzulegen.

Zuwegung, Sicherheitskonzept
Verstöße gegen Meldepflichten bzw. Hinweise und Anweisungen durch das Wachpersonal können zum Kasernenverbot führen.

Die Liegenschaft des Bundes unterliegt besonderen Sicherheitsbestimmungen.

Sämtliche Mitarbeiter des AN erhalten zu Baubeginn eine ca. 0,5-stündige Einweisung zum Befahren von Flugbetriebsflächen der Bundeswehr, online oder vor Ort. Der Aufwand ist in die Baustellengemeinkosten einzurechnen.

Kommunikation mit Funkgeräten ist auf der Liegenschaft unzulässig. Zulässig ist der Gebrauch von Mobiltelefonen.

Für das Fotografieren ist eine Erlaubnis erforderlich. Diese wird von der Liegenschaft auf Antrag ausgestellt.

Unter Betrieb stehende Flugbetriebsflächen dürfen nur nach vorheriger Anmeldung bei dem Tower und dessen Freigabe von Fahrzeugen mit gelber Rundumleuchte befahren werden. Der AN hat seine Fahrzeuge entsprechend auszustatten. Die erforderlichen materiellen und finanziellen Aufwendungen sind in die Baustellengemeinkosten einzurechnen.

Die Bundeswehr behält sich vor, Fahrzeuge des AN und seiner Lieferanten bei Ein- und Ausfahrt in die Liegenschaft stichprobenartig zu überprüfen. Der entsprechende Zeitaufwand ist bei allen Transporten zu berücksichtigen und kann nicht als Behinderung geltend gemacht werden.

Bauleitung
Der AG wird zu festgesetzten Terminen regelmäßige (wöchentlich) Baubesprechungen stattfinden lassen, um den Stand der Arbeiten und die für den weiteren Fortgang der Arbeiten erforderlichen Maßnahmen zu besprechen. Dies schließt die Pflicht zur Teilnahme an entsprechenden Baubesprechungen ein. Die Besprechungstermine werden vom Auftraggeber festgelegt. Der AN hat hierzu einen voll unterrichteten und verantwortlichen Bauleiter zu benennen und zu entsenden.
Der Auftragnehmer hat die Baustelle von Beginn der Arbeiten an mit einer sachverständigen Aufsicht zu besetzen, die dem Auftraggeber ohne besondere Aufforderung zu benennen ist. Dieser Vertreter hat die deutsche Sprache in Wort und Schrift zu beherrschen. Für den Bereich der dem Auftragnehmer übertragenden Arbeiten und der damit zusammenhängenden Arbeiten gilt diese Aufsicht als Fachbauleiter.
Der Auftragnehmer hat ein Auftragsleistungsverzeichnis auf der Baustelle von Beginn der Arbeiten an zugreifbar vorzuhalten.

Lage- und Höhenfestpunktfeld
Dem AN werden vom AG Festpunkte im Baustellenbereich übergeben. Geliefert werden Koordinaten (Lagestatus 100), Höhen (Höhenstatus 140) sowie eine Übersicht.

Die Punkte werden einmalig übergeben.

Absteckungen
Folgende Absteckungen werden vom AG in Form von vermarkten Punkten an den AN übergeben:

a) Absteckung der Schächte und Fundamente
b) Absteckung Hauptachsen Verkehrsanlagen

Die Absteckung erfolgt einmalig zeitlich zusammenhängend und wird inklusive Übergabeprotokoll an den AN übergeben, welches vom AG und vom AN zu unterzeichnen ist.

Die Vermarkung der Punkte richtet sich nach der Örtlichkeit und besteht in der Regel aus Pflöcken, Kunststoffrohren, Eisenrohren mit Beipflock oder Nägeln.
Nach der Übergabe ist es Sache des AN, die übergebenen Punkte zu sichern und zu überprüfen.

Weitergehende Absteckungen sind durch den Auftragnehmer durchzuführen. Dem Auftragnehmer werden hierfür georeferenzierte Pläne im Format dwg/dxf zur Verfügung gestellt. Alle Planunterlagen und Absteckunterlagen für die Baumaßnahme werden im Lagestatus 100 (GK) und Höhenstatus (NHN) geführt und übergeben. Die Leistungen sind in die Einheitspreise der Leistungspositionen einzurechnen.

Geräte
Vermessungsgeräte sind vom Auftragnehmer auf der Baustelle über die Dauer der gesamten Bauzeit vorzuhalten und zur Vermessung dem Auftraggeber zur Verfügung zu stellen (NI 2, Bandmaß, usw.). Die Kosten für die Vorhaltung der Vermessungsgeräte sind in die Baustelleneinrichtung einzurechnen.

Baubegleitende Vermessung
Hergestellte Bauwerke und Anlagen unter der Erde werden baubegleitend durch ein vom AG beauftragtes Ingenieurbüro am offenen Rohrgraben eingemessen. Der AN stellt seinen Betrieb hierauf ein und kommuniziert mit dem Büro selbstständig und rechtzeitig, um erforderliche Vermessungsarbeiten vor Verfüllung der Rohrgräben durchführen zu lassen. Die maximale Reaktionszeit des Ingenieurbüros beträgt 48 Stunden.

Baustellenreinigung
Die Baustelle ist während der gesamten Bauzeit sauber zu halten. Die Entsorgung von Abfällen aus dem Arbeitsbereich des Auftragnehmers sowie das Beseitigen von Verunreinigungen, die von den Arbeiten des Auftragnehmers herrühren, haben werktäglich zu erfolgen. Verunreinigungen auf den öffentlichen Straßen sowie auf der Zufahrt zur Baustelle sind, soweit diese von der Durchführung der Baumaßnahme herrühren, unaufgefordert und laufend zu beseitigen.

Der Auftragnehmer hat seine Baustoffe gegen Diebstahl und Beschädigung zu sichern. Der Auftraggeber kommt für Verluste nicht auf.

Der Auftragnehmer ist verpflichtet, die eigenen Arbeiten gegen Verschmutzung durch eigene Bauarbeiten, Tagwasser, Rost, Frost und dergleichen zu schützen bzw. beschädigte Teile sofort auszubessern oder zu ersetzen. Des Weiteren sind die Baustoffe gegen Herumfliegen zu sichern, Da Flugbetrieb herrscht.

Alle erforderlich werdenden Warnbeschilderungen und Absperrungen im Bereich der öffentlichen Verkehrswege sowie auf dem gesamten Kasernengelände sind entsprechend den bestehenden Vorschriften unaufgefordert zu erstellen und später wieder abzubauen. Das gleiche gilt auch für die erforderlich werdende Beleuchtung, soweit diese nicht im LV besonders aufgeführt ist. Die zuvor genannten Maßnahmen gehören zur Baustelleneinrichtung und werden nicht gesondert vergütet.

Hinweis Bieterangabenverzeichnis

Punktfolgen (Freistellen) bzw. Bieterangabenverzeichnis sind, wenn vorhanden, vom Bieter auszufüllen. Die Angaben bezüglich Fabr./Typ müssen ausführlich angegeben werden.
Es dürfen keine Abkürzungen wie zum Beispiel „siehe oben“, „s.o.“, „wie verlangt“, „w. v.“, „wie ausgeschrieben“, „w. a.“ usw. verwendet werden.

## Vorbemerkungen Kampfmittelräumarbeiten DIN 18323
Vorbemerkungen Kampfmittelräumarbeiten DIN 18323

Gemäß des vorliegenden Räumkonzeptes sowie der historisch-genetischen Rekonstruktion wurden große Teile der Vorhabenfläche als Bombenblindgängerverdachtsgebiet ausgewiesen. Darüber hinaus wurde für die gesamte Liegenschaft ein diffuser Kampfmittelverdacht ermittelt. Es besteht daher die Möglichkeit, dass Kampfmittel (KM) bei den Baumaßnahmen angetroffen werden können.

Bei sämtlichen Eingriffen in das Erdreich und Oberflächen sind daher besondere Arbeitsschutzmaßnahmen wegen des bestehenden Risikos durch Kampfmittel notwendig, die im Arbeits- und Sicherheitsplan (A+S-Plan) festgelegt sind. Der A+S-Plan unterliegt einer ständigen Fortschreibung durch die Fachbauleitung KMR. Es ist daher auch während der Leistungsausführung auf die Aktualität zu achten. Der Plan ist Vertragsbestandteil.

Zu Beginn der Maßnahme wird das gesamte Personal durch die Kampfmittelräumfirma eingewiesen. Die Einweisung dauert ca. zwei Stunden. Die Kosten hierfür sind in die Einheitspreise einzurechnen.

Für die Kampfmittelverdachtsflächen besteht im Rahmen der Baumaßnahme bei Bodeneingriffen die Notwendigkeit vorlaufender Kampfmittelräummaßnahmen. Diese werden durch den AG separat beauftragt und finden mit zeitlichem Vorlauf statt.

Für Arbeiten mit Bodeneingriff in KM-verdächtige Bodenschichten, für die im Vorfeld keine KM-Freiheit erreicht werden konnte, sind die Vorgaben des A+S-Plans sowie der DGUV-I 201-027 einzuhalten. Bei Stubben- und Wurzelrodungen ist nur das Ziehen zugelassen und bei Rückbauarbeiten sind erschütterungsarme, vibrationsarme Bauverfahren nach Stand der Technik anzuwenden. Rammarbeiten dürfen nicht durchgeführt werden. Sämtliche Verdichtungsarbeiten sind ebenfalls in möglichst vibrationsarmen Verfahren nach dem Stand der Technik durchzuführen.

Grundsächlich ist die Anwendung von Fräsarbeiten nicht gestattet, mit Ausnahme des Einsatzes einer ferngesteuerten Fräse unter organisatorischen Schutzmaßnahmen (gem. DGUV-I 201 027). Diese müssen durch die nach SprengG §19 verantwortliche Person (Räumstellenleiter) mit den dazugehörigen Sicherheitsabständen festgelegt werden.

Vorherige Abstimmung aller Maßnahmen mit AG den beauftragten FbT sowie dem Räumstellenleiter sind erforderlich.

Bei Zufallsfunden von Kampfmitteln sind unverzüglich die nächste verantwortliche Person der KMR-Firma sowie der AG und die Fachbauleitung Kampfmittelräumung zu informieren. Die Arbeiten an der Baustelle sind einzustellen, die Stelle auf Weisung des Räumstellenleiters abzusperren / zu sichern. Die verantwortliche Person der KMR-Firma beurteilt in Absprache mit AG und Fachbauleitung KMR die Situation und entscheidet über das weitere Vorgehen.

Auf die Beachtung der Handlungsempfehlungen im vorliegendem Räumkonzept wird hingewiesen.

Die Abbrucharbeiten müssen im Bereich mit Bombenverdacht grundsätzlich mit einem weitgehend erschütterungsfreien Verfahren erfolgen.

Nach dem Rückbau des gebundenen Oberbaus und der darunter liegenden Tragschichten erfolgt abhängig vom Ergebnis der Kampfmittelsondierung ein weiterer Bodenaushub bis zur vollständigen Kampfmittelfreiheit. Dies gilt auch für die Oberboden- und Erdarbeiten.

Sämtliche Bodeneingriffe in kampfmittelverdächtigen Flächen sind unter baubegleitender Kampfmittelräumung, unter Einsatz von geschütztem Gerät gemäß DGUV-I 201-027 durchzuführen. Dies trifft auch für Rodungsarbeiten von Buschwerken sowie das Ziehen von Stubben zu.

Sämtliche Fahrzeuge, die Erdaushubarbeiten durchführen (z.B. Bagger, Raupe, Radlader, ...) müssen gemäß DGVU -I 201-027 mit Sicherheitsverglasung und Verstärkungen im Fußbereich ausgestattet sein. Die Ausrüstung der Geräte ist durch den AN vor dem Einsatz nachzuweisen.

Das Bodenmaterial ist mit einem geraden Baggerlöffel lageweise unter baubegleitender Kampfmittelräumung in Mächtigkeiten von max. 20 cm abzutragen. Die Mächtigkeit der abzuziehenden Schicht wird vom Befähigungsscheininhaber gem. §20 SprengG, den örtlichen Gegebenheiten angepasst
festgelegt.

Ablauf:

Unterbrechungen der Bodeneingriffe durch Maßnahmen zur Kampfmittelräumung (bspw. Sondieren, Störkörperüberprüfung) bzw. verzögerte Abläufe durch bspw. lagenweises Abschieben der Erdschichten sind zu erwarten. Stillstandzeiten mit bis zu einer Stunde pro Arbeitstag sind nicht auszuschließen. Diese sind in den Einheitspreis mit einzukalkulieren. Bei Stillstandzeiten über einer Stunde/Arbeitstag erfolgt eine separate Vergütung.

## Vorbemerkungen Baustelleneinrichtung
Vorbemerkungen Baustelleneinrichtung
Es bleibt dem AN überlassen, wie er seine Baustelleneinrichtung innerhalb der ausgewiesenen Flächen organisiert. Die ausgewiesenen Flächen werden mit dem AG abgestimmt und dürfen auf keinen Fall überschritten werden. Diese erf. Abstimmungen mit dem AG sind einzukalkulieren und vor der Einrichtung durchzuführen.

Die Flächen werden vom AG zur Verfügung gestellt und sind nach Fertigstellung (Bauende) in den ursprünglichen Zustand zu versetzen.

Für die BE-Ordnung trägt der AN die Verantwortung.

Erforderliche Baustraßen innerhalb der Baustelleneinrichtungs- und Lagerflächen, sofern nicht gesondert ausgeschrieben, und deren Herstellung (einschl. vor- und nachbereitende Leistungen, auch Raseneinsaat etc., Unterhaltung und evtl. späteres Entfernen) gehören zur Baustelleneinrichtung. Einschl. Abdeckung der Lagerflächen mit PE-Folie, es erfolgt keine gesonderte Vergütung.

Sämtliche Aufwendungen im Zusammenhang mit der Baustelleneinrichtung des AN sind gemäß VOB in die Einheitspreise einzukalkulieren. Sämtliche Aufwendungen im Zusammenhang mit der Ver- und Entsorgung der AN- und AG- Baustelleneinrichtung sind ebenfalls in die Einheitspreise einzukalkulieren (Verbrauchs- / Entsorgungskosten usw. siehe Baubeschreibung).

Unter Beachtung der AwSV sind alle Vorkehrungen zu treffen und in die Positionen des Leistungsverzeichnisses einzukalkulieren, dass weder Abwasser, Diesel- oder Hydrauliköl noch andere Wasser gefährdende Stoffe in den Untergrund gelangen können. Die Lagerung Wasser gefährdender Stoffe ist ausschließlich auf asphaltierten oder betonierten Flächen bzw. in geeigneten Auffangwannen gestattet. Bei Schadstoffeinträgen in den Boden ist unverzüglich der AG zu benachrichtigen.

Allgemeinbeleuchtung der Außenflächen einschl. der Zufahrten im erforderlichen Umfang für die Sicherheit und den Verkehr sind einzukalkulieren.
Alle Einrichtungen komplett einrichten, vorhalten und entfernen, einschl. sämtlicher  Betriebskosten, Betriebsstoffe und Gebühren, sämtlicher Anschlüsse, Vorbereitung und Wiederherstellung der Aufstellflächen sowie der fortlaufenden Reinigung.
Die Baustelle ist während der Ausführungszeit vom AN täglich sauber zu halten, bzw. zu reinigen. Dazu zählen auch  angrenzende Verkehrsflächen wie die Straßen, Zufahrtsbereiche und Umfeld.

Nach Abschluss der Arbeiten in Teil- und Tagesabschnitten ist eine gründliche Reinigung aller vom AN benutzten Flächen sowie die Abfuhr allen Bauschutts und allen Verpackungsmaterials vorzusehen. Die Kosten dafür sind in die EP einzurechnen.

Alle in Anspruch genommenen Bereiche sind nach Rück- / Abbau in den Ursprungszustand zurückzuversetzen.

Die nachfolgend aufgeführten Leistungen werden nicht gesondert vergütet und sind in die Einheitspreise einzukalkulieren:

- Die laufende Beseitigung von Verschmutzungen der Zu- und Abfahrtsstraßen.
- Die laufende Sauberhaltung der Ringstraße zum Bodenlager mit Kehr-/Saugwagen
- Die Maßnahmen zur Aufrechterhaltung und Sicherung des Verkehrs (Warnschilder, Absperrungen, Beleuchtung etc.) im Bereich der Baustelle und ihrer Nebenanlagen.
- Die Herstellung und Aufrechterhaltung der Verkehrssicherheit von Zäunen, Toren, Masten und allen weiteren Einbauten, Beleuchtung der Baustelleneinrichtung und aller Arbeitsbereiche während der Arbeiten bei Dämmerung und Dunkelheit. Die Beleuchtung ist so zu gestalten, dass Luftfahrzeugführer nicht geblendet werden. Die vom AN vorgesehene Beleuchtung ist mit dem Nutzer (Bundeswehr) abzustimmen und vor Inbetriebnahme freigeben zu lassen.
- Der Tower behält sich das Recht vor, die Abschaltung der Beleuchtung kurzfristig anzuordnen.
- Behinderung von Umbauten der bestehenden Zäune, Tore, Masten und anderen Umbauten durch Dritte.

Sofern in der Leistungsbeschreibung die Ausführung nach besonderer Anordnung des Auftraggebers vorgeschrieben ist, bedeutet dies, dass auch mit der Vorbereitung zur Ausführung erst nach besonderer Aufforderung durch den Auftraggeber zu beginnen ist.

## Allgemeine Regelwerke
Zusätzliche Technische Vertragsbedingungen, Richtlinien, Merkblätter, etc.

Mit den im Leistungsverzeichnis enthaltenen Angaben über Bauart, Bauteil, Baustoff und Abmessungen gelten auch der Herstellungsvorgang und -ablauf bis zur fertigen Leistung, unter Zugrundelegung der anerkannten Regeln der Technik und der Ausführungsbestimmungen der DIN-Normen als beschrieben.

Die nachfolgend aufgeführten ZTVen, Richtlinien und Merkblätter sind insbesondere anzuwenden und werden Vertragsbestandteil:

ZTV E-StB  Zusätzliche Technische Vertragsbedingungen und Richtlinien für Erdarbeiten im Straßenbau

ZTV SoB-StB  Zusätzliche Technische Vertragsbedingungen und Richtlinien für den Bau von Schichten ohne Bindemittel im Straßenbau

ZTV Asphalt-StB  Zusätzliche Technische Vertragsbedingungen und Richtlinien für den Bau von Verkehrsflächenbefestigungen aus Asphalt

ZTV BEA-StB  Zusätzliche Technische Vertragsbedingungen und Richtlinien für die bauliche Erhaltung von Verkehrsflächen - Asphaltbauweisen

ZTV Beton-StB  Zusätzliche Technische Vertragsbedingungen und Richtlinien für den Bau von Tragschichten mit hydraulischen Bindemitteln und von Fahrbahndecken aus Beton

ZTV BEB-StB  Zusätzliche Technische Vertragsbedingungen und Richtlinien für die bauliche Erhaltung von Verkehrsflächen - Betonbauweisen

ZTV A-StB  Zusätzliche Technische Vertragsbedingungen und Richtlinien für Aufgrabungen in Verkehrsflächen

ZTV Fug-StB  Zusätzliche Technische Vertragsbedingungen und Richtlinien für Fugen in Verkehrsflächen

ZTV La-StB  Zusätzliche Technische Vertragsbedingungen und Richtlinien für Landschaftsbauarbeiten im Straßenbau

ZTV Pflaster-StB  Zusätzliche Technische Vertragsbedingungen und Richtlinien zur Herstellung von Pflasterdecken, Plattenbelägen und Einfassungen

ZTV SA  Zusätzliche Technische Vertragsbedingungen und Richtlinien für Sicherungsarbeiten an Arbeitsstellen an Straßen

RSA  Richtlinien für die Sicherung von Arbeitsstellen an Straßen

RuVA-StB  Richtlinien für die umweltverträgliche Verwertung von Ausbaustoffen mit teer-/pechtypischen Bestandteilen sowie für die Verwertung von Ausbauasphalt im Straßenbau

## Anlagen
Anlagen

Anlage 2:  Sonstige Anlagen

2.1  Luftfahrthindernisse

2.1.1  Richtlinien "Zeitweilige Hindernisse in den Hindernisfreifräumen von Instrumentenbahnen auf Flugplätzen"
2.1.2  Formblatt "Antrag auf luftrechtliche Genehmigung gem. §§ 12 ff LuftVG zur Errichtung eines Luftfahrthindernisses"
2.1.3  Allgemeine Verwaltungsvorschrift zur Änderung der Allgemeinen Verwaltungsvorschrift zur Kennzeichnung von Luftfahrthindernissen

2.2  Baugrundgutachten
2.2.1  Geotechnischer Bericht zu Untersuchungen im Bereich der Baumaßnahme Rollweg Golf auf dem Narinefliegerstützpunkt in Nordholz vom 31.10.2021
2.2.2  Bodenerkundung in den Bereichen RRB und Speicherbehälter auf dem Narinefliegerstützpunkt in Nordholz vom 28.08.2024

2.3  Kampfmittelräumung und weitere Unterlagen
2.3.1  Räumkonzept vom 03.12.2024
2.3.2  Luftbildauswertung für die Liegenschaft des Bundes
2.3.3  A+S Plan n. DGUV Information 201- 027 (ehem.: BGI 833) vom 29.11.2019

2.4  Generalinspektionsberichte Abscheider

## 26A20154 Sanierung Abscheideranlagen
Datum: 08.10.2026

### Bereich 01 Allgemeine Arbeiten in Anlehnung an DIN 18299

#### Abschnitt 01.01 Stundenlohnarbeiten

*Hinweis: Hinweis Stundenlohnarbeiten*
Hinweis Stundenlohnarbeiten

Die Stundenlohnarbeiten finden Abrechnung bei Anordnung von Leistungen durch den Auftraggeber, die anderweitig nicht in Positionen erfasst sind sowie bei Stillstandszeiten von mehr als einer Stunde Stillstandzeit durch Kampfmittelräumung, die von der Kampfmittelräumung angeordnet sind.
Stillstandzeiten sind vom AN am gleichen Tag gegenüber der Bauleitung anzuzeigen. Die Stundenlohnarbeiten sind durch die Bauleitung oder die Kampfmittelräumung zeitnah gegenzeichnen zu lassen.

**01.01.0010 Stillstandszeiten (Kampfmittel)**
Stillstandszeiten für Personal und Gerät bei einer angeordneten Räumung der Baustelle von über einer Stunde wegen Entschärfung von Kampfmitteln.
Menge: 10,000 h
IGNW DIN 276: 591
IGNW DIN 276-1: Muster 6 2016: 591

**01.01.0020 Baufacharbeiter-in sämtliche Kosten/Zuschläge**
STLB-Bau 2025-04 091
Stundenlohnarbeiten durch Baufacharbeiter/-in
der Verrechnungssatz für die jeweilige Arbeitskraft umfasst sämtliche Aufwendungen wie Lohn- und Gehaltskosten, Lohn- und Gehaltsnebenkosten, Zuschläge, lohngebundene und lohnabhängige Kosten, sonstige Sozialkosten, Gemeinkosten, Wagnis und Gewinn.
Menge: 10,000 h
Leistungsbereichkatalog: 091
DIN276-1_08: 399
DIN276_06: 399
DIN276_81: 62900
DIN276_93: 399
IGNW DIN 276: 591
IGNW DIN 276-1: Muster 6 2016: 211

**01.01.0030 Bauhelfer-in sämtliche Kosten/Zuschläge**
STLB-Bau 2025-04 091
Stundenlohnarbeiten durch Bauhelfer/-in
der Verrechnungssatz für die jeweilige Arbeitskraft umfasst sämtliche Aufwendungen wie Lohn- und Gehaltskosten, Lohn- und Gehaltsnebenkosten, Zuschläge, lohngebundene und lohnabhängige Kosten, sonstige Sozialkosten, Gemeinkosten, Wagnis und Gewinn.
Menge: 10,000 h
Leistungsbereichkatalog: 091
DIN276-1_08: 399
DIN276_06: 399
DIN276_81: 62900
DIN276_93: 399
IGNW DIN 276: 591
IGNW DIN 276-1: Muster 6 2016: 211

**01.01.0040 Bauvorarbeiter-in sämtliche Kosten/Zuschläge**
STLB-Bau 2025-04 091
Stundenlohnarbeiten durch Bauvorarbeiter/-in
der Verrechnungssatz für die jeweilige Arbeitskraft umfasst sämtliche Aufwendungen wie Lohn- und Gehaltskosten, Lohn- und Gehaltsnebenkosten, Zuschläge, lohngebundene und lohnabhängige Kosten, sonstige Sozialkosten, Gemeinkosten, Wagnis und Gewinn.
Menge: 10,000 h
Leistungsbereichkatalog: 091
DIN276-1_08: 399
DIN276_06: 399
DIN276_81: 62900
DIN276_93: 399
IGNW DIN 276: 591
IGNW DIN 276-1: Muster 6 2016: 211

*Hinweis: Gerätestunden*

**01.01.0050 Vibrationswalze Bedienungspersonal**
Vibrationswalze, als Oszillationswalze, mit Bedienungspersonal, einsetzen, der Verrechnungssatz für die jeweilige Arbeitskraft umfasst sämtliche Aufwendungen wie Lohn- und Gehaltskosten, Lohn- und Gehaltsnebenkosten, Zuschläge, lohngebundene und lohnabhängige Kosten, sonstige Sozialkosten, Gemeinkosten, Wagnis und Gewinn.
der Verrechnungssatz für das Gerät umfasst sämtliche Aufwendungen für den Betrieb, Gemeinkosten, Wagnis und Gewinn.
Menge: 10,000 h
Leistungsbereichkatalog: 091
DIN276-1_08: 399
DIN276_81: 62900
DIN276_93: 399
IGNW DIN 276: 591
IGNW DIN 276-1: Muster 6 2016: 211

**01.01.0060 Kompressor Bedienungspersonal**
STLB-Bau 2025-04 091
Kompressor, mit Bedienungspersonal, einsetzen,
der Verrechnungssatz für die jeweilige Arbeitskraft umfasst sämtliche Aufwendungen wie Lohn- und Gehaltskosten, Lohn- und Gehaltsnebenkosten, Zuschläge, lohngebundene und lohnabhängige Kosten, sonstige Sozialkosten, Gemeinkosten, Wagnis und Gewinn,
der Verrechnungssatz für das Gerät umfasst sämtliche Aufwendungen für den Betrieb, Gemeinkosten, Wagnis und Gewinn, ein Bohrhammer.
Menge: 10,000 h
Leistungsbereichkatalog: 091
DIN276-1_08: 399
DIN276_06: 399
DIN276_81: 62900
DIN276_93: 399
IGNW DIN 276: 591
IGNW DIN 276-1: Muster 6 2016: 211

**01.01.0070 Hydraulikbagger Fahrer-in Tieflöffel Löffel 1-1,5m3**
STLB-Bau 2025-04 091
Hydraulikbagger, mit Fahrer/-in, einsetzen,
der Verrechnungssatz für die jeweilige Arbeitskraft umfasst sämtliche Aufwendungen wie Lohn- und Gehaltskosten, Lohn- und Gehaltsnebenkosten, Zuschläge, lohngebundene und lohnabhängige Kosten, sonstige Sozialkosten, Gemeinkosten, Wagnis und Gewinn,
der Verrechnungssatz für das Gerät umfasst sämtliche Aufwendungen für den Betrieb, Gemeinkosten, Wagnis und Gewinn, Fahrwerk mit Ketten, mit Tieflöffel, Löffelinhalt 1 bis 1,5 m3.
Menge: 10,000 h
Leistungsbereichkatalog: 091
DIN276-1_08: 399
DIN276_06: 399
DIN276_18: 399
DIN276_81: 62900
DIN276_93: 399
IGNW DIN 276: 591
IGNW DIN 276-1: Muster 6 2016: 541

**01.01.0080 Radlader Fahrer-in 55-88kW**
STLB-Bau 2025-04 091
Radlader, mit Fahrer/-in, einsetzen,
der Verrechnungssatz für die jeweilige Arbeitskraft umfasst sämtliche Aufwendungen wie Lohn- und Gehaltskosten, Lohn- und Gehaltsnebenkosten, Zuschläge, lohngebundene und lohnabhängige Kosten, sonstige Sozialkosten, Gemeinkosten, Wagnis und Gewinn,
der Verrechnungssatz für das Gerät umfasst sämtliche Aufwendungen für den Betrieb, Gemeinkosten, Wagnis und Gewinn, Motorleistung 55 bis 88 kW.
Menge: 10,000 h
Leistungsbereichkatalog: 091
DIN276-1_08: 399
DIN276_06: 399
DIN276_81: 62900
DIN276_93: 399
IGNW DIN 276: 591
IGNW DIN 276-1: Muster 6 2016: 541

**01.01.0090 Minibagger Fahrer-in**
STLB-Bau 2025-04 091
Minibagger, mit Fahrer/-in, einsetzen,
der Verrechnungssatz für die jeweilige Arbeitskraft umfasst sämtliche Aufwendungen wie Lohn- und Gehaltskosten, Lohn- und Gehaltsnebenkosten, Zuschläge, lohngebundene und lohnabhängige Kosten, sonstige Sozialkosten, Gemeinkosten, Wagnis und Gewinn,
der Verrechnungssatz für das Gerät umfasst sämtliche Aufwendungen für den Betrieb, Gemeinkosten, Wagnis und Gewinn, Fahrwerk mit Ketten.
Menge: 10,000 h
Leistungsbereichkatalog: 091
DIN276-1_08: 399
DIN276_06: 399
DIN276_81: 62900
DIN276_93: 399
IGNW DIN 276: 591
IGNW DIN 276-1: Muster 6 2016: 211

**01.01.0100 LKW Fahrer-in 20-30t**
STLB-Bau 2025-04 091
LKW, mit Fahrer/-in, einsetzen,
der Verrechnungssatz für die jeweilige Arbeitskraft umfasst sämtliche Aufwendungen wie Lohn- und Gehaltskosten, Lohn- und Gehaltsnebenkosten, Zuschläge, lohngebundene und lohnabhängige Kosten, sonstige Sozialkosten, Gemeinkosten, Wagnis und Gewinn,
der Verrechnungssatz für das Gerät umfasst sämtliche Aufwendungen für den Betrieb, Gemeinkosten, Wagnis und Gewinn, Nutzlast 20 bis 30 t.
Menge: 10,000 h
Leistungsbereichkatalog: 091
DIN276-1_08: 399
DIN276_06: 399
DIN276_81: 62900
DIN276_93: 399
IGNW DIN 276: 591
IGNW DIN 276-1: Muster 6 2016: 211

**01.01.0110 Saugbagger Fahrer-in**
STLB-Bau 2025-04 091
Saugbagger, mit Fahrer/-in, einsetzen,
der Verrechnungssatz für die jeweilige Arbeitskraft umfasst sämtliche Aufwendungen wie Lohn- und Gehaltskosten, Lohn- und Gehaltsnebenkosten, Zuschläge, lohngebundene und lohnabhängige Kosten, sonstige Sozialkosten, Gemeinkosten, Wagnis und Gewinn,
der Verrechnungssatz für das Gerät umfasst sämtliche Aufwendungen für den Betrieb, Gemeinkosten, Wagnis und Gewinn.
Menge: 10,000 h
Leistungsbereichkatalog: 091
DIN276-1_08: 399
IGNW DIN 276: 591
IGNW DIN 276-1: Muster 6 2016: 211

#### Abschnitt 01.02 Leitungssicherung

*Hinweis: Hinweis Leitungssicherung*
Hinweis Leitungssicherung

Die Leitungssicherung querender Leitungen ist in Stück, die Leitungssicherung längs zur Achse in Metern ausgeschrieben.

Die Leistung in den folgenden Positionenn beinhaltet die erforderlichen Handschachtungen, den Mehraufwand für den Verbau, das Sichern und Unterhalten der Leitung sowie den Mehraufwand für das Verfüllen und Verdichten in Handschachtung, ggf. auch das Wiederherstellen der Trassenwarnbänder, abdeckhauben etc.

**01.02.0010 Kabel in Betrieb Fernmeldekabel T bis 1,25m sichern**
STLB-Bau 2025-04 002
Kabel in Betrieb, Fernmeldekabel, erdverlegt, Tiefe der Leitungsachse unter Gelände bis 1,25 m, sichern.
Menge: 20,000 St
Leistungsbereichkatalog: 002
DIN276-1_08: 211
IGNW DIN 276-1: Muster 6 2016: 594

**01.02.0020 Kabel in Betrieb Fernmeldekabel T bis 1,25m sichern**
STLB-Bau 2025-04 002
Kabel in Betrieb, Fernmeldekabel, erdverlegt, Tiefe der Leitungsachse unter Gelände bis 1,25 m, sichern.
Menge: 20,000 m
Leistungsbereichkatalog: 002
DIN276-1_08: 211
IGNW DIN 276-1: Muster 6 2016: 594

**01.02.0030 Kabelbündel spannungsfrei geschaltet Mittelspannungskabel T bis 1,25m sichern**
STLB-Bau 2025-04 002
Kabelbündel spannungsfrei geschaltet, Mittelspannungskabel, Tiefe der Leitungsachse unter Gelände bis 1,25 m, sichern.
Menge: 5,000 St
Leistungsbereichkatalog: 002
DIN276-1_08: 211
DIN276_81: 14600
DIN276_93: 211
IGNW DIN 276-1: Muster 6 2016: 594

**01.02.0040 Kabelbündel spannungsfrei geschaltet Mittelspannungskabel T bis 1,25m sichern**
STLB-Bau 2025-04 002
Kabelbündel spannungsfrei geschaltet, Mittelspannungskabel, Tiefe der Leitungsachse unter Gelände bis 1,25 m, sichern.
Menge: 20,000 m
Leistungsbereichkatalog: 002
DIN276-1_08: 211
DIN276_81: 14600
DIN276_93: 211
IGNW DIN 276-1: Muster 6 2016: 594

**01.02.0050 Kabelbündel unter Spannung Niederspannungskabel T bis 1,25m sichern**
STLB-Bau 2025-04 002
Kabelbündel unter Spannung, Niederspannungskabel, erdverlegt, Tiefe der Leitungsachse unter Gelände bis 1,25 m, sichern.
Menge: 10,000 St
Leistungsbereichkatalog: 002
DIN276-1_08: 211
DIN276_81: 14600
DIN276_93: 211
IGNW DIN 276-1: Muster 6 2016: 594

**01.02.0060 Kabelbündel unter Spannung Niederspannungskabel T bis 1,25m sichern**
STLB-Bau 2025-04 002
Kabelbündel unter Spannung, Niederspannungskabel, Tiefe der Leitungsachse unter Gelände bis 1,25 m, sichern.
Menge: 20,000 m
Leistungsbereichkatalog: 002
DIN276-1_08: 211
DIN276_81: 14600
DIN276_93: 211
IGNW DIN 276-1: Muster 6 2016: 594

**01.02.0070 Kanal Beton abwasserführend T bis 2m sichern DN 250-500**
Kanal aus Beton, abwasserführend, über DN 250 bis DN 500, Tiefe der Leitungsachse unter Gelände bis 2 m, sichern.
Menge: 1,000 St
Leistungsbereichkatalog: 002
DIN276-1_08: 211
DIN276_81: 14600
DIN276_93: 211
IGNW DIN 276-1: Muster 6 2016: 594

**01.02.0080 Kanal Beton abwasserführend T bis 2m sichern DN 250-500**
Kanal aus Beton, abwasserführend, über DN 250 bis DN 500, Tiefe der Leitungsachse unter Gelände bis 2 m, sichern.
Menge: 5,000 m
Leistungsbereichkatalog: 002
DIN276-1_08: 211
DIN276_81: 14600
DIN276_93: 211
IGNW DIN 276-1: Muster 6 2016: 594

**01.02.0090 Kanal PVC abwasserführend T bis 2m sichern**
Kanal aus PVC, abwasserführend, Außendurchmesser  bis 300 mm, Tiefe der Leitungsachse unter Gelände bis 2 m, sichern.
Menge: 1,000 St
Leistungsbereichkatalog: 002
DIN276-1_08: 211
DIN276_81: 14600
DIN276_93: 211
IGNW DIN 276-1: Muster 6 2016: 594

**01.02.0100 Kanal PVC abwasserführend T bis 2m sichern**
Kanal aus PVC, abwasserführend, Außendurchmesser  bis 300 mm, Tiefe der Leitungsachse unter Gelände bis 2 m, sichern.
Menge: 5,000 m
Leistungsbereichkatalog: 002
DIN276-1_08: 211
DIN276_81: 14600
DIN276_93: 211
IGNW DIN 276-1: Muster 6 2016: 594

**01.02.0110 Kanal Steinzeug abwasserführend T bis 2m sichern**
Kanal aus Steinzeug, abwasserführend, Außendurchmesser bis 400 mm, Tiefe der Leitungsachse unter Gelände bis 2 m, sichern.
Menge: 1,000 St
Leistungsbereichkatalog: 002
DIN276-1_08: 211
DIN276_81: 14600
DIN276_93: 211
IGNW DIN 276-1: Muster 6 2016: 594

**01.02.0120 Kanal Steinzeug abwasserführend T bis 2m sichern**
Kanal aus Steinzeug, abwasserführend, Außendurchmesser bis 400 mm, Tiefe der Leitungsachse unter Gelände bis 2 m, sichern.
Menge: 5,000 m
Leistungsbereichkatalog: 002
DIN276-1_08: 211
DIN276_81: 14600
DIN276_93: 211
IGNW DIN 276-1: Muster 6 2016: 594

**01.02.0130 Rohr Kunststoff TW führend unter Druck T bis 1,25m sichern**
STLB-Bau 2025-04 002
Rohrleitung aus Kunststoff, trinkwasserführend, unter Druck, Tiefe der Leitungsachse unter Gelände bis 1,25 m, sichern.
Menge: 1,000 St
Leistungsbereichkatalog: 002
IGNW DIN 276-1: Muster 6 2016: 594

**01.02.0140 Rohr Kunststoff TW führend unter Druck T bis 1,25m sichern**
STLB-Bau 2025-04 002
Rohrleitung aus Kunststoff, trinkwasserführend, unter Druck, Tiefe der Leitungsachse unter Gelände bis 1,25 m, sichern.
Menge: 5,000 m
Leistungsbereichkatalog: 002
DIN276-1_08: 211
IGNW DIN 276-1: Muster 6 2016: 594

**01.02.0150 Rohr Kunststoff unter Druck T bis 1,25m sichern**
STLB-Bau 2025-04 002
Rohrleitung aus Kunststoff, unter Druck, Tiefe der Leitungsachse unter Gelände bis 1,25 m, sichern.
Menge: 1,000 St
Leistungsbereichkatalog: 002
DIN276-1_08: 211
IGNW DIN 276-1: Muster 6 2016: 594

**01.02.0160 Rohr Kunststoff unter Druck T bis 1,25m sichern**
STLB-Bau 2025-04 002
Rohrleitung aus Kunststoff, unter Druck, Tiefe der Leitungsachse unter Gelände bis 1,25 m, sichern.
Menge: 5,000 m
Leistungsbereichkatalog: 002
DIN276-1_08: 211
IGNW DIN 276-1: Muster 6 2016: 594

**01.02.0170 Heizltg Stahl unter Druck T bis 1,25m sichern**
STLB-Bau 2025-04 002
Heizleitung aus Stahl, unter Druck, Mantel aus PP, einschl. Dämmung, Tiefe der Leitungsachse unter Gelände bis 1,25 m, sichern.
Menge: 1,000 St
Leistungsbereichkatalog: 002
DIN276-1_08: 211
DIN276_81: 14600
DIN276_93: 211
IGNW DIN 276-1: Muster 6 2016: 594

**01.02.0180 Heizltg Stahl unter Druck T bis 1,25m sichern**
STLB-Bau 2025-04 002
Heizleitung aus Stahl, unter Druck, Mantel aus PP, einschl. Dämmung, Tiefe der Leitungsachse unter Gelände bis 1,25 m, sichern.
Menge: 5,000 m
Leistungsbereichkatalog: 002
DIN276-1_08: 211
DIN276_81: 14600
DIN276_93: 211
IGNW DIN 276-1: Muster 6 2016: 594

**01.02.0190 Versorgungsltg Stahl unter Druck bis DN150 T bis 1,25m sichern**
STLB-Bau 2025-04 002
Versorgungsleitung aus Stahl, unter Druck, bis DN 150, Tiefe der Leitungsachse unter Gelände bis 1,25 m, sichern.
Menge: 1,000 St
Leistungsbereichkatalog: 002
DIN276-1_08: 211
IGNW DIN 276-1: Muster 6 2016: 594

**01.02.0200 Versorgungsltg Stahl unter Druck bis DN150 T bis 1,25m sichern**
STLB-Bau 2025-04 002
Versorgungsleitung aus Stahl, unter Druck, bis DN 150, Tiefe der Leitungsachse unter Gelände bis 1,25 m, sichern.
Menge: 5,000 m
Leistungsbereichkatalog: 002
DIN276-1_08: 211
IGNW DIN 276-1: Muster 6 2016: 594

**01.02.0210 Schutzrohr Kunststoff T bis 1,25m sichern**
Schutzrohr (Leerrohr) aus Kunststoff, Tiefe der Leitungsachse unter Gelände bis 1,25 m, sichern.
Menge: 1,000 St
Leistungsbereichkatalog: 002
DIN276-1_08: 211
IGNW DIN 276-1: Muster 6 2016: 594

**01.02.0220 Schutzrohr Kunststoff T bis 1,25m sichern**
STLB-Bau 2025-04 002
Schutzrohr (Leerrohr) aus Kunststoff, Tiefe der Leitungsachse unter Gelände bis 1,25 m, sichern.
Menge: 5,000 m
Leistungsbereichkatalog: 002
DIN276-1_08: 211
IGNW DIN 276-1: Muster 6 2016: 594

#### Abschnitt 01.03 Verkehrssicherung

**01.03.0010 Verkehrseinr. temporär Leitbake RA2 Schraffenbake aufbauen abbauen**
STLB-Bau 2025-04 000
Verkehrseinrichtung nach StVO, temporär, Leitbake, TL Leitbaken, spezifischer Rückstrahlwert RA2 DIN EN 12899-1, als Schraffenbake, beidseitig, aufbauen und abbauen.
Menge: 20,000 St
Leistungsbereichkatalog: 000
DIN276-1_08: 391
IGNW DIN 276: 591
IGNW DIN 276-1: Muster 6 2016: 541

**01.03.0020 Verkehrseinr. temporär Leitbake RA2 Schraffenbake umbauen**
STLB-Bau 2025-04 000
Verkehrseinrichtung nach StVO, temporär, Leitbake, TL Leitbaken, spezifischer Rückstrahlwert RA2 DIN EN 12899-1, als Schraffenbake, beidseitig, umbauen.
Menge: 15,000 St
Leistungsbereichkatalog: 000
DIN276-1_08: 391
IGNW DIN 276: 591
IGNW DIN 276-1: Muster 6 2016: 541

**01.03.0030 Verkehrseinr. temporär Leitbake RA2 Schraffenbake vorhalten**
STLB-Bau 2025-04 000
Verkehrseinrichtung nach StVO, temporär, Leitbake, TL Leitbaken, spezifischer Rückstrahlwert RA2 DIN EN 12899-1, als Schraffenbake, beidseitig, vorhalten,
Positionsmenge = Produkt aus '20' (Vorhaltemenge)

mal '4' (Vorhaltedauer)
Menge: 80,000 StWo
Leistungsbereichkatalog: 000
DIN276-1_08: 391
IGNW DIN 276: 591
IGNW DIN 276-1: Muster 6 2016: 541

**01.03.0040 Behelfsbrücke Fußgänger B bis 1,5m L 1,5-2m Widerlager Anrampung beidseitig L bis 2m herstellen räumen**
STLB-Bau 2025-04 000
Behelfsbrücke für Fußgänger, ohne offene Fugen, mit rutschhemmender Oberfläche, auskragend am Verbau, für öffentlichen Verkehr, Nutzbreite bis 1,5 m, Länge über 1,5 bis 2 m, mit Widerlager und Anrampung, beidseitig, Länge bis 2 m, herstellen und räumen.
Menge: 10,000 St
Leistungsbereichkatalog: 000
DIN276-1_08: 391
IGNW DIN 276: 591
IGNW DIN 276-1: Muster 6 2016: 541

**01.03.0050 Behelfsbrücke Fußgänger B bis 1,5m L 1,5-2m Widerlager Anrampung beidseitig L bis 2m umbauen**
STLB-Bau 2025-04 000
Behelfsbrücke für Fußgänger, ohne offene Fugen, mit rutschhemmender Oberfläche, auskragend am Verbau, für öffentlichen Verkehr, Nutzbreite bis 1,5 m, Länge über 1,5 bis 2 m, mit Widerlager und Anrampung, beidseitig, Länge bis 2 m, umbauen.
Menge: 5,000 St
Leistungsbereichkatalog: 000
DIN276-1_08: 391
IGNW DIN 276: 591
IGNW DIN 276-1: Muster 6 2016: 541

**01.03.0060 Behelfsbrücke Fußgänger B bis 1,5m L 1,5-2m Widerlager Anrampung beidseitig L bis 2m vorhalten**
STLB-Bau 2025-04 000
Behelfsbrücke für Fußgänger, ohne offene Fugen, mit rutschhemmender Oberfläche, auskragend am Verbau, für öffentlichen Verkehr, Nutzbreite bis 1,5 m, Länge über 1,5 bis 2 m, mit Widerlager und Anrampung, beidseitig, Länge bis 2 m, vorhalten,
Positionsmenge = Produkt aus '10' (Vorhaltemenge)

mal '4' (Vorhaltedauer)
Menge: 40,000 StWo
Leistungsbereichkatalog: 000
DIN276-1_08: 391
IGNW DIN 276: 591
IGNW DIN 276-1: Muster 6 2016: 541

**01.03.0070 Warnleuchte WL2 aufbauen abbauen**
STLB-Bau 2025-04 000
Warnleuchte, temporär, TL Warnleuchten, Warnleuchte Typ WL2, aufbauen und abbauen.
Menge: 20,000 St
Leistungsbereichkatalog: 000
DIN276-1_08: 391
IGNW DIN 276: 591
IGNW DIN 276-1: Muster 6 2016: 541

**01.03.0080 Warnleuchte WL2 umbauen**
STLB-Bau 2025-04 000
Warnleuchte, temporär, TL Warnleuchten, Warnleuchte Typ WL2, umbauen.
Menge: 10,000 St
Leistungsbereichkatalog: 000
DIN276-1_08: 391
IGNW DIN 276: 591
IGNW DIN 276-1: Muster 6 2016: 541

**01.03.0090 Warnleuchte WL2 vorhalten**
STLB-Bau 2025-04 000
Warnleuchte, temporär, TL Warnleuchten, Warnleuchte Typ WL2, vorhalten,
Positionsmenge = Produkt aus '20' (Vorhaltemenge)

mal '10' (Vorhaltedauer)
Menge: 200,000 StWo
Leistungsbereichkatalog: 000
DIN276-1_08: 391
IGNW DIN 276: 591
IGNW DIN 276-1: Muster 6 2016: 541

#### Abschnitt 01.04 Generalinspektion/ Einweisung/ Inbetriebnahme

*Hinweis: Hinweis zur Generalinspektion*
Hinweis Generalinspektion

Die Anlage muss vor der Prüfung entleert und gereinigt sein und die Wasserversorgung zum Befüllen der Anlage ist vorher mit dem AG zu klären. Das Wasser wird beigestellt und ist nach Gebrauch schadlos zu beseitigen.

*Hinweis: Gebäude 18*

**01.04.0010 Generalinspektion Leichtflüssigkeiten-Abscheider S+I+P NS15 5000l 3Behälter**
STLB-Bau 2025-04 011
Generalinspektion DIN 1999-100 der erdeingebauten Abscheideranlage für Leichtflüssigkeiten Klasse I mit Schlammfang und Probenahmeeinrichtung, Nenngröße 15, Schlammfanginhalt mind. 5000 l, bestehend aus 3 Behältern,
Zulauftiefe OK Gelände bis Rohrsohle Zulauf '140' cm,
einschl. Warneinrichtung, nach der Baumaßnahme, Wasser vom AG beigestellt, Wasserentnahmestelle Hydrant,
Entfernung '20' m.
Menge: 1,000 St
Leistungsbereichkatalog: 011
DIN276-1_08: 541
DIN276_18: 551
IGNW DIN 276: 551
IGNW DIN 276-1: Muster 6 2016: 541

*Hinweis: Gebäude 53*

**01.04.0020 Generalinspektion Leichtflüssigkeiten-Abscheider S+I+P NS10 5000l 3Behälter**
STLB-Bau 2025-04 011
Generalinspektion DIN 1999-100 der erdeingebauten Abscheideranlage für Leichtflüssigkeiten Klasse I mit Schlammfang und Probenahmeeinrichtung, Nenngröße 10, Schlammfanginhalt mind. 5000 l, bestehend aus 3 Behältern,
Zulauftiefe OK Gelände bis Rohrsohle Zulauf '160' cm,
einschl. Warneinrichtung, nach der Baumaßnahme, Wasser vom AG beigestellt, Wasserentnahmestelle Hydrant,
Entfernung '200' m.
Menge: 1,000 St
Leistungsbereichkatalog: 011
DIN276-1_08: 541
DIN276_18: 551
IGNW DIN 276: 551
IGNW DIN 276-1: Muster 6 2016: 541

*Hinweis: Gebäude 73 (Feuerwache)*

**01.04.0030 Generalinspektion Leichtflüssigkeiten-Abscheider S+I+P NS15 5000l 3Behälter**
STLB-Bau 2025-04 011
Generalinspektion DIN 1999-100 der erdeingebauten Abscheideranlage für Leichtflüssigkeiten Klasse I mit Schlammfang und Probenahmeeinrichtung, Nenngröße 15, Schlammfanginhalt mind. 5000 l, bestehend aus 3 Behältern,
Zulauftiefe OK Gelände bis Rohrsohle Zulauf '250' cm,
einschl. Warneinrichtung, nach der Baumaßnahme, Wasser vom AG beigestellt, Wasserentnahmestelle Hydrant,
Entfernung '40' m.
Menge: 1,000 St
Leistungsbereichkatalog: 011
DIN276-1_08: 541
DIN276_18: 551
IGNW DIN 276: 551
IGNW DIN 276-1: Muster 6 2016: 541

*Hinweis: Tanklager I*

**01.04.0040 Generalinspektion Leichtflüssigkeiten-Abscheider S+I+P NS20 3000l 3Behälter**
STLB-Bau 2025-04 011
Generalinspektion DIN 1999-100 der erdeingebauten Abscheideranlage für Leichtflüssigkeiten Klasse I mit Schlammfang und Probenahmeeinrichtung, Nenngröße 20, Schlammfanginhalt mind. 3000 l, bestehend aus 3 Behältern,
Zulauftiefe OK Gelände bis Rohrsohle Zulauf '175' cm,
einschl. Warneinrichtung, nach der Baumaßnahme, Wasser vom AG beigestellt, Wasserentnahmestelle Hydrant,
Entfernung '200' m.
Menge: 1,000 St
Leistungsbereichkatalog: 011
DIN276-1_08: 541
DIN276_18: 551
IGNW DIN 276: 551
IGNW DIN 276-1: Muster 6 2016: 541

*Hinweis: Gebäude 79*

**01.04.0050 Generalinspektion Leichtflüssigkeiten-Abscheider S+I+P NS3 650l 3Behälter**
STLB-Bau 2025-04 011
Generalinspektion DIN 1999-100 der erdeingebauten Abscheideranlage für Leichtflüssigkeiten Klasse I mit Schlammfang und Probenahmeeinrichtung, Nenngröße 3, Schlammfanginhalt mind. 650 l, bestehend aus 3 Behältern,
Zulauftiefe OK Gelände bis Rohrsohle Zulauf '122' cm,
einschl. Warneinrichtung, nach der Baumaßnahme, Wasser vom AG beigestellt, Wasserentnahmestelle Hydrant,
Entfernung '200' m.
Menge: 1,000 St
Leistungsbereichkatalog: 011
DIN276-1_08: 541
DIN276_18: 551
IGNW DIN 276: 551
IGNW DIN 276-1: Muster 6 2016: 541

*Hinweis: Hinweis Inbetriebnahme*
Hinweis Inbetriebnahme

Bei der ersten Inbetriebnahme von Anlagen, Geräten oder Maschinen sind Fachkräfte im Dienst des Auftragnehmers anwesend. Diese Fachkräfte haben vor der Inbetriebnahme zu prüfen, dass bei der Erstellung der Anlage und Anschluss der Geräte und Maschinen die aktuellsten Vorschriften und Richtlinien beachtet wurden, der Funktionsablauf folgerichtig ist und alle Einstellwerte mit den Nennleistungen oder sonstigen Vorgaben übereinstimmen.

**01.04.0060 Inbetriebnahme Leichtflüssigkeitsabscheideranlage**
Komplette Inbetriebnahme und Einfahren aller Geräte und
Anlagen sowie Anschlussleitungen, die mit dem Abscheider in funktionalen Zusammenhang stehen unter Anwesenheit des Auftraggebers und aller betreffenden Beteiligten.

Vor Inbetriebnahme der Anlage oder einzelner Anlagenteile hat
der Auftragnehmer eine schriftliche Erklärung (Konformitätsbescheinigung) abzugeben, in welcher bescheinigt wird, dass die Anlage in ihrem gesamten Umfang den zum Zeitpunkt der Errichtung und Ausführung gültigen Vorschriften entspricht.
Der Auftragnehmer hat die erforderlichen Messungen und Überprüfungen vor Inbetriebnahme vorzunehmen und zu bescheinigen. Die Inbetriebnahme ist zu protokollieren.

Die Inbetriebnahme oder Benutzung ersetzt nicht die Abnahme.
Die Abnahme mit den erforderlichen Leistungsmessungen erfolgt nach geltenden Vorschriften und wird protokolliert.

Die Inbetriebnahmeprotokolle werden Bestandteil der Dokumentation.

Die Inbetriebnahme gilt erst als abgeschlossen, wenn alle verfahrens-, maschinen- und elektrotechnischen Einrichtungen
einwandfrei arbeiten.
Menge: 5,000 St
IGNW DIN 276: 551
IGNW DIN 276-1: Muster 6 2016: 541

**01.04.0070 Einweisung des Personals Abscheideranlage**
Einweisung eines durch den Auftraggeber benannten Personenkreises durch einen Techniker oder Ingenieur 10 Tage vor der Abnahme.

Das Bedienpersonal ist in die Bedienung und in die Funktion, die besonderen Eigenarten und in die wirtschaftlichste Betriebsweise der von ihm erstellten Anlagen in ihrer Gesamtheit einzuweisen.

Zur Einweisung gehören u.a. Erläuterungen zur Bedienung und Wartung der Anlage, Einstellung der Parameter auf die örtlichen Gegebenheiten in Zusammenarbeit mit dem AG sowie Auskünfte über selbst ausführbare Reparaturen, Erstellen eines Betriebstagebuches etc.

Über die Einweisung ist ein Einweisungprotokoll zu führen und der Dokumentation bezufügen.

Für die Einweisung vor Ort ist eine Zeit von maximal 2 Stunden einzurechnen.

Die Einweisung erfolgt für die Abscheideranlage:
- 206SF02/206K02 bei Geb.18
- 206SF03N/206K03N/206P03N bei Geb.53
- 215SF01/215K01/215B01 bei Geb.73
- 206SF10N/206K03N/206P10N bei Tanklager I
- 206SF01N/206K01N/206P01N bei Geb.79
Menge: 5,000 St
IGNW DIN 276: 551
IGNW DIN 276-1: Muster 6 2016: 541

#### Abschnitt 01.05 Arbeitsschutz und Dokumentation

*Hinweis: Dokumentation*

**01.05.0010 Entsorgungsdokumentation**
Entsorgungsdokumentation aufstellen und dem AG unaufgefordert nach Abschluss der Baumaßnahme in 4-facher Ausfertigung vorlegen.

Die Entsorgungsdokumentation beinhaltet die Zusammenstellung der Entsorgungsnachweise aller entsorgten Stoffe.
Menge: 1,000 St
IGNW DIN 276: 594
IGNW DIN 276-1: Muster 6 2016: 594

**01.05.0020 Erstellung Gesamtdokumentation Abscheideranlagen**
*** Pauschalposition
Erstellung von Dokumentationsunterlagen für die Abscheideranlagen, einschl. der dazugehörigen Außenanlagen.

Die Dokumentation umfasst:
- Deckblatt
- Inhaltsverzeichnis
- Planübersicht
- Abnahmeprotokolle
- Gütenachweise
- Statische Berechnungen und Prüfstatiken
- Gutachten
- Fotodokumentation
- Dokumentation der Eigenüberwachung
- Datenblatt Druckprobe
- Bestandsunterlagen im dxf- oder dwg- und im PDF-Format
- Bedienungs- und Pflegeanleitungen,
- Ersatzteildokumentation mit Ersatzteillisten
- Gerätedarstellung mit Kontaktbelegung
- sämtliche Schalt- und Klemmpläne für Verteilungen
- Stromlaufpläne
- Potentialquerverweis
- Kabelliste
- technische Unterlagen
- technische Abnahmen, Genehmigungen, Prüfzeugnisse
- Antriebs- und Messstellenliste
- Montagepläne, Einbau- und Aussparungszeichnungen
- Anfertigung der Revisionspäne 1:50 der Grundrisszeichnungen (auf Grundlage der übergebenen Ausführungspläne)
- Sonstoge Unterlagen

Die Zusammenstellung und Einordnung der Unterlagen hat eindeutig nachvollziehbar zu erfolgen.

Der AN hat mindestens 6 Wochen vor der Abnahme die vollständige zusammengeführte Gesamtdokumentation (4-fach), sowie auf Datenträger (1-fach) nach Inhaltsverzeichnis geheftet in Ordner A 4, Farbe der Ordner, Ordnerbeschriftung und Inhalt gemäß Angaben des AG über den erstellten Lieferumfang zu übergeben.

Das Prüfexemplar ist (2-fach) 10 Wochen vor der Abnahme zu übergeben. Die Prüfbemerkungen und Änderungen sind vollständig vor der Endabgabe zu übernehmen.

Die Dokumentation umfasst alle Baustoffe, Baustoffgemische, Fertigteile, Maschinen und Geräte mit den geforderten Unterlagen (Konformitätserklärungen, Eignungsnachweise, Bauartzulassungen, sonst. Prüfzeugnisse, geprüften statischen Berechnungen, Schal- und Bewehrungspläne, Verlegepläne, Datenblätter, Messprotokolle, Bedienungs- und Wartungsvorschriften, Stromlaufpläne, Schachtlisten, Ersatzteillisten, Bestandszeichnungen, ASI-Plan, Protokolle der Eigen- und Fremdüberwachung usw.). Der AN haftet für die Richtigkeit der übergebenen Unterlagen.
Menge: 1,000 psch
IGNW DIN 276: 551

**01.05.0030 Erstellung Bestandspläne**
*** Pauschalposition
Erstellung von Bestandsplänen.

Aufmaß- und Bestandspläne zur Dokumentation der
tatsächlich ausgeführten Bau- und Umbaumaßnahmen, mit
Darstellung der neu hergestellten Flächen, veränderten
Geländehöhen, Schichtdicken, Aufnahme von Bruchkanten im
Gelände Leitungen und Schächte.

Eintragung aller für die Rechnungsprüfung erforderlichen
Angaben, wie Flächengrößen, Leitungslängen, Leitungs - bzw.
Rohrgrabentiefen, Schachtabmessungen, Schachttiefen,
Deckelhöhen, Markierungen, Materialangaben, Nennweiten usw.

Gesonderte Darstellung abgebrochener Befestigungen und Ver-
und Entsorgungseinrichtungen.

Übergabe der georeferenzierten Pläne 2 - fach geplottet (Maßstab 1:500) und als DWG- Datei.

Die zur Herstellung der vorbeschriebenen Pläne erforderlichen Einmessungen sind einzurechnen.
Menge: 1,000 psch
IGNW DIN 276: 551
IGNW DIN 276-1: Muster 6 2016: 771

#### Abschnitt 01.06 Bauzaun

**01.06.0010 Mobiler Bauzaun 2,0 m hoch, liefern, aufbauen, umstellen und vorhalten**
Bauzaun, Stabgitterelemente, je 2,00 m hoch und 3,00 bis 3,50 m lang, verzinkt, mit Einhaksystem, inkl. transportabler Betonfüße, und aller Kleinteile anliefern und standsicher auf befestigten und/oder unbefestigten Flächen aufbauen, Einzelfelder mittels Einhaksystem und 2 Stück Klammern miteinander verbinden / verschrauben, alle Zäune sind lot- und fluchtgerecht sowie stand-, kipp- und aushubsicher aufzustellen bzw. entsprechend auszurichten. Insbesondere die Fußplatten der mobilen Zäune sind mit dauerhaft stabilen Materialien zu unterfüttern.

Einschl. Umstellen (unbegrenzte Anzahl) und Vorhalten über die gesamte Bauzeit.

Der Schutzzaun ist bei jedem dritten Element durch zwei weitere Zaunelemente auszusteifen (Dreiecksform).
Abrechnung nach durchlaufender Länge der Zaunanlage (ohne Dreiecksaussteifung).

Zum Schutz vor Verunreinigungen der Flugbetriebsflächen sind die Bauzaunfelder mit Vliesstoff zu bespannen. Dies ist in den EP dieser Position einzukalkulieren, es erfolgt keine gesonderte Vergütung.
Menge: 600,000 m
DIN276_06: 211
IGNW DIN 276: 591
IGNW DIN 276-1: Muster 6 2016: 591

**01.06.0020 Mobiler Bauzaun, abbauen, entfernen**
Bauzaun, Stabgitterelemente, je 2,00 m hoch und 3,00 bis 3,50 m lang, verzinkt, mit Einhaksystem, inkl. transportabler Betonfüße und aller Kleinteile wieder abbauen und abtransportieren. EP inkl. aller Nebenarbeiten, Flächenwiederherstellungen und Montagearbeiten.
Menge: 600,000 m
DIN276_06: 211
IGNW DIN 276: 591
IGNW DIN 276-1: Muster 6 2016: 591

#### Abschnitt 01.07 Muldencontainer

**01.07.0010 Muldencontainer bereitstellen räumen umsetzen Deckel abschließbar staub-wasserdicht Bau-Abbruchabfall Abfall techn.Anlagen Bodenaushub schadstoffbelastet**
Muldencontainer bereitstellen, räumen, umsetzen, mit Deckel, abschließbar, staub- und wasserdicht, Behältergröße nach Wahl des AN, Bau- und Abbruchabfall, Abfall aus technischen Anlagen, Bodenaushub, unsortiert, schadstoffbelastet, Bereitstellung für gesamte Baumaßnahme.
Menge: 6,000 St
Leistungsbereichkatalog: 087
DIN276_18: 396
IGNW DIN 276: 591
IGNW DIN 276-1: Muster 6 2016: 594

#### Abschnitt 01.08 Lastverteilplatten

**01.08.0010 Lastverteilplatten Befahrung verlegen, räumen, umsetzen**
Lastverteilplatten zur Befahrung, verlegen, räumen, umsetzen. Material nach Wahl AN.
Menge: 50,000 m2
IGNW DIN 276: 591
IGNW DIN 276-1: Muster 6 2016: 594

#### Abschnitt 01.09 Baustromverteiler

**01.09.0010 Stromerzeuger schallgedämpft 5-10kVA aufstellen anschließen abbauen**
STLB-Bau 2025-04 008
Stromerzeuger, schallgedämpft, Leistung über 5 bis 10 kVA,
aufstellen, betriebsfertig anschließen und abbauen.
Menge: 2,000 St
Leistungsbereichkatalog: 008
IGNW DIN 276: 591
IGNW DIN 276-1: Muster 6 2016: 591

**01.09.0020 Stromerzeuger schallgedämpft 5-10kVA betreiben**
STLB-Bau 2025-04 008
Stromerzeuger, schallgedämpft, Leistung über 5 bis 10 kVA,
betreiben,
Positionsmenge = Produkt aus '2' (Betriebsmenge)

mal '3' (Betriebsdauer)
Menge: 6,000 StMt
Leistungsbereichkatalog: 008
DIN276_18: 313
IGNW DIN 276: 591
IGNW DIN 276-1: Muster 6 2016: 591

### Bereich 02 Abbruch- und Rückbauarbeiten DIN 18459

*Hinweis: Hinweis Abbruch- und Rückbauarbeiten*
Hinweis Abbruch- und Rückbauarbeiten

Die Abbrucharbeiten haben in der Ausführung erschütterungsarm DIN 4150 und staubarm TRGS 559 zu erfolgen.

Das anfallende mineralische Abbruchgut (Beton) ist in der Nähe des jeweiligen Baufeldes in einem flüssigkeitsdichten und geschlossenen/ abgedeckten Container nach Wahl des AN zur Beprobung zwischenzulagern. Erst im Anschluss daran, ist das anfallende Material der entsprechendenen Entsorgung zuzuführen.
Die Container sind auf befestigten Verkehrsflächen aufzustellen. Der Auftsellungsort ist im Vorfeld mit dem Nutzer und dem AG abzustimmen.

#### Abschnitt 02.01 Abbruch Betonflächen

*Hinweis: Hinweis Abbruch ganze Betonplatten gemäß Fugenraster*
Hinweis Abbruch ganze Betonplatten gemäß Fugenraster

Im Bereich der bestehenden Betonoberflächen ist das Fugenraster zu berücksichtigen, in dem nur vollständige Betonplatten abzubrechen sind.

**02.01.0010 abbrechen Blockstufe Beton Setzstufen-H 20cm Trittstufen-B 30cm Stufen-L 100cm Fundament Beton schadstoffbelastet 24kN/m3 Geräteeinsatz mgl. Stoffe laden transp. LKW AN bis 5km ges.Vergüt.Entsorg.**
STLB-Bau 2025-04 084
Totalabbruch der Blockstufe, aus unbewehrtem Beton, Normalbeton, Betonfestigkeitsklasse nach Prüfung,
Betonfestigkeitsklasse 'ca. C 35/45..........................'

Setzstufenhöhe 20 cm, Trittstufenbreite 30 cm, Stufenlänge 100 cm, einschl. Fundament aus Beton, schadstoffbelastet gemäß Analyse,
Abfall ist nicht gefährlich, ohne Festlegung eines Zuordnungskriteriums LAGA/DepVO/EBV/RuVA, Wichte des Abbruchstoffes DIN EN 1991-1-1 24 kN/m3,
Geräteeinsatz ist möglich, max. Gesamtgewicht der Geräte ohne Beschränkung, Ausführung erschütterungsarm DIN 4150, aufgenommene Stoffe zur Entsorgung sortieren, sammeln, ohne Zerkleinerung, auf LKW des AN laden, transportieren zur zugelassenen Lagerfläche des AG, Transportweg bis 5 km,
die Entsorgung wird gesondert vergütet.
Menge: 1,000 St
Leistungsbereichkatalog: 084
DIN276_18: 594
IGNW DIN 276: 533
IGNW DIN 276-1: Muster 6 2016: 212

**02.01.0020 Spannstahllitzen durchtrennen**
Durchtrennung der Spannstahllitzen mittels Trennschleifer oder hydraulischem Schneidgerät (alle 20cm).
Menge: 6,000 m
IGNW DIN 276: 533
IGNW DIN 276-1: Muster 6 2016: 212

**02.01.0030 Stahlkonstruktion Stahlblech D 20mm B 300mm L 6-6,5m abbrechen nicht schadstoffbelastet Geräteeinsatz mgl. Stoffe laden transp. LKW AN bis 5km ges.Vergüt.Entsorg.**
STLB-Bau 2025-04 084
Abbruch der Stahlkonstruktion, aus Stahlblech, Dicke 20 mm, Breite 300 mm, Einzellänge über 6 bis 6,5 m, im Rahmen einer Totalabbruchmaßnahme, nicht schadstoffbelastet, Abfall ist nicht gefährlich, Arbeitshöhe bis 2 m, Erschwernis gemäß Vorbemerkungen, Geräteeinsatz ist möglich, max. Gesamtgewicht ohne Beschränkung t, Ausführung erschütterungsarm DIN 4150, Ausführung im Freien, aufgenommene Stoffe zur Entsorgung sortieren, sammeln, auf LKW des AN laden, transportieren zur zugelassenen Lagerfläche des AG, Transportweg bis 5 km, Mengenermittlung nach Aufmaß, die Entsorgung wird gesondert vergütet.
Menge: 6,000 m
Leistungsbereichkatalog: 084
DIN276_18: 394
IGNW DIN 276: 533
IGNW DIN 276-1: Muster 6 2016: 212

**02.01.0040 Fugen der Betondecken ausräumen**
Fugen der Betondecken auspflügen und reinigen, Fugenmaterial einschließlich etwaigem Grasbewuchs und Verunreinigungen aufnehmen. Breite der Fugen 1 bis 3 cm, Tiefe bis 10 cm. Material ordnungsgemäß trennen, in reißfeste Säcke verpacken oder in dichte Behälter einschließen, transportieren zur zugelassenen Lagerfläche des AG und zwecks Beprobung vor Entsorgung abladen. Einschl. Behälter nach Wahl AN. Beprobung und Entsorgung werden gesondert vergütet.
Menge: 270,000 m
2.DIN276_81: 212
DIN276 neu: 212
IGNW DIN 276: 533
IGNW DIN 276-1: Muster 6 2016: 212

**02.01.0050 Beton, unbewehrt, schneiden, D 30 cm**
Beton senkrecht in voller Aufbruchtiefe schneiden, in transportable Stücke (Kantenlänge max. 60 cm), in Geraden sowie Radien.

Beton unbewehrt.

Dicke der Schicht bis 30 cm.

Ausführung mit Fugenschneidegerät (Nassschnitt).
Die Absaugung des Schneidstaubs bzw. der Schneidschlämme ist mit dem EP abgegolten.
Menge: 10,000 m
2.DIN276_81: 212
DIN276 neu: 212
IGNW DIN 276: 533
IGNW DIN 276-1: Muster 6 2016: 212

**02.01.0060 Beton, bewehrt, schneiden, D 30 cm**
Beton senkrecht in voller Aufbruchtiefe schneiden, in transportable Stücke (Kantenlänge max. 60 cm), in Geraden sowie Radien.

Beton bewehrt.

Dicke der Schicht bis 30 cm.

Ausführung mit Fugenschneidegerät (Nassschnitt).
Die Absaugung des Schneidstaubs bzw. der Schneidschlämme ist mit dem EP abgegolten.
Menge: 260,000 m
2.DIN276_81: 212
DIN276 neu: 212
IGNW DIN 276: 533
IGNW DIN 276-1: Muster 6 2016: 212

**02.01.0070 Zulage für Dübel und Anker**
Zulage zu den Trennschnitten in den Betonfugen für das Durchtrennen von Dübeln und Ankern, Durchmesser bis ca. 35 mm, Abstand ca. 25 cm.
Menge: 270,000 m
2.DIN276_81: 212
DIN276 neu: 212
IGNW DIN 276: 533
IGNW DIN 276-1: Muster 6 2016: 212

**02.01.0080 abbrechen Befest.Fläche Beton schadstoffbelastet 24kN/m3 D 30 cm Geräteeinsatz mgl. Stoffe zerkleinern laden transp. LKW AN bis 5km ges.Vergüt.Entsorg.**
STLB-Bau 2025-04 084
Totalabbruch der befestigten Fläche aus unbewehrtem Beton, Normalbeton, Betonfestigkeitsklasse nach Prüfung,
Betonfestigkeitsklasse 'ca. C35/45'

schadstoffbelastet gemäß Analyse,
Abfall ist nicht gefährlich, ohne Festlegung eines Zuordnungskriteriums LAGA/DepVO/EBV/RuVA, Wichte des Abbruchstoffes DIN EN 1991-1-1 24 kN/m3,
Abbruchdicke '30' cm,

Geräteeinsatz ist möglich, max. Gesamtgewicht der Geräte ohne Beschränkung, Verfahren nach Wahl des AN, Ausführung erschütterungsarm DIN 4150,
aufgenommene Stoffe sammeln, zerkleinern, max. Kantenlänge bis 60 cm, auf LKW des AN laden, transportieren zur zugelassenen Lagerfläche des AG, Transportweg bis 5 km, Mengenermittlung nach Aufmaß,
die Entsorgung wird gesondert vergütet.
Menge: 100,000 m2
Leistungsbereichkatalog: 084
DIN276-1_08: 594
DIN276_18: 594
IGNW DIN 276: 533
IGNW DIN 276-1: Muster 6 2016: 212

**02.01.0090 abbrechen Befest.Fläche Stahlbeton schadstoffbelastet 24kN/m3 D 30 cm Geräteeinsatz mgl. Stoffe zerkleinern laden transp. LKW AN bis 5km ges.Vergüt.Entsorg.**
STLB-Bau 2025-04 084
Totalabbruch der befestigten Fläche aus Stahlbeton, Normalbeton, Betonfestigkeitsklasse nach Prüfung,
Betonfestigkeitsklasse 'ca. C35/45.........................'

schadstoffbelastet gemäß Analyse,
Abfall ist nicht gefährlich, ohne Festlegung eines Zuordnungskriteriums LAGA/DepVO/EBV/RuVA, Wichte des Abbruchstoffes DIN EN 1991-1-1 24 kN/m3,
Abbruchdicke '30' cm,

Geräteeinsatz ist möglich, max. Gesamtgewicht der Geräte ohne Beschränkung, Verfahren nach Wahl des AN, Ausführung erschütterungsarm DIN 4150,
aufgenommene Stoffe sammeln, zerkleinern, max. Kantenlänge bis 60 cm, auf LKW des AN laden, transportieren zur zugelassenen Lagerfläche des AG, Transportweg bis 5 km, Mengenermittlung nach Aufmaß,
die Entsorgung wird gesondert vergütet.
Menge: 670,000 m2
Leistungsbereichkatalog: 084
DIN276-1_08: 594
DIN276_18: 594
IGNW DIN 276: 533
IGNW DIN 276-1: Muster 6 2016: 212

**02.01.0100 HGT unter Betondecke schneiden, D 30 cm**
HGT unter Betondecke senkrecht in voller Aufbruchtiefe schneiden, in transportable Stücke, in Geraden sowie Radien.

Dicke der Schicht bis 30 cm.

Ausführung mit Fugenschneidegerät (Nassschnitt). Die Absaugung des Schneidstaubs bzw. der Schneidschlämme ist mit dem EP abgegolten.
Menge: 270,000 m
2.DIN276_81: 212
DIN276 neu: 212
IGNW DIN 276: 533
IGNW DIN 276-1: Muster 6 2016: 212

**02.01.0110 abbrechen HGT Fahrbahn schadstoffbelastet 24kN/m3 D 30 cm Geräteeinsatz mgl. Stoffe zerkleinern laden transp. LKW AN bis 5km ges.Vergüt.Entsorg.**
STLB-Bau 2025-04 084
Totalabbruch der hydraulisch gebundenen Tragschicht, Betonfestigkeitsklasse nach Prüfung,
Betonfestigkeitsklasse 'ca. C35/45.........................'

in Fahrbahnen, schadstoffbelastet gemäß Analyse,
Abfall ist nicht gefährlich, ohne Festlegung eines Zuordnungskriteriums LAGA/DepVO/EBV/RuVA, Wichte des Abbruchstoffes DIN EN 1991-1-1 24 kN/m3,
Abbruchdicke '30' cm,

Geräteeinsatz ist möglich, max. Gesamtgewicht der Geräte ohne Beschränkung, Ausführung erschütterungsarm DIN 4150,
aufgenommene Stoffe sammeln, zerkleinern, max. Kantenlänge bis 60 cm, auf LKW des AN laden, transportieren zur zugelassenen Lagerfläche des AG, Transportweg bis 5 km, Mengenermittlung nach Aufmaß,
die Entsorgung wird gesondert vergütet.
Menge: 770,000 m2
Leistungsbereichkatalog: 084
DIN276-1_08: 594
DIN276_18: 594
IGNW DIN 276: 533
IGNW DIN 276-1: Muster 6 2016: 212

**02.01.0120 Markierung entfernen Abstrahlen bis B 30cm Verkehrsfläche Beton laden transp. LKW AN bis 5km nicht schadstoffbelastet ges.Vergüt.Entsorg.**
Markierung entfernen durch Abstrahlen, durchgezogene Strichmarkierung, Pfeile, Symbole, Breite bis 30 cm, auf Verkehrsfläche, aus Beton, aufgenommene Stoffe sammeln, auf LKW des AN laden, transportieren zur zugelassenen Lagerfläche des AG, Transportweg bis 5 km, Abfall ist nicht gefährlich, nicht schadstoffbelastet, die Entsorgung wird gesondert vergütet.
Menge: 90,000 m
Leistungsbereichkatalog: 084
DIN276-1_08: 394
DIN276_06: 594
DIN276_81: 31900
DIN276_93: 594
IGNW DIN 276: 533
IGNW DIN 276-1: Muster 6 2016: 212

#### Abschnitt 02.02 Abbruch Pflaster, Borde und Rinnen

**02.02.0010 abbrechen Bordstein Beton nicht schadstoffbelastet HB15/30 Fundament Beton Rückenstütze 24kN/m3 Geräteeinsatz mgl. Stoffe laden transp. LKW AN bis 5km ges.Vergüt.Entsorg.**
STLB-Bau 2025-04 084
Totalabbruch des Bordsteins aus Beton, nicht schadstoffbelastet,
Abfall ist nicht gefährlich, ohne Festlegung eines Zuordnungskriteriums LAGA/DepVO/EBV/RuVA, Form HB 15/30, einschl. Fundament aus Beton und einseitige Rückenstütze, Bettungsdicke 10 cm, Dicke der Rückenstütze 10 cm, Wichte des Abbruchstoffes DIN EN 1991-1-1 24 kN/m3, Geräteeinsatz ist möglich, max. Gesamtgewicht der Geräte ohne Beschränkung, Ausführung erschütterungsarm DIN 4150,
aufgenommene Stoffe sammeln, auf LKW des AN laden, transportieren zur zugelassenen Lagerfläche des AG, Transportweg bis 5 km, Mengenermittlung nach Aufmaß,
die Entsorgung wird gesondert vergütet.
Menge: 130,000 m
Leistungsbereichkatalog: 084
DIN276-1_08: 594
DIN276_18: 594
IGNW DIN 276: 533
IGNW DIN 276-1: Muster 6 2016: 212

**02.02.0020 abbrechen Pflasterbelag Betonpflaster Pflasterrinne B 40-50cm D 100mm Fahrbahn nicht schadstoffbelastet 24kN/m3 Geräteeinsatz mgl. Stoffe laden transp. LKW AN bis 5km ges.Vergüt.Entsorg.**
STLB-Bau 2025-04 084
Totalabbruch des Pflasterbelages außen, aus Betonpflaster, als Pflasterrinne, Breite über 40 bis 50 cm, Dicke 100 mm, ohne Bettung/Fundament, in Fahrbahnen, nicht schadstoffbelastet,
Abfall ist nicht gefährlich, ohne Festlegung eines Zuordnungskriteriums LAGA/DepVO/EBV/RuVA, Wichte des Abbruchstoffes DIN EN 1991-1-1 24 kN/m3, Geräteeinsatz ist möglich, max. Gesamtgewicht der Geräte ohne Beschränkung, Ausführung erschütterungsarm DIN 4150,
aufgenommene Stoffe sammeln, auf LKW des AN laden, transportieren zur zugelassenen Lagerfläche des AG, Transportweg bis 5 km, Mengenermittlung nach Aufmaß,
die Entsorgung wird gesondert vergütet.
Menge: 15,000 m
Leistungsbereichkatalog: 084
DIN276-1_08: 594
DIN276_18: 594
IGNW DIN 276: 533
IGNW DIN 276-1: Muster 6 2016: 212

**02.02.0030 Rückbau Pflasterbelag Betonpflaster D 100mm Bettung Brechsand-Splitt D 4cm Fahrbahn nicht schadstoffbelastet 24kN/m3 Geräteeinsatz mgl. Stoffe laden transp. LKW AN bis 5km ges.Vergüt.Entsorg.**
STLB-Bau 2025-04 084
Rückbau des Pflasterbelages außen, aus Betonpflaster, Dicke 100 mm, einschl. Bettung aus Brechsand-Splitt-Gemisch, Bettungsdicke 4 cm, in Fahrbahnen, nicht schadstoffbelastet,
Abfall ist nicht gefährlich, ohne Festlegung eines Zuordnungskriteriums LAGA/DepVO/EBV/RuVA, Wichte des Abbruchstoffes DIN EN 1991-1-1 24 kN/m3, Geräteeinsatz ist möglich, max. Gesamtgewicht der Geräte ohne Beschränkung, aufgenommene Stoffe zur Entsorgung sortieren, sammeln, auf LKW des AN laden, transportieren zur zugelassenen Lagerfläche des AG, Transportweg bis 5 km, Mengenermittlung nach Aufmaß,
die Entsorgung wird gesondert vergütet.
Menge: 260,000 m2
Leistungsbereichkatalog: 084
DIN276-1_08: 594
DIN276_18: 594
IGNW DIN 276: 533
IGNW DIN 276-1: Muster 6 2016: 212

#### Abschnitt 02.03 Abbruch Asphaltoberbau

IGNW DIN 276: 533

**02.03.0010 Asphaltoberbau schneiden D 15-20cm T 200mm**
STLB-Bau 2025-04 080
Asphaltoberbau schneiden, Dicke der Befestigung über 15 bis 20 cm, Ausführung mit Fugenschneidgerät, Tiefe bis 200 mm, Entsorgung wird gesondert vergütet.
Menge: 55,000 m
Leistungsbereichkatalog: 080
DIN276-1_08: 522
DIN276_06: 522
DIN276_18: 532
DIN276_81: 57200
DIN276_93: 522
IGNW DIN 276: 533
IGNW DIN 276-1: Muster 6 2016: 212

**02.03.0020 abbrechen Bitumenh.Befestigung Fahrbahn nicht schadstoffbelastet 20kN/m3 D 20 cm Geräteeinsatz mgl. Stoffe laden transp. LKW AN bis 5km ges.Vergüt.Entsorg.**
STLB-Bau 2025-04 084
Teilabbruch der bitumenhaltigen Befestigung, in Fahrbahnen, nicht schadstoffbelastet,
Abfall ist nicht gefährlich, Wichte des Abbruchstoffes DIN EN 1991-1-1 20 kN/m3,
Abbruchdicke '20' cm,

Geräteeinsatz ist möglich, max. Gesamtgewicht der Geräte ohne Beschränkung, aufgenommene Stoffe zur Entsorgung sortieren, sammeln, auf LKW des AN laden, transportieren zur zugelassenen Lagerfläche des AG, Transportweg bis 5 km, Einschneiden oder Abkanten wird gesondert vergütet,
die Entsorgung wird gesondert vergütet.
Menge: 70,000 m2
Leistungsbereichkatalog: 084
DIN276-1_08: 594
DIN276_06: 594
DIN276_18: 594
DIN276_81: 31900
DIN276_93: 594
IGNW DIN 276: 533
IGNW DIN 276-1: Muster 6 2016: 212

**02.03.0030 Dichtstoff Fuge entfernen Bitumenvergussmasse B bis 10mm T 30-40mm laden transp. LKW AN bis 5km nicht schadstoffbelastet ges.Vergüt.Entsorg.**
Dichtstoff aus Fuge entfernen, Bitumenvergussmasse, Breite Fuge bis 10 mm, Tiefe Fuge über 30 bis 40 mm, Einbautiefe Dichtstoff über 30 bis 40 mm, aufgenommene Stoffe zur Entsorgung sortieren, sammeln, auf LKW des AN laden, transportieren zur zugelassenen Lagerfläche des AG, Transportweg bis 5 km,
Abfall ist nicht gefährlich, nicht schadstoffbelastet,
die Entsorgung wird gesondert vergütet.
Menge: 55,000 m
Leistungsbereichkatalog: 084
DIN276-1_08: 394
IGNW DIN 276: 533
IGNW DIN 276-1: Muster 6 2016: 212

#### Abschnitt 02.04 Abbruch Schichten ohne Bindemittel

IGNW DIN 276: 533

**02.04.0010 abbrechen Schicht Gemisch FSS nicht schadstoffbelastet 24kN/m3 D 40-50cm Geräteeinsatz mgl. Stoffe laden transp. LKW AN bis 5km ges.Vergüt.Entsorg.**
STLB-Bau 2025-04 084
Totalabbruch der Schicht Baustoffgemisch für Frostschutzschicht, nicht schadstoffbelastet,
Abfall ist nicht gefährlich, ohne Festlegung eines Zuordnungskriteriums LAGA/DepVO/EBV/RuVA, Wichte des Abbruchstoffes DIN EN 1991-1-1 24 kN/m3, Dicke über 40 bis 50 cm,
Geräteeinsatz ist möglich, max. Gesamtgewicht der Geräte ohne Beschränkung, Ausführung staubarm TRGS 559, aufgenommene Stoffe zur Entsorgung sortieren, sammeln, auf LKW des AN laden, transportieren zur zugelassenen Lagerfläche des AG, Transportweg bis 5 km, Mengenermittlung nach Aufmaß,
die Entsorgung wird gesondert vergütet.
Menge: 550,000 m3
Leistungsbereichkatalog: 084
DIN276-1_08: 594
DIN276_06: 594
DIN276_18: 594
DIN276_81: 31900
DIN276_93: 594
IGNW DIN 276: 533
IGNW DIN 276-1: Muster 6 2016: 212

#### Abschnitt 02.05 Abbruch Beleuchtungsanlagen

**02.05.0010 Verkehrseinr. entfernen Auslegerlichtmast Fundament Beton H 8m Ausladung 1,25m nicht schadstoffbelastet 0,5-1m3 Geräteeinsatz mgl. wiederverwendb Stoffe lagern laden LKW AN ges.Vergüt.Entsorg.**
STLB-Bau 2025-04 084
Verkehrseinrichtung entfernen, Lichtmast als Auslegermast, mit Fundamenten aus Beton, Nennhöhe 8 m, Länge Erdstück/Eingrabtiefe 2,5 m, Ausleger mit Mast verschweißt, Ausladung 1,25 m, nicht schadstoffbelastet, Abfall ist nicht gefährlich, Volumen Fundament über 0,5 bis 1 m3, Geräteeinsatz ist möglich, max. Gesamtgewicht der Geräte ohne Beschränkung, aufgenommene Stoffe zur Wiederverwendung sortieren, sammeln, wiederverwendbare Stoffe seitlich lagern, nicht wiederverwendbare Stoffe sammeln, auf LKW des AN laden, die Entsorgung wird gesondert vergütet.
Menge: 1,000 St
Leistungsbereichkatalog: 084
DIN276-1_08: 594
DIN276_18: 594
IGNW DIN 276: 533
IGNW DIN 276-1: Muster 6 2016: 212

#### Abschnitt 02.06 Abbruch Entwässerungsanlagen, Kanalnetz

*Hinweis: Kanäle*

**02.06.0010 Entwässerungskanal/Rohrleitung Kunststoff DN/OD 100-250mm abbrechen Geräteeinsatz mgl. laden LKW AN**
Abbruch des/der Entwässerungskanals/Rohrleitung aus Kunststoff (PE-HD, PVC-U, PP, PE), Außendurchmesser ab 100 bis 250 mm, im Graben, im Rahmen einer Totalabbruchmaßnahme, Geräteeinsatz ist möglich, max. Gesamtgewicht der Geräte ohne Beschränkung, aufgenommene Stoffe sammeln, auf LKW des AN laden, Abfall ist nicht gefährlich, Mengenermittlung nach Aufmaß, die Entsorgung wird gesondert vergütet.

Ausführung in Teilabschnitten
Menge: 192,000 m
Leistungsbereichkatalog: 084
DIN 276/2008-12: 494
IGNW DIN 276: 594
IGNW DIN 276-1: Muster 6 2016: 212

**02.06.0020 Entwässerungskanal/Rohrleitung Kunststoff DN/OD 250-400mm abbrechen Geräteeinsatz mgl. laden LKW AN**
Abbruch des/der Entwässerungskanals/Rohrleitung aus Kunststoff (PE-HD, PVC-U, PP, PE), Außendurchmesser über 250 bis 400 mm, im Graben, im Rahmen einer Totalabbruchmaßnahme, Geräteeinsatz ist möglich, max. Gesamtgewicht der Geräte ohne Beschränkung, aufgenommene Stoffe sammeln, auf LKW des AN laden, Abfall ist nicht gefährlich, Mengenermittlung nach Aufmaß, die Entsorgung wird gesondert vergütet.

Ausführung in Teilabschnitten
Menge: 40,000 m
Leistungsbereichkatalog: 084
DIN 276/2008-12: 494
IGNW DIN 276: 594
IGNW DIN 276-1: Muster 6 2016: 212

**02.06.0030 Rohrschnitt Schmutzwasserltg PVC-U bis DN200**
STLB-Bau 2025-04 009
Rohrschnitt, im Rohrleitungsstrang, Schmutzwasserleitung, aus PVC-U, bis DN 200.
Menge: 59,000 St
Leistungsbereichkatalog: 009
DIN276-1_08: 541
DIN276_18: 551
IGNW DIN 276: 594

**02.06.0040 Rohrschnitt Schmutzwasserltg PVC-U DN200-400**
STLB-Bau 2025-04 009
Rohrschnitt, im Rohrleitungsstrang, Schmutzwasserleitung, aus PVC-U, über DN 200 bis DN 400.
Menge: 13,000 St
Leistungsbereichkatalog: 009
DIN276_18: 551
IGNW DIN 276: 594

**02.06.0050 Entwässerungskanal Beton AD 250-300mm abbrechen nicht schadstoffbelastet Geräteeinsatz mgl. Stoffe zerkleinern laden transp. LKW AN bis 5km ges.Vergüt.Entsorg.**
*** Bezugsbeschreibung
STLB-Bau 2025-04 084
Abbruch des Entwässerungskanals aus unbewehrtem Beton, Normalbeton, Betonfestigkeitsklasse nach Prüfung,
Betonfestigkeitsklasse 'ca. C35/45'

Außendurchmesser über 250 bis 300 mm, im Graben, Verlegetiefe über 1,75 bis 2,5 m, im Rahmen einer Totalabbruchmaßnahme, nicht schadstoffbelastet,
Abfall ist nicht gefährlich, ohne Festlegung eines Zuordnungskriteriums LAGA/DepVO/EBV/RuVA,
Geräteeinsatz ist möglich, max. Gesamtgewicht der Geräte ohne Beschränkung, Ausführung erschütterungsarm DIN 4150, staubarm TRGS 559, aufgenommene Stoffe zur Entsorgung sortieren, sammeln, zerkleinern, max. Kantenlänge bis 60 cm, im flüssigkeitsdichten, geschlossenen Behälter des AN lagern, Behältergröße nach Wahl des AN, auf LKW des AN laden, transportieren zur zugelassenen Lagerfläche des AG, Transportweg bis 5 km, Mengenermittlung nach Aufmaß,
die Entsorgung wird gesondert vergütet.
Menge: 54,000 m
Leistungsbereichkatalog: 084
DIN276_18: 594
IGNW DIN 276: 594

**02.06.0060 Entwässerungskanal Beton AD 300-400mm abbrechen nicht schadstoffbelastet Geräteeinsatz mgl. Stoffe zerkleinern laden transp. LKW AN bis 5km ges.Vergüt.Entsorg.**
*** wie Position 02.06.0050
STLB-Bau 2025-04 084
Betonfestigkeitsklasse nach Prüfung,Außendurchmesser über 300 bis 400 mm,
Menge: 64,000 m
Leistungsbereichkatalog: 084
DIN276_18: 594
IGNW DIN 276: 594

**02.06.0070 Entwässerungskanal Steinzeug DN150-200 abbrechen nicht schadstoffbelastet Geräteeinsatz mgl. Stoffe laden transp. LKW AN bis 5km ges.Vergüt.Entsorg.**
STLB-Bau 2025-04 084
Abbruch des Entwässerungskanals aus Steinzeug, Nenndurchmesser über DN 150 bis DN 200, im Graben, Verlegetiefe über 1,25 bis 1,75 m, im Rahmen einer Totalabbruchmaßnahme, nicht schadstoffbelastet,
Abfall ist nicht gefährlich, ohne Festlegung eines Zuordnungskriteriums LAGA/DepVO/EBV/RuVA,
Geräteeinsatz ist möglich, max. Gesamtgewicht der Geräte ohne Beschränkung, Ausführung erschütterungsarm DIN 4150, staubarm TRGS 559, aufgenommene Stoffe zur Entsorgung sortieren, sammeln, im flüssigkeitsdichten, geschlossenen Behälter des AN lagern, Behältergröße nach Wahl des AN, auf LKW des AN laden, transportieren zur zugelassenen Lagerfläche des AG, Transportweg bis 5 km, Mengenermittlung nach Aufmaß,
die Entsorgung wird gesondert vergütet.
Menge: 36,000 m
Leistungsbereichkatalog: 084
DIN276_18: 494
IGNW DIN 276: 594

**02.06.0080 Entwässerungskanal Steinzeug DN250-300 abbrechen nicht schadstoffbelastet Geräteeinsatz mgl. Stoffe laden transp. LKW AN bis 5km ges.Vergüt.Entsorg.**
STLB-Bau 2025-04 084
Abbruch des Entwässerungskanals aus Steinzeug, Nenndurchmesser über DN 250 bis DN 300, im Graben, Verlegetiefe über 1,25 bis 1,75 m, im Rahmen einer Totalabbruchmaßnahme, nicht schadstoffbelastet,
Abfall ist nicht gefährlich, ohne Festlegung eines Zuordnungskriteriums LAGA/DepVO/EBV/RuVA,
Geräteeinsatz ist möglich, max. Gesamtgewicht der Geräte ohne Beschränkung, Ausführung erschütterungsarm DIN 4150, staubarm TRGS 559, aufgenommene Stoffe zur Entsorgung sortieren, sammeln, im flüssigkeitsdichten, geschlossenen Behälter des AN lagern, Behältergröße nach Wahl des AN, auf LKW des AN laden, transportieren zur zugelassenen Lagerfläche des AG, Transportweg bis 5 km, Mengenermittlung nach Aufmaß,
die Entsorgung wird gesondert vergütet.
Menge: 35,000 m
Leistungsbereichkatalog: 084
DIN276_18: 494
IGNW DIN 276: 594

**02.06.0090 Rohrschnitt Regenwasserkanal Beton/Stahlbeton DN200-400**
STLB-Bau 2025-04 009
Rohrschnitt, im Rohrleitungsstrang, Regenwasserkanal, aus Beton/Stahlbeton, über DN 200 bis DN 400.
Menge: 26,000 St
Leistungsbereichkatalog: 009
DIN276_18: 551
IGNW DIN 276: 594

**02.06.0100 Rohrschnitt Regenwasserkanal Steinzeug bis DN200**
STLB-Bau 2025-04 009
Rohrschnitt, im Rohrleitungsstrang, Regenwasserkanal, aus Steinzeug, bis DN 200.
Menge: 12,000 St
Leistungsbereichkatalog: 009
DIN276_18: 551
IGNW DIN 276: 594

**02.06.0110 Rohrschnitt Regenwasserkanal Steinzeug DN200-400**
STLB-Bau 2025-04 009
Rohrschnitt, im Rohrleitungsstrang, Regenwasserkanal, aus Steinzeug, über DN 200 bis DN 400.
Menge: 12,000 St
Leistungsbereichkatalog: 009
DIN276_18: 551
IGNW DIN 276: 594

**02.06.0120 Betonplombe DN 200**
Rohrleitung bis DN 200 durch Betonplombe C12/15 auf einer Länge von 0,50 m verfüllen.
Menge: 1,000 St
IGNW DIN 276: 594
IGNW DIN 276-1: Muster 6 2016: 212

**02.06.0130 Verschlusskappe DN100**
Verschlusskappe DN 100 für Kunstoffrohr liefern, auf Ende des Abwasserkanals aufsetzen und wasserundurchlässig verschließen in vorhandenen Graben.
Menge: 3,000 St
IGNW DIN 276: 594
IGNW DIN 276-1: Muster 6 2016: 212

**02.06.0140 Verschlusskappe DN150**
Verschlusskappe DN 150 für Kunststoffrohr liefern, auf Ende des Abwasserkanals aufsetzen und wasserundurchlässig verschließen, in vorhandenen Graben.
Menge: 3,000 St
IGNW DIN 276: 594
IGNW DIN 276-1: Muster 6 2016: 212

*Hinweis: Schächte*

**02.06.0150 Schacht Beton DN1000 T 1,5-2m abbrechen nicht schadstoffbelastet 24kN/m3 Geräteeinsatz mgl. Stoffe zerkleinern laden transp. LKW AN bis 5km ges.Vergüt.Entsorg.**
STLB-Bau 2025-04 084
Abbruch des Schachtes aus unbewehrtem Beton, Normalbeton, Betonfestigkeitsklasse nach Prüfung,
Betonfestigkeitsklasse 'C35/45'

Durchmesser 1000 mm, Tiefe über 1,5 bis 2 m, im Rahmen einer Totalabbruchmaßnahme, nicht schadstoffbelastet,
Abfall ist nicht gefährlich, ohne Festlegung eines Zuordnungskriteriums LAGA/DepVO/EBV/RuVA, Wichte des Abbruchstoffes DIN EN 1991-1-1 24 kN/m3, Erschwernis gemäß Vorbemerkungen,
Geräteeinsatz ist möglich, max. Gesamtgewicht der Geräte ohne Beschränkung, Ausführung erschütterungsarm DIN 4150, staubarm TRGS 559, aufgenommene Stoffe zur Entsorgung sortieren, sammeln, zerkleinern, max. Kantenlänge bis 60 cm, im flüssigkeitsdichten, geschlossenen Behälter des AN lagern, Behältergröße nach Wahl des AN, auf LKW des AN laden, transportieren zur zugelassenen Lagerfläche des AG, Transportweg bis 5 km,
die Entsorgung wird gesondert vergütet.
Menge: 2,000 St
Leistungsbereichkatalog: 084
DIN276-1_08: 594
DIN276_18: 594
IGNW DIN 276: 594
IGNW DIN 276-1: Muster 6 2016: 212

**02.06.0160 Schacht Beton DN1000 T 2-3m abbrechen nicht schadstoffbelastet 24kN/m3 Geräteeinsatz mgl. Stoffe zerkleinern laden transp. LKW AN bis 5km ges.Vergüt.Entsorg.**
STLB-Bau 2025-04 084
Abbruch des Schachtes aus unbewehrtem Beton, Normalbeton, Betonfestigkeitsklasse nach Prüfung,
Betonfestigkeitsklasse 'C35/45'

Durchmesser 1000 mm, Tiefe über 2 bis 3 m, im Rahmen einer Totalabbruchmaßnahme, nicht schadstoffbelastet,
Abfall ist nicht gefährlich, ohne Festlegung eines Zuordnungskriteriums LAGA/DepVO/EBV/RuVA, Wichte des Abbruchstoffes DIN EN 1991-1-1 24 kN/m3, Erschwernis gemäß Vorbemerkungen,
Geräteeinsatz ist möglich, max. Gesamtgewicht der Geräte ohne Beschränkung, Ausführung erschütterungsarm DIN 4150, staubarm TRGS 559, aufgenommene Stoffe zur Entsorgung sortieren, sammeln, zerkleinern, max. Kantenlänge bis 60 cm, im flüssigkeitsdichten, geschlossenen Behälter des AN lagern, Behältergröße nach Wahl des AN, auf LKW des AN laden, transportieren zur zugelassenen Lagerfläche des AG, Transportweg bis 5 km,
die Entsorgung wird gesondert vergütet.
Menge: 1,000 St
Leistungsbereichkatalog: 084
DIN276_18: 594
IGNW DIN 276: 594

**02.06.0170 Schacht Mauerwerk L/B 1000/1000 T 2-3m abbrechen nicht schadstoffbelastet 24kN/m3 Geräteeinsatz mgl. Stoffe zerkleinern laden transp. LKW AN bis 5km ges.Vergüt.Entsorg.**
Abbruch des Schachtes aus Mauerwerk, eckig,
Lichte Maße 1000/1000 mm, Tiefe über 2 bis 3 m, im Rahmen einer Totalabbruchmaßnahme, nicht schadstoffbelastet,
Abfall ist nicht gefährlich, ohne Festlegung eines Zuordnungskriteriums LAGA/DepVO/EBV/RuVA, Wichte des Abbruchstoffes DIN EN 1991-1-1 24 kN/m3, Erschwernis gemäß Vorbemerkungen,
Geräteeinsatz ist möglich, max. Gesamtgewicht der Geräte ohne Beschränkung, Ausführung erschütterungsarm DIN 4150, staubarm TRGS 559, aufgenommene Stoffe zur Entsorgung sortieren, sammeln, zerkleinern, max. Kantenlänge bis 60 cm, im flüssigkeitsdichten, geschlossenen Behälter des AN lagern, Behältergröße nach Wahl des AN, auf LKW des AN laden, transportieren zur zugelassenen Lagerfläche des AG, Transportweg bis 5 km,
die Entsorgung wird gesondert vergütet.
Menge: 1,000 St
Leistungsbereichkatalog: 084
DIN276_18: 594
IGNW DIN 276: 594

**02.06.0180 Schachtabdeckung Gusseisen Beton abbrechen Geräteeinsatz mgl. DN625**
Abbruch der Schachtabdeckung, aus Gusseisen oder mit Betonfüllung, rund, Durchmesser der Schachtöffnung 625 mm, inkl. Auflagerringen und Schmutzfänger, im Rahmen einer Totalabbruchmaßnahme, Geräteeinsatz ist möglich, max. Gesamtgewicht der Geräte ohne Beschränkung, Ausführung erschütterungsarm DIN 4150, staubarm TRGS 559, aufgenommene Stoffe sammeln, auf LKW des AN laden, Abfall ist nicht gefährlich. Entsorgung wird gesondert vergütet.
Menge: 3,000 St
IGNW DIN 276: 594

**02.06.0190 Schachtabdeckung Gusseisen Beton abbrechen Geräteeinsatz mgl. DN800**
Abbruch der Schachtabdeckung, aus Gusseisen oder mit Betonfüllung, rund, Durchmesser der Schachtöffnung 800 mm, inkl. Auflagerringen und Schmutzfänger, im Rahmen einer Totalabbruchmaßnahme, Geräteeinsatz ist möglich, max. Gesamtgewicht der Geräte ohne Beschränkung, Ausführung erschütterungsarm DIN 4150, staubarm TRGS 559, aufgenommene Stoffe sammeln, auf LKW des AN laden, Abfall ist nicht gefährlich. Entsorgung wird gesondert vergütet.
Menge: 1,000 St
IGNW DIN 276: 594

*Hinweis: Straßenabläufe*

**02.06.0200 Hofablauf Beton abbrechen nicht schadstoffbelastet 24kN/m3 Geräteeinsatz mgl. Stoffe zerkleinern laden transp. LKW AN bis 5km ges.Vergüt.Entsorg.**
STLB-Bau 2025-04 084
Abbruch des Hofablaufs aus unbewehrtem Beton, Normalbeton, Betonfestigkeitsklasse nach Prüfung, einschl. Aufsatz und Rost aus Gusseisen, im Rahmen einer Totalabbruchmaßnahme, nicht schadstoffbelastet,
Abfall ist nicht gefährlich, ohne Festlegung eines Zuordnungskriteriums LAGA/DepVO/EBV/RuVA, Wichte des Abbruchstoffes DIN EN 1991-1-1 24 kN/m3, Erschwernis gemäß Vorbemerkungen,
Geräteeinsatz ist möglich, max. Gesamtgewicht der Geräte ohne Beschränkung, Ausführung erschütterungsarm DIN 4150, staubarm TRGS 559, aufgenommene Stoffe zur Entsorgung sortieren, sammeln, zerkleinern, max. Kantenlänge bis 60 cm, im flüssigkeitsdichten, geschlossenen Behälter des AN lagern, Behältergröße nach Wahl des AN, auf LKW des AN laden, transportieren zur zugelassenen Lagerfläche des AG, Transportweg bis 5 km,
die Entsorgung wird gesondert vergütet.
Menge: 3,000 St
Leistungsbereichkatalog: 084
DIN276_18: 594
IGNW DIN 276: 594

#### Abschnitt 02.07 Abbruch Abscheideranlagen

*Hinweis: Hinweise Abbruch Abscheideranlagen*
Hinweise Abbruch Abscheideranlagen

Bei dem Rückbau handelt es sich um Abscheideranlagen sowohl im Regenwasser- als auch im Schmutzwassernetz.
Es handelt sich um Abscheideranlagen unterschiedlicher Bauart und Größe.

Ein Teil der rückzubauenden Abscheideranlagen sind nicht mehr in der Nutzung (stillgelegt).

Bei der Kalkulation ist zu beachten, dass für den Ausbau der Koaleszenzeinsätze der Abscheider NS 100 eine Hebeeinrichtung von ca. 10 t benötigt wird. Das genaue Gewicht der Koaleszenzeinsätze liegt nicht vor.

Das Absperren der Zu- und Ablaufleitungen ist unter dem Kapitel 5.7 Abflusslenkung enthalten.

Der Abbruch beinhaltet die Entleerung und Reinigung der Anlage, Ausbau der Einbauteile und den Totalbbruch der Schachtbauwerke. Die Arbeiten haben durch einen Fachbetrieb gem. § 62 AwSV zu erfolgen.

Die Arbeiten sind durch einen von der Unteren Wasserbehörde anerkannten Sachverständigen oder Fachkundigen zu begleiten. Die Abscheider sind dabei auf Beschädigungen und Undichtigkeiten zu prüfen. Die Ergebnisse sind in einem Prüfbericht zu dokumentieren. Undichtigkeiten und Verunreinigungen sind dem AG und der örtlichen Bauüberwachung unverzüglich mitzuteilen.

Der Prüfbericht muss dem AG und der örtlichen Bauüberwachung innerhalb von vier Wochen vorgelegt werden.

Bei erkennbaren Schäden, die eine Verunreinigung des Untergrundes vermuten lassen, sind weitere Maßnahmen zur Erkundung und ggf. Sanierung möglicher Untergrundverunreinigungen mit dem AG abzustimmen.

Die Anzeige der Stilllegung der Abscheideranlage erfolgt durch den Nutzer.

**02.07.0010 Gutachterliche Begleitung Rückbau LFA-Abscheideranlage**
Gutachterliche Begleitung des Rückbaus eines LFA-Abscheiders durch einen Fachkundigen. Die Freimessung des anstehenden Bodens erfolgt ebenfalls durch den Gutachter. Der Prüfbericht ist innerhalb von 4 Wochen nach Abschluss der Arbeiten vorzulegen.

Abscheideranlage - noch in Betrieb:
206SF02/ 206K02 (Geb.18)
206SF07/ 206K01 (Geb.53)
215SF01/ 215K01 (Geb.73-Feuerwache)
206SF10/ 206K03 (Tanklager I)
206SF01/206B01 (Geb.79)
106SF08/106K06 (Box 3)
106SF03/106B11 (Geb.95/95A)
106SF02/106K05 (Geb.95A/95B)
106SF01/106K01 (Ramp 1)
103SF05/103K01/K02 (Ramp 3)

Abscheideranlagen - stillgelegt
206B03/206B04/206B05/206B06 (westl. Geb. 14)
108SF12/108B25 (NG40) (Geb. 15 KfZ)
108B24 (Geb. 19B-B)
108SF05/108B23/108K03 (NG 80) (Geb. 50C Roland)
108SF09/108B14 (NG 5) (Geb. 52A-A SBI)
103SF02/103B09 (Geb. 112-B TL)
108SF16/108B16 (NG 5) (Geb. 123A.A Park)
102B01 (NG 10) Geb. 470 A1 COB V bei 102RRB01
108SF04/108K05(NG20) (Geb. 74A/B/C Sammelplatz)
108B10 (Geb. 74 LFA ZVA)
108SF13/108B02 u. 108SF01/108B04 (Geb. 78 TL alt)
106SF05/106B07 (Geb. 92F TL II alt)
107SF03/107K01 u. 107SF02/107K02 (NG 100)
(Geb. 85A/85B  RRHB I(107RRB01))

101K01/101K02 (NG 65)
(Geb. 88A/88B RRHB II (101RRB01))

108K01/108K02 (NG 100)
(Geb. 6A/6B  RRHB III (108RRB01))

106K03/106K04 (NG 65)
(Geb. 93A-A/A-B RRHB IV (106RRB01))
Menge: 25,000 St
2.DIN276_81: 212
DIN276-1_08: 541
IGNW DIN 276: 594
IGNW DIN 276-1: Muster 6 2016: 212

**02.07.0020 Schachtabdeckung Gusseisen Beton abbrechen Geräteeinsatz mgl. DN625**
Abbruch der Schachtabdeckung, aus Gusseisen oder mit Betonfüllung, rund, Durchmesser der Schachtöffnung 625 mm, inkl. Auflagerringen und Schmutzfänger, im Rahmen einer Totalabbruchmaßnahme, Geräteeinsatz ist möglich, max. Gesamtgewicht der Geräte ohne Beschränkung, Ausführung erschütterungsarm DIN 4150, staubarm TRGS 559, aufgenommene Stoffe sammeln, auf LKW des AN laden, Abfall ist nicht gefährlich. Entsorgung wird gesondert vergütet.
Menge: 75,000 St
IGNW DIN 276: 594
IGNW DIN 276-1: Muster 6 2016: 212

**02.07.0030 Schachtabdeckung Gusseisen Beton abbrechen Geräteeinsatz mgl. L/B 1200/600**
Abbruch der Schachtabdeckung, aus Gusseisen oder mit Betonfüllung, rund, Durchmesser der Schachtöffnung Lichte Maße L/B 1200/600 mm, inkl. Auflagerringen und Schmutzfänger, im Rahmen einer Totalabbruchmaßnahme, Geräteeinsatz ist möglich, max. Gesamtgewicht der Geräte ohne Beschränkung, Ausführung erschütterungsarm DIN 4150, staubarm TRGS 559, aufgenommene Stoffe sammeln, auf LKW des AN laden, Abfall ist nicht gefährlich. Entsorgung wird gesondert vergütet.
Menge: 3,000 St
IGNW DIN 276: 594
IGNW DIN 276-1: Muster 6 2016: 212

**02.07.0040 Schlammfang Vol. bis 3m3 leeren, reinigen**
*** Bezugsbeschreibung
Schlammfangschacht für die Demontage der Schachtausrüstung leeren und reinigen, Volumen bis 3,0 m³, Spülgut aufsaugen, Flüssigphase rückleiten. Der Nachweis über die durchgeführte Reinigung erfolgt durch den AN.
Die Entsorgung des Inhaltes erfolgt gem. den abfallrechtlichen Bestimmungen und wird gesondert vergütet. Die Entsorgung ist zu dokumentieren und dem AG vorzulegen.

Volumen ca. 0,5 m³
Geb.79

Volumen ca. 3,0 m³
Geb.18,
Geb. 53,
Geb. 73,
Tanklager I,
Geb. 52A  108SF09
Geb. 112 TL 103SF02
Geb. 95A Halle 106SF03
Menge: 8,000 St
2.DIN276_81: 212
IGNW DIN 276: 594
IGNW DIN 276-1: Muster 6 2016: 212

**02.07.0050 Schlammfang Vol. 5m3 bis 6m3 leeren, reinigen**
*** wie Position 02.07.0040
wie vorherige Position, jedoch Volumen 5m³ bis 6 m³

Geb. 123A-A 108SF16
Geb.95/95A,
Geb.95A/95B,
Box 3
Tanklager II (Sanierung)
Menge: 5,000 St
2.DIN276_81: 212
IGNW DIN 276: 594
IGNW DIN 276-1: Muster 6 2016: 212

**02.07.0060 Schlammfang Vol. 10 m3 bis 11m3 leeren, reinigen**
*** wie Position 02.07.0040
wie vorherige Position, jedoch Volumen ca. 10 m³ bis ca. 11 m³

Geb. 50 C Roland 108SF05
Geb. 74 A/B/C 108SF04
Geb. 78 Tanklager alt 108SF01/108SF13
Geb. 92F Tanklager II alt 106SF05
Menge: 5,000 St
2.DIN276_81: 212
IGNW DIN 276: 594
IGNW DIN 276-1: Muster 6 2016: 212

**02.07.0070 Schlammfang Vol. 13m3 leeren, reinigen**
*** wie Position 02.07.0040
wie vorherige Position, jedoch Volumen ca. 13 m³
Ramp 1
Ramp 3
Geb. 15 108SF12 (stillgelegt)
Menge: 3,000 St
2.DIN276_81: 212
IGNW DIN 276: 594
IGNW DIN 276-1: Muster 6 2016: 212

**02.07.0080 Schlammfang Vol. 16m3 bis 20m3 leeren, reinigen**
*** wie Position 02.07.0040
wie vorherige Position, jedoch Volumen 16 m³ bis 20 m³
Schlammfang 107SF02/107SF03 (RRB I 107RRB01)
Menge: 2,000 St
2.DIN276_81: 212
IGNW DIN 276: 594
IGNW DIN 276-1: Muster 6 2016: 212

**02.07.0090 Koaleszenzabscheider bis NS6 leeren, reinigen**
*** Bezugsbeschreibung
Abscheider bis NS 6 für die Demontage der Schachtausrüstung durch Fachfirma entleeren und reinigen, Spülgut aufsaugen, Flüssigphase rückleiten. Der Nachweis über die durchgeführte Reinigung erfolgt durch den AN.
Die Entsorgung des Inhaltes erfolgt gem. den abfallrechtlichen Bestimmungen und wird gesondert vergütet. Die Entsorgung ist zu dokumentieren und dem AG vorzulegen.

Geb.79,
Geb.95/95A,
Geb.95A/95B
Menge: 3,000 St
2.DIN276_81: 212
IGNW DIN 276: 594
IGNW DIN 276-1: Muster 6 2016: 212

**02.07.0100 Koaleszenzabscheider NS10 bis NS20 leeren, reinigen**
*** wie Position 02.07.0090
wie vorherige Position, jedoch Abscheider NS 10 bis NS 20

Geb.18, Geb. 53 und Tanklager I (NS 10),
Geb.73, Box 3 (NS 15, als Kompaktanlage)
Geb. 74 A/B/C (NS 20) 108K05
Tanklager II (NS 10, Sanierung)
Menge: 7,000 St
2.DIN276_81: 212
IGNW DIN 276: 594
IGNW DIN 276-1: Muster 6 2016: 212

**02.07.0110 Koaleszenzabscheider NS40 leeren, reinigen**
*** wie Position 02.07.0090
wie vorherige Position, jedoch Abscheider NS 40

Ramp 3 103K01/103K02
Menge: 2,000 St
2.DIN276_81: 212
IGNW DIN 276: 594
IGNW DIN 276-1: Muster 6 2016: 212

**02.07.0120 Koaleszenzabscheider NS65 leeren, reinigen**
*** wie Position 02.07.0090
wie vorherige Position, jedoch Koaleszenzabscheider NS 65, stillgelegt

Geb. 88A/88B  RRHB II (101RRB01) 101K01/101K02
Geb. 93A-A/93A-B  RRHB IV (106RRB01) 106K03/106K04
Menge: 4,000 St
IGNW DIN 276: 594
IGNW DIN 276-1: Muster 6 2016: 212

**02.07.0130 Koaleszenzabscheider NS80 leeren, reinigen**
*** wie Position 02.07.0090
wie vorherige Position, jedoch Abscheider NS 80, stillgelegt

Geb. 50C 108K03
Menge: 1,000 St
IGNW DIN 276: 594
IGNW DIN 276-1: Muster 6 2016: 212

**02.07.0140 Koaleszenzabscheider NS100 leeren, reinigen**
*** wie Position 02.07.0090
wie vorherige Position, jedoch Abscheider NS 100

Ramp 1
Geb. 85A/85B  RRHB I(107RRB01) 107K01/107K02
Geb. 6A /6B RRHB III (108RRB01) 108K01/108K02
Menge: 5,000 St
2.DIN276_81: 212
IGNW DIN 276: 594
IGNW DIN 276-1: Muster 6 2016: 212

**02.07.0150 Benzinabscheider bis NS6 leeren, reinigen**
*** Bezugsbeschreibung
Benzinabscheider stillgelegt bis NS 6 für die Demontage der Schachtausrüstung durch Fachfirma entleeren und reinigen, Spülgut aufsaugen, Flüssigphase rückleiten. Der Nachweis über die durchgeführte Reinigung erfolgt durch den AN.
Die Entsorgung des Inhaltes erfolgt gem. den abfallrechtlichen Bestimmungen und wird gesondert vergütet. Die Entsorgung ist zu dokumentieren und dem AG vorzulegen.

Geb. 52A-A SBI 108B14
Geb. 123A-A Park 108B16
Geb. 74 LFA ZVA 108B10
Geb. 95A Halle 106B11
Geb. 19B-B 108B24
Menge: 5,000 St
2.DIN276_81: 212
IGNW DIN 276: 594
IGNW DIN 276-1: Muster 6 2016: 212

**02.07.0160 Benzinabscheider NS10 bis NS20 leeren, reinigen**
*** wie Position 02.07.0150
wie vorherige Position, jedoch Abscheider NS 10 bis NS 20

Benzinabscheider:
westl. Geb. 14 206B03 / 206B04 / 206B05 / 206B06
Geb. 50C Roland 108B23
Geb. 112 Tanklager 103B09
Geb. 470 (102RRB01) 102B01
Geb. 78 TL alt 108B02
Geb. 92F Tanklager II alt 106B07
Menge: 8,000 St
2.DIN276_81: 212
IGNW DIN 276: 594
IGNW DIN 276-1: Muster 6 2016: 212

**02.07.0170 Benzinabscheider NS40 leeren, reinigen**
*** wie Position 02.07.0150
wie vorherige Position, jedoch Abscheider NS 40

Geb. 15 108B25
Menge: 1,000 St
2.DIN276_81: 212
IGNW DIN 276: 594
IGNW DIN 276-1: Muster 6 2016: 212

**02.07.0180 Benzinabscheider NS65 leeren, reinigen**
*** wie Position 02.07.0150
wie vorherige Position, jedoch Abscheider NS 65

Geb. 78 Tanklager alt 108B02/108B04
Menge: 2,000 St
2.DIN276_81: 212
IGNW DIN 276: 594
IGNW DIN 276-1: Muster 6 2016: 212

*Hinweis: Bohrkernentnahme*

**02.07.0190 Bohrkernentnahme Beton Beprobung**
Entnahme eines Bohrkernes nach Reinigung und Spülung der
Abscheideranlage und Beprobung des Betons nach EBV, nur nach Absprache mit dem AG oder der örtlichen Bauüberwachung.
Menge: 38,000 St
IGNW DIN 276: 594
IGNW DIN 276-1: Muster 6 2016: 212

*Hinweis: Rückbau Ausrüstung*

**02.07.0200 Rückbau Ausrüstung Schlammfang**
Bauteile der Schlammfangeinrichtung, bestehend u.a. aus der Zulauf- und Ablaufeinrichtung, aus Edelstahl ausbauen, im Rahmen einer Totalabbruchmaßnahme, Ausführung erschütterungsarm DIN 4150, staubarm TRGS 559,
Durchmesser Schachtaufbau rund oder eckig, Abmessungen Einstiegsöffnung Durchmesser 625 mm, aufgenommene Stoffe zur Entsorgung sortieren, sammeln, auf LKW des AN laden, Abfall ist nicht gefährlich
die Entsorgung der Abfälle wird gesondert vergütet,
Menge: 22,000 St
2.DIN276_81: 212
IGNW DIN 276: 594
IGNW DIN 276-1: Muster 6 2016: 212

**02.07.0210 Rückbau Ausrüstung Koaleszenzabscheider bis NS20**
Ausrüstungsbauteile der Koaleszenzeinrichtung/ Kompaktanlage, bestehend u.a. aus der Zulauf- und Ablaufeinrichtung, einer Tankwagenkupplung einschl. zugehöriger Rohrleitungen und Rohrschellen, ausbauen im Rahmen einer Totalabbruchmaßnahme, Ausführung erschütterungsarm 5A795B
DIN 4150, staubarm TRGS 559,
an Leichtflüssigkeitsabscheideranlage, außerhalb des Gebäudes, Konstruktion geschraubt, Einstiegsöffnung Durchmesser 625 mm, aufgenommene Stoffe zur Entsorgung sortieren, sammeln, auf LKW des AN laden, Abfall ist nicht gefährlich
die Entsorgung der Abfälle wird gesondert vergütet,

Geb. 18 / Geb. 53 / Geb. 73 / Tanklager I / Geb. 79 / Box 3
Geb. 95/95A / Geb. 95A/95B / Geb. 74A/B/C
Menge: 9,000 St
2.DIN276_81: 212
IGNW DIN 276: 594
IGNW DIN 276-1: Muster 6 2016: 212

**02.07.0220 Rückbau Ausrüstung Koaleszenzabscheider NS 40 bis NS65**
wie vorherige Position, jedoch Abscheider NNS 40 bis S 65

Ramp 3
Geb. 88A/88B  RRHB II (101RRB01) 101K01/101K02
Geb. 93A-A/A-B RRB IV (106RRb01) 106K03/106K04
Menge: 6,000 St
2.DIN276_81: 212
IGNW DIN 276: 594
IGNW DIN 276-1: Muster 6 2016: 212

**02.07.0230 Rückbau Ausrüstung Koaleszenzabscheider NS 80 bis NS100**
wie vorherige Position, jedoch Abscheider NS 80 bis NS 100

Ramp 1
Geb. 50C Roland 108K03
Geb. 85A/Geb. 85B RRHB I (107RRB01) 107K01/107K02
Geb. 6A /6B RRHB III (106RRB01) 106K03/106K04
Menge: 6,000 St
2.DIN276_81: 212
IGNW DIN 276: 594
IGNW DIN 276-1: Muster 6 2016: 212

**02.07.0240 Rückbau Ausrüstung Benzinabscheider bis NS6**
*** Bezugsbeschreibung
Ausrüstungsbauteile der Benzinabscheidereinrichtung bis NS 6, bestehend u.a. aus der Zulauf- und Ablaufeinrichtung, einer Tankwagenkupplung einschl. zugehöriger Rohrleitungen und Rohrschellen, ausbauen im Rahmen einer Totalabbruchmaßnahme, Ausführung erschütterungsarm DIN 4150, staubarm TRGS 559,
an Leichtflüssigkeitsabscheideranlage, außerhalb des Gebäudes, Einstiegsöffnung Durchmesser 625 mm, aufgenommene Stoffe zur Entsorgung sortieren, sammeln, auf LKW des AN laden, Abfall ist nicht gefährlich
die Entsorgung der Abfälle wird gesondert vergütet,

Geb. 52A-A SBI 108B14
Geb. 123A-A Park 108B16
Geb. 74 LFZ ZVA 108B10
Geb. 95A Halle 106B11
Geb. 19B-B 108B24
Menge: 5,000 St
2.DIN276_81: 212
IGNW DIN 276: 594
IGNW DIN 276-1: Muster 6 2016: 212

**02.07.0250 Rückbau Ausrüstung Benzinabscheider NS10 bis NS20**
*** wie Position 02.07.0240
wie vorherige Position, jedoch Benzinabscheidereinrichtung NS 10 bis NS 20,

westl. Geb. 14 206B03 / 206B04 / 206B05 / 206B06
Geb. 112 Tanklager 103B09
Geb. 92 Tanklager II alt 106B07
Geb. 470 (102RRB01) 102B01
Geb. 50C Roland 108B23
Menge: 8,000 St
2.DIN276_81: 212
IGNW DIN 276: 594
IGNW DIN 276-1: Muster 6 2016: 212

**02.07.0260 Rückbau Ausrüstung Benzinabscheider NS40**
wie vorherige Position, jedoch NS 40,

Geb. 15 108B25
Menge: 1,000 St
2.DIN276_81: 212
IGNW DIN 276: 594
IGNW DIN 276-1: Muster 6 2016: 212

**02.07.0270 Rückbau Ausrüstung Benzinabscheider NS65**
wie vorherige Position, jedoch NS 65,

Geb. 78 Tanklager alt 108B02/108B04
Menge: 2,000 St
2.DIN276_81: 212
IGNW DIN 276: 594
IGNW DIN 276-1: Muster 6 2016: 212

*Hinweis: Abbruch Schlammfang*

**02.07.0280 Schlammfang Beton Schlammfang bis 6.000l abbrechen 24kN/m3 Geräteeinsatz mgl. zerkleinern schadstoffbelastet laden transp. LKW AN bis 5km ges.Vergüt.Entsorg.**
*** Bezugsbeschreibung
Abbruch des Schlammfangs aus bewehrtem Beton, Stahlbeton, Schlammfanginhalt bis 6.000 l, im Rahmen einer Totalabbruchmaßnahme, Wichte des Abbruchstoffes DIN EN 1991-1-1 24 kN/m3, Erschwernis gemäß Vorbemerkungen,
Geräteeinsatz ist möglich, max. Gesamtgewicht der Geräte ohne Beschränkung, Ausführung erschütterungsarm DIN 4150, staubarm TRGS 559, aufgenommene Stoffe zur Entsorgung sortieren, sammeln, zerkleinern, max. Kantenlänge bis 60 cm, im flüssigkeitsdichten, geschlossenen Behälter des AN lagern, Behältergröße nach Wahl des AN, auf LKW des AN laden, transportieren zur zugelassenen Lagerfläche des AG, Transportweg bis 5 km,
die Entsorgung wird gesondert vergütet.
Abfall ist nicht gefährlich, schadstoffbelastet, Zuordnung nach Haufwerksbeprobung, Mengenermittlung nach Wiegekarte.

Abmessungen:
Schlammfang: 206SF01 DN 1000 (0,5 m³), Geb.79
Tiefe ca. 2,4 m
1x Einstiegsschacht  DN 625
s.h. auch Generalinspektionsbericht.

Schlammfang (Mall): 206SF07 DN 2000 (2,5 m³), Geb.53
Tiefe ca. 3,1 m
1x Einstiegsschacht  DN 625
s.h. auch Generalinspektionsbericht.
Schlammfang (): 108SF09 DN (2,5 m³), Geb. 52A
Tiefe ca. 2,60 m

Schlammfang (Mall): 206SF02 DN 2000 (3 m³), Geb.18
Tiefe ca. 2,8 m
1x Einstiegsschacht  DN 625
s.h. auch Generalinspektionsbericht

Schlammfang (Bene): 215SF01 DN 2000 (3,0 m³), Geb.73
Tiefe ca. 3,3 m
1x Einstiegsschacht  DN 625
s.h. auch Generalinspektionsbericht.

Schlammfang (n.b.): 108SF04 DN 2000, Geb.52A-A SBI
Tiefe ca. 2,7 m
Schlammfang (n.b.): 103SF02 DN 2000, Geb.112
Tiefe ca. 2,4 m

Schlammfang (Mall): 206SF10 DN 2000 (5 m³), Tanklager I
Tiefe ca. 3,3 m
1x Einstiegsschacht  DN 625
s.h. auch Generalinspektionsbericht.

Schlammfang (n.b.): 103SF02 DN n.b. (ca. 5 m³), Geb. 112 Tanklager Tiefe ca. 2,40 m

Schlammfang (n.b.): 108SF16 DN n.b. (ca. 5 m³), Geb. 123A-A
Tiefe ca. 2,10 m

Schlammfang (DYWIDAG): 106SF08 DN 2200 (6 m³),
Box 3
Tiefe ca. 2,7 m
1x Einstiegsschacht  DN 625
s.h. auch Generalinspektionsbericht.

Schlammfang (n.b.): 106SF03 DN n.b. (ca. 6 m³), Geb.95/95A
Tiefe ca. 4,14 m
1x Einstiegsschacht  DN 625

Schlammfang (n.b.): 106SF02 DN n.b. (ca. 6 m³), Geb.95A/95B
Tiefe ca. 4,09 m
1x Einstiegsschacht  DN 625
Menge: 172,500 t
Leistungsbereichkatalog: 084
2.DIN276_81: 212
DIN276-1_08: 594
DIN276_93: 594
IGNW DIN 276: 594
IGNW DIN 276-1: Muster 6 2016: 212

**02.07.0290 Schlammfang Beton Schlammfang 10.000l bis 13.000l abbrechen 24kN/m3 Geräteeinsatz mgl. zerkleinern schadstoffbelastet laden transp. LKW AN bis 5km ges.Vergüt.Entsorg.**
*** wie Position 02.07.0280
wie vorherige Position, jedoch Schlammfanginhalt 10.000 bis 13.000 l,

Abmessungen:
Schlammfang (DYWIDAG): 103SF05 DN2500 (ca. 12 m³), Ramp 3
Tiefe ca. 3,90 m
1x Einstiegsschacht  L/B 1200/600

Schlammfang (DYWIDAG): 106SF01 LxB = 3,2 x 2,2m (ca. 13 m³), Ramp 1
Tiefe ca. 3,60 m
1x Einstiegsschacht  DN 625
Schlammfang (n.b.): 108SF12 DN n.b. (ca. 13 m³),
Geb. 15
Tiefe ca. 3,40 m

Schlammfang (n.b.): 108SF04
Geb. 74 A/B/C
Tiefe ca. 2,65 m

Schlammfang (n.b.): 108SF13/108SF01 DN n.b. (ca. 13 m³),
Geb.78 Tanklager alt
Tiefe ca. 3,70 m / 3,80 m

Schlammfang (n.b.): 106SF05 DN n.b. (ca. 10 m³), Geb.92 Tanklager alt
Tiefe ca. 3,20 m
Menge: 160,500 t
Leistungsbereichkatalog: 084
2.DIN276_81: 212
DIN276-1_08: 594
DIN276_93: 594
IGNW DIN 276: 594
IGNW DIN 276-1: Muster 6 2016: 212

**02.07.0300 Schlammfang Beton Schlammfang 16.000l bis 20.000l abbrechen 24kN/m3 Geräteeinsatz mgl. zerkleinern schadstoffbelastet laden transp. LKW AN bis 5km ges.Vergüt.Entsorg.**
*** wie Position 02.07.0280
wie vorherige Position, jedoch Schlammfanginhalt 16.000 bis 20.000 l,

Abmessungen:
Schlammfang (n.b.): 107SF02/107SF03 DN n.b. (ca. 16 m³),
RRB I (107RRB01)
Tiefe ca. 4,70 m
Menge: 36,000 t
Leistungsbereichkatalog: 084
2.DIN276_81: 212
DIN276-1_08: 594
DIN276_93: 594
IGNW DIN 276: 594
IGNW DIN 276-1: Muster 6 2016: 212

*Hinweis: Abbruch Abscheider*

**02.07.0310 Schwerkraftabscheider Stahlbeton NS5 abbrechen 24kN/m3 Geräteeinsatz mgl. zerkleinern schadstoffbelastet laden transp. LKW AN bis 5km ges.Vergüt.Entsorg.**
*** Bezugsbeschreibung
Abbruch des Abscheiders bis NS 5 aus bewehrtem Beton, Stahlbeton, im Rahmen einer Teilabbruchmaßnahme, Wichte des Abbruchstoffes DIN EN 1991-1-1 24 kN/m3, Erschwernis gemäß Vorbemerkungen,
Geräteeinsatz ist möglich, max. Gesamtgewicht der Geräte ohne Beschränkung, Ausführung erschütterungsarm DIN 4150, staubarm TRGS 559,  aufgenommene Stoffe zur Entsorgung sortieren, sammeln, zerkleinern, max. Kantenlänge bis 60 cm, und im flüssigkeitsdichten, geschlossenen Behälter des AN lagern, Behältergröße nach Wahl des AN, auf LKW des AN laden, transportieren zur zugelassenen Lagerfläche des AG, Transportweg bis 5 km,
die Entsorgung wird gesondert vergütet.
Abfall ist nicht gefährlich, schadstoffbelastet, Zuordnung nach Haufwerksbeprobung, Mengenermittlung nach Wiegekarte.

Abmessungen:
Schwerkraftabscheider ( Buderus-Carolus) NS 3,
L/B = 0,6m/0,35m, Geb.79
Tiefe ca. 2,0 m
s.h. auch Generalinspektionsbericht

Koaleszenzabscheider (n.b.). NS 5, DN n.b.
Geb.95/95A
1x Einstiegsschacht  DN 625
Tiefe ca. 2,2 m

Koaleszenzabscheider (n.b.). NS 5, DN n.b.
Geb.95A/95B
1x Einstiegsschacht  DN 625
Tiefe ca. 3,0 m
Menge: 19,000 t
Leistungsbereichkatalog: 084
2.DIN276_81: 212
DIN276-1_08: 594
DIN276_93: 594
IGNW DIN 276: 594
IGNW DIN 276-1: Muster 6 2016: 212

**02.07.0320 Koaleszenzabscheider Stahlbeton NS10 abbrechen 24kN/m3 Geräteeinsatz mgl. zerkleinern schadstoffbelastet laden transp. LKW AN bis 5km ges.Vergüt.Entsorg.**
*** wie Position 02.07.0310
wie vorherige Position, jedoch Koaleszenzabscheider NS 10

Abmessungen:
Koaleszenzabscheider (Mall. NS 10, DN 800 Geb.53
1x Einstiegsschacht  DN 625
Tiefe ca. 2,6 m
s.h. auch Generalinspektionsbericht
Koaleszenzabscheider (Mall). NS 10, DN 800 Geb.18
1x Einstiegsschacht  DN 625
Tiefe ca. 2,6 m
s.h. auch Generalinspektionsbericht

Koaleszenzabscheider (Mall). NS 10, DN 800 Tanklager I
1x Einstiegsschacht  DN 625
Tiefe ca. 2,3 m
s.h. auch Generalinspektionsbericht

Koaleszenzabscheider (n.b.) NS 10 102RRB01 Geb. 470
102B01
Tiefe ca. 4,50
Menge: 29,000 t
Leistungsbereichkatalog: 084
2.DIN276_81: 212
DIN276-1_08: 594
DIN276_93: 594
IGNW DIN 276: 594
IGNW DIN 276-1: Muster 6 2016: 212

**02.07.0330 Koaleszenzabscheider Stahlbeton NS15 abbrechen 24kN/m3 Geräteeinsatz mgl. zerkleinern schadstoffbelastet laden transp. LKW AN bis 5km ges.Vergüt.Entsorg.**
*** wie Position 02.07.0310
wie vorherige Position, jedoch  Abscheiders NS 15

Abmessungen:
Koaleszenzabscheider (DYWIDAG). NS 15, DN 1200 Box 3
1x Einstiegsschacht  DN 625
Tiefe ca. 2,7 m
s.h. auch Generalinspektionsbericht
Menge: 7,500 t
Leistungsbereichkatalog: 084
2.DIN276_81: 212
DIN276-1_08: 594
DIN276_93: 594
IGNW DIN 276: 594
IGNW DIN 276-1: Muster 6 2016: 212

**02.07.0340 Kompaktanlage Stahlbeton NS15 abbrechen 24kN/m3 Geräteeinsatz mgl. zerkleinern schadstoffbelastet laden transp. LKW AN bis 5km ges.Vergüt.Entsorg.**
*** wie Position 02.07.0310
wie vorherige Position, jedoch Abscheiders NS 15 als Kompaktanlage

Abmessungen:
Koaleszenzabscheider/ Kompaktanlage (Benel). NS 15, 2,5m³, DN 2500 Geb.73
2x Einstiegsschacht  DN 625
Tiefe ca. 4,0 m
s.h. auch Generalinspektionsbericht
Menge: 24,000 t
Leistungsbereichkatalog: 084
2.DIN276_81: 212
DIN276-1_08: 594
DIN276_93: 594
IGNW DIN 276: 594
IGNW DIN 276-1: Muster 6 2016: 212

**02.07.0350 Koaleszenzabscheider Stahlbeton NS40 abbrechen 24kN/m3 Geräteeinsatz mgl. zerkleinern schadstoffbelastet laden transp. LKW AN bis 5km ges.Vergüt.Entsorg.**
*** wie Position 02.07.0310
wie vorherige Position, jedoch Abscheider NS 40

Abmessungen:
2 x Koaleszenzabscheider (DYWIDAG) NS 40, DN2500 Ramp 3
1x Einstiegsschacht  L/B 1200/600
Tiefe ca. 3,1 m
Menge: 37,500 t
Leistungsbereichkatalog: 084
2.DIN276_81: 212
DIN276-1_08: 594
DIN276_93: 594
IGNW DIN 276: 594
IGNW DIN 276-1: Muster 6 2016: 212

**02.07.0360 Koaleszenzabscheider Stahlbeton NS65 abbrechen 24kN/m3 Geräteeinsatz mgl. zerkleinern schadstoffbelastet laden transp. LKW AN bis 5km ges.Vergüt.Entsorg.**
*** wie Position 02.07.0310
wie vorherige Position, jedoch Abscheiders NS 65

Abmessungen:
Koaleszenzabscheider (n.b.) NS 65, L x B = n.b.
Geb. 88A/88B  RRHB II (101RRB01) 101K01/101K02
Tiefe ca. 4,65 m / ca. 4,08 m
Koaleszenzabscheider (n.b.) NS 65, L x B = n.b.
Geb. 93A-A/93A-B  RRHB IV (106RRB01) 106K03/106K04 Tiefe ca. 4,20 m
Menge: 100,000 t
Leistungsbereichkatalog: 084
2.DIN276_81: 212
DIN276-1_08: 594
DIN276_93: 594
IGNW DIN 276: 594
IGNW DIN 276-1: Muster 6 2016: 212

**02.07.0370 Koaleszenzabscheider Stahlbeton NS80 abbrechen 24kN/m3 Geräteeinsatz mgl. zerkleinern schadstoffbelastet laden transp. LKW AN bis 5km ges.Vergüt.Entsorg.**
*** wie Position 02.07.0310
wie vorherige Position, jedoch Abscheiders NS 80

Abmessungen:
Koaleszenzabscheider (n.b.) NS 80, L x B = n.b.
Geb. 50C Roland 108K03
Tiefe ca. 4,60 m
Menge: 30,000 t
Leistungsbereichkatalog: 084
2.DIN276_81: 212
DIN276-1_08: 594
DIN276_93: 594
IGNW DIN 276: 594
IGNW DIN 276-1: Muster 6 2016: 212

**02.07.0380 Koaleszenzabscheider Stahlbeton NS100 abbrechen 24kN/m3 Geräteeinsatz mgl. zerkleinern schadstoffbelastet laden transp. LKW AN bis 5km ges.Vergüt.Entsorg.**
*** wie Position 02.07.0310
wie vorherige Position, jedoch Abscheiders NS 100.

Abmessungen:
Abscheider (DYWIDAG) NS 100, L x B = 5,0m x 2,2m Ramp 1
1x Einstiegsschacht  DN 625
Tiefe ca. 3,6 m

Abscheider (n.b.) NS 100, L x B = n.b.
Geb. 85A/85B RRB I (170RRB01)
107K01/107K02 Tiefe ca. 4,60 m
Abscheider (n.b. ) NS 100 L x B = n.b.
Geb. 6A /6B RRB III (108RRB01)
108K01/108K02 Tiefe ca. 2,80 m
Menge: 157,500 t
Leistungsbereichkatalog: 084
2.DIN276_81: 212
DIN276-1_08: 594
DIN276_93: 594
IGNW DIN 276: 594
IGNW DIN 276-1: Muster 6 2016: 212

**02.07.0390 Benzinabscheider Stahlbeton bis NS6 abbrechen 24kN/m3 Geräteeinsatz mgl. zerkleinern schadstoffbelastet laden transp. LKW AN bis 5km ges.Vergüt.Entsorg.**
*** Bezugsbeschreibung
Abbruch des Abscheiders bis NS 6 aus bewehrtem Beton, Stahlbeton, im Rahmen einer Teilabbruchmaßnahme, Wichte des Abbruchstoffes DIN EN 1991-1-1 24 kN/m3, Erschwernis gemäß Vorbemerkungen,
Geräteeinsatz ist möglich, max. Gesamtgewicht der Geräte ohne Beschränkung, Ausführung erschütterungsarm DIN 4150, staubarm TRGS 559,  aufgenommene Stoffe zur Entsorgung sortieren, sammeln, zerkleinern, max. Kantenlänge bis 60 cm, und im flüssigkeitsdichten, geschlossenen Behälter des AN lagern, Behältergröße nach Wahl des AN, auf LKW des AN laden, transportieren zur zugelassenen Lagerfläche des AG, Transportweg bis 5 km,
die Entsorgung wird gesondert vergütet.
Abfall ist nicht gefährlich, schadstoffbelastet, Zuordnung nach Haufwerksbeprobung, Mengenermittlung nach Wiegekarte.

Abmessungen:
Benzinabscheider (n.b.) NS 5, DN n.b. Geb.52A 108B14
Tiefe: ca. 2,60 m

Benzinabscheider (n.b.) NS 6, DN n.b. Geb.123A-A 108B16
Tiefe: ca. 2,10 m

Benzinabscheider (n.b.) NS n.b., DN n.b. Geb.74 ZVA 108B10
Tiefe: ca. 1,70 m

Benzinabscheider (n.b.) NS n5, DN n.b.. Geb.95A Halle 108B11
Tiefe: ca. 2,20 m

Benzinabscheider (n.b.) NS n.b. DN n.b. Geb. 19B-B 108B24
Tiefe: ca. 2,00 m
Menge: 35,000 t
Leistungsbereichkatalog: 084
2.DIN276_81: 212
DIN276-1_08: 594
DIN276_93: 594
IGNW DIN 276: 594
IGNW DIN 276-1: Muster 6 2016: 212

**02.07.0400 Benzinabscheider Stahlbeton NS10 bis NS20 abbrechen 24kN/m3 Geräteeinsatz mgl. zerkleinern schadstoffbelastet laden transp. LKW AN bis 5km ges.Vergüt.Entsorg.**
*** wie Position 02.07.0390
wie vorherige Position, jedoch Abscheiders NS 10 bis NS 20

Abmessungen:
Benzinabscheider (n.b.) DN n.b. NS 10 westl. Geb.14
206B03/206B04/206B05/206B06
Tiefe: 2x  ca. 2,60 m und. 2x ca. 2,30 m

Benzinabscheider (n.b.) DN n.b. NS 10 Geb. 112 TL
103B09
Tiefe: ca. 2,80 m

Benzinabscheider (n.b.) NS 10 DN n.b. NS 10 Geb. 470 102RRB01
102B01
Tiefe: ca. 4,40 m

Benzinabscheider (n.b.) NS n.b. DN n.b. NS 20 Geb. 92 TL alt
106B07
Tiefe: ca. 3,10 m
Menge: 77,000 t
Leistungsbereichkatalog: 084
2.DIN276_81: 212
DIN276-1_08: 594
DIN276_93: 594
IGNW DIN 276: 594
IGNW DIN 276-1: Muster 6 2016: 212

**02.07.0410 Benzinabscheider Stahlbeton NS40 abbrechen 24kN/m3 Geräteeinsatz mgl. zerkleinern schadstoffbelastet laden transp. LKW AN bis 5km ges.Vergüt.Entsorg.**
*** wie Position 02.07.0390
wie vorherige Position, jedoch Abscheider NS 40

Abmessungen:
Benzinabscheider (n.b.) NS 40 DN n.b. Geb. 15
108B25
Tiefe: ca. 4,30 m
Menge: 20,000 t
Leistungsbereichkatalog: 084
2.DIN276_81: 212
DIN276-1_08: 594
DIN276_93: 594
IGNW DIN 276: 594
IGNW DIN 276-1: Muster 6 2016: 212

**02.07.0420 Benzinabscheider Stahlbeton NS65 abbrechen 24kN/m3 Geräteeinsatz mgl. zerkleinern schadstoffbelastet laden transp. LKW AN bis 5km ges.Vergüt.Entsorg.**
*** wie Position 02.07.0390
wie vorherige Position, jedoch Abscheider NS 65

Abmessungen:
Benzinabscheider (n.b.) NS 65 DN n.b. Geb. 78 TL alt
108B02 / 108B04
Tiefe: ca. 3,60 m / 4,90 m
Menge: 50,000 t
Leistungsbereichkatalog: 084
2.DIN276_81: 212
DIN276-1_08: 594
DIN276_93: 594
IGNW DIN 276: 594
IGNW DIN 276-1: Muster 6 2016: 212

*Hinweis: Abbruch Probenahmeschacht*

**02.07.0430 Schacht Beton DN1000 T 1,5-2m abbrechen schadstoffbelastet 24kN/m3 Geräteeinsatz mgl. Stoffe zerkleinern laden transp. LKW AN bis 5km ges.Vergüt.Entsorg.**
STLB-Bau 2025-04 084
Abbruch des Schachtes aus unbewehrtem Beton, Normalbeton, Betonfestigkeitsklasse nach Prüfung,
Betonfestigkeitsklasse 'C35/45'

Durchmesser 1000 mm, Tiefe über 1,5 bis 2 m, im Rahmen einer Totalabbruchmaßnahme, schadstoffbelastet gemäß Analyse,
Abfall ist nicht gefährlich, ohne Festlegung eines Zuordnungskriteriums LAGA/DepVO/EBV/RuVA, Wichte des Abbruchstoffes DIN EN 1991-1-1 24 kN/m3, Erschwernis gemäß Vorbemerkungen,
Geräteeinsatz ist möglich, max. Gesamtgewicht der Geräte ohne Beschränkung, Ausführung erschütterungsarm DIN 4150, staubarm TRGS 559, aufgenommene Stoffe zur Entsorgung sortieren, sammeln, zerkleinern, max. Kantenlänge bis 60 cm, im flüssigkeitsdichten, geschlossenen Behälter des AN lagern, Behältergröße nach Wahl des AN, auf LKW des AN laden, transportieren zur zugelassenen Lagerfläche des AG, Transportweg bis 5 km,
die Entsorgung wird gesondert vergütet.
Menge: 3,000 St
Leistungsbereichkatalog: 084
DIN276-1_08: 594
DIN276_18: 594
IGNW DIN 276: 594
IGNW DIN 276-1: Muster 6 2016: 212

**02.07.0440 Schacht Beton DN1000 T 2-3m abbrechen schadstoffbelastet 24kN/m3 Geräteeinsatz mgl. Stoffe zerkleinern laden transp. LKW AN bis 5km ges.Vergüt.Entsorg.**
STLB-Bau 2025-04 084
Abbruch des Schachtes aus unbewehrtem Beton, Normalbeton, Betonfestigkeitsklasse nach Prüfung,
Betonfestigkeitsklasse 'C35/45'

Durchmesser 1000 mm, Tiefe über 2 bis 3 m, im Rahmen einer Totalabbruchmaßnahme, schadstoffbelastet gemäß Analyse,
Abfall ist nicht gefährlich, ohne Festlegung eines Zuordnungskriteriums LAGA/DepVO/EBV/RuVA, Wichte des Abbruchstoffes DIN EN 1991-1-1 24 kN/m3, Erschwernis gemäß Vorbemerkungen,
Geräteeinsatz ist möglich, max. Gesamtgewicht der Geräte ohne Beschränkung, Ausführung erschütterungsarm DIN 4150, staubarm TRGS 559, aufgenommene Stoffe zur Entsorgung sortieren, sammeln, zerkleinern, max. Kantenlänge bis 60 cm, im flüssigkeitsdichten, geschlossenen Behälter des AN lagern, Behältergröße nach Wahl des AN, auf LKW des AN laden, transportieren zur zugelassenen Lagerfläche des AG, Transportweg bis 5 km,
die Entsorgung wird gesondert vergütet.
Menge: 1,000 St
Leistungsbereichkatalog: 084
DIN276-1_08: 594
DIN276_18: 594
IGNW DIN 276: 594
IGNW DIN 276-1: Muster 6 2016: 212

#### Abschnitt 02.08 Abbruch Kabelschutzrohre, Kabelschächte, Verteilerschränke

*Hinweis: Hinweis zum Abbruch Kabelschutzrohre*
Hinweis zum Abbruch Kabelschutzrohre

Auf der gesamten Liegenschaft verteilt sind die bestehenden Kabelschutzrohre von den Abscheideranlagen bis zu den vorh. Verteilerschränken zurückzubauen.

Dies betrifft folgende Abscheideranlagen:
- 206K02 (Geb.18)

Die Ausführung erfolgt in Teilabschnitten.

**02.08.0010 Schutzrohr Kunststoff AD 100-150mm abbrechen nicht schadstoffbelastet Geräteeinsatz mgl. Stoffe laden LKW AN ges.Vergüt.Entsorg.**
STLB-Bau 2025-04 084
Abbruch des Schutzrohrs aus Kunststoff, Außendurchmesser über 100 bis 150 mm, im Freien, im Rahmen einer Totalabbruchmaßnahme, nicht schadstoffbelastet,
Abfall ist nicht gefährlich,
Geräteeinsatz ist möglich, max. Gesamtgewicht der Geräte ohne Beschränkung, Ausführung erschütterungsarm DIN 4150, staubarm TRGS 559, aufgenommene Stoffe zur Entsorgung sortieren, sammeln, auf LKW des AN laden,
die Entsorgung wird gesondert vergütet, Ausführung gemäß Einzelbeschreibung,
Einzelbeschreibungs-Nr 'Ausführung in Teilabschnitten'
Menge: 26,000 m
Leistungsbereichkatalog: 084
DIN276-1_08: 494
DIN276_18: 494
IGNW DIN 276: 594

**02.08.0020 Rohrschnitt PE DN/OD110**
STLB-Bau 2025-04 043
Rohrschnitt im Rohrleitungsstrang, an Schutzrohren, aus PE DIN EN 12201-1 und DIN EN 12201-2, PE 100, DN/OD 110, SDR 17.
Menge: 14,000 St
Leistungsbereichkatalog: 043
DIN276_18: 552
IGNW DIN 276: 594

*Hinweis: Abbruch Kabelschacht bei Gebäude 73 (Feuerwache)*

**02.08.0030 Schacht Beton DN1000 T 1,5-2m abbrechen schadstoffbelastet 24kN/m3 Geräteeinsatz mgl. Stoffe zerkleinern laden transp. LKW AN bis 5km ges.Vergüt.Entsorg.**
STLB-Bau 2025-04 084
Abbruch des Schachtes aus unbewehrtem Beton, Normalbeton, Betonfestigkeitsklasse nach Prüfung,
Betonfestigkeitsklasse 'C35/45'

Durchmesser 1000 mm, Tiefe über 1,5 bis 2 m, im Rahmen einer Totalabbruchmaßnahme, schadstoffbelastet gemäß Analyse,
Abfall ist nicht gefährlich, ohne Festlegung eines Zuordnungskriteriums LAGA/DepVO/EBV/RuVA, Wichte des Abbruchstoffes DIN EN 1991-1-1 24 kN/m3, Erschwernis gemäß Vorbemerkungen,
Geräteeinsatz ist möglich, max. Gesamtgewicht der Geräte ohne Beschränkung, Ausführung erschütterungsarm DIN 4150, staubarm TRGS 559, aufgenommene Stoffe zur Entsorgung sortieren, sammeln, zerkleinern, max. Kantenlänge bis 60 cm, im flüssigkeitsdichten, geschlossenen Behälter des AN lagern, Behältergröße nach Wahl des AN, auf LKW des AN laden, transportieren zur zugelassenen Lagerfläche des AG, Transportweg bis 5 km,
die Entsorgung wird gesondert vergütet.
Menge: 1,000 St
Leistungsbereichkatalog: 084
DIN276-1_08: 594
DIN276_18: 594
IGNW DIN 276: 594
IGNW DIN 276-1: Muster 6 2016: 212

*Hinweis: Abbruch Verteilerschränke*

**02.08.0040 Verteilerschrank bestückt abbrechen nicht schadstoffbelastet 20-50kg Stoffe laden LKW AN ges.Vergüt.Entsorg.**
STLB-Bau 2025-04 084
Abbruch des Verteilerschranks, bestückt, Abbruch Bestückung wird gesondert vergütet, im Rahmen einer Totalabbruchmaßnahme, nicht schadstoffbelastet,
Abfall ist nicht gefährlich, vor Ort zerlegbar, Einzelgewicht über 20 bis 50 kg, Erschwernis gemäß Vorbemerkungen, Ausführung erschütterungsarm DIN 4150, staubarm TRGS 559, aufgenommene Stoffe zur Entsorgung sortieren, sammeln, auf LKW des AN laden,
die Entsorgung wird gesondert vergütet.
Menge: 6,000 St
Leistungsbereichkatalog: 084
DIN276_18: 494
IGNW DIN 276: 594

**02.08.0050 Einzelfundament Stahlbeton abbrechen nicht schadstoffbelastet 24kN/m3 Geräteeinsatz mgl. zerkleinern Stoffe laden transp. LKW AN bis 5km ges.Vergüt.Entsorg.**
STLB-Bau 2025-04 084
Abbruch des Einzelfundaments aus Stahlbeton, Normalbeton, Betonfestigkeitsklasse nach Prüfung, ohne Bekleidungen und Beschichtungen, im Rahmen einer Totalabbruchmaßnahme, nicht schadstoffbelastet,
Abfall ist nicht gefährlich, ohne Festlegung eines Zuordnungskriteriums LAGA/DepVO/EBV/RuVA, Wichte des Abbruchstoffes DIN EN 1991-1-1 24 kN/m3, Ausführung im Freien, Erschwernis gemäß Vorbemerkungen,
Geräteeinsatz ist möglich, max. Gesamtgewicht der Geräte ohne Beschränkung, Ausführung erschütterungsarm DIN 4150, staubarm TRGS 559, zerkleinern, aufgenommene Stoffe zur Entsorgung sortieren, sammeln, max. Kantenlänge bis 60 cm, im flüssigkeitsdichten, geschlossenen Behälter des AN lagern, Behältergröße nach Wahl des AN, auf LKW des AN laden, transportieren zur zugelassenen Lagerfläche des AG, Transportweg bis 5 km, Mengenermittlung nach Wiegekarte,
die Entsorgung wird gesondert vergütet.
Menge: 1,200 t
Leistungsbereichkatalog: 084
DIN276_18: 394
IGNW DIN 276: 594

#### Abschnitt 02.09 Entsorgung

*Hinweis: Hinweis Entsorgung*
Hinweis Entsorgung

Die Allgemeinen Vorbemerkungen sind zu beachten.

Für die Deklaration von Abfällen gelten die "Vollzugshinweise zur Zuordnung von Abfällen eines Spiegeleintrages in der Abfallverzeichnis-Verordnung" mit einem Mindestuntersuchungsprogramm.
Während der Baumaßnahme ist eine Doppelbeprobung durchzuführen.

*Hinweis: Hinweis Abfalldeklaration*
Hinweis Abfalldeklaration

Es wird darauf hingewiesen, dass die Allgemeinen Vorbemerkungen und die Zusätzlichen Technischen Vertragsbedingungen zu beachten sind.

*Hinweis: Zusätzliche Technische Vertragsbedingungen Entsorgung*
Zusätzliche Technische Vertragsbedingen Entsorgung

Die Beschaffenheit des Aushubs/Abbruchs ist durchgehend zu kontrollieren. Bei Verdacht auf Kontaminierung des Aushubs/Abbruchs ist der AG unverzüglich schriftlich zu informieren. Der gemäß Analyse deklarierte Aushub/Abbruch ist nach Vorgabe des AG zu transportieren und entsorgen, der Entsorgungsnachweis gemäß Nachweisverordnung ist zu erbringen. Die Entsorgungsgebühren werden direkt vom AN getragen.

**02.09.0010 Entsorgungsdokumentation**
Entsorgungsdokumentation aufstellen und dem AG unaufgefordert nach Abschluss der Baumaßnahme in 1-facher Ausfertigung vorlegen.

Die Entsorgungsdokumentation beinhaltet die Zusammenstellung der Entsorgungsnachweise aller entsorgten Stoffe.
Menge: 1,000 St
IGNW DIN 276: 511
IGNW DIN 276-1: Muster 6 2016: 212

*Hinweis: BODEN - unbelastet, nicht gefährlich*

**02.09.0020 Abfall nicht gefährlich AVV170504 nicht schadstoffbelastet Haufwerksbeprobung LKW AN transp. entsorgen Vergüt.Entsorg. AN**
STLB-Bau 2025-04 087
Bau- und Abbruchabfälle, Boden, Steine und Baggergut,
nicht gefährlich, Abfallschlüssel nach AVV (Abfallverzeichnis-Verordnung) 170504 Boden/Stein,
nicht schadstoffbelastet, Zuordnung nach Haufwerksbeprobung, gemäß Analyse,
in Behälter auf Baustelle lagernd, mit LKW des AN transportieren, entsorgen, max. Gesamtgewicht ohne Beschränkung, Behältergröße nach Wahl des AN, zum zugelassenem Lager oder zur Anlage nach Wahl des AN,
Anlage (Bezeichnung/Ort) '....................................................' vom Bieter einzutragen,

Vergütung der Entsorgung übernimmt AN, Mengenermittlung nach Wiegekarte.
Menge: 1600,000 t
Leistungsbereichkatalog: 087
DIN276_18: 396
IGNW DIN 276: 511

*Hinweis: BODEN - belastet, nicht gefährlich*

**02.09.0030 Abfall nicht gefährlich AVV170504 schadstoffbelastet Haufwerksbeprobung LKW AN transp. entsorgen Vergüt.Entsorg. AN**
STLB-Bau 2025-04 087
Bau- und Abbruchabfälle, Boden, Steine und Baggergut,
nicht gefährlich, Abfallschlüssel nach AVV (Abfallverzeichnis-Verordnung) 170504 Boden/Stein, schadstoffbelastet gemäß Analyse, Zuordnung nach Haufwerksbeprobung, gemäß Analyse,
in Behälter auf Baustelle lagernd, mit LKW des AN transportieren, entsorgen, max. Gesamtgewicht ohne Beschränkung, Behältergröße nach Wahl des AN, zum zugelassenem Lager oder zur Anlage nach Wahl des AN,
Anlage (Bezeichnung/Ort) '....................................................' vom Bieter einzutragen,

Vergütung der Entsorgung übernimmt AN, Mengenermittlung nach Wiegekarte.
Menge: 2950,000 t
Leistungsbereichkatalog: 087
DIN276_18: 396
IGNW DIN 276: 511

*Hinweis: BETON - unbelastet, nicht gefährlich*

**02.09.0040 Abfall nicht gefährlich AVV170101 nicht schadstoffbelastet Haufwerksbeprobung LKW AN transp. entsorgen Vergüt.Entsorg. AN**
STLB-Bau 2025-04 087
Bau- und Abbruchabfälle, Beton, Ziegel, Fliesen und Keramik,
nicht gefährlich, Abfallschlüssel nach AVV (Abfallverzeichnis-Verordnung) 170101 Beton,
nicht schadstoffbelastet, Zuordnung nach Haufwerksbeprobung, gemäß Analyse,
in Behälter auf Baustelle lagernd, mit LKW des AN transportieren, entsorgen, max. Gesamtgewicht ohne Beschränkung, Behältergröße nach Wahl des AN, zum zugelassenem Lager oder zur Anlage nach Wahl des AN,
Anlage (Bezeichnung/Ort) '....................................................' vom Bieter einzutragen,

Vergütung der Entsorgung übernimmt AN, Mengenermittlung nach Wiegekarte.
Menge: 1530,000 t
Leistungsbereichkatalog: 087
DIN276_18: 396
IGNW DIN 276: 511

*Hinweis: BETON - belastet*

**02.09.0050 Abfall nicht gefährlich AVV170101 schadstoffbelastet Haufwerksbeprobung LKW AN transp. entsorgen Vergüt.Entsorg. AN**
STLB-Bau 2025-04 087
Bau- und Abbruchabfälle, Beton, Ziegel, Fliesen und Keramik,
nicht gefährlich, Abfallschlüssel nach AVV (Abfallverzeichnis-Verordnung) 170101 Beton, schadstoffbelastet gemäß Analyse, Zuordnung nach Haufwerksbeprobung, gemäß Analyse,
in Behälter auf Baustelle lagernd, mit LKW des AN transportieren, entsorgen, max. Gesamtgewicht ohne Beschränkung, Behältergröße nach Wahl des AN, zum zugelassenem Lager oder zur Anlage nach Wahl des AN,
Anlage (Bezeichnung/Ort) '....................................................' vom Bieter einzutragen,

Vergütung der Entsorgung übernimmt AN, Mengenermittlung nach Wiegekarte.
Menge: 660,000 t
Leistungsbereichkatalog: 087
DIN276_18: 396
IGNW DIN 276: 511

*Hinweis: STEINZEUG - belastet, nicht gefährlich*

**02.09.0060 Abfall nicht gefährlich AVV170103 schadstoffbelastet Haufwerksbeprobung LKW AN transp. entsorgen Vergüt.Entsorg. AN**
STLB-Bau 2025-04 087
Bau- und Abbruchabfälle, Beton, Ziegel, Fliesen und Keramik,
nicht gefährlich, Abfallschlüssel nach AVV (Abfallverzeichnis-Verordnung) 170103 Fliesen, Ziegel und Keramik, schadstoffbelastet gemäß Analyse, Zuordnung nach Haufwerksbeprobung, gemäß Analyse,
in Behälter auf Baustelle lagernd, mit LKW des AN transportieren, entsorgen, max. Gesamtgewicht ohne Beschränkung, Behältergröße nach Wahl des AN, zum zugelassenem Lager oder zur Anlage nach Wahl des AN,
Anlage (Bezeichnung/Ort) '....................................................' vom Bieter einzutragen,

Vergütung der Entsorgung übernimmt AN, Mengenermittlung nach Wiegekarte.
Menge: 5,000 t
Leistungsbereichkatalog: 087
DIN276_18: 396
IGNW DIN 276: 511

*Hinweis: KUNSTSTOFF*

**02.09.0070 Abfall nicht gefährlich AVV170203 nicht schadstoffbelastet LKW AN transp. entsorgen Vergüt.Entsorg. AN**
STLB-Bau 2025-04 087
Bau- und Abbruchabfälle, Holz, Glas und Kunststoff,
nicht gefährlich, Abfallschlüssel nach AVV (Abfallverzeichnis-Verordnung) 170203 Bau-/Abbruchabfall, Kunststoff,
nicht schadstoffbelastet,
auf Fahrzeug lagernd, mit LKW des AN transportieren, entsorgen, max. Gesamtgewicht ohne Beschränkung, zum zugelassenem Lager oder zur Anlage nach Wahl des AN,
Anlage (Bezeichnung/Ort) '....................................................' vom Bieter einzutragen,

Vergütung der Entsorgung übernimmt AN, Mengenermittlung nach Wiegekarte.
Menge: 5,000 t
Leistungsbereichkatalog: 087
DIN276_18: 396
IGNW DIN 276: 511
IGNW DIN 276-1: Muster 6 2016: 212

*Hinweis: METALL*

**02.09.0080 Abfall nicht gefährlich AVV170407 nicht schadstoffbelastet LKW AN transp. entsorgen Vergüt.Entsorg. AN**
STLB-Bau 2025-04 087
Bau- und Abbruchabfälle, Metalle,
nicht gefährlich, Abfallschlüssel nach AVV (Abfallverzeichnis-Verordnung) 170407 Metall, gemischt,
nicht schadstoffbelastet,
auf Fahrzeug lagernd, mit LKW des AN transportieren, entsorgen, max. Gesamtgewicht ohne Beschränkung, zum zugelassenem Lager oder zur Anlage nach Wahl des AN,
Anlage (Bezeichnung/Ort) '....................................................' vom Bieter einzutragen,

Vergütung der Entsorgung übernimmt AN, Mengenermittlung nach Wiegekarte.
Menge: 35,000 t
Leistungsbereichkatalog: 087
DIN276-1_08: 396
DIN276_06: 396
DIN276_18: 396
DIN276_81: 31900
DIN276_93: 396
IGNW DIN 276: 511
IGNW DIN 276-1: Muster 6 2016: 212

*Hinweis: Gemischte Bauabfälle (SONSTIGES)*

**02.09.0090 Abfall nicht gefährlich AVV170904 nicht schadstoffbelastet LKW AN transp. entsorgen Vergüt.Entsorg. AN**
STLB-Bau 2025-04 087
Sonstige Bau- und Abbruchabfälle,
nicht gefährlich, Abfallschlüssel nach AVV (Abfallverzeichnis-Verordnung) 170904 gemischte Bau- und Abbruchabfälle,
nicht schadstoffbelastet,
auf Fahrzeug lagernd, mit LKW des AN transportieren, entsorgen, max. Gesamtgewicht ohne Beschränkung, zum zugelassenem Lager oder zur Anlage nach Wahl des AN,
Anlage (Bezeichnung/Ort) '....................................................' vom Bieter einzutragen,

Vergütung der Entsorgung übernimmt AN, Mengenermittlung nach Wiegekarte.
Menge: 5,000 t
Leistungsbereichkatalog: 087
DIN276-1_08: 396
DIN276_18: 396
IGNW DIN 276: 511

*Hinweis: SANDFANGRÜCKSTÄNDE*

**02.09.0100 Abfall nicht gefährlich AVV190802 nicht schadstoffbelastet LKW AN transp. entsorgen Vergüt.Entsorg. AN**
STLB-Bau 2025-04 087
Abfälle aus Abwasserbehandlungsanlagen a. n. g.,
nicht gefährlich, Abfallschlüssel nach AVV (Abfallverzeichnis-Verordnung) 190802 Sandfangrückstände,
nicht schadstoffbelastet,
auf Baustelle lagernd, in flüssigkeitsdichten, geschlossenen Behälter des AN laden, mit LKW des AN transportieren, entsorgen, max. Gesamtgewicht ohne Beschränkung, Behältergröße nach Wahl des AN, zum zugelassenem Lager oder zur Anlage nach Wahl des AN,
Anlage (Bezeichnung/Ort) '....................................................' vom Bieter einzutragen,

Vergütung der Entsorgung übernimmt AN, Mengenermittlung nach Wiegekarte.
Menge: 20,000 t
Leistungsbereichkatalog: 087
2.DIN276_81: 213
DIN276-1_08: 396
DIN276_06: 396
DIN276_18: 396
DIN276_81: 31900
DIN276_93: 396
IGNW DIN 276: 511
IGNW DIN 276-1: Muster 6 2016: 212

*Hinweis: GRÜNABFÄLLE*

**02.09.0110 Abfall nicht gefährlich AVV200201 nicht schadstoffbelastet LKW AN transp. entsorgen Vergüt.Entsorg. AN**
STLB-Bau 2025-04 087
Siedlungsabfälle, Garten- und Parkabfälle,
nicht gefährlich, Abfallschlüssel nach AVV (Abfallverzeichnis-Verordnung) 200201 biologisch abbaubare Abfälle,
nicht schadstoffbelastet,
auf Baustelle lagernd, laden, mit LKW des AN transportieren, entsorgen, max. Gesamtgewicht ohne Beschränkung, zum zugelassenem Lager oder zur Anlage nach Wahl des AN,
Anlage (Bezeichnung/Ort) '....................................................' vom Bieter einzutragen,

Vergütung der Entsorgung übernimmt AN, Mengenermittlung nach Wiegekarte.
Menge: 1,000 t
Leistungsbereichkatalog: 087
DIN276-1_08: 596
DIN276_18: 596
DIN276_81: 31900
DIN276_93: 596
IGNW DIN 276: 511
IGNW DIN 276-1: Muster 6 2016: 212

*Hinweis: ABFÄLLE KANALREINIGUNG*

**02.09.0120 Abfall nicht gefährlich AVV200306 nicht schadstoffbelastet LKW AN transp. entsorgen Vergüt.Entsorg. AN**
STLB-Bau 2025-04 087
Siedlungsabfälle,
nicht gefährlich, Abfallschlüssel nach AVV (Abfallverzeichnis-Verordnung) 200306 Abfälle aus der Kanalreinigung,
nicht schadstoffbelastet,
auf Baustelle lagernd, laden, mit LKW des AN transportieren, entsorgen, max. Gesamtgewicht ohne Beschränkung, zum zugelassenem Lager oder zur Anlage nach Wahl des AN,
Anlage (Bezeichnung/Ort) '....................................................' vom Bieter einzutragen,

Vergütung der Entsorgung übernimmt AN, Mengenermittlung nach Wiegekarte.
Menge: 5,000 t
Leistungsbereichkatalog: 087
DIN276-1_08: 596
DIN276_18: 596
DIN276_81: 31900
DIN276_93: 596
IGNW DIN 276: 511
IGNW DIN 276-1: Muster 6 2016: 212

*Hinweis: BITUMENGEMISCHE*

**02.09.0130 Abfall nicht gefährlich AVV170302 schadstoffbelastet LKW AN transp. entsorgen Vergüt.Entsorg. AN**
STLB-Bau 2025-04 087
Bau- und Abbruchabfälle, Bitumengemische, Kohlenteer und teerhaltige Produkte,
nicht gefährlich, Abfallschlüssel nach AVV (Abfallverzeichnis-Verordnung) 170302 Bitumengemische, schadstoffbelastet gemäß Analyse, ohne Festlegung eines Zuordnungskriteriums LAGA/DepVO/EBV/RuVA,
in Behälter auf Baustelle lagernd, mit LKW des AN transportieren, entsorgen, max. Gesamtgewicht ohne Beschränkung, Behältergröße nach Wahl des AN, zum zugelassenem Lager oder zur Anlage nach Wahl des AN,
Anlage (Bezeichnung/Ort) '....................................................' vom Bieter einzutragen,

Vergütung der Entsorgung übernimmt AN, Mengenermittlung nach Wiegekarte.
Menge: 30,000 t
Leistungsbereichkatalog: 087
DIN276-1_08: 396
DIN276_06: 396
DIN276_18: 396
DIN276_81: 31900
DIN276_93: 396
IGNW DIN 276: 511
IGNW DIN 276-1: Muster 6 2016: 212

*Hinweis: Entsorgung gefährlicher Stoffe*

*Hinweis: BODEN - belastet, gefährlich*

**02.09.0140 Abfall gefährlich AVV170503* schadstoffbelastet Haufwerksbeprobung LKW AN transp. entsorgen Vergüt.Entsorg. AN**
STLB-Bau 2025-04 087
Bau- und Abbruchabfälle, Boden, Steine und Baggergut,
gefährlich, Abfallschlüssel nach AVV (Abfallverzeichnis-Verordnung) 170503* Boden und Steine, schadstoffbelastet gemäß Analyse, Zuordnung nach Haufwerksbeprobung, gemäß Analyse,
in Behälter auf Baustelle lagernd, mit LKW des AN transportieren, entsorgen, max. Gesamtgewicht ohne Beschränkung, Behältergröße nach Wahl des AN, zum zugelassenem Lager oder zur Anlage nach Wahl des AN,
Anlage (Bezeichnung/Ort) '....................................................' vom Bieter einzutragen,

Entsorgungsnachweis gemäß Nachweisverordnung ist erforderlich, Vergütung der Entsorgung übernimmt AN, Mengenermittlung nach Wiegekarte.
Menge: 250,000 t
Leistungsbereichkatalog: 087
DIN276_18: 396
IGNW DIN 276: 511

*Hinweis: SCHLÄMME ABWASSERBEHANDLUNG, gefährlich*

**02.09.0150 Abfall gefährlich AVV130508* schadstoffbelastet LKW AN transp. entsorgen Vergüt.Entsorg. AN**
STLB-Bau 2025-04 087
Inhalte von Öl-/Wasserabscheidern,
gefährlich, Abfallschlüssel nach AVV (Abfallverzeichnis-Verordnung) 130508* Abfallgemische aus Sandfanganlagen und Öl-/Wasserabscheidern, schadstoffbelastet gemäß Analyse,
in Behälter auf Fahrzeug lagernd, mit LKW des AN transportieren, entsorgen, max. Gesamtgewicht ohne Beschränkung, zum zugelassenem Lager oder zur Anlage nach Wahl des AN,
Anlage (Bezeichnung/Ort) '....................................................' vom Bieter einzutragen,

Entsorgungsnachweis gemäß Nachweisverordnung ist erforderlich, Vergütung der Entsorgung übernimmt AN, Mengenermittlung nach Wiegekarte.
Menge: 180,000 t
Leistungsbereichkatalog: 087
DIN276_18: 396
IGNW DIN 276: 511

*Hinweis: TEERHALTIGE PRODUKTE, gefährlich*

**02.09.0160 Abfall gefährlich AVV170303* schadstoffbelastet LKW AN transp. entsorgen Vergüt.Entsorg. AN**
STLB-Bau 2025-04 087
Bau- und Abbruchabfälle, Bitumengemische, Kohlenteer und teerhaltige Produkte,
gefährlich, Abfallschlüssel nach AVV (Abfallverzeichnis-Verordnung) 170303* Kohlenteer und teerhaltige Produkte,
schadstoffbelastet, ohne Festlegung eines Zuordnungskriteriums LAGA/DepVO/EBV/RuVA, Schadstoff PCB nach PCB-Richtlinie/TRGS 524, DGUV-Regel 101-004,
in Behälter auf Baustelle lagernd, mit LKW des AN transportieren, entsorgen, max. Gesamtgewicht ohne Beschränkung, Behältergröße nach Wahl des AN, zum zugelassenem Lager oder zur Anlage nach Wahl des AN,
Anlage (Bezeichnung/Ort) '....................................................' vom Bieter einzutragen,

Entsorgungsnachweis gemäß Nachweisverordnung ist erforderlich, Vergütung der Entsorgung übernimmt AN, Mengenermittlung nach Wiegekarte.
Menge: 5,000 t
Leistungsbereichkatalog: 087
DIN276-1_08: 396
DIN276_06: 396
DIN276_18: 396
DIN276_81: 31900
DIN276_93: 396
IGNW DIN 276: 511
IGNW DIN 276-1: Muster 6 2016: 212

*Hinweis: Probeentnahme und Analyse*

**02.09.0170 Probenahme zur Untersuchung Abfalldeklaration nach EBV**
Probenahme zur Untersuchung zur Abfalldeklaration nach der Ersatzbaustoffverordnung. Für Boden und Beton.Mindestuntersuchungsprogramm bei unspezifischem Verdacht, aus zu bildenden Haufwerken.
Menge: 40,000 St
IGNW DIN 276: 511
IGNW DIN 276-1: Muster 6 2016: 212

**02.09.0180 Probenahme zur Untersuchung Abfalldeklaration nach RuVA**
Probenahme zur Untersuchung zur Abfalldeklaration nach der RuVA. Für Asphalt. Mindestuntersuchungsprogramm bei unspezifischem Verdacht, aus zu bildenden Haufwerken.
Menge: 10,000 St
IGNW DIN 276: 511
IGNW DIN 276-1: Muster 6 2016: 212

**02.09.0190 Probenahme zur Untersuchung Abfalldeklaration Fugenmaterial**
Probenahme zur Untersuchung zur Abfalldeklaration des Fugenmaterials auf umweltrelevante eluierbare Stoffe. Mindestuntersuchungsprogramm bei unspezifischem Verdacht, aus zu bildenden Haufwerken.
Menge: 10,000 St
IGNW DIN 276: 511
IGNW DIN 276-1: Muster 6 2016: 212

**02.09.0200 Untersuchung Abfalldeklaration nach EBV**
Untersuchung zur Abfalldeklaration nach der Ersatzbaustoffverordnung. Für Boden und Beton. Untersuchung im Feststoff aus zu bildenden Haufwerken. Prüfzeugnis dreifach dem AG übergeben.
Menge: 40,000 St
IGNW DIN 276: 511
IGNW DIN 276-1: Muster 6 2016: 212

**02.09.0210 Untersuchung Abfalldeklaration nach RuVA**
Untersuchung zur Abfalldeklaration nach der RuVA. Für Asphalt. Untersuchung im Feststoff aus zu bildenden Haufwerken. Prüfzeugnis dreifach dem AG übergeben.
Menge: 10,000 St
IGNW DIN 276: 511
IGNW DIN 276-1: Muster 6 2016: 212

**02.09.0220 Untersuchung Abfalldeklaration Fugenmaterial**
Untersuchung zur Abfalldeklaration des Fugenmaterials. Untersuchung im Feststoff aus zu bildenden Haufwerken. Prüfzeugnis dreifach dem AG übergeben.
Menge: 10,000 St
IGNW DIN 276: 511
IGNW DIN 276-1: Muster 6 2016: 212

### Bereich 03 Erdarbeiten DIN 18300

#### Abschnitt 03.01 Suchgräben

*Hinweis: Hinweis Suchgräben*
Hinweis Suchgräben

Suchschachten sind ausschließlich nach besonderer Anordnung des AG auszuführen, die Ausführung ist zu dokumentieren und dem AG wöchentlich zur Prüfung vorzulegen.

**03.01.0010 Boden Suchgraben lösen lagern verfüllen verdichten von Hand und kleinen Geräten geböschte Wände Sohlen-B 0,9-1m T bis 2m**
Boden für Suchgraben nach Abtrag des Oberbodens/Oberbau zur Freilegung von Kabeln und Leitungen profilgerecht lösen,seitlich lagern, verfüllen, verdichten, Arbeiten von Hand und kleinen Geräten, Abfall ist nicht gefährlich, ohne Festlegung eines Zuordnungskriteriums LAGA/DepVO/EBV/RuVA, Verbau wird gesondert vergütet, Sohlenbreite über 0,8 bis 0,9 m, Aushubtiefe bis 2 m,
Homogenbereich 2, mit einer Bodengruppe, Bodengruppe 1 SE DIN 18196 (enggestufter Sand), Tiefe oberer Horizont des Homogenbereiches von 1 m, Tiefe unterer Horizont des Homogenbereiches bis 8 m,
Baumaßnahme der Geotechnischen Kategorie 1 DIN 4020,
- Lagerungsdichte mitteldicht bis dicht, Mengenermittlung nach Aufmaß an der Entnahmestelle.
Menge: 200,000 m
Leistungsbereichkatalog: 002
DIN276_18: 519
IGNW DIN 276: 511

#### Abschnitt 03.02 Erdarbeiten Kanäle/ Schachtbauwerke

IGNW DIN 276: 511

*Hinweis: Kanäle - Aushub Gräben*

**03.02.0010 Boden Graben Abwasserkanäle lösen fördern sammeln 5km auf Baustelle bereitstellen geböschte Wände Sohlen-B 0,9-1m T bis 1,25m SE**
*** Bezugsbeschreibung
STLB-Bau 2025-04 002
Boden der Gräben für Abwasserkanäle, nach Abtrag des Oberbodens, profilgerecht lösen, fördern, im Behälter des AN sammeln, Förderweg bis 5 km, auf der Baustelle bereitstellen, Abfall ist nicht gefährlich, ohne Festlegung eines Zuordnungskriteriums LAGA/DepVO/EBV/RuVA, Behältergröße nach Wahl des AN, mit geböschten Wänden, mit Behinderung durch Versorgungs-, Entsorgungsleitungen und Kabel, Sicherung wird gesondert vergütet, Breite der Sohle über 0,9 bis 1 m, Abwasserkanäle DIN EN 1610, Aushubtiefe bis 1,25 m,
Homogenbereich 2, mit einer Bodengruppe, Bodengruppe 1 SE DIN 18196 (enggestufter Sand), Tiefe oberer Horizont des Homogenbereiches von 1 m, Tiefe unterer Horizont des Homogenbereiches bis 8 m,
Baumaßnahme der Geotechnischen Kategorie 1 DIN 4020,
- Lagerungsdichte mitteldicht bis dicht, Mengenermittlung nach Aufmaß an der Entnahmestelle.
Menge: 22,000 m3
Leistungsbereichkatalog: 002
DIN276_18: 551
IGNW DIN 276: 511

**03.02.0020 Boden Graben Abwasserkanäle lösen fördern sammeln 5km auf Baustelle bereitstellen Sohlen-B 0,9-1m T bis 3m SE**
*** wie Position 03.02.0010
STLB-Bau 2025-04 002
Verbau wird gesondert vergütet, Aushubtiefe bis 3 m,
Menge: 180,000 m3
Leistungsbereichkatalog: 002
DIN276_18: 551
IGNW DIN 276: 511

*Hinweis: Verfüllen Leitungszone*

**03.02.0030 Boden Seitenverfüllung Abdeckung Rohr AD 100-200mm einbauen verdichten D 30-50cm**
*** Bezugsbeschreibung
STLB-Bau 2025-04 002
Boden, auf der Baustelle gelagert, für Seitenverfüllung und Abdeckung von Rohrleitungen, DIN EN 1610, Außendurchmesser über 100 bis 200 mm, profilgerecht einbauen und verdichten, in Graben für Abwasserkanäle, mit Verbau (der Verbau wird im Zuge der Arbeiten zurückgebaut), Verformungsmodul mind. EV2 45 MPa, Schichtdicke über 30 bis 50 cm,
Förderweg bis 5 km.
Menge: 49,000 m3
Leistungsbereichkatalog: 002
DIN276_18: 551
IGNW DIN 276: 511

**03.02.0040 Sand Seitenverfüllung Abdeckung Rohr AD 100-200mm einbauen verdichten D 30-50cm**
*** wie Position 03.02.0030
STLB-Bau 2025-04 002
Sand, natürliche Gesteinskörnung TL Gestein, Körnung 0/2, liefern,
Menge: 21,000 m3
Leistungsbereichkatalog: 002
DIN276_18: 551
IGNW DIN 276: 511

*Hinweis: Schächte - Aushub Baugruben*

**03.02.0050 Boden Baugrube lösen fördern sammeln bis 5km B 2-3m L 2-3m T bis 2m SE**
*** Bezugsbeschreibung
STLB-Bau 2025-04 002
Boden für Baugrube, nach Abtrag des Oberbodens,
profilgerecht lösen, fördern, im Behälter des AN sammeln, zur zugelassenen Lagerfläche des AG, Abfall ist nicht gefährlich, nicht schadstoffbelastet, Zuordnung nach Haufwerksbeprobung, Transportweg bis 5 km,
Verbau wird gesondert vergütet, mit Behinderung durch Versorgungs-, Entsorgungsleitungen und Kabel, Sicherung wird gesondert vergütet,
Gesamtbreite über 2 bis 3 m,
Gesamtlänge über 2 bis 3 m,
Aushubtiefe bis 2 m,
Homogenbereich 2, mit einer Bodengruppe, Bodengruppe 1 SE DIN 18196 (enggestufter Sand), Tiefe oberer Horizont des Homogenbereiches von 1 m, Tiefe unterer Horizont des Homogenbereiches bis 8 m,
Baumaßnahme der Geotechnischen Kategorie 1 DIN 4020,
- Lagerungsdichte mitteldicht bis dicht, Mengenermittlung nach Aufmaß an der Entnahmestelle.
Menge: 6,000 m3
Leistungsbereichkatalog: 002
DIN276_18: 311
IGNW DIN 276: 511

**03.02.0060 Boden Baugrube lösen fördern sammeln bis 5km B 2-3m L 2-3m T bis 3m SE**
*** wie Position 03.02.0050
STLB-Bau 2025-04 002
Aushubtiefe bis 3 m,
Menge: 72,000 m3
Leistungsbereichkatalog: 002
DIN276-1_08: 311
DIN276_18: 311
IGNW DIN 276: 511
IGNW DIN 276-1: Muster 6 2016: 512

**03.02.0070 Gründungssohle verdichten**
STLB-Bau 2025-04 002
Gründungssohle verdichten, Verformungsmodul mind. EV2 45 MPa.
Menge: 200,000 m2
Leistungsbereichkatalog: 002
DIN276-1_08: 321
DIN276_18: 321
IGNW DIN 276: 511

**03.02.0080 Zulage Handaushub**
Zulage für Mehraufwand beim Bodenaushub, sämtliche Erschwernisse und zusätzliche Arbeiten in Handschachtung sind in den EP einzurechnen.
Ausführung nach besonderer Anordnung des AG,

Homogenbereich 2, mit einer Bodengruppe, Bodengruppe 1 SE DIN 18196 (enggestufter Sand), Tiefe oberer Horizont des Homogenbereiches von 1 m, Tiefe unterer Horizont des Homogenbereiches bis 8 m,
Baumaßnahme der Geotechnischen Kategorie 1 DIN 4020,
- Lagerungsdichte mitteldicht bis dicht, Mengenermittlung nach Aufmaß an der Entnahmestelle.
Ausführung in Teilabschnitten.
Menge: 30,000 m3
IGNW DIN 276: 511
IGNW DIN 276-1: Muster 6 2016: 512

*Hinweis: Hauptverfüllung Gräben und Baugruben*

**03.02.0090 Boden Hauptverfüllung einbauen verdichten D 30-50cm**
*** Bezugsbeschreibung
STLB-Bau 2025-04 002
Boden, auf der Baustelle gelagert, für Hauptverfüllung, DIN EN 1610, profilgerecht einbauen und verdichten, in Graben und Schacht, mit Verbau (der Verbau wird im Zuge der Arbeiten zurückgebaut), Verformungsmodul mind. EV2 45 MPa, Schichtdicke über 30 bis 50 cm,
Förderweg bis 5 km.
Menge: 170,000 m3
Leistungsbereichkatalog: 002
DIN276_18: 559
IGNW DIN 276: 511

**03.02.0100 Boden Hauptverfüllung einbauen verdichten D 30-50cm**
*** wie Position 03.02.0090
STLB-Bau 2025-04 002
liefern,
Menge: 75,000 m3
Leistungsbereichkatalog: 002
DIN276_18: 559
IGNW DIN 276: 511

#### Abschnitt 03.03 Erdarbeiten Neubau Abscheideranlagen

IGNW DIN 276: 511

*Hinweis: Aushub*

*Hinweis: Gebäude 18*

**03.03.0010 Boden Baugrube lösen fördern sammeln bis 5km B 3-4m L 10-15m T bis 4m SE**
STLB-Bau 2025-04 002
Boden für Baugrube, nach Abtrag des Oberbodens,
profilgerecht lösen, fördern, im Behälter des AN sammeln, zur zugelassenen Lagerfläche des AG, Abfall ist nicht gefährlich, nicht schadstoffbelastet, Zuordnung nach Haufwerksbeprobung, Transportweg bis 5 km,
Verbau wird gesondert vergütet, mit Behinderung durch Versorgungs-, Entsorgungsleitungen und Kabel, Sicherung wird gesondert vergütet,
Gesamtbreite über 3 bis 4 m,
Gesamtlänge über 10 bis 15 m,
Aushubtiefe bis 4 m,
Homogenbereich 2, mit einer Bodengruppe, Bodengruppe 1 SE DIN 18196 (enggestufter Sand), Tiefe oberer Horizont des Homogenbereiches von 1 m, Tiefe unterer Horizont des Homogenbereiches bis 8 m,
Baumaßnahme der Geotechnischen Kategorie 1 DIN 4020,
- Lagerungsdichte mitteldicht bis dicht, Mengenermittlung nach Aufmaß an der Entnahmestelle.
Menge: 113,000 m3
Leistungsbereichkatalog: 002
DIN276-1_08: 311
DIN276_18: 311
IGNW DIN 276: 511
IGNW DIN 276-1: Muster 6 2016: 512

*Hinweis: Gebäude 53*

**03.03.0020 Boden Baugrube lösen fördern sammeln bis 5km B 3-4m L 7-8m T bis 4m SE**
STLB-Bau 2025-04 002
Boden für Baugrube, nach Abtrag des Oberbodens,
profilgerecht lösen, fördern, im Behälter des AN sammeln, zur zugelassenen Lagerfläche des AG, Abfall ist nicht gefährlich, nicht schadstoffbelastet, Zuordnung nach Haufwerksbeprobung, Transportweg bis 5 km,
Verbau wird gesondert vergütet, mit Behinderung durch Versorgungs-, Entsorgungsleitungen und Kabel, Sicherung wird gesondert vergütet,
Gesamtbreite über 3 bis 4 m,
Gesamtlänge über 7 bis 8 m,
Aushubtiefe bis 4 m,
Homogenbereich 2, mit einer Bodengruppe, Bodengruppe 1 SE DIN 18196 (enggestufter Sand), Tiefe oberer Horizont des Homogenbereiches von 1 m, Tiefe unterer Horizont des Homogenbereiches bis 8 m,
Baumaßnahme der Geotechnischen Kategorie 1 DIN 4020,
- Lagerungsdichte mitteldicht bis dicht, Mengenermittlung nach Aufmaß an der Entnahmestelle.
Menge: 65,000 m3
Leistungsbereichkatalog: 002
DIN276_18: 311
IGNW DIN 276: 511

*Hinweis: Gebäude 73 - Abscheider+Absperrschieberschacht*

**03.03.0030 Boden Baugrube lösen fördern sammeln bis 5km B 4-5m L 4-5m T bis 5,5m SE**
STLB-Bau 2025-04 002
Boden für Baugrube, nach Abtrag des Oberbodens,
profilgerecht lösen, fördern, im Behälter des AN sammeln, zur zugelassenen Lagerfläche des AG, Abfall ist nicht gefährlich, nicht schadstoffbelastet, Zuordnung nach Haufwerksbeprobung, Transportweg bis 5 km,
Verbau wird gesondert vergütet, mit Behinderung durch Versorgungs-, Entsorgungsleitungen und Kabel, Sicherung wird gesondert vergütet,
Gesamtbreite über 4 bis 5 m,
Gesamtlänge über 4 bis 5 m,
Aushubtiefe bis 5,5 m,
Homogenbereich 2, mit einer Bodengruppe, Bodengruppe 1 SE DIN 18196 (enggestufter Sand), Tiefe oberer Horizont des Homogenbereiches von 1 m, Tiefe unterer Horizont des Homogenbereiches bis 8 m,
Baumaßnahme der Geotechnischen Kategorie 1 DIN 4020,
- Lagerungsdichte mitteldicht bis dicht, Mengenermittlung nach Aufmaß an der Entnahmestelle.
Menge: 86,000 m3
Leistungsbereichkatalog: 002
DIN276_18: 311
IGNW DIN 276: 511

**03.03.0040 Boden Baugrube lösen fördern sammeln bis 5km B 2-3m L 2-3m T bis 3,5m SE**
STLB-Bau 2025-04 002
Boden für Baugrube, nach Abtrag des Oberbodens,
profilgerecht lösen, fördern, im Behälter des AN sammeln, zur zugelassenen Lagerfläche des AG, Abfall ist nicht gefährlich, nicht schadstoffbelastet, Zuordnung nach Haufwerksbeprobung, Transportweg bis 5 km,
Verbau wird gesondert vergütet, mit Behinderung durch Versorgungs-, Entsorgungsleitungen und Kabel, Sicherung wird gesondert vergütet,
Gesamtbreite über 2 bis 3 m,
Gesamtlänge über 2 bis 3 m,
Aushubtiefe bis 3,5 m,
Homogenbereich 2, mit einer Bodengruppe, Bodengruppe 1 SE DIN 18196 (enggestufter Sand), Tiefe oberer Horizont des Homogenbereiches von 1 m, Tiefe unterer Horizont des Homogenbereiches bis 8 m,
Baumaßnahme der Geotechnischen Kategorie 1 DIN 4020,
- Lagerungsdichte mitteldicht bis dicht, Mengenermittlung nach Aufmaß an der Entnahmestelle.
Menge: 40,000 m3
Leistungsbereichkatalog: 002
DIN276_18: 311
IGNW DIN 276: 511

*Hinweis: Tanklager I*

**03.03.0050 Boden Baugrube lösen fördern sammeln bis 5km B 3-4m L 7-8m T bis 3,5m SE**
STLB-Bau 2025-04 002
Boden für Baugrube, nach Abtrag des Oberbodens,
profilgerecht lösen, fördern, im Behälter des AN sammeln, zur zugelassenen Lagerfläche des AG, Abfall ist nicht gefährlich, nicht schadstoffbelastet, Zuordnung nach Haufwerksbeprobung, Transportweg bis 5 km,
Verbau wird gesondert vergütet, mit Behinderung durch Versorgungs-, Entsorgungsleitungen und Kabel, Sicherung wird gesondert vergütet,
Gesamtbreite über 3 bis 4 m,
Gesamtlänge über 7 bis 8 m,
Aushubtiefe bis 3,5 m,
Homogenbereich 2, mit einer Bodengruppe, Bodengruppe 1 SE DIN 18196 (enggestufter Sand), Tiefe oberer Horizont des Homogenbereiches von 1 m, Tiefe unterer Horizont des Homogenbereiches bis 8 m,
Baumaßnahme der Geotechnischen Kategorie 1 DIN 4020,
- Lagerungsdichte mitteldicht bis dicht, Mengenermittlung nach Aufmaß an der Entnahmestelle.
Menge: 48,000 m3
Leistungsbereichkatalog: 002
DIN276_18: 311
IGNW DIN 276: 511

*Hinweis: Gebäude 79*

**03.03.0060 Boden Baugrube lösen fördern sammeln bis 5km B 2-3m L 6-7m T bis 3m SE**
STLB-Bau 2025-04 002
Boden für Baugrube, nach Abtrag des Oberbodens,
profilgerecht lösen, fördern, im Behälter des AN sammeln, zur zugelassenen Lagerfläche des AG, Abfall ist nicht gefährlich, nicht schadstoffbelastet, Zuordnung nach Haufwerksbeprobung, Transportweg bis 5 km,
Verbau wird gesondert vergütet, mit Behinderung durch Versorgungs-, Entsorgungsleitungen und Kabel, Sicherung wird gesondert vergütet,
Gesamtbreite über 2 bis 3 m,
Gesamtlänge über 6 bis 7 m,
Aushubtiefe bis 3 m,
Homogenbereich 2, mit einer Bodengruppe, Bodengruppe 1 SE DIN 18196 (enggestufter Sand), Tiefe oberer Horizont des Homogenbereiches von 1 m, Tiefe unterer Horizont des Homogenbereiches bis 8 m,
Baumaßnahme der Geotechnischen Kategorie 1 DIN 4020,
- Lagerungsdichte mitteldicht bis dicht, Mengenermittlung nach Aufmaß an der Entnahmestelle.
Menge: 27,000 m3
Leistungsbereichkatalog: 002
DIN276_18: 311
IGNW DIN 276: 511

**03.03.0070 Gründungssohle verdichten**
STLB-Bau 2025-04 002
Gründungssohle verdichten, Verformungsmodul mind. EV2 45 MPa.
Menge: 150,000 m2
Leistungsbereichkatalog: 002
DIN276-1_08: 321
IGNW DIN 276: 511

**03.03.0080 Zulage Handaushub**
Zulage für Mehraufwand beim Bodenaushub, sämtliche Erschwernisse und zusätzliche Arbeiten in Handschachtung sind in den EP einzurechnen.
Ausführung nach besonderer Anordnung des AG,

Homogenbereich 2, mit einer Bodengruppe, Bodengruppe 1 SE DIN 18196 (enggestufter Sand), Tiefe oberer Horizont des Homogenbereiches von 1 m, Tiefe unterer Horizont des Homogenbereiches bis 8 m,
Baumaßnahme der Geotechnischen Kategorie 1 DIN 4020,
- Lagerungsdichte mitteldicht bis dicht, Mengenermittlung nach Aufmaß an der Entnahmestelle.
Ausführung in Teilabschnitten.
Menge: 42,000 m3
IGNW DIN 276: 511
IGNW DIN 276-1: Muster 6 2016: 512

*Hinweis: Hauptverfüllung Baugruben*

**03.03.0090 Boden Hauptverfüllung einbauen verdichten D 30-50cm**
STLB-Bau 2025-04 002
Boden, auf der Baustelle gelagert, für Hauptverfüllung, DIN EN 1610, profilgerecht einbauen und verdichten, in Graben und Schacht, mit Verbau (der Verbau wird im Zuge der Arbeiten zurückgebaut), Verformungsmodul mind. EV2 45 MPa, Schichtdicke über 30 bis 50 cm,
Förderweg bis 5 km.
Menge: 245,000 m3
Leistungsbereichkatalog: 002
DIN276_18: 559
IGNW DIN 276: 511

**03.03.0100 Boden Hauptverfüllung einbauen verdichten D 30-50cm**
STLB-Bau 2025-04 002
Boden, liefern, für Hauptverfüllung, DIN EN 1610, profilgerecht einbauen und verdichten, in Graben und Schacht, mit Verbau (der Verbau wird im Zuge der Arbeiten zurückgebaut), Verformungsmodul mind. EV2 45 MPa, Schichtdicke über 30 bis 50 cm.
Menge: 105,000 m3
Leistungsbereichkatalog: 002
DIN276_18: 559
IGNW DIN 276: 511

#### Abschnitt 03.04 Erdarbeiten Abbruch Abscheideranlagen/Neubau Absperrschieberschächte

*Hinweis: Aushub Baugrube*

*Hinweis: Gebäude 18*

**03.04.0010 Boden Baugrube lösen fördern sammeln bis 5km B 3-4m L 5-6m T bis 4m SE**
STLB-Bau 2025-04 002
Boden für Baugrube, nach Abtrag des Oberbodens,
profilgerecht lösen, fördern, im Behälter des AN sammeln, zur zugelassenen Lagerfläche des AG, Abfall ist nicht gefährlich, nicht schadstoffbelastet, Zuordnung nach Haufwerksbeprobung, Transportweg bis 5 km,
Verbau wird gesondert vergütet, mit Behinderung durch Versorgungs-, Entsorgungsleitungen und Kabel, Sicherung wird gesondert vergütet,
Gesamtbreite über 3 bis 4 m,
Gesamtlänge über 5 bis 6 m,
Aushubtiefe bis 4 m,
Homogenbereich 2, mit einer Bodengruppe, Bodengruppe 1 SE DIN 18196 (enggestufter Sand), Tiefe oberer Horizont des Homogenbereiches von 1 m, Tiefe unterer Horizont des Homogenbereiches bis 8 m,
Baumaßnahme der Geotechnischen Kategorie 1 DIN 4020,
- Lagerungsdichte mitteldicht bis dicht, Mengenermittlung nach Aufmaß an der Entnahmestelle.
Menge: 20,000 m3
Leistungsbereichkatalog: 002
DIN276-1_08: 311
DIN276_18: 311
IGNW DIN 276: 511
IGNW DIN 276-1: Muster 6 2016: 512

*Hinweis: Gebäude 53*

**03.04.0020 Boden Baugrube lösen fördern sammeln bis 5km B 2-3m L 4-5m T bis 4m SE**
STLB-Bau 2025-04 002
Boden für Baugrube, nach Abtrag des Oberbodens,
profilgerecht lösen, fördern, im Behälter des AN sammeln, zur zugelassenen Lagerfläche des AG, Abfall ist nicht gefährlich, nicht schadstoffbelastet, Zuordnung nach Haufwerksbeprobung, Transportweg bis 5 km,
Verbau wird gesondert vergütet, mit Behinderung durch Versorgungs-, Entsorgungsleitungen und Kabel, Sicherung wird gesondert vergütet,
Gesamtbreite über 2 bis 3 m,
Gesamtlänge über 4 bis 5 m,
Aushubtiefe bis 4 m,
Homogenbereich 2, mit einer Bodengruppe, Bodengruppe 1 SE DIN 18196 (enggestufter Sand), Tiefe oberer Horizont des Homogenbereiches von 1 m, Tiefe unterer Horizont des Homogenbereiches bis 8 m,
Baumaßnahme der Geotechnischen Kategorie 1 DIN 4020,
- Lagerungsdichte mitteldicht bis dicht, Mengenermittlung nach Aufmaß an der Entnahmestelle.
Menge: 30,000 m3
Leistungsbereichkatalog: 002
DIN276_18: 311
IGNW DIN 276: 511
IGNW DIN 276-1: Muster 6 2016: 512

*Hinweis: Gebäude 73*

**03.04.0030 Boden Baugrube lösen fördern sammeln bis 5km B 3-4m L 7-8m T bis 4,5m SE**
STLB-Bau 2025-04 002
Boden für Baugrube, nach Abtrag des Oberbodens,
profilgerecht lösen, fördern, im Behälter des AN sammeln, zur zugelassenen Lagerfläche des AG, Abfall ist nicht gefährlich, nicht schadstoffbelastet, Zuordnung nach Haufwerksbeprobung, Transportweg bis 5 km,
Verbau wird gesondert vergütet, mit Behinderung durch Versorgungs-, Entsorgungsleitungen und Kabel, Sicherung wird gesondert vergütet,
Gesamtbreite über 3 bis 4 m,
Gesamtlänge über 7 bis 8 m,
Aushubtiefe bis 4,5 m,
Homogenbereich 2, mit einer Bodengruppe, Bodengruppe 1 SE DIN 18196 (enggestufter Sand), Tiefe oberer Horizont des Homogenbereiches von 1 m, Tiefe unterer Horizont des Homogenbereiches bis 8 m,
Baumaßnahme der Geotechnischen Kategorie 1 DIN 4020,
- Lagerungsdichte mitteldicht bis dicht, Mengenermittlung nach Aufmaß an der Entnahmestelle.
Menge: 94,000 m3
Leistungsbereichkatalog: 002
DIN276_18: 311
IGNW DIN 276: 511
IGNW DIN 276-1: Muster 6 2016: 512

*Hinweis: Box 3*

**03.04.0040 Boden Baugrube lösen fördern sammeln bis 5km B 2-3m L 2-3m T bis 3m SE**
*** Bezugsbeschreibung
STLB-Bau 2025-04 002
Boden für Baugrube, nach Abtrag des Oberbodens,
profilgerecht lösen, fördern, im Behälter des AN sammeln, zur zugelassenen Lagerfläche des AG, Abfall ist nicht gefährlich, nicht schadstoffbelastet, Zuordnung nach Haufwerksbeprobung, Transportweg bis 5 km,
Verbau wird gesondert vergütet, mit Behinderung durch Versorgungs-, Entsorgungsleitungen und Kabel, Sicherung wird gesondert vergütet,
Gesamtbreite über 2 bis 3 m,
Gesamtlänge über 2 bis 3 m,
Aushubtiefe bis 3 m,
Homogenbereich 2, mit einer Bodengruppe, Bodengruppe 1 SE DIN 18196 (enggestufter Sand), Tiefe oberer Horizont des Homogenbereiches von 1 m, Tiefe unterer Horizont des Homogenbereiches bis 8 m,
Baumaßnahme der Geotechnischen Kategorie 1 DIN 4020,
- Lagerungsdichte mitteldicht bis dicht, Mengenermittlung nach Aufmaß an der Entnahmestelle.
Menge: 12,000 m3
Leistungsbereichkatalog: 002
DIN276_18: 311
IGNW DIN 276: 511
IGNW DIN 276-1: Muster 6 2016: 512

**03.04.0050 Boden Baugrube lösen fördern sammeln bis 5km B 3-4m L 3-4m T bis 3m SE**
*** wie Position 03.04.0040
STLB-Bau 2025-04 002
Gesamtbreite über 3 bis 4 m,Gesamtlänge über 3 bis 4 m,
Menge: 20,000 m3
Leistungsbereichkatalog: 002
DIN276_18: 311
IGNW DIN 276: 511
IGNW DIN 276-1: Muster 6 2016: 512

*Hinweis: Gebäude 95/95A*

**03.04.0060 Boden Baugrube lösen fördern sammeln bis 5km B 2-3m L 2-3m T bis 3m SE**
*** Bezugsbeschreibung
STLB-Bau 2025-04 002
Boden für Baugrube, nach Abtrag des Oberbodens,
profilgerecht lösen, fördern, im Behälter des AN sammeln, zur zugelassenen Lagerfläche des AG, Abfall ist nicht gefährlich, nicht schadstoffbelastet, Zuordnung nach Haufwerksbeprobung, Transportweg bis 5 km,
Verbau wird gesondert vergütet, mit Behinderung durch Versorgungs-, Entsorgungsleitungen und Kabel, Sicherung wird gesondert vergütet,
Gesamtbreite über 2 bis 3 m,
Gesamtlänge über 2 bis 3 m,
Aushubtiefe bis 3 m,
Homogenbereich 2, mit einer Bodengruppe, Bodengruppe 1 SE DIN 18196 (enggestufter Sand), Tiefe oberer Horizont des Homogenbereiches von 1 m, Tiefe unterer Horizont des Homogenbereiches bis 8 m,
Baumaßnahme der Geotechnischen Kategorie 1 DIN 4020,
- Lagerungsdichte mitteldicht bis dicht, Mengenermittlung nach Aufmaß an der Entnahmestelle.
Menge: 10,000 m3
Leistungsbereichkatalog: 002
DIN276_18: 311
IGNW DIN 276: 511
IGNW DIN 276-1: Muster 6 2016: 512

**03.04.0070 Boden Baugrube lösen fördern sammeln bis 5km B 3-4m L 3-4m T bis 5m SE**
*** wie Position 03.04.0060
STLB-Bau 2025-04 002
Gesamtbreite über 3 bis 4 m,Gesamtlänge über 3 bis 4 m,Aushubtiefe bis 5 m,
Menge: 30,000 m3
Leistungsbereichkatalog: 002
DIN276_18: 311
IGNW DIN 276: 511
IGNW DIN 276-1: Muster 6 2016: 512

*Hinweis: Gebäude 95A/95B*

**03.04.0080 Boden Baugrube lösen fördern sammeln bis 4km B 2-3m L 2-3m T bis 3m SE**
*** Bezugsbeschreibung
STLB-Bau 2025-04 002
Boden für Baugrube, nach Abtrag des Oberbodens,
profilgerecht lösen, fördern, im Behälter des AN sammeln, zur zugelassenen Lagerfläche des AG, Abfall ist nicht gefährlich, nicht schadstoffbelastet, Zuordnung nach Haufwerksbeprobung, Transportweg bis 4 km,
Verbau wird gesondert vergütet, mit Behinderung durch Versorgungs-, Entsorgungsleitungen und Kabel, Sicherung wird gesondert vergütet,
Gesamtbreite über 2 bis 3 m,
Gesamtlänge über 2 bis 3 m,
Aushubtiefe bis 3 m,
Homogenbereich 2, mit einer Bodengruppe, Bodengruppe 1 SE DIN 18196 (enggestufter Sand), Tiefe oberer Horizont des Homogenbereiches von 1 m, Tiefe unterer Horizont des Homogenbereiches bis 8 m,
Baumaßnahme der Geotechnischen Kategorie 1 DIN 4020,
- Lagerungsdichte mitteldicht bis dicht, Mengenermittlung nach Aufmaß an der Entnahmestelle.
Menge: 12,000 m3
Leistungsbereichkatalog: 002
DIN276_18: 311
IGNW DIN 276: 511
IGNW DIN 276-1: Muster 6 2016: 512

**03.04.0090 Boden Baugrube lösen fördern sammeln bis 4km B 3-4m L 3-4m T bis 4,5m SE**
*** wie Position 03.04.0080
STLB-Bau 2025-04 002
Gesamtbreite über 3 bis 4 m,Gesamtlänge über 3 bis 4 m,Aushubtiefe bis 4,5 m,
Menge: 24,000 m3
Leistungsbereichkatalog: 002
DIN276_18: 311
IGNW DIN 276: 511
IGNW DIN 276-1: Muster 6 2016: 512

*Hinweis: Ramp 1*

**03.04.0100 Boden Baugrube lösen fördern sammeln bis 5km B 3-4m L 3-4m T bis 4m SE**
*** Bezugsbeschreibung
STLB-Bau 2025-04 002
Boden für Baugrube, nach Abtrag des Oberbodens,
profilgerecht lösen, fördern, im Behälter des AN sammeln, zur zugelassenen Lagerfläche des AG, Abfall ist nicht gefährlich, nicht schadstoffbelastet, Zuordnung nach Haufwerksbeprobung, Transportweg bis 5 km,
Verbau wird gesondert vergütet, mit Behinderung durch Versorgungs-, Entsorgungsleitungen und Kabel, Sicherung wird gesondert vergütet,
Gesamtbreite über 3 bis 4 m,
Gesamtlänge über 3 bis 4 m,
Aushubtiefe bis 4 m,
Homogenbereich 2, mit einer Bodengruppe, Bodengruppe 1 SE DIN 18196 (enggestufter Sand), Tiefe oberer Horizont des Homogenbereiches von 1 m, Tiefe unterer Horizont des Homogenbereiches bis 8 m,
Baumaßnahme der Geotechnischen Kategorie 1 DIN 4020,
- Lagerungsdichte mitteldicht bis dicht, Mengenermittlung nach Aufmaß an der Entnahmestelle.
Menge: 20,000 m3
Leistungsbereichkatalog: 002
DIN276_18: 311
IGNW DIN 276: 511
IGNW DIN 276-1: Muster 6 2016: 512

**03.04.0110 Boden Baugrube lösen fördern sammeln bis 5km B 3-4m L 5-6m T bis 4m SE**
*** wie Position 03.04.0100
STLB-Bau 2025-04 002
Gesamtlänge über 5 bis 6 m,
Menge: 25,000 m3
Leistungsbereichkatalog: 002
DIN276_18: 311
IGNW DIN 276: 511
IGNW DIN 276-1: Muster 6 2016: 512

*Hinweis: Ramp 3*

**03.04.0120 Boden Baugrube lösen fördern sammeln bis 5km B 2-3m L 2-3m T bis 2m SE**
*** Bezugsbeschreibung
STLB-Bau 2025-04 002
Boden für Baugrube, nach Abtrag des Oberbodens,
profilgerecht lösen, fördern, im Behälter des AN sammeln, zur zugelassenen Lagerfläche des AG, Abfall ist nicht gefährlich, nicht schadstoffbelastet, Zuordnung nach Haufwerksbeprobung, Transportweg bis 5 km,
Verbau wird gesondert vergütet, mit Behinderung durch Versorgungs-, Entsorgungsleitungen und Kabel, Sicherung wird gesondert vergütet,
Gesamtbreite über 2 bis 3 m,
Gesamtlänge über 2 bis 3 m,
Aushubtiefe bis 2 m,
Homogenbereich 2, mit einer Bodengruppe, Bodengruppe 1 SE DIN 18196 (enggestufter Sand), Tiefe oberer Horizont des Homogenbereiches von 1 m, Tiefe unterer Horizont des Homogenbereiches bis 8 m,
Baumaßnahme der Geotechnischen Kategorie 1 DIN 4020,
- Lagerungsdichte mitteldicht bis dicht, Mengenermittlung nach Aufmaß an der Entnahmestelle.
Menge: 5,000 m3
Leistungsbereichkatalog: 002
DIN276_18: 311
IGNW DIN 276: 511
IGNW DIN 276-1: Muster 6 2016: 512

**03.04.0130 Boden Baugrube lösen fördern sammeln bis 5km B 2-3m L 2-3m T bis 3m SE**
*** wie Position 03.04.0120
STLB-Bau 2025-04 002
Aushubtiefe bis 3 m,
Menge: 7,000 m3
Leistungsbereichkatalog: 002
DIN276_18: 311
IGNW DIN 276: 511
IGNW DIN 276-1: Muster 6 2016: 512

**03.04.0140 Boden Baugrube lösen fördern sammeln bis 5km B 2-3m L 2-3m T bis 4,5m SE**
*** wie Position 03.04.0120
STLB-Bau 2025-04 002
Aushubtiefe bis 4,5 m,
Menge: 82,000 m3
Leistungsbereichkatalog: 002
DIN276_18: 311
IGNW DIN 276: 511
IGNW DIN 276-1: Muster 6 2016: 512

*Hinweis: Schlammfang bis 3m3*
Schlammfang bis 3 m³
Geb.52A-A SBI 108SF04 / Geb.112 103SF02 /
Geb. 95A Halle 106SF03

**03.04.0150 Boden Baugrube lösen fördern sammeln bis 5km B 3-4m L 3-4m T bis 3m SE**
*** wie Position 03.04.0120
STLB-Bau 2025-04 002
Gesamtbreite über 3 bis 4 m,Gesamtlänge über 3 bis 4 m,Aushubtiefe bis 3 m,
Menge: 35,000 m3
Leistungsbereichkatalog: 002
DIN276_18: 311
IGNW DIN 276: 511
IGNW DIN 276-1: Muster 6 2016: 512

**03.04.0160 Boden Baugrube lösen fördern sammeln bis 5km B 3-4m L 3-4m T bis 4m SE**
*** wie Position 03.04.0120
STLB-Bau 2025-04 002
Gesamtbreite über 3 bis 4 m,Gesamtlänge über 3 bis 4 m,Aushubtiefe bis 4 m,
Menge: 30,000 m3
Leistungsbereichkatalog: 002
DIN276_18: 311
IGNW DIN 276: 511
IGNW DIN 276-1: Muster 6 2016: 512

*Hinweis: Schlammfang 5m3 bis 6m3*
Schlammfang 5 m³ bis 6 m³
Geb. 123A-A 108SF16

**03.04.0170 Boden Baugrube lösen fördern sammeln bis 5km B 2-3m L 2-3m T bis 2,5m SE**
*** wie Position 03.04.0120
STLB-Bau 2025-04 002
Aushubtiefe bis 2,5 m,
Menge: 10,000 m3
Leistungsbereichkatalog: 002
DIN276_18: 311
IGNW DIN 276: 511
IGNW DIN 276-1: Muster 6 2016: 512

*Hinweis: Schlammfang 10m3 bis 11m3*
Schlammfang 10 m³ bis11 m³
Geb. 50 C Roland 108SF05
Geb. 74 A/B/C 108SF04
Geb. 78 Tanklager alt 108SF01/108SF13
Geb. 92F Tanklager II alt 106SF05

**03.04.0180 Boden Baugrube lösen fördern sammeln bis 5km B 4-5m L 4-5m T bis 3m SE**
*** wie Position 03.04.0120
STLB-Bau 2025-04 002
Gesamtbreite über 4 bis 5 m,Gesamtlänge über 4 bis 5 m,Aushubtiefe bis 3 m,
Menge: 30,000 m3
Leistungsbereichkatalog: 002
DIN276_18: 311
IGNW DIN 276: 511
IGNW DIN 276-1: Muster 6 2016: 512

**03.04.0190 Boden Baugrube lösen fördern sammeln bis 5km B 4-5m L 4-5m T bis 4m SE**
*** wie Position 03.04.0120
STLB-Bau 2025-04 002
Gesamtbreite über 4 bis 5 m,Gesamtlänge über 4 bis 5 m,Aushubtiefe bis 4 m,
Menge: 100,000 m3
Leistungsbereichkatalog: 002
DIN276_18: 311
IGNW DIN 276: 511
IGNW DIN 276-1: Muster 6 2016: 512

**03.04.0200 Boden Baugrube lösen fördern sammeln bis 5km B 4-5m L 4-5m T bis 4,5m SE**
*** wie Position 03.04.0120
STLB-Bau 2025-04 002
Gesamtbreite über 4 bis 5 m,Gesamtlänge über 4 bis 5 m,Aushubtiefe bis 4,5 m,
Menge: 55,000 m3
Leistungsbereichkatalog: 002
DIN276_18: 311
IGNW DIN 276: 511
IGNW DIN 276-1: Muster 6 2016: 512

*Hinweis: Schlammfang 13m3*
Schlammfang 13 m³
Geb. 15 108SF12

**03.04.0210 Boden Baugrube lösen fördern sammeln bis 5km B 4-5m L 4-5m T bis 3,5m SE**
*** wie Position 03.04.0120
STLB-Bau 2025-04 002
Gesamtbreite über 4 bis 5 m,Gesamtlänge über 4 bis 5 m,Aushubtiefe bis 3,5 m,
Menge: 35,000 m3
Leistungsbereichkatalog: 002
DIN276_18: 311
IGNW DIN 276: 511
IGNW DIN 276-1: Muster 6 2016: 512

*Hinweis: Schlammfang 16m3 bis 20m3*
Schlammfang 16 m³ bis 20m³
Geb. 85A/85B RRB I (107RRB01) 107SF02 / 107SF03

**03.04.0220 Boden Baugrube lösen fördern sammeln bis 5km B 3-4m L 4-5m T bis 5m SE**
*** wie Position 03.04.0120
STLB-Bau 2025-04 002
Gesamtbreite über 3 bis 4 m,Gesamtlänge über 4 bis 5 m,Aushubtiefe bis 5 m,
Menge: 90,000 m3
Leistungsbereichkatalog: 002
DIN276_18: 311
IGNW DIN 276: 511
IGNW DIN 276-1: Muster 6 2016: 512

*Hinweis: Abscheider bis NS 6*
Abscheider bis NS 6
Geb. 52A-A SBI 108B14 / Geb. 123A-A Park 108B16
Geb. 74 LFZ ZVA 108B10 / Geb. 95A Halle 106B11
Geb. 19B-B 108B24

**03.04.0230 Boden Baugrube lösen fördern sammeln bis 5km B 2-3m L 2-3m T bis 2m SE**
*** wie Position 03.04.0100
STLB-Bau 2025-04 002
Gesamtbreite über 2 bis 3 m,Gesamtlänge über 2 bis 3 m,Aushubtiefe bis 2 m,
Menge: 15,000 m3
Leistungsbereichkatalog: 002
DIN276_18: 311
IGNW DIN 276: 511
IGNW DIN 276-1: Muster 6 2016: 512

**03.04.0240 Boden Baugrube lösen fördern sammeln bis 5km B 2-3m L 2-3m T bis 3m SE**
*** wie Position 03.04.0100
STLB-Bau 2025-04 002
Gesamtbreite über 2 bis 3 m,Gesamtlänge über 2 bis 3 m,Aushubtiefe bis 3 m,
Menge: 18,000 m3
Leistungsbereichkatalog: 002
DIN276_18: 311
IGNW DIN 276: 511
IGNW DIN 276-1: Muster 6 2016: 512

*Hinweis: Abscheider NS 10 bis NS 20*
Abscheider NS 10 bis NS 20
Geb. 74 A/B/C (NS 20) 108K05
westl. Geb. 14 206B03 / 206B04 / 206B05 / 206B06
Geb. 50C Roland 108B23 / Geb. 112 Tanklager 103B09
Geb. 470 (102RRB01) 102B01 /
Geb. 92F Tanklager II alt 106B07

**03.04.0250 Boden Baugrube lösen fördern sammeln bis 5km B 3-4m L 3-4m T bis 3m SE**
*** wie Position 03.04.0100
STLB-Bau 2025-04 002
Aushubtiefe bis 3 m,
Menge: 95,000 m3
Leistungsbereichkatalog: 002
DIN276_18: 311
IGNW DIN 276: 511
IGNW DIN 276-1: Muster 6 2016: 512

**03.04.0260 Boden Baugrube lösen fördern sammeln bis 5km B 3-4m L 3-4m T bis 4m SE**
*** wie Position 03.04.0100
STLB-Bau 2025-04 002
Menge: 22,000 m3
Leistungsbereichkatalog: 002
DIN276_18: 311
IGNW DIN 276: 511
IGNW DIN 276-1: Muster 6 2016: 512

**03.04.0270 Boden Baugrube lösen fördern sammeln bis 5km B 3-4m L 3-4m T bis 5m SE**
*** wie Position 03.04.0100
STLB-Bau 2025-04 002
Aushubtiefe bis 5 m,
Menge: 60,000 m3
Leistungsbereichkatalog: 002
DIN276_18: 311
IGNW DIN 276: 511
IGNW DIN 276-1: Muster 6 2016: 512

*Hinweis: Abscheider NS 40*
Abscheider bis NS 40
Geb. 15 108B25

**03.04.0280 Boden Baugrube lösen fördern sammeln bis 5km B 6-7m L 3-4m T bis 4,5m SE**
*** wie Position 03.04.0100
STLB-Bau 2025-04 002
Gesamtbreite über 6 bis 7 m,Aushubtiefe bis 4,5 m,
Menge: 45,000 m3
Leistungsbereichkatalog: 002
DIN276_18: 311
IGNW DIN 276: 511
IGNW DIN 276-1: Muster 6 2016: 512

*Hinweis: Abscheider NS 65*
Abscheider NS 65
Geb. 78 Tanklager alt 108B02/108B04
Geb. 88A/88B RRB II (101RRB01) 101K01/101K02 und
Geb. 93A-A/93A-B RRB IV (106RRB01) 106K03/106K04

**03.04.0290 Boden Baugrube lösen fördern sammeln bis 5km B 5-6m L 4-5m T bis 4m SE**
*** wie Position 03.04.0120
STLB-Bau 2025-04 002
Gesamtbreite über 5 bis 6 m,Gesamtlänge über 4 bis 5 m,Aushubtiefe bis 4 m,
Menge: 45,000 m3
Leistungsbereichkatalog: 002
DIN276_18: 311
IGNW DIN 276: 511
IGNW DIN 276-1: Muster 6 2016: 512

**03.04.0300 Boden Baugrube lösen fördern sammeln bis 5km B 5-6m L 4-5m T bis 5m SE**
*** wie Position 03.04.0120
STLB-Bau 2025-04 002
Gesamtbreite über 5 bis 6 m,Gesamtlänge über 4 bis 5 m,Aushubtiefe bis 5 m,
Menge: 245,000 m3
Leistungsbereichkatalog: 002
DIN276_18: 311
IGNW DIN 276: 511
IGNW DIN 276-1: Muster 6 2016: 512

*Hinweis: Abscheider NS 80 bis NS100*
Abscheider NS100
Geb. 50C 108K03
Geb. 85A/85B RRB I (107RRB01) 101K01 / 101K02 und
Geb. 6A76B RRB III (108RRB01) 106K3 / 106K4

**03.04.0310 Boden Baugrube lösen fördern sammeln bis 5km B 6-7m L 5-6m T bis 5m SE**
*** wie Position 03.04.0120
STLB-Bau 2025-04 002
Gesamtbreite über 6 bis 7 m,Gesamtlänge über 5 bis 6 m,Aushubtiefe bis 5 m,
Menge: 245,000 m3
Leistungsbereichkatalog: 002
DIN276_18: 311
IGNW DIN 276: 511
IGNW DIN 276-1: Muster 6 2016: 512

**03.04.0320 Zulage Handaushub**
Zulage für Mehraufwand beim Bodenaushub, sämtliche Erschwernisse und zusätzliche Arbeiten in Handschachtung sind in den EP einzurechnen.
Ausführung nach besonderer Anordnung des AG,

Homogenbereich 2, mit einer Bodengruppe, Bodengruppe 1 SE DIN 18196 (enggestufter Sand), Tiefe oberer Horizont des Homogenbereiches von 1 m, Tiefe unterer Horizont des Homogenbereiches bis 8 m,
Baumaßnahme der Geotechnischen Kategorie 1 DIN 4020,
- Lagerungsdichte mitteldicht bis dicht, Mengenermittlung nach Aufmaß an der Entnahmestelle.
Ausführung in Teilabschnitten.
Menge: 66,500 m3
IGNW DIN 276: 511
IGNW DIN 276-1: Muster 6 2016: 512

*Hinweis: Hauptverfüllung Baugruben*

**03.04.0330 Boden Hauptverfüllung einbauen verdichten D 30-50cm**
STLB-Bau 2025-04 002
Boden, auf der Baustelle gelagert, für Hauptverfüllung, DIN EN 1610, profilgerecht einbauen und verdichten, in Graben und Schacht, mit Verbau (der Verbau wird im Zuge der Arbeiten zurückgebaut), Verformungsmodul mind. EV2 45 MPa, Schichtdicke über 30 bis 50 cm,
Förderweg bis 5 km.
Menge: 1890,000 m3
Leistungsbereichkatalog: 002
DIN276_18: 559
IGNW DIN 276: 511
IGNW DIN 276-1: Muster 6 2016: 512

**03.04.0340 Boden Hauptverfüllung einbauen verdichten D 30-50cm**
STLB-Bau 2025-04 002
Boden, liefern, für Hauptverfüllung, DIN EN 1610, profilgerecht einbauen und verdichten, in Graben und Schacht, mit Verbau (der Verbau wird im Zuge der Arbeiten zurückgebaut), Verformungsmodul mind. EV2 45 MPa, Schichtdicke über 30 bis 50 cm.
Menge: 806,000 m3
Leistungsbereichkatalog: 002
DIN276_18: 559
IGNW DIN 276: 511
IGNW DIN 276-1: Muster 6 2016: 512

#### Abschnitt 03.05 Erdarbeiten Neubau Kabeltiefbauarbeiten

*Hinweis: Hinweis Kabeltiefbauarbeiten*
Hinweis Kabeltiefbauarbeiten

Die Ausfürhung der Kabeltiefbauarbeiten erfolgt in Teilabschnitten.

Dies betrifft folgende Einbauorte:
- Anschluss Abscheider an UVT bei Geb.18
- Anschluss Abscheider an UVT bei Geb.53
- Anschluss Abscheider an UVT bei Geb.73
- Anschluss Abscheider an UVT bei Tanklager I

*Hinweis: Aushub*

**03.05.0010 Boden Graben Rohrltg lösen fördern sammeln 5km auf Baustelle bereitstellen geböschte Wände Sohlen-B 0,7-0,8m T bis 1,25m SE**
STLB-Bau 2025-04 002
Boden der Gräben für Rohrleitungen, nach Abtrag des Oberbodens, profilgerecht lösen, fördern, im Behälter des AN sammeln, Förderweg bis 5 km, auf der Baustelle bereitstellen, Abfall ist nicht gefährlich, ohne Festlegung eines Zuordnungskriteriums LAGA/DepVO/EBV/RuVA, Behältergröße nach Wahl des AN, mit geböschten Wänden, mit Behinderung durch Versorgungs-, Entsorgungsleitungen und Kabel, Sicherung wird gesondert vergütet, Breite der Sohle über 0,7 bis 0,8 m, Abwasserkanäle DIN EN 1610, Aushubtiefe bis 1,25 m,
Homogenbereich 2, mit einer Bodengruppe, Bodengruppe 1 SE DIN 18196 (enggestufter Sand), Tiefe oberer Horizont des Homogenbereiches von 1 m, Tiefe unterer Horizont des Homogenbereiches bis 8 m,
Baumaßnahme der Geotechnischen Kategorie 1 DIN 4020,
- Lagerungsdichte mitteldicht bis dicht, Mengenermittlung nach Aufmaß an der Entnahmestelle.
Menge: 130,000 m3
Leistungsbereichkatalog: 002
DIN276_18: 552

**03.05.0020 Gründungssohle verdichten**
STLB-Bau 2025-04 002
Gründungssohle verdichten, Verformungsmodul mind. EV2 45 MPa.
Menge: 95,000 m2
Leistungsbereichkatalog: 002
DIN276-1_08: 321

*Hinweis: Verfüllung Leitungszone und Bettung*

**03.05.0030 Boden Leitungszone Rohr AD bis 150mm einbauen verdichten D 25-30cm**
STLB-Bau 2025-04 002
Boden, auf der Baustelle gelagert, für Leitungszone von Rohrleitungen, bestehend aus Bettung, Seitenverfüllung und Abdeckung, DIN EN 1610, Außendurchmesser bis 150 mm, profilgerecht einbauen und verdichten, in Graben für Kabelschutzrohr, unter Versorgungs- und Entsorgungsleitungen, Kabeln, Verformungsmodul mind. EV2 45 MPa, Schichtdicke über 25 bis 30 cm,
Förderweg bis 5 km.
Menge: 28,000 m3
Leistungsbereichkatalog: 002
DIN276_18: 556

**03.05.0040 Sand Leitungszone Rohr AD bis 150mm einbauen verdichten D 25-30cm**
STLB-Bau 2025-04 002
Sand, natürliche Gesteinskörnung TL Gestein, Körnung 0/2, liefern, für Leitungszone von Rohrleitungen, bestehend aus Bettung, Seitenverfüllung und Abdeckung, DIN EN 1610, Außendurchmesser bis 150 mm, profilgerecht einbauen und verdichten, in Graben für Kabelschutzrohr, unter Versorgungs- und Entsorgungsleitungen, Kabeln, Verformungsmodul mind. EV2 45 MPa, Schichtdicke über 25 bis 30 cm.
Menge: 12,000 m3
Leistungsbereichkatalog: 002
DIN276_18: 556

*Hinweis: Hauptverfüllung*

**03.05.0050 Boden Hauptverfüllung einbauen verdichten D 30-50cm**
STLB-Bau 2025-04 002
Boden, auf der Baustelle gelagert, für Hauptverfüllung, DIN EN 1610, profilgerecht einbauen und verdichten, in Graben für Rohrleitung, mit Verbau (der Verbau wird im Zuge der Arbeiten zurückgebaut), Verformungsmodul mind. EV2 45 MPa, Schichtdicke über 30 bis 50 cm,
Förderweg bis 5 km.
Menge: 112,000 m3
Leistungsbereichkatalog: 002
DIN276_18: 552

**03.05.0060 Boden Hauptverfüllung einbauen verdichten D 30-50cm**
STLB-Bau 2025-04 002
Boden, liefern, für Hauptverfüllung, DIN EN 1610, profilgerecht einbauen und verdichten, in Graben für Rohrleitung, mit Verbau (der Verbau wird im Zuge der Arbeiten zurückgebaut), Verformungsmodul mind. EV2 45 MPa, Schichtdicke über 30 bis 50 cm.
Menge: 48,000 m3
Leistungsbereichkatalog: 002
DIN276_18: 552

#### Abschnitt 03.06 Erdarbeiten Fundament Außenverteiler (UVT)

**03.06.0010 Boden Einzelfundament lösen lagern verfüllen verdichten laden transp. LKW AN bis 5km B bis 1m L 1-2m T bis 1,25m**
Boden für Einzelfundament für Außenverteiler, nach Abtrag des Oberbodens/der Oberflächenbefestigung, profilgerecht lösen, seitlich lagern, verfüllen, verdichten, Arbeiten von Hand, verdrängten Boden direkt laden, auf LKW des AN, transportieren zur zugelassenen Lagerfläche des AG, Transportweg bis 5 km, Behältergröße nach Wahl des AN,
mit Behinderung durch Versorgungs-, Entsorgungsleitungen und Kabel, Sicherung wird gesondert vergütet
Gesamtbreite bis 1 m,
Gesamtlänge über 1 bis 2 m,
Aushubtiefe bis 1,25 m,

Boden gemäß beiliegendem Baugrundgutachten,
Mengenermittlung nach Aufmaß an der Entnahmestelle.
Menge: 10,000 m3
Leistungsbereichkatalog: 002
DIN276-1_08: 322
DIN276_81: 31100
DIN276_93: 322
IGNW DIN 276-1: Muster 6 2016: 546

**03.06.0020 Planum Abweichung +/-3cm Verdichtungsnachweis**
Planum herstellen, zulässige Abweichung von der Sollhöhe +/- 3 cm, Verformungsmodul mind. EV2 45 MPa, einschließlich Verdichtungsnachweis und Höhenivellement.
Menge: 8,000 m2
IGNW DIN 276-1: Muster 6 2016: 546

### Bereich 04 Verbauarbeiten DIN 18303

*Hinweis: Hinweis zum Verbau*
Hinweis zum Verbau

Bei der Kalkulation und Wahl des Verbauverfahrens sind Behinderungen durch querende Ver- und Ensorgungsleitungen zu berücksichtigen.

Die Vorhaltung des Verbaus ist abhängig vom geplanten Bauablauf des AN. Die Kosten für die Vorhaltung sind in die Verbaupositionen einzukalkulieren.

Bei Ausführung mit Verbau sind Prüfbescheinigungen
bauartgeprüfter Verbaugeräte stets auf der Baustelle bereit zu
halten.
Für vom AN gewählte Verbauarten und -geräte, für die keine
Bauartprüfung vorliegt, ist die Standsicherheit für den jeweiligen
Anwendungsfall dem AG spätestens 2 Wochen vor Einbau durch eine geprüfte statische Berechnung nachzuweisen.
Entsprechendes gilt, wenn bauartgeprüfte Verbauarten und -geräte außerhalb ihres zulässigen Einsatzbereiches angewendet werden.
Der Aufwand für etwaige Nachweise ist in die jeweiligen
Positionen des Verbaues einzukalkulieren.

Verfüllung Spalt

Der Spalt zwischen der Erdwand und dem eingestellten Verbaugerät ist auf der ganzen Höhe mit vorhandenen Boden zu verfüllen. Darüber hinaus ist das Verbaugerät durch Ausspindeln der Steben gegen die Erdwand anzupressen, soweit seine Bauart dies ermöglicht. Diese Leistungen werden nicht gesondert vergütet und sind in die jeweilige Positionen direkt mit einzukalkulieren.

#### Abschnitt 04.01 Verbauarbeiten

**04.01.0010 Ausführungs- und Werkstattplanung Detailstatik**
Erstellung einer Ausführungs- und Werkstattplanung für den Baugrubenverbau sowie Erstellen einer Detailstatik in prüffähiger Form.
Menge: 1,000 St
IGNW DIN 276-1: Muster 6 2016: 541

*Hinweis: Verbau für Gräben (Haltungen/Leitungen)*

**04.01.0020 Verbau einbauen rückbauen Graben T bis 2m Sohlen-B bis 1m**
Verbau DIN 18303 einbauen, Verbau wieder rückbauen, für Graben, Rammen, Rütteln und Vibrieren sind nicht zugelassen, Verbautiefe bis 2m, Breite der Sohle zwischen den Bekleidungen bis 1 m, einschl anpassen des Verbaus an Hindernisse, Eignungsnachweis Verbau.
2 Bodengruppen, Bodengruppe 1 OH DIN 18196 (grob- bis gemischtkörniger Boden mit Beimengungen humoser Art), Bodengruppe 2 SE DIN 18196 (enggestufter Sand).

Ausführung in Teilabschnitten
Menge: 495,000 m2
Leistungsbereichkatalog: 006
DIN276-1_08: 312
IGNW DIN 276-1: Muster 6 2016: 541

**04.01.0030 Verbau einbauen rückbauen Graben T 2-3m Sohlen-B bis 1m**
Verbau DIN 18303 einbauen, Verbau wieder rückbauen, für Graben, Rammen, Rütteln und Vibrieren sind nicht zugelassen, Verbautiefe bis 2m, Breite der Sohle zwischen den Bekleidungen bis 1 m, einschl anpassen des Verbaus an Hindernisse, Eignungsnachweis Verbau.
2 Bodengruppen, Bodengruppe 1 OH DIN 18196 (grob- bis gemischtkörniger Boden mit Beimengungen humoser Art), Bodengruppe 2 SE DIN 18196 (enggestufter Sand).

Ausführung in Teilabschnitten
Menge: 100,000 m2
Leistungsbereichkatalog: 006
DIN276-1_08: 312
IGNW DIN 276-1: Muster 6 2016: 541

*Hinweis: Verbau für Baugruben (Schächte/Sonderbauwerke)*

**04.01.0040 Verbau einbauen rückbauen Schachtbaugrube T bis 2m L 2-3m B 2-3m**
*** Bezugsbeschreibung
Verbau DIN 18303 einbauen, Verbau wieder rückbauen, für Schachtbaugrube, Rammen, Rütteln und Vibrieren sind nicht zugelassen, Verbautiefe bis 2 m, Baugrubenlänge über 2 bis 3 m, Baugrubenbreite über 2 bis 3 m.
2 Bodengruppen, Bodengruppe 1 OH DIN 18196 (grob- bis gemischtkörniger Boden mit Beimengungen humoser Art), Bodengruppe 2 SE DIN 18196 (enggestufter Sand).

Ausführung in Teilabschnitten
Menge: 34,000 m2
Leistungsbereichkatalog: 006
DIN276-1_08: 312
IGNW DIN 276-1: Muster 6 2016: 541

**04.01.0050 Verbau einbauen rückbauen Schachtbaugrube T 2-3m L 2-3m B 2-3m**
*** wie Position 04.01.0040
wie vorherige Position, jedoch Verbautiefe über 2-3 m
Menge: 274,000 m2
Leistungsbereichkatalog: 006
DIN276-1_08: 312
IGNW DIN 276-1: Muster 6 2016: 541

**04.01.0060 Verbau einbauen rückbauen Schachtbaugrube T 2-3m L 3-4m B 3-4m**
*** wie Position 04.01.0040
wie vorherige Position, jedoch Verbautiefe über 2-3 m, Baugrubenlänge über 3 bis 4 m, Baugrubenbreite über 3 bis 4 m.
Menge: 45,000 m2
Leistungsbereichkatalog: 006
DIN276-1_08: 312
IGNW DIN 276-1: Muster 6 2016: 541

**04.01.0070 Verbau einbauen rückbauen Schachtbaugrube T 2-3m L 6-7m B 2-3m**
*** wie Position 04.01.0040
wie vorherige Position, jedoch Verbautiefe über 2-3 m, Baugrubenlänge über 6 bis 7 m, Baugrubenbreite über 2 bis 3 m.
Menge: 45,000 m2
Leistungsbereichkatalog: 006
DIN276-1_08: 312
IGNW DIN 276-1: Muster 6 2016: 541

**04.01.0080 Verbau einbauen rückbauen Schachtbaugrube T 3-4m L 10-12m B 3-4m**
*** wie Position 04.01.0040
wie vorherige Position, jedoch Verbautiefe über 3 bis 4 m, Baugrubenlänge über 10 bis 12 m, Baugrubenbreite über 3 bis 4 m.
Menge: 106,000 m2
Leistungsbereichkatalog: 006
DIN276-1_08: 312
IGNW DIN 276-1: Muster 6 2016: 541

**04.01.0090 Verbau einbauen rückbauen Schachtbaugrube T 3-4m L 2-3m B 2-3m**
*** wie Position 04.01.0040
wie vorherige Position, jedoch Verbautiefe über 3 bis 4 m, Baugrubenlänge über 2 bis 3 m, Baugrubenbreite über 2 bis 3 m.
Menge: 34,000 m2
Leistungsbereichkatalog: 006
DIN276-1_08: 312
IGNW DIN 276-1: Muster 6 2016: 541

**04.01.0100 Verbau einbauen rückbauen Schachtbaugrube T 3-4m L 3-4m B 3-4m**
*** wie Position 04.01.0040
wie vorherige Position, jedoch Verbautiefe über 3 bis 4 m, Baugrubenlänge über 3 bis 4 m, Baugrubenbreite über 3 bis 4 m.
Menge: 282,000 m2
Leistungsbereichkatalog: 006
DIN276-1_08: 312
IGNW DIN 276-1: Muster 6 2016: 541

**04.01.0110 Verbau einbauen rückbauen Schachtbaugrube T 3-4m L 6-8m B 3-4m**
*** wie Position 04.01.0040
wie vorherige Position, jedoch Verbautiefe über 3 bis 4 m, Baugrubenlänge über 6 bis 8 m, Baugrubenbreite über 3 bis 4 m.
Menge: 142,000 m2
Leistungsbereichkatalog: 006
DIN276-1_08: 312
IGNW DIN 276-1: Muster 6 2016: 541

**04.01.0120 Verbau einbauen rückbauen Schachtbaugrube T 3-4m L 5-6m B 3-4m**
*** wie Position 04.01.0040
wie vorherige Position, jedoch Verbautiefe über 3 bis 4 m, Baugrubenlänge über 5 bis 6 m, Baugrubenbreite über 3 bis 4 m.
Menge: 70,000 m2
Leistungsbereichkatalog: 006
DIN276-1_08: 312
IGNW DIN 276-1: Muster 6 2016: 541

**04.01.0130 Verbau einbauen rückbauen Schachtbaugrube T 3-4m L 4-5m B 2-3m**
*** wie Position 04.01.0040
wie voerherige Position, jedoch Verbautiefe über 3 bis 4 m, Baugrubenlänge über 4 bis 5 m, Baugrubenbreite über 2 bis 3 m.
Menge: 92,000 m2
Leistungsbereichkatalog: 006
DIN276-1_08: 312
IGNW DIN 276-1: Muster 6 2016: 541

*Hinweis: Neubau Abscheider bei Gebäude 73 (Feuerwache)*

**04.01.0140 Verbau einbauen rückbauen Schachtbaugrube T 4-5m L 4-5m B 4-5m**
Verbau DIN 18303 einbauen, Verbau wieder rückbauen, für Schachtbaugrube, Rammen, Rütteln und Vibrieren sind nicht zugelassen, Verbautiefe über 4 bis 5 m, Baugrubenlänge über 4 bis 5 m, Baugrubenbreite über 4 bis 5 m.
2 Bodengruppen, Bodengruppe 1 OH DIN 18196 (grob- bis gemischtkörniger Boden mit Beimengungen humoser Art), Bodengruppe 2 SE DIN 18196 (enggestufter Sand).
Menge: 93,000 m2
Leistungsbereichkatalog: 006
DIN276-1_08: 312
IGNW DIN 276-1: Muster 6 2016: 541

**04.01.0150 Statische Berechnung prüfen (Prüfstatik)**
Statik der Vorposition über einen zugelassenen Prüfingenieur für Baustatik nach Wahl des AG vorlegen. Im Falle eines negativen Prüfbescheids ist die Statik nachzubessern und erneut über den Prüfstatiker vorzulegen. Mehrkosten gehen zu Lasten des AN.
Menge: 1,000 St
IGNW DIN 276-1: Muster 6 2016: 541

*Hinweis: Abbruch Abscheider bei Gebäude 73 (Feuerwache)*

**04.01.0160 Verbau einbauen rückbauen Schachtbaugrube T 4-5m L 7-8m B 3-4m**
Verbau DIN 18303 einbauen, Verbau wieder rückbauen, für Schachtbaugrube, Rammen, Rütteln und Vibrieren sind nicht zugelassen, Verbautiefe über 4 bis 5 m, Baugrubenlänge über 7 bis 8 m, Baugrubenbreite über 3 bis 4 m.
2 Bodengruppen, Bodengruppe 1 OH DIN 18196 (grob- bis gemischtkörniger Boden mit Beimengungen humoser Art), Bodengruppe 2 SE DIN 18196 (enggestufter Sand).
Menge: 105,000 m2
Leistungsbereichkatalog: 006
DIN276-1_08: 312
IGNW DIN 276-1: Muster 6 2016: 541

*Hinweis: Abbruch Schlammfang zwischen Geb.95 und 95A und Geb.95A und 95B*

**04.01.0170 Verbau einbauen rückbauen Schachtbaugrube T 4-5m L 3-4m B 3-4m**
Verbau DIN 18303 einbauen, Verbau wieder rückbauen, für Schachtbaugrube, Rammen, Rütteln und Vibrieren sind nicht zugelassen, Verbautiefe über 4 bis 5 m, Baugrubenlänge über 3 bis 4 m, Baugrubenbreite über 3 bis 4 m.
2 Bodengruppen, Bodengruppe 1 OH DIN 18196 (grob- bis gemischtkörniger Boden mit Beimengungen humoser Art), Bodengruppe 2 SE DIN 18196 (enggestufter Sand).
Menge: 120,000 m2
Leistungsbereichkatalog: 006
DIN276-1_08: 312
IGNW DIN 276-1: Muster 6 2016: 541

**04.01.0180 Statische Berechnung prüfen (Prüfstatik)**
Statik der Vorposition über einen zugelassenen Prüfingenieur für Baustatik nach Wahl des AG vorlegen. Im Falle eines negativen Prüfbescheids ist die Statik nachzubessern und erneut über den Prüfstatiker vorzulegen. Mehrkosten gehen zu Lasten des AN.

1x Abbruch Abscheider bei Geb.73 (Feuerwache)
1x Abbruch Schlammfang zwischen Geb.95 und 95A
1x Abbruch Schlammfang zwischen Geb.95A und 95B
Menge: 3,000 St
IGNW DIN 276-1: Muster 6 2016: 541

*Hinweis: Verbau für Abbruch sillgelegte Abscheideranlagen*
Verbau für Abbruch sillgelegte Abscheideranlagen
Schlammfang 10 m³ bis11 m³
Geb. 50 C Roland 108SF05
Geb. 74 A/B/C 108SF04
Geb. 78 Tanklager alt 108SF01/108SF13
Geb. 92F Tanklager II alt 106SF05

**04.01.0190 Verbau einbauen rückbauen Schachtbaugrube T 3-4m L 3-4m B 3-4m**
wie vorherige Position, jedoch Verbautiefe über 3 bis 4 m
Menge: 40,000 m2
Leistungsbereichkatalog: 006
DIN276-1_08: 312
IGNW DIN 276-1: Muster 6 2016: 541

**04.01.0200 Verbau einbauen rückbauen Schachtbaugrube T 4-5m L 3-4m B 3-4m**
wie vorherige Position, jedoch Verbautiefe über 4 bis 5 m
Menge: 115,000 m2
Leistungsbereichkatalog: 006
DIN276-1_08: 312
IGNW DIN 276-1: Muster 6 2016: 541

**04.01.0210 Verbau einbauen rückbauen Schachtbaugrube T 2-3m L 4-5m B 4-5m**
*** Bezugsbeschreibung
Verbau DIN 18303 einbauen, Verbau wieder rückbauen, für Schachtbaugrube, Rammen, Rütteln und Vibrieren sind nicht zugelassen, Verbautiefe über 2 bis 3 m, Baugrubenlänge über 4 bis 5 m, Baugrubenbreite über 4 bis 5 m.
2 Bodengruppen, Bodengruppe 1 OH DIN 18196 (grob- bis gemischtkörniger Boden mit Beimengungen humoser Art), Bodengruppe 2 SE DIN 18196 (enggestufter Sand).
Menge: 48,000 m2
Leistungsbereichkatalog: 006
DIN276-1_08: 312
IGNW DIN 276-1: Muster 6 2016: 541

**04.01.0220 Verbau einbauen rückbauen Schachtbaugrube T 3-4m L 4-5m B 4-5m**
*** wie Position 04.01.0210
wie vorherige Position, jedoch Verbautiefe über 3 bis 4 m
Menge: 172,000 m2
Leistungsbereichkatalog: 006
DIN276-1_08: 312
IGNW DIN 276-1: Muster 6 2016: 541

**04.01.0230 Verbau einbauen rückbauen Schachtbaugrube T 4-5m L 4-5m B 4-5m**
*** wie Position 04.01.0210
wie vorherige Position, jedoch Verbautiefe über 4 bis 5 m
Menge: 194,000 m2
Leistungsbereichkatalog: 006
DIN276-1_08: 312
IGNW DIN 276-1: Muster 6 2016: 541

**04.01.0240 Verbau einbauen rückbauen Schachtbaugrube T 3-4m L 5-6m B 4-5m**
*** Bezugsbeschreibung
Verbau DIN 18303 einbauen, Verbau wieder rückbauen, für Schachtbaugrube, Rammen, Rütteln und Vibrieren sind nicht zugelassen, Verbautiefe über 3 bis 4 m, Baugrubenlänge über 5 bis 6 m, Baugrubenbreite über 4 bis 5 m.
2 Bodengruppen, Bodengruppe 1 OH DIN 18196 (grob- bis gemischtkörniger Boden mit Beimengungen humoser Art), Bodengruppe 2 SE DIN 18196 (enggestufter Sand).
Menge: 72,000 m2
Leistungsbereichkatalog: 006
DIN276-1_08: 312
IGNW DIN 276-1: Muster 6 2016: 541

**04.01.0250 Verbau einbauen rückbauen Schachtbaugrube T 4-5m L 5-6m B 4-5m**
*** wie Position 04.01.0240
wie vorherige Position, jedoch Verbautiefe über 4 bis 5 m
Menge: 320,000 m2
Leistungsbereichkatalog: 006
DIN276-1_08: 312
IGNW DIN 276-1: Muster 6 2016: 541

**04.01.0260 Verbau einbauen rückbauen Schachtbaugrube T 4-4,5m L 6-7m B 3-4m**
*** Bezugsbeschreibung
Verbau DIN 18303 einbauen, Verbau wieder rückbauen, für Schachtbaugrube, Rammen, Rütteln und Vibrieren sind nicht zugelassen, Verbautiefe über 4 bis 4,5 m, Baugrubenlänge über 6 bis 7 m, Baugrubenbreite über 3 bis 4 m.
2 Bodengruppen, Bodengruppe 1 OH DIN 18196 (grob- bis gemischtkörniger Boden mit Beimengungen humoser Art), Bodengruppe 2 SE DIN 18196 (enggestufter Sand).
Menge: 80,000 m2
Leistungsbereichkatalog: 006
DIN276-1_08: 312
IGNW DIN 276-1: Muster 6 2016: 541

**04.01.0270 Verbau einbauen rückbauen Schachtbaugrube T 4-5m L 6-7m B 5-6m**
*** wie Position 04.01.0260
wie vorherige Position, jedoch Verbautiefe über 4 bis 5 m,  Baugrubenlänge über 6 bis 7 m, Baugrubenbreite über 5 bis 6 m.
Menge: 400,000 m2
Leistungsbereichkatalog: 006
DIN276-1_08: 312
IGNW DIN 276-1: 2008-12 Hochbau: 512
IGNW DIN 276-1: Muster 6 2016: 541

### Bereich 05 Entwässerungskanalarbeiten DIN 18306

*Hinweis: Hinweis Abwasseranlagen*
Hinweis Abwasseranlagen

Die Verlegung der Rohrleitungen erfolgt in Teilabschnitten.

Im Bereich des Tanklager I sind vor Bestellung der Abscheiderbauwerke die Zu- und Ablaufhöhen der angeschlossenen Bestandskanäle mit Hilfe von Suchschachtungen zu kontrollieren. Die Suchschachtung sind im Kapitel Erdarbeiten zu finden.

#### Abschnitt 05.01 Neubau Abwasserkanäle

**05.01.0010 Geprüfte Statik / Typenstatik für den Abwasserkanal DN160 bis DN400**
*** Pauschalposition
Geprüfte Statik, alternativ Typenstatik, für den Abwasserkanal DN 150 bis DN 400, Boden gemäß beiliegendem Gutachten, Verlegung in geböschtem oder verbauten Graben, Scheitelüberdeckung 0,6 m, bis maximale Tiefe 4 m, Verkehrslast DIN 1072 SLW 60.

Insgesamt ca. 22 Stück
Menge: 1,000 psch
IGNW DIN 276: 551
IGNW DIN 276-1: Muster 6 2016: 541

*Hinweis: Rohrleitung Beton*

**05.01.0020 Abwasserkanal Beton KFW-M DN300 C40/50 Kompressionsdichtung Graben verbaut Bettung Typ1 Bettungs-D 14cm Sand ob.Schicht Sand T 1,75-4m**
STLB-Bau 2025-04 009
Abwasserkanal aus Betonrohren DIN EN 1916 und DIN V 1201, für Regenwasser, Kreisquerschnitt wandverstärkt mit Fuß und Muffe, DN 300, Festigkeitsklasse C 40/50, Rohrverbindung als Kompressionsdichtung aus Elastomeren mit dichter Struktur DIN EN 681-1 und DIN 4060, mit werkseitig fest in der Muffe eingebauter Gleitringdichtung, Verlegung DIN EN 1610 in vorh. verbautem Graben, einschl. Bettung Typ 1, Dicke der unteren Bettungsschicht mind. 14 cm, aus Sand, obere Bettungsschicht aus Sand, Grabentiefe über 1,75 bis 4 m.
Menge: 30,000 m
Leistungsbereichkatalog: 009
DIN276_18: 551
IGNW DIN 276: 551

**05.01.0030 Abwasserkanal Beton KFW-M DN400 C40/50 Kompressionsdichtung Graben verbaut Bettung Typ1 Bettungs-D 14cm Sand ob.Schicht Sand T 1,75-4m**
STLB-Bau 2025-04 009
Abwasserkanal aus Betonrohren DIN EN 1916 und DIN V 1201, für Regenwasser, Kreisquerschnitt wandverstärkt mit Fuß und Muffe, DN 400, Festigkeitsklasse C 40/50, Rohrverbindung als Kompressionsdichtung aus Elastomeren mit dichter Struktur DIN EN 681-1 und DIN 4060, mit werkseitig fest in der Muffe eingebauter Gleitringdichtung, Verlegung DIN EN 1610 in vorh. verbautem Graben, einschl. Bettung Typ 1, Dicke der unteren Bettungsschicht mind. 14 cm, aus Sand, obere Bettungsschicht aus Sand, Grabentiefe über 1,75 bis 4 m.
Menge: 34,000 m
Leistungsbereichkatalog: 009
DIN276_18: 551
IGNW DIN 276: 551

*Hinweis: Formstücke Beton*

**05.01.0040 Betonpassstück Schnitt auf der Baustelle C40/50 DN300**
STLB-Bau 2025-04 009
Passstück aus Beton, auf der Baustelle schneiden, Festigkeitsklasse C 40/50, Kreisquerschnitt, DN 300.
Menge: 4,000 St
Leistungsbereichkatalog: 009
DIN276_18: 551
IGNW DIN 276: 551

**05.01.0050 Betonpassstück Schnitt auf der Baustelle C40/50 DN400**
STLB-Bau 2025-04 009
Passstück aus Beton, auf der Baustelle schneiden, Festigkeitsklasse C 40/50, Kreisquerschnitt, DN 400.
Menge: 4,000 St
Leistungsbereichkatalog: 009
DIN276_18: 551
IGNW DIN 276: 551

**05.01.0060 Betongelenkstück C40/50 Spitzende/Spitzende L 1m DN300**
STLB-Bau 2025-04 009
Gelenkstück aus Beton, Festigkeitsklasse C 40/50, Ausführung Spitzende/Spitzende (SS), Baulänge 1 m, Kreisquerschnitt, DN 300.
Menge: 2,000 St
Leistungsbereichkatalog: 009
DIN276_18: 551
IGNW DIN 276: 551

**05.01.0070 Betongelenkstück C40/50 Spitzende/Spitzende L 1m DN400**
STLB-Bau 2025-04 009
Gelenkstück aus Beton, Festigkeitsklasse C 40/50, Ausführung Spitzende/Spitzende (SS), Baulänge 1 m, Kreisquerschnitt, DN 400.
Menge: 2,000 St
Leistungsbereichkatalog: 009
DIN276_18: 551
IGNW DIN 276: 551

**05.01.0080 Betongelenkstück C40/50 Spitzende/Muffe L 1m DN300**
STLB-Bau 2025-04 009
Gelenkstück aus Beton, Festigkeitsklasse C 40/50, Ausführung Spitzende/Muffe (SM), Baulänge 1 m, Kreisquerschnitt, DN 300.
Menge: 2,000 St
Leistungsbereichkatalog: 009
DIN276_18: 551
IGNW DIN 276: 551

**05.01.0090 Betongelenkstück C40/50 Spitzende/Muffe L 1m DN400**
STLB-Bau 2025-04 009
Gelenkstück aus Beton, Festigkeitsklasse C 40/50, Ausführung Spitzende/Muffe (SM), Baulänge 1 m, Kreisquerschnitt, DN 400.
Menge: 4,000 St
Leistungsbereichkatalog: 009
DIN276_18: 551
IGNW DIN 276: 551

*Hinweis: Rohrleitung Steinzeug*

**05.01.0100 Abwasserkanal Steinzeug DN300 Verbind.C Steckm.K Graben verbaut Bettung Typ1 Bettungs-D 10cm Sand ob.Schicht Sand T 1,75-4m**
STLB-Bau 2025-04 009
Abwasserkanal aus Steinzeugrohren DIN EN 295-1, für Regenwasser, DN 300, Rohrverbindungssystem C, mit Steckmuffe K, Verlegung DIN EN 1610 in vorh. verbautem Graben, einschl. Bettung Typ 1, Dicke der unteren Bettungsschicht mind. 10 cm, aus Sand, obere Bettungsschicht aus Sand, Grabentiefe über 1,75 bis 4 m.
Menge: 22,000 m
Leistungsbereichkatalog: 009
DIN276_18: 551
IGNW DIN 276: 551

*Hinweis: Formstücke Steinzeug*

**05.01.0110 Steinzeugpassstück Schnitt auf der Baustelle DN300**
STLB-Bau 2025-04 009
Passstück aus Steinzeug, auf der Baustelle schneiden, DN 300.
Menge: 8,000 St
Leistungsbereichkatalog: 009
DIN276_18: 551
IGNW DIN 276: 551

*Hinweis: Rohrleitungen PE-HD*

**05.01.0120 Abwasserkanal PE homogen Schmutzwasser DN200 SN8 Graben verbaut Bettung Typ 1 Bettungs-D 10cm Sand ob. Schicht Sand T bis 3m**
wie vorherige Position, jedoch, DN/OD 200
Einbauort: Geb.18, Geb.73 (Feuerwache), Tanklager I, Box 3, Ramp 3,
Ausführung in Teilabschnitten
Menge: 34,000 m
Leistungsbereichkatalog: 009
DIN276-1_08: 541
DIN276_06: 541
DIN276_81: 53100
DIN276_93: 541
IGNW DIN 276: 551
IGNW DIN 276-1: Muster 6 2016: 541

**05.01.0130 Abwasserkanal PE homogen Schmutzwasser DN160 SN8 Graben verbaut Bettung Typ 1 Bettungs-D 10cm Sand ob. Schicht Sand T bis 2m**
wie vorherige Position, jedoch, DN/OD 160
Einbauort: Geb.18, Geb.53, Geb.79, Ramp 3, Geb.95/95A, westl. Geb. 14
Ausführung in Teilabschnitten
Menge: 62,500 m
Leistungsbereichkatalog: 009
DIN276-1_08: 541
DIN276_06: 541
DIN276_81: 53100
DIN276_93: 541
IGNW DIN 276: 551
IGNW DIN 276-1: Muster 6 2016: 541

*Hinweis: Formstücke PE-HD*

**05.01.0140 PE-Bogen 30Grad Heizwendelschweißmuffe OD DN160**
STLB-Bau 2025-04 009
Bogen, Formstück aus PE (Polyethylen) DIN EN 12666-1, für Schmutzwasser, 30 Grad, Rohrverbindung mit Heizwendelschweißmuffe, DN/OD 160.
Menge: 6,000 St
Leistungsbereichkatalog: 009
DIN276_18: 551
IGNW DIN 276: 551

**05.01.0150 PE-Bogen 15Grad Heizwendelschweißmuffe OD DN160**
STLB-Bau 2025-04 009
Bogen, Formstück aus PE (Polyethylen) DIN EN 12666-1, für Schmutzwasser, 15 Grad, Rohrverbindung mit Heizwendelschweißmuffe, DN/OD 160.
Menge: 6,000 St
Leistungsbereichkatalog: 009
DIN276_18: 551
IGNW DIN 276: 551

**05.01.0160 PE-Abzweig 45Grad Heizwendelschweißmuffe OD DN160**
STLB-Bau 2025-04 009
Abzweig, Formstück aus PE (Polyethylen) DIN EN 12666-1, für Schmutzwasser, 45 Grad, Rohrverbindung mit Heizwendelschweißmuffe, DN/OD 160.
Menge: 4,000 St
Leistungsbereichkatalog: 009
DIN276-1_08: 541
DIN276_18: 551
IGNW DIN 276: 551
IGNW DIN 276-1: Muster 6 2016: 541

**05.01.0170 Passstück Schnitt auf der Baustelle Heizwendelschweißmuffe OD DN200**
STLB-Bau 2025-04 009
Passstück, Formstück aus PE (Polyethylen) DIN EN 12666-1, für Schmutzwasser, auf der Baustelle schneiden, Rohrverbindung mit Heizwendelschweißmuffe, DN/OD 200.
Menge: 1,000 St
Leistungsbereichkatalog: 009
DIN276_18: 551
IGNW DIN 276: 551

**05.01.0180 Passstück Schnitt auf der Baustelle Heizwendelschweißmuffe OD DN160**
STLB-Bau 2025-04 009
Passstück, Formstück aus PE (Polyethylen) DIN EN 12666-1, für Schmutzwasser, auf der Baustelle schneiden, Rohrverbindung mit Heizwendelschweißmuffe, DN/OD 160.
Menge: 1,000 St
Leistungsbereichkatalog: 009
DIN276_18: 551
IGNW DIN 276: 551

*Hinweis: Rohrleitungen PP-MD*

**05.01.0190 Abwasserkanal PP-MD Regenwasser Steckverbindung OD DN400 SN8 Graben verbaut T 1,25-1,75m Bettung Typ1 Bettungs-D 10cm Sand ob.Schicht Sand**
*** Bezugsbeschreibung
STLB-Bau 2025-04 009
Abwasserkanal aus PP-MD (Polypropylen mit mineralischen Additiven)-Vollwandrohren DIN EN 14758-1, für Regenwasser, mit Steckverbindung, Rohrende glatt, DN/OD 400, Nenn-Ringsteifigkeit SN 8 DIN EN ISO 9969, Verlegung DIN EN 1610 in vorh. verbautem Graben, Grabentiefe über 1,25 bis 1,75 m, einschl. Bettung Typ 1, Dicke der unteren Bettungsschicht mind. 10 cm, aus Sand, obere Bettungsschicht aus Sand.
Menge: 20,000 m
Leistungsbereichkatalog: 009
DIN276_18: 551
IGNW DIN 276: 551

**05.01.0200 Abwasserkanal PP-MD Regenwasser Steckverbindung OD DN315 SN8 Graben verbaut T 1,25-1,75m Bettung Typ1 Bettungs-D 10cm Sand ob.Schicht Sand**
*** wie Position 05.01.0190
STLB-Bau 2025-04 009
315,
Menge: 34,000 m
Leistungsbereichkatalog: 009
DIN276_18: 551
IGNW DIN 276: 551

**05.01.0210 Abwasserkanal PP-MD Regenwasser Steckverbindung OD DN200 SN8 Graben verbaut T 1,25-1,75m Bettung Typ1 Bettungs-D 10cm Sand ob.Schicht Sand**
*** wie Position 05.01.0190
STLB-Bau 2025-04 009
200,
Menge: 42,000 m
Leistungsbereichkatalog: 009
DIN276_18: 551
IGNW DIN 276: 551

**05.01.0220 Abwasserkanal PP-MD Regenwasser Steckverbindung OD DN160 SN8 Graben verbaut T 1,25-1,75m Bettung Typ1 Bettungs-D 10cm Sand ob.Schicht Sand**
*** wie Position 05.01.0190
STLB-Bau 2025-04 009
160,
Menge: 51,700 m
Leistungsbereichkatalog: 009
DIN276_18: 551
IGNW DIN 276: 551

**05.01.0230 Abwasserkanal PP-MD Regenwasser Steckverbindung OD DN250 SN8 Graben verbaut T 1,75-4m Bettung Typ1 Bettungs-D 10cm Sand ob.Schicht Sand**
*** Bezugsbeschreibung
STLB-Bau 2025-04 009
Abwasserkanal aus PP-MD (Polypropylen mit mineralischen Additiven)-Vollwandrohren DIN EN 14758-1, für Regenwasser, mit Steckverbindung, Rohrende glatt, DN/OD 250, Nenn-Ringsteifigkeit SN 8 DIN EN ISO 9969, Verlegung DIN EN 1610 in vorh. verbautem Graben, Grabentiefe über 1,75 bis 4 m, einschl. Bettung Typ 1, Dicke der unteren Bettungsschicht mind. 10 cm, aus Sand, obere Bettungsschicht aus Sand.
Menge: 22,000 m
Leistungsbereichkatalog: 009
DIN276_18: 551
IGNW DIN 276: 551

**05.01.0240 Abwasserkanal PP-MD Regenwasser Steckverbindung OD DN200 SN8 Graben verbaut T 1,75-4m Bettung Typ1 Bettungs-D 10cm Sand ob.Schicht Sand**
*** wie Position 05.01.0230
STLB-Bau 2025-04 009
200,
Menge: 66,000 m
Leistungsbereichkatalog: 009
DIN276_18: 551
IGNW DIN 276: 551

**05.01.0250 Abwasserkanal PP-MD Regenwasser Steckverbindung OD DN160 SN8 Graben verbaut T 1,75-4m Bettung Typ1 Bettungs-D 10cm Sand ob.Schicht Sand**
*** wie Position 05.01.0230
STLB-Bau 2025-04 009
160,
Menge: 16,000 m
Leistungsbereichkatalog: 009
DIN276_18: 551
IGNW DIN 276: 551

*Hinweis: Formstücke PP-MD*

**05.01.0260 Passstück PP-MD Abwasserkanal Schnitt auf der Baustelle Steckverbindung OD DN400 SN8**
*** Bezugsbeschreibung
STLB-Bau 2025-04 009
Passstück, Formstück aus PP-MD (Polypropylen mit mineralischen Additiven) DIN EN 14758-1, für Abwasserkanal, für Regenwasser, auf der Baustelle schneiden, Steckverbindung, DN/OD 400, Nenn-Ringsteifigkeit SN 8 DIN EN ISO 9969.
Menge: 2,000 St
Leistungsbereichkatalog: 009
DIN276_18: 551
IGNW DIN 276: 551

**05.01.0270 Passstück PP-MD Abwasserkanal Schnitt auf der Baustelle Steckverbindung OD DN315 SN8**
*** wie Position 05.01.0260
STLB-Bau 2025-04 009
315,
Menge: 10,000 St
Leistungsbereichkatalog: 009
DIN276_18: 551
IGNW DIN 276: 551

**05.01.0280 Passstück PP-MD Abwasserkanal Schnitt auf der Baustelle Steckverbindung OD DN250 SN8**
*** wie Position 05.01.0260
STLB-Bau 2025-04 009
250,
Menge: 4,000 St
Leistungsbereichkatalog: 009
DIN276_18: 551
IGNW DIN 276: 551

**05.01.0290 Passstück PP-MD Abwasserkanal Schnitt auf der Baustelle Steckverbindung OD DN200 SN8**
*** wie Position 05.01.0260
STLB-Bau 2025-04 009
200,
Menge: 28,000 St
Leistungsbereichkatalog: 009
DIN276-1_08: 541
DIN276_18: 551
IGNW DIN 276: 551

**05.01.0300 Passstück PP-MD Abwasserkanal Schnitt auf der Baustelle Steckverbindung OD DN160 SN8**
*** wie Position 05.01.0260
STLB-Bau 2025-04 009
160,
Menge: 21,000 St
Leistungsbereichkatalog: 009
DIN276_18: 551
IGNW DIN 276: 551

**05.01.0310 Bogen PP-MD Abwasserkanal 30Grad Steckverbindung OD DN315 SN8**
*** Bezugsbeschreibung
STLB-Bau 2025-04 009
Bogen, Formstück aus PP-MD (Polypropylen mit mineralischen Additiven) DIN EN 14758-1, für Abwasserkanal, für Regenwasser, 30 Grad, Steckverbindung, DN/OD 315, Nenn-Ringsteifigkeit SN 8 DIN EN ISO 9969.
Menge: 1,000 St
Leistungsbereichkatalog: 009
DIN276_18: 551
IGNW DIN 276: 551

**05.01.0320 Bogen PP-MD Abwasserkanal 15Grad Steckverbindung OD DN315 SN8**
*** wie Position 05.01.0310
STLB-Bau 2025-04 009
15 Grad,
Menge: 1,000 St
Leistungsbereichkatalog: 009
DIN276_18: 551
IGNW DIN 276: 551

**05.01.0330 Bogen PP-MD Abwasserkanal 30Grad Steckverbindung OD DN200 SN8**
*** wie Position 05.01.0310
STLB-Bau 2025-04 009
200,
Menge: 4,000 St
Leistungsbereichkatalog: 009
DIN276_18: 551
IGNW DIN 276: 551

**05.01.0340 Bogen PP-MD Abwasserkanal 15Grad Steckverbindung OD DN200 SN8**
*** wie Position 05.01.0310
STLB-Bau 2025-04 009
15 Grad, 200,
Menge: 4,000 St
Leistungsbereichkatalog: 009
DIN276_18: 551
IGNW DIN 276: 551

**05.01.0350 Bogen PP-MD Abwasserkanal 45Grad Steckverbindung OD DN160 SN8**
*** wie Position 05.01.0310
STLB-Bau 2025-04 009
45 Grad, 160,
Menge: 12,000 St
Leistungsbereichkatalog: 009
DIN276_18: 551
IGNW DIN 276: 551

**05.01.0360 Bogen PP-MD Abwasserkanal 30Grad Steckverbindung OD DN160 SN8**
*** wie Position 05.01.0310
STLB-Bau 2025-04 009
160,
Menge: 5,000 St
Leistungsbereichkatalog: 009
DIN276_18: 551
IGNW DIN 276: 551

**05.01.0370 Bogen PP-MD Abwasserkanal 15Grad Steckverbindung OD DN160 SN8**
*** wie Position 05.01.0310
STLB-Bau 2025-04 009
15 Grad, 160,
Menge: 6,000 St
Leistungsbereichkatalog: 009
DIN276_18: 551
IGNW DIN 276: 551

**05.01.0380 Abzweig PP-MD Abwasserkanal 45Grad Steckverbindung OD DN160 SN8**
*** Bezugsbeschreibung
STLB-Bau 2025-04 009
Abzweig, Formstück aus PP-MD (Polypropylen mit mineralischen Additiven) DIN EN 14758-1, für Abwasserkanal, für Regenwasser, 45 Grad, Steckverbindung, DN/OD 160, Nenn-Ringsteifigkeit SN 8 DIN EN ISO 9969.
Menge: 2,000 St
Leistungsbereichkatalog: 009
DIN276_18: 551
IGNW DIN 276: 551

**05.01.0390 Abzweig PP-MD Abwasserkanal 88Grad Steckverbindung OD DN160 SN8**
*** wie Position 05.01.0380
STLB-Bau 2025-04 009
88 Grad,
Menge: 2,000 St
Leistungsbereichkatalog: 009
DIN276_18: 551
IGNW DIN 276: 551

**05.01.0400 Abzweig Reduzierung PP-MD Abwasserkanal 45Grad Steckverbindung OD DN160 DN110 SN8**
STLB-Bau 2025-04 009
Abzweig mit Reduzierung, Formstück aus PP-MD (Polypropylen mit mineralischen Additiven) DIN EN 14758-1, für Abwasserkanal, für Regenwasser, 45 Grad, Steckverbindung, DN/OD 160, 2. DN 110, Nenn-Ringsteifigkeit SN 8 DIN EN ISO 9969.
Menge: 1,000 St
Leistungsbereichkatalog: 009
DIN276-1_08: 541
DIN276_18: 551
IGNW DIN 276: 551

**05.01.0410 Doppelmuffe PP-MD Abwasserkanal Steckverbindung OD DN125 SN8**
*** Bezugsbeschreibung
STLB-Bau 2025-04 009
Doppelmuffe, Formstück aus PP-MD (Polypropylen mit mineralischen Additiven) DIN EN 14758-1, für Abwasserkanal, für Regenwasser, Steckverbindung, DN/OD 125, Nenn-Ringsteifigkeit SN 8 DIN EN ISO 9969.
Menge: 1,000 St
Leistungsbereichkatalog: 009
DIN276_18: 551
IGNW DIN 276: 551

**05.01.0420 Doppelmuffe PP-MD Abwasserkanal Steckverbindung OD DN160 SN8**
*** wie Position 05.01.0410
STLB-Bau 2025-04 009
160,
Menge: 9,000 St
Leistungsbereichkatalog: 009
DIN276_18: 551
IGNW DIN 276: 551

**05.01.0430 Doppelmuffe PP-MD Abwasserkanal Steckverbindung OD DN160 SN8**
*** wie Position 05.01.0410
STLB-Bau 2025-04 009
160,
Menge: 9,000 St
Leistungsbereichkatalog: 009
DIN276_18: 551
IGNW DIN 276: 551

**05.01.0440 Doppelmuffe PP-MD Abwasserkanal Steckverbindung OD DN200 SN8**
*** wie Position 05.01.0410
STLB-Bau 2025-04 009
200,
Menge: 2,000 St
Leistungsbereichkatalog: 009
DIN276_18: 551
IGNW DIN 276: 551

**05.01.0450 Reduzierstück exzentrisch PP-MD Abwasserkanal Steckverbindung OD DN200 DN125 SN8**
*** Bezugsbeschreibung
STLB-Bau 2025-04 009
Reduzierstück, exzentrisch, Formstück aus PP-MD (Polypropylen mit mineralischen Additiven) DIN EN 14758-1, für Abwasserkanal, für Regenwasser, Steckverbindung, DN/OD 200, 2. DN 125, Nenn-Ringsteifigkeit SN 8 DIN EN ISO 9969.
Menge: 1,000 St
Leistungsbereichkatalog: 009
DIN276_18: 551
IGNW DIN 276: 551

**05.01.0460 Reduzierstück exzentrisch PP-MD Abwasserkanal Steckverbindung OD DN200 DN160 SN8**
*** wie Position 05.01.0450
STLB-Bau 2025-04 009
2. DN 160,
Menge: 1,000 St
Leistungsbereichkatalog: 009
DIN276_18: 551
IGNW DIN 276: 551

**05.01.0470 Manschettendichtung NBR PE homogen DN160 Beton/Stahlbeton DN150**
Manschettendichtung zur Verbindung von 2 Einsteckenden, aus NBR, Kanalrohr aus PE DIN EN 12666-1 (homogene Vollwandrohre), DN 160, Verbindungsrohr aus Beton/Stahlbeton, DN 150, beständig gegen benzin-, öl- und fetthaltige Abwässer, Ausführung gemäß Einzelbeschreibung,
Einzelbeschreibungs-Nr Ausführung als Innenmanschette
Menge: 1,000 St
Leistungsbereichkatalog: 009
DIN276_18: 551
IGNW DIN 276: 551

**05.01.0480 Manschettendichtung NBR PE homogen DN160 PVC-U DN160**
Manschettendichtung zur Verbindung von 2 Einsteckenden, aus NBR, Kanalrohr aus PE DIN EN 12666-1 (homogene Vollwandrohre), DN 160, Verbindungsrohr aus PVC-U, DN 160, beständig gegen benzin-, öl- und fetthaltige Abwässer, Ausführung gemäß Einzelbeschreibung,
Einzelbeschreibungs-Nr Ausführung als Innenmanschette
Menge: 3,000 St
Leistungsbereichkatalog: 009
DIN276_18: 551
IGNW DIN 276: 551

**05.01.0490 Manschettendichtung NBR PE homogen DN200 PP DN200**
Manschettendichtung zur Verbindung von 2 Einsteckenden, aus NBR, Kanalrohr aus PE DIN EN 12666-1 (homogene Vollwandrohre), DN 200, Verbindungsrohr aus PP-MD DIN EN 14758-1 (Rohre mit mineralischen Additiven), DN 200, beständig gegen benzin-, öl- und fetthaltige Abwässer, Ausführung gemäß Einzelbeschreibung,
Einzelbeschreibungs-Nr Ausführung als Innenmanschette
Menge: 1,000 St
Leistungsbereichkatalog: 009
DIN276_18: 551
IGNW DIN 276: 551

**05.01.0500 Manschettendichtung EPDM Beton/Stahlbeton DN200 PP DN200**
*** Bezugsbeschreibung
STLB-Bau 2025-04 009
Manschettendichtung zur Verbindung von 2 Einsteckenden, aus EPDM, Kanalrohr aus Beton/Stahlbeton, DN 200, Verbindungsrohr aus PP-MD DIN EN 14758-1 (Rohre mit mineralischen Additiven), DN 200, Ausführung gemäß Einzelbeschreibung,
Einzelbeschreibungs-Nr 'Ausführung als Innenmanschette'
Menge: 10,000 St
Leistungsbereichkatalog: 009
DIN276_18: 551
IGNW DIN 276: 551

**05.01.0510 Manschettendichtung EPDM Steinzeug DN200 PP DN200**
*** wie Position 05.01.0500
STLB-Bau 2025-04 009
Kanalrohr aus Steinzeug,
Menge: 2,000 St
Leistungsbereichkatalog: 009
DIN276_18: 551
IGNW DIN 276: 551

**05.01.0520 Manschettendichtung EPDM Steinzeug DN300 PP DN315**
*** wie Position 05.01.0500
STLB-Bau 2025-04 009
Kanalrohr aus Steinzeug, DN 300, DN 315,
Menge: 8,000 St
Leistungsbereichkatalog: 009
DIN276_18: 551
IGNW DIN 276: 551

**05.01.0530 Manschettendichtung EPDM PVC-U DN250 PP DN250**
*** wie Position 05.01.0500
STLB-Bau 2025-04 009
Kanalrohr aus PVC-U, DN 250, DN 250,
Menge: 1,000 St
Leistungsbereichkatalog: 009
DIN276_18: 551
IGNW DIN 276: 551

**05.01.0540 Anschluss Abwasserkanal PP-MD DN150 Kanal Beton DN400 Anbohren Einbau Stutzen Dichtung**
STLB-Bau 2025-04 009
Anschluss von Abwasserkanal aus PP-MD DIN EN 14758-1 (Vollwandrohre mit mineralischen Additiven), DN 150, an vorh. Kanal aus Beton, Kreisquerschnitt wandverstärkt ohne Fuß mit Muffe, DN 400, durch Anbohren und Einbau eines Anschlussstutzens einschl. Dichtung, Anschlusswinkel 90 Grad, vorh. Anlage ist nur bei Regenabfluss in Betrieb.
Menge: 1,000 St
Leistungsbereichkatalog: 009
DIN276_18: 551
IGNW DIN 276: 551

#### Abschnitt 05.02 Neubau Abwasserschächte

*Hinweis: Hinweis Abwasserschächte*
Hinweis Abwasserschächte

Für die Errichtung der Abwasserschachtbauwerke sind eine Sauberkeitsschicht C12/15 mit einer Dicke von mind. 10 cm erforderlich. Unterhalb der Sauberkeitsschicht ist die Gründungssohle auf 45 MPa zu verdichten.
Die Sauberkeitsschicht ist in die Einheitspreise mit einzukalkulieren.

**05.02.0010 Geprüfte Statik / Typenstatik Abwasserschächte DN800 bis DN2500**
Geprüfte Statik, alternativ Typenstatik, für die Abwasserschächte DN800 bis DN2500, Boden gemäß beiliegendem Gutachten, Herstellung in geböschtem oder verbauten Graben, Verkehrslast DIN EN 1991-2 SLW 60.
Menge: 7,000 St
IGNW DIN 276: 551
IGNW DIN 276-1: Muster 6 2016: 541

*Hinweis: SW-Schacht 206135a- Geb.18*

**05.02.0020 Einstiegsschacht PE DN/ID 800 T bis 1,5m Ablauf DN/OD200 Zulauf DN/OD160 monolithisch Konus DN625**
STLB-Bau 2025-04 009
Einstiegsschacht DIN EN 13598-2, aus PE, rund, DN/ID 800, bedingt begehbar, lichte Schachttiefe bis 1,5 m, Schachtaufstandsfläche ist entsprechend der Gerinneform zu unterfüttern,
Rohranschluss Ablauf (0 Grad), für Rohre aus PE, DN/OD 200, Anschluss für gelenkige Einbindung der Rohres mit Stutzen für E-Muffe DVS 2207-1, mit einem Zulaufanschluss,
Seitenzulauf für Rohre aus PE, DN/OD 160,
Winkel '270' Grad,
Anschluss für gelenkige Einbindung der Rohres mit Stutzen für E-Muffe DVS 2207-1,
Ausführung Schacht monolithisch (ohne Abdeckungskonstruktion), mit Konus für Schachtabdeckung DN 625, einschl. Lastverteilungsring, ohne Steigeinrichtung.
Menge: 1,000 St
Leistungsbereichkatalog: 009
DIN276_18: 551
IGNW DIN 276: 551

*Hinweis: SW-Schacht 206136a- Geb.18*

**05.02.0030 Schacht Beton-Stahlbetonfertigteile DN1000 Lastübertragungsel. Gerinne gerade Kanalklinker Zulauf DN200 Ablauf DN200 Zulauf DN150 T 1,5-2m**
STLB-Bau 2025-04 009
Schacht aus Beton-/Stahlbetonfertigteilen DIN EN 1917, DIN 4034-1, Typ 2, rund, DN 1000, mit Schachtunterteil, Schachtringen/Schachtrohr, Auflageringen, Schachthals DN 1000/625, Bauteilverbindung mit Dichtungen aus Elastomeren DIN EN 681-1 und DIN 4060 als Kompressionsdichtung, Dichtungen werkseitig fest eingebaut, Lastübertragung durch Lastübertragungselement, werkseitig fest eingebaut, ohne Steigeinrichtung, Gerinne gerade, Gerinne und Auftritt ausgekleidet mit Kanalklinkern DIN 4051, Auftritt in Scheitelhöhe, Zu- und Abläufe sohlgleich, Anschlüsse für gelenkige Einbindung der Zu- und Abläufe mit Stutzen, Zulauf für Rohre aus PE, DN 200,
Winkel '180' Grad,
Ablauf für Rohre aus PE, DN 200, mit Seitenzulauf mit gelenkiger Rohreinbindung, aus PE, DN 150,
Winkel '270' Grad,
lichte Schachttiefe über 1,5 bis 2 m.
Menge: 1,000 St
Leistungsbereichkatalog: 009
DIN276-1_08: 541
DIN276_18: 551
IGNW DIN 276: 551

*Hinweis: SW-Schacht 206137b- Geb.18*

**05.02.0040 Schacht Beton-Stahlbetonfertigteile DN1000 Lastübertragungsel. Gerinne gerade Beton C40/50 Zulauf DN200 Ablauf DN200 Zulauf DN150 T 1,5-2m**
STLB-Bau 2025-04 009
Schacht aus Beton-/Stahlbetonfertigteilen DIN EN 1917, DIN 4034-1, Typ 2, rund, DN 1000, mit Schachtunterteil, Schachtringen/Schachtrohr, Auflageringen, Schachthals DN 1000/625, Bauteilverbindung mit Dichtungen aus Elastomeren DIN EN 681-1 und DIN 4060 als Kompressionsdichtung, Dichtungen werkseitig fest eingebaut, Lastübertragung durch Lastübertragungselement, werkseitig fest eingebaut, ohne Steigeinrichtung, Gerinne gerade, Schachtunterteil, Gerinne und Auftritt aus Beton C 40/50, in einem Guss gefertigt, Auftritt in Scheitelhöhe, Zu- und Abläufe sohlgleich, Anschlüsse für gelenkige Einbindung der Zu- und Abläufe mit Muffe, Zulauf für Rohre aus PP, DN 200,
Winkel '180' Grad,
Ablauf für Rohre aus PP, DN 200, mit Seitenzulauf mit gelenkiger Rohreinbindung, aus PP, DN 150,
Winkel '270' Grad,
lichte Schachttiefe über 1,5 bis 2 m.
Menge: 1,000 St
Leistungsbereichkatalog: 009
DIN276-1_08: 541
DIN276_18: 551
IGNW DIN 276: 551

*Hinweis: RW-Schacht 108199a- Geb.18*

**05.02.0050 Schacht Beton-Stahlbetonfertigteile DN1000 Lastübertragungsel. Gerinne gerade Beton C40/50 Zulauf DN200 Ablauf DN200 Zulauf DN150 T 1,5-2m**
STLB-Bau 2025-04 009
Schacht aus Beton-/Stahlbetonfertigteilen DIN EN 1917, DIN 4034-1, Typ 2, rund, DN 1000, mit Schachtunterteil, Schachtringen/Schachtrohr, Auflageringen, Schachthals DN 1000/625, Bauteilverbindung mit Dichtungen aus Elastomeren DIN EN 681-1 und DIN 4060 als Kompressionsdichtung, Dichtungen werkseitig fest eingebaut, Lastübertragung durch Lastübertragungselement, werkseitig fest eingebaut, ohne Steigeinrichtung, Gerinne gerade, Schachtunterteil, Gerinne und Auftritt aus Beton C 40/50, in einem Guss gefertigt, Auftritt in Scheitelhöhe, Zu- und Abläufe sohlgleich, Anschlüsse für gelenkige Einbindung der Zu- und Abläufe mit Muffe, Zulauf für Rohre aus PP, DN 200,
Winkel '180' Grad,
Ablauf für Rohre aus PP, DN 200, mit Seitenzulauf mit gelenkiger Rohreinbindung, aus PP, DN 150,
Winkel '270' Grad,
lichte Schachttiefe über 1,5 bis 2 m.
Menge: 1,000 St
Leistungsbereichkatalog: 009
DIN276-1_08: 541
DIN276_18: 551
IGNW DIN 276: 551

*Hinweis: SW-Schacht 215023N- Geb.73*

**05.02.0060 Schacht Beton-Stahlbetonfertigteile DN1000 Lastübertragungsel. Gerinne gerade Kanalklinker Zulauf DN200 Ablauf DN200 T 2-2,5m**
STLB-Bau 2025-04 009
Schacht aus Beton-/Stahlbetonfertigteilen DIN EN 1917, DIN 4034-1, Typ 2, rund, DN 1000, mit Schachtunterteil, Schachtringen/Schachtrohr, Auflageringen, Schachthals DN 1000/625, Bauteilverbindung mit Dichtungen aus Elastomeren DIN EN 681-1 und DIN 4060 als Kompressionsdichtung, Dichtungen werkseitig fest eingebaut, Lastübertragung durch Lastübertragungselement, werkseitig fest eingebaut, ohne Steigeinrichtung, Gerinne gerade, Gerinne und Auftritt ausgekleidet mit Kanalklinkern DIN 4051, Auftritt in Scheitelhöhe, Zu- und Abläufe sohlgleich, Anschlüsse für gelenkige Einbindung der Zu- und Abläufe mit Stutzen, Zulauf für Rohre aus PE, DN 200,
Winkel '180' Grad,
Ablauf für Rohre aus PE, DN 200, lichte Schachttiefe über 2 bis 2,5 m.
Menge: 1,000 St
Leistungsbereichkatalog: 009
DIN276-1_08: 541
DIN276_18: 551
IGNW DIN 276: 551

*Hinweis: SW-Schacht 215016N- Geb.73*

**05.02.0070 Schacht Beton-Stahlbetonfertigteile DN1000 Lastübertragungsel. Gerinne gerade Kanalklinker Zulauf DN200 Ablauf DN200 Zulauf DN200 T 2-2,5m**
STLB-Bau 2025-04 009
Schacht aus Beton-/Stahlbetonfertigteilen DIN EN 1917, DIN 4034-1, Typ 2, rund, DN 1000, mit Schachtunterteil, Schachtringen/Schachtrohr, Auflageringen, Schachthals DN 1000/625, Bauteilverbindung mit Dichtungen aus Elastomeren DIN EN 681-1 und DIN 4060 als Kompressionsdichtung, Dichtungen werkseitig fest eingebaut, Lastübertragung durch Lastübertragungselement, werkseitig fest eingebaut, ohne Steigeinrichtung, Gerinne gerade, Gerinne und Auftritt ausgekleidet mit Kanalklinkern DIN 4051, Auftritt in Scheitelhöhe, Zu- und Abläufe sohlgleich, Anschlüsse für gelenkige Einbindung der Zu- und Abläufe mit Muffe, Zulauf für Rohre aus PP, DN 200,
Winkel '180' Grad,
Ablauf für Rohre aus PP, DN 200, mit Seitenzulauf mit gelenkiger Rohreinbindung, aus PP, DN 200,
Winkel '270' Grad,
lichte Schachttiefe über 2 bis 2,5 m.
Menge: 1,000 St
Leistungsbereichkatalog: 009
DIN276-1_08: 541
DIN276_18: 551
IGNW DIN 276: 551

*Hinweis: RW-Schacht 108010a- Tanklager I*

**05.02.0080 Schacht Beton-Stahlbetonfertigteile DN1000 Lastübertragungsel. Gerinne gerade Beton C40/50 Zulauf DN200 Ablauf DN200 Zulauf DN200 T 2-2,5m**
STLB-Bau 2025-04 009
Schacht aus Beton-/Stahlbetonfertigteilen DIN EN 1917, DIN 4034-1, Typ 2, rund, DN 1000, mit Schachtunterteil, Schachtringen/Schachtrohr, Auflageringen, Schachthals DN 1000/625, Bauteilverbindung mit Dichtungen aus Elastomeren DIN EN 681-1 und DIN 4060 als Kompressionsdichtung, Dichtungen werkseitig fest eingebaut, Lastübertragung durch Lastübertragungselement, werkseitig fest eingebaut, ohne Steigeinrichtung, Gerinne gerade, Schachtunterteil, Gerinne und Auftritt aus Beton C 40/50, in einem Guss gefertigt, Auftritt in Scheitelhöhe, Zu- und Abläufe sohlgleich, Anschlüsse für gelenkige Einbindung der Zu- und Abläufe mit Muffe, Zulauf für Rohre aus PP, DN 200,
Winkel '180' Grad,
Ablauf für Rohre aus PP, DN 200, mit Seitenzulauf mit gelenkiger Rohreinbindung, aus PP, DN 200,
Winkel '90' Grad,
lichte Schachttiefe über 2 bis 2,5 m.
Menge: 1,000 St
Leistungsbereichkatalog: 009
DIN276-1_08: 541
DIN276_18: 551
IGNW DIN 276: 551

*Hinweis: RW-Schacht 108155a- Südl. Geb.19*

**05.02.0090 Schacht Beton-Stahlbetonfertigteile DN1000 Lastübertragungsel. Gerinne gerade Beton C40/50 Zulauf DN250 Ablauf DN250 T 2-2,5m**
STLB-Bau 2025-04 009
Schacht aus Beton-/Stahlbetonfertigteilen DIN EN 1917, DIN 4034-1, Typ 2, rund, DN 1000, mit Schachtunterteil, Schachtringen/Schachtrohr, Auflageringen, Schachthals DN 1000/625, Bauteilverbindung mit Dichtungen aus Elastomeren DIN EN 681-1 und DIN 4060 als Kompressionsdichtung, Dichtungen werkseitig fest eingebaut, Lastübertragung durch Lastübertragungselement, werkseitig fest eingebaut, ohne Steigeinrichtung, Gerinne gerade, Schachtunterteil, Gerinne und Auftritt aus Beton C 40/50, in einem Guss gefertigt, Auftritt in Scheitelhöhe, Zu- und Abläufe sohlgleich, Anschlüsse für gelenkige Einbindung der Zu- und Abläufe mit Muffe, Zulauf für Rohre aus PP, DN 250, Ablauf für Rohre aus PP, DN 250, lichte Schachttiefe über 2 bis 2,5 m.
Menge: 1,000 St
Leistungsbereichkatalog: 009
DIN276-1_08: 541
DIN276_18: 551
IGNW DIN 276: 551

**05.02.0100 Schmutzfänger Form F**
STLB-Bau 2025-04 009
Schmutzfänger DIN 1221 Form F für Schachtabdeckung.
Menge: 5,000 St
Leistungsbereichkatalog: 009
DIN276-1_08: 541
DIN276_18: 551
DIN276_81: 53100
DIN276_93: 541
IGNW DIN 276: 551
IGNW DIN 276-1: Muster 6 2016: 541

**05.02.0110 Schachtabdeck. Schachthals DN625 D400 rund Guss Beton Einlage Lüftungsöffnung Rahmen rund Guss Beton setzen**
*** Bezugsbeschreibung
STLB-Bau 2025-04 009
Schachtabdeckung, für Schacht DIN EN 1917 und DIN 4034-1 mit Schachthals DN 625, Klasse D 400 DIN EN 124-1, Deckel rund aus Gusseisen DIN EN 124-2, mit werkseitiger Betonfüllung, mit dämpfender Einlage, mit Lüftungsöffnungen, DIN 19584 - A1 D 400, Rahmen rund aus Gusseisen mit Beton, höhengerecht in WW-Schachtkopfmörtel DIN 19573 setzen.
Menge: 5,000 St
Leistungsbereichkatalog: 009
DIN276-1_08: 541
DIN276_18: 551
IGNW DIN 276: 551
IGNW DIN 276-1: Muster 6 2016: 541

**05.02.0120 Schachtabdeck. Schachthals DN625 D400 rund Guss Beton Einlage Rahmen rund Guss Beton setzen**
*** wie Position 05.02.0110
STLB-Bau 2025-04 009
ohne Lüftungsöffnungen, Rahmen DIN 19584, rund aus Gusseisen mit Beton,
Menge: 2,000 St
Leistungsbereichkatalog: 009
DIN276_18: 551
IGNW DIN 276: 551

**05.02.0130 Plakette mit Schachtbezeichnung**
Plakette aus Messingblech, Dicke 2 mm, rechteckig, mit
gravierter (vertieft gefräster) Schachtbezeichnung nach
Vorgabe des AG, Schrifthöhe 10 mm, max. 10 Zeichen,
Lieferung mit abgesenkten Löchern, dauerhaft am Rahmen der
Schachtabdeckung anbringen.
Menge: 7,000 St
IGNW DIN 276: 551
IGNW DIN 276-1: Muster 6 2016: 541

#### Abschnitt 05.03 Neubau Abscheideranlagen

*Hinweis: Hinweis statische Berechnung*
Hinweis statische Berechnung

Die Auftriebssicherheit der Schachtbauwerke ist für den Bau- und Endzustand statisch nachzuweisen, die Kosten bei erforderlicher Auftriebssicherung sind in die Position mit einzurechnen.

Die geprüfte statische Berechnung ist 2 Wochen vor der Ausführung vorzulegen.

Alternativ kann eine geprüfte Typenstatik, die für o.g. Berechnungsgrundlagen gültig ist, beigebracht werden.

*Hinweis: Gebäude 18*

**05.03.0010 Schlammfang 206SF02N DN2000 Stahlbetonfertigteil Erdeinbau Schlammfang 5.000l Schachtabdeck. B125 Bettung**
Schlammfang 206SF02N in güteüberwachter Fertigbauweise aus wasserundurchlässigem, fugenlosem Stahlbeton mind. C35/45 nach DIN 4281 und DIN 1045, auf Risssicherheit bewehrt, mit Statik, erdeingebaut.
Expositionsklassen XC4, XF3, XA2, WA, WU,
Lastklasse SLW60/EC2 (Schwerlastwagen),
für Leichtflüssigkeitsabscheider nach EN 858 und DIN 1999-100,
Behälter mit 3 mm starker leichtflüssigkeitsbeständiger PE-HD-Innenauskleidung mit rückseitig aufgeschweißten Verankerungselementen,
Prallplatte aus Edelstahl 1.4571, zur Strömungsleitung am Beckenzulauf montiert,
mit gelenkigen Rohranschlüssen, einschl. Verbindungsleitung DIN 1986-100 bis max. 4,0 m Länge zum nachgeordneten Schacht, mit beständigen, zu PE-Rohren passenden Dichtelementen (NBR).

Schachtaufbauten entsprechend DIN 4034-1, einschließlich Gleitringdichtung und Lastübertragungsring, mit Konus,
einschl. Schachtabdeckung nach DIN EN 124 und DIN 1229, aus duktilem Gusseisen, DN 625, Klasse B 125,
mit Aufschrift - Abscheideranlage -, ohne Lüftungsöffnungen, Abdeckung mit Sandverschluss lose aufgelegt,
einschl. Sauberkeitsschicht C12/15, Dicke mind.10 cm,
einschl. 30 cm dicke Sandbettung.

Schlammfanginhalt:  5.000 l
Innendurchmesser:  2.000 mm
Gesamttiefe:  3.205 mm
Zulauftiefe:  985 mm
Ablauftiefe:  1.005 mm
Anschlussnennweite:  DN/OD 200 PE-HD, SN 8.
Menge: 1,000 St
Leistungsbereichkatalog: 011
DIN276-1_08: 541
DIN276_06: 541
DIN276_81: 21100
DIN276_93: 541
IGNW DIN 276: 551
IGNW DIN 276-1: Muster 6 2016: 541

**05.03.0020 ABKW-Abscheider 206K02N System A Stahlbetonfertigteil Erdeinbau NS15 Schachtabdeck. B125 Bettung**
Abscheideeinrichtung 260K02N zur Begrenzung von Kohlenwasserstoffenin mineralölhaltigen Abwässern (ABKW), System A, Klasse I,mit allgemeiner bauaufsichtlicher Zulassung,
Fertigteile aus Stahlbeton, DIN 19901,
Lastklasse SLW60/EC2 (Schwerlastwagen),
Behälter mit 3 mm starker leichtflüssigkeitsbeständiger PE-HD-Innenauskleidung mit rückseitig aufgeschweißten Verankerungselementen,
mit systembedingten Einbauteilen, zum Erdeinbau, mit fugendichtem Schacht aus Schachtbauteilen DIN EN 1917 und DIN 4034-1, aus Stahlbeton mind. C35/45,
Expositionsklassen XC4, XF3, XA2, WA,, Nenngröße 15, mit Statik,
mit gelenkigen Rohranschlüssen, einschl. Verbindungsleitung aus PE-HD  DN/OD 200, SN 8 DIN 1986-100 bis max. 4,0 m Länge zum nachgeordneten Schacht, einschl. aller Formteile, einschl. werkseitig eingebauter, beständiger Dichtungen (NBR),
Kabeldurchführung DA 110 für PE werkseitig hergestellt, einschl. erforderlicher Dichtmittel,

einschl. selbsttätige Verschlusseinrichtung in einem geschlossenen Schutzrohr geführt, herausnehmbar, tariert für eine Dichte der Leichtflüssigkeit über 0,85 bis 0,9 g/cm3,  Koaleszenzeinsatz und Schwimmer ohne Abscheiderentleerung herausnehmbar, alle systembedingten Einbauteile aus Edelstahl 1.4571,

einschließlich Gleitringdichtung und Lastübertragungsring, mit Abdeckplatte,
einschl.Schachtabdeckung, Klasse B 125 DIN EN 124-1, Durchmesser der Schachtöffnung 625 mm, Abdeckung rund, aus Gusseisen DIN EN 124-2, mit dämpfender Einlage im Deckel, höhengerecht in WW-Schachtkopfmörtel DIN 19573, ohne Lüftungsöffnungen, mit Sandverschluss,
einschl. Sauberkeitsschicht C12/15, Dicke mind.10 cm,
einschl. 30 cm dicke Sandbettung.

Nenngröße:  NS 15
Innendurchmesser:  1.000 mm
Gesamttiefe:  2.550 mm
Zulauftiefe:  1.440 mm
Ablauftiefe:  1.460 mm
Ölspeichermenge:  ca. 340 l
Schwimmertarierung: über 0,85 bis 0,9 g/cm3
Anschlussnennweite: DN/OD 200 PE-HD, SN 8

ABKW-Abscheider: 206K02N

gew. Hersteller: '....................................................' (vom Bieter zu ergänzen)

Typ: '....................................................' (vom Bieter zu ergänzen)
Menge: 1,000 St
Leistungsbereichkatalog: 011
DIN276-1_08: 541
DIN276_06: 541
DIN276_81: 21100
DIN276_93: 541
IGNW DIN 276: 551
IGNW DIN 276-1: Muster 6 2016: 541

*Hinweis: Gebäude 53*

**05.03.0030 Schlammfang 206SF03N DN2000 Stahlbetonfertigteil Erdeinbau Schlammfang 5.000l Schachtabdeck. D400 Bettung**
Schlammfang 206SF03N in güteüberwachter Fertigbauweise aus wasserundurchlässigem, fugenlosem Stahlbeton mind. C35/45 nach DIN 4281 und DIN 1045, auf Risssicherheit bewehrt, mit Statik, erdeingebaut.
Expositionsklassen XC4, XF3, XA2, WA, WU,
Lastklasse SLW60/EC2 (Schwerlastwagen),
für Leichtflüssigkeitsabscheider nach EN 858 und DIN 1999-100,
Behälter mit 3 mm starker leichtflüssigkeitsbeständiger PE-HD-Innenauskleidung mit rückseitig aufgeschweißten Verankerungselementen,
Prallplatte aus Edelstahl 1.4571, zur Strömungsleitung am Beckenzulauf montiert,
mit gelenkigen Rohranschlüssen, einschl. Verbindungsleitung DIN 1986-100 bis max. 4,0 m Länge zum nachgeordneten Schacht, mit beständigen, zu PE-Rohren passenden Dichtelementen (NBR).

Schachtaufbauten entsprechend DIN 4034-1, einschließlich Gleitringdichtung und Lastübertragungsring, mit Konus,
einschl. Schachtabdeckung nach DIN EN 124 und DIN 1229, aus duktilem Gusseisen, DN 625, Klasse D 400,
mit Aufschrift - Abscheideranlage -, ohne Lüftungsöffnungen, Abdeckung mit Sandverschluss lose aufgelegt,
einschl. Sauberkeitsschicht C12/15, Dicke mind.10 cm,
einschl. 30 cm dicke Sandbettung.

Schlammfanginhalt:  5.000 l
Innendurchmesser:  2.000 mm
Gesamttiefe:  2.725 mm
Zulauftiefe:  985 mm
Ablauftiefe:  1.005 mm
Anschlussnennweite:  DN/OD160 PE-HD, SN 8.
Menge: 1,000 St
Leistungsbereichkatalog: 011
DIN276-1_08: 541
DIN276_06: 541
DIN276_81: 21100
DIN276_93: 541
IGNW DIN 276: 551
IGNW DIN 276-1: Muster 6 2016: 541

**05.03.0040 ABKW-Abscheider 206K03N System A Stahlbetonfertigteil Erdeinbau NS10 Schachtabdeck. B125 Bettung**
Abscheideeinrichtung 260K03N zur Begrenzung von Kohlenwasserstoffenin mineralölhaltigen Abwässern (ABKW), System A, Klasse I,mit allgemeiner bauaufsichtlicher Zulassung,
Fertigteile aus Stahlbeton, DIN 19901,
Lastklasse SLW60/EC2 (Schwerlastwagen),
Behälter mit 3 mm starker leichtflüssigkeitsbeständiger PE-HD-Innenauskleidung mit rückseitig aufgeschweißten Verankerungselementen,
mit systembedingten Einbauteilen, zum Erdeinbau, mit fugendichtem Schacht aus Schachtbauteilen DIN EN 1917 und DIN 4034-1, aus Stahlbeton mind. C35/45,
Expositionsklassen XC4, XF3, XA2, WA,, Nenngröße 10, mit Statik,
mit gelenkigen Rohranschlüssen, einschl. Verbindungsleitung aus PE-HD DN/OD 160, SN 8 DIN 1986-100 bis max. 4,0 m Länge zum nachgeordneten Schacht, einschl. aller Formteile, einschl. werkseitig eingebauter, beständiger Dichtungen (NBR),
Kabeldurchführung DA 110 für PE werkseitig hergestellt, einschl. erforderlicher Dichtmittel,

einschl. selbsttätige Verschlusseinrichtung in einem geschlossenen Schutzrohr geführt, herausnehmbar, tariert für eine Dichte der Leichtflüssigkeit über 0,85 bis 0,9 g/cm3,  Koaleszenzeinsatz und Schwimmer ohne Abscheiderentleerung herausnehmbar, alle systembedingten Einbauteile aus Edelstahl 1.4571,

einschließlich Gleitringdichtung und Lastübertragungsring, mit Abdeckplatte,
einschl.Schachtabdeckung, Klasse B 125 DIN EN 124-1, Durchmesser der Schachtöffnung 625 mm, Abdeckung rund, aus Gusseisen DIN EN 124-2, mit dämpfender Einlage im Deckel, höhengerecht in WW-Schachtkopfmörtel DIN 19573, ohne Lüftungsöffnungen, mit Sandverschluss,
einschl. Sauberkeitsschicht C12/15, Dicke mind.10 cm,
einschl. 30 cm dicke Sandbettung.

Nenngröße:  NS 10
Innendurchmesser:  800 mm
Gesamttiefe:  2.210 mm
Zulauftiefe:  1.400 mm
Ablauftiefe:  1.420 mm
Ölspeichermenge:  ca. 185 l
Schwimmertarierung: über 0,85 bis 0,9 g/cm3
Anschlussnennweite: DN/OD 160 PE-HD, SN 8

ABKW-Abscheider: 206K03N

gew. Hersteller: '....................................................' (vom Bieter zu ergänzen)

Typ: '....................................................' (vom Bieter zu ergänzen)
Menge: 1,000 St
Leistungsbereichkatalog: 011
DIN276-1_08: 541
DIN276_06: 541
DIN276_81: 21100
DIN276_93: 541
IGNW DIN 276: 551
IGNW DIN 276-1: Muster 6 2016: 541

*Hinweis: Gebäude 73 (Feuerwache)*

**05.03.0050 ABKW-Abscheider 215K01N System A mit Sedimentationseinrichtung 5.000l Stahlbetonfertigteil Erdeinbau NS15 Schachtabdeck. B125 Bettung**
Abscheideeinrichtung 215K01N zur Begrenzung von Kohlenwasserstoffenin mineralölhaltigen Abwässern (ABKW), System A, Klasse I,mit integrierter Sedimentationseinrichtung, Schlammfanginhalt 5.000l, mit allgemeiner bauaufsichtlicher Zulassung,
Fertigteile aus Stahlbeton, DIN 19901,
Lastklasse SLW60/EC2 (Schwerlastwagen),
Behälter mit 3 mm starker leichtflüssigkeitsbeständiger PE-HD-Innenauskleidung mit rückseitig aufgeschweißten Verankerungselementen,
mit systembedingten Einbauteilen, zum Erdeinbau, mit fugendichtem Schacht aus Schachtbauteilen DIN EN 1917 und DIN 4034-1, aus Stahlbeton mind. C35/45,
Expositionsklassen XC4, XF3, XA2, WA,, Nenngröße 15, mit Statik,
mit gelenkigen Rohranschlüssen, einschl. Verbindungsleitung aus PE-HD DN/OD 200, SN 8 DIN 1986-100 bis max. 4,0 m Länge zum nachgeordneten Schacht, einschl. aller Formteile, einschl. werkseitig eingebauter, beständiger Dichtungen (NBR),
Kabeldurchführung DA 110 für PE werkseitig hergestellt, einschl. erforderlicher Dichtmittel,

einschl. selbsttätige Verschlusseinrichtung in einem geschlossenen Schutzrohr geführt, herausnehmbar, tariert für eine Dichte der Leichtflüssigkeit über 0,85 bis 0,9 g/cm3,  Koaleszenzeinsatz und Schwimmer ohne Abscheiderentleerung herausnehmbar, alle systembedingten Einbauteile aus Edelstahl 1.4571,

einschließlich Gleitringdichtung und Lastübertragungsring, mit Abdeckplatte,
einschl.Schachtabdeckung, Klasse D 400 DIN EN 124-1, Durchmesser der Schachtöffnung 625 mm, Abdeckung rund, aus Gusseisen DIN EN 124-2, mit dämpfender Einlage im Deckel, höhengerecht in WW-Schachtkopfmörtel DIN 19573, ohne Lüftungsöffnungen, mit Sandverschluss,
einschl. Sauberkeitsschicht C12/15, Dicke mind.10 cm,
einschl. 30 cm dicke Sandbettung.

Nenngröße:  NS 15
integr. Schlammfanginhalt:  5.000 l
Innendurchmesser:  2.000 mm
Gesamttiefe:  4.730 mm
Zulauftiefe:  2.490 mm
Ablauftiefe:  2.510 mm
Ölspeichermenge:  ca. 1.447 l
Schwimmertarierung: über 0,85 bis 0,9 g/cm3
Anschlussnennweite: DN/OD 200 PE-HD, SN8

ABKW-Abscheider: 215K01N

gew. Hersteller: '....................................................' (vom Bieter zu ergänzen)

Typ: '....................................................' (vom Bieter zu ergänzen)
Menge: 1,000 St
Leistungsbereichkatalog: 011
DIN276-1_08: 541
DIN276_06: 541
DIN276_81: 21100
DIN276_93: 541
IGNW DIN 276: 551
IGNW DIN 276-1: Muster 6 2016: 541

*Hinweis: Tanklager I*

**05.03.0060 Schlammfang 206SF10N DN2000 Stahlbetonfertigteil Erdeinbau Schlammfang 3.000l Schachtabdeck. B125 Bettung**
Schlammfang 206SF10N in güteüberwachter Fertigbauweise aus wasserundurchlässigem, fugenlosem Stahlbeton mind. C35/45 nach DIN 4281 und DIN 1045, auf Risssicherheit bewehrt, mit Statik, erdeingebaut.
Expositionsklassen XC4, XF3, XA2, WA, WU,
Lastklasse SLW60/EC2 (Schwerlastwagen),
für Leichtflüssigkeitsabscheider nach EN 858 und DIN 1999-100,
Behälter mit 3 mm starker leichtflüssigkeitsbeständiger PE-HD-Innenauskleidung mit rückseitig aufgeschweißten Verankerungselementen,
Prallplatte aus Edelstahl 1.4571, zur Strömungsleitung am Beckenzulauf montiert,
mit gelenkigen Rohranschlüssen, einschl. Verbindungsleitung DIN 1986-100 bis max. 4,0 m Länge zum nachgeordneten Schacht, mit beständigen, zu PE-Rohren passenden Dichtelementen (NBR).

Schachtaufbauten entsprechend DIN 4034-1, einschließlich Gleitringdichtung und Lastübertragungsring, mit Konus,
einschl. Schachtabdeckung nach DIN EN 124 und DIN 1229, aus duktilem Gusseisen, DN 625, Klasse B 125,
mit Aufschrift - Abscheideranlage -, ohne Lüftungsöffnungen, Abdeckung mit Sandverschluss lose aufgelegt,
einschl. Sauberkeitsschicht C12/15, Dicke mind.10 cm,
einschl. 30 cm dicke Sandbettung.

Schlammfanginhalt:  3.000 l
Innendurchmesser:  2.000 mm
Gesamttiefe:  2.830 mm
Zulauftiefe:  1.690 mm
Ablauftiefe:  1.710 mm
Anschlussnennweite:  DN/OD 200 PE-HD, SN 8
Menge: 1,000 St
Leistungsbereichkatalog: 011
DIN276-1_08: 541
DIN276_06: 541
DIN276_81: 21100
DIN276_93: 541
IGNW DIN 276: 551
IGNW DIN 276-1: Muster 6 2016: 541

**05.03.0070 ABKW-Abscheider 206K03N System A Stahlbetonfertigteil Erdeinbau NS20 Schachtabdeck. B125 Bettung**
Abscheideeinrichtung 260K03N zur Begrenzung von Kohlenwasserstoffenin mineralölhaltigen Abwässern (ABKW), System A, Klasse I,mit allgemeiner bauaufsichtlicher Zulassung,
Fertigteile aus Stahlbeton, DIN 19901,
Lastklasse SLW60/EC2 (Schwerlastwagen),
Behälter mit 3 mm starker leichtflüssigkeitsbeständiger PE-HD-Innenauskleidung mit rückseitig aufgeschweißten Verankerungselementen,
mit systembedingten Einbauteilen, zum Erdeinbau, mit fugendichtem Schacht aus Schachtbauteilen DIN EN 1917 und DIN 4034-1, aus Stahlbeton mind. C35/45,
Expositionsklassen XC4, XF3, XA2, WA,, Nenngröße 20, mit Statik,
mit gelenkigen Rohranschlüssen, einschl. Verbindungsleitung aus PE-HD  DN/OD 200, SN 8 DIN 1986-100 bis max. 4,0 m Länge zum nachgeordneten Schacht, einschl. aller Formteile, einschl. werkseitig eingebauter, beständiger Dichtungen (NBR),
Kabeldurchführung DA 110 für PE werkseitig hergestellt, einschl. erforderlicher Dichtmittel,

einschl. selbsttätige Verschlusseinrichtung in einem geschlossenen Schutzrohr geführt, herausnehmbar, tariert für eine Dichte der Leichtflüssigkeit über 0,85 bis 0,9 g/cm3,  Koaleszenzeinsatz und Schwimmer ohne Abscheiderentleerung herausnehmbar, alle systembedingten Einbauteile aus Edelstahl 1.4571,

einschließlich Gleitringdichtung und Lastübertragungsring, mit Abdeckplatte,
einschl.Schachtabdeckung, Klasse B 125 DIN EN 124-1, Durchmesser der Schachtöffnung 625 mm, Abdeckung rund, aus Gusseisen DIN EN 124-2, mit dämpfender Einlage im Deckel, höhengerecht in WW-Schachtkopfmörtel DIN 19573, ohne Lüftungsöffnungen, mit Sandverschluss,
einschl. Sauberkeitsschicht C12/15, Dicke mind.10 cm,
einschl. 30 cm dicke Sandbettung.

Nenngröße:  NS 20
Innendurchmesser:  1.200 mm
Gesamttiefe:  2.860 mm
Zulauftiefe:  1.750 mm
Ablauftiefe:  1.770 mm
Ölspeichermenge:  ca. 507 l
Schwimmertarierung: über 0,85 bis 0,9 g/cm3
Anschlussnennweite: DN/OD 200 PE-HD, SN 8

ABKW-Abscheider: 206K03N

gew. Hersteller: '....................................................' (vom Bieter zu ergänzen)

Typ: '....................................................' (vom Bieter zu ergänzen)
Menge: 1,000 St
Leistungsbereichkatalog: 011
DIN276-1_08: 541
DIN276_06: 541
DIN276_81: 21100
DIN276_93: 541
IGNW DIN 276: 551
IGNW DIN 276-1: Muster 6 2016: 541

*Hinweis: Gebäude 79*

**05.03.0080 Schlammfang 206SF01N DN1000 Stahlbetonfertigteil Erdeinbau Schlammfang 650ll Schachtabdeck. B125 Bettung**
Schlammfang 206SF01N in güteüberwachter Fertigbauweise aus wasserundurchlässigem, fugenlosem Stahlbeton mind. C35/45 nach DIN 4281 und DIN 1045, auf Risssicherheit bewehrt, mit Statik, erdeingebaut.
Expositionsklassen XC4, XF3, XA2, WA, WU,
Lastklasse SLW60/EC2 (Schwerlastwagen),
für Leichtflüssigkeitsabscheider nach EN 858 und DIN 1999-100,
Behälter mit 3 mm starker leichtflüssigkeitsbeständiger PE-HD-Innenauskleidung mit rückseitig aufgeschweißten Verankerungselementen,
Prallplatte aus Edelstahl 1.4571, zur Strömungsleitung am Beckenzulauf montiert,
mit gelenkigen Rohranschlüssen, einschl. Verbindungsleitung DIN 1986-100 bis max. 4,0 m Länge zum nachgeordneten Schacht, mit beständigen, zu PE-Rohren passenden Dichtelementen (NBR).

Schachtaufbauten entsprechend DIN 4034-1, einschließlich Gleitringdichtung und Lastübertragungsring, mit Konus,
einschl. Schachtabdeckung nach DIN EN 124 und DIN 1229, aus duktilem Gusseisen, DN 625, Klasse B 125,
mit Aufschrift - Abscheideranlage -, ohne Lüftungsöffnungen, Abdeckung mit Sandverschluss lose aufgelegt,
einschl. Sauberkeitsschicht C12/15, Dicke mind.10 cm,
einschl. 30 cm dicke Sandbettung.

Schlammfanginhalt:  650 l
Innendurchmesser:  1.000 mm
Gesamttiefe:  2.180 mm
Zulauftiefe:  1.180 mm
Ablauftiefe:  1.200 mm
Anschlussnennweite:  DN/OD 160 PE-HD,SN8.
Menge: 1,000 St
Leistungsbereichkatalog: 011
DIN276-1_08: 541
DIN276_06: 541
DIN276_81: 21100
DIN276_93: 541
IGNW DIN 276: 551
IGNW DIN 276-1: Muster 6 2016: 541

**05.03.0090 ABKW-Abscheider 206K01N System A Stahlbetonfertigteil Erdeinbau NS3 Schachtabdeck. B125 Bettung**
Abscheideeinrichtung 206K01N zur Begrenzung von Kohlenwasserstoffenin mineralölhaltigen Abwässern (ABKW), System A, Klasse I,mit allgemeiner bauaufsichtlicher Zulassung,
Fertigteile aus Stahlbeton, DIN 19901,
Lastklasse SLW60/EC2 (Schwerlastwagen),
Behälter mit 3 mm starker leichtflüssigkeitsbeständiger PE-HD-Innenauskleidung mit rückseitig aufgeschweißten Verankerungselementen,
mit systembedingten Einbauteilen, zum Erdeinbau, mit fugendichtem Schacht aus Schachtbauteilen DIN EN 1917 und DIN 4034-1, aus Stahlbeton mind. C35/45,
Expositionsklassen XC4, XF3, XA2, WA,, Nenngröße 3, mit Statik,
mit gelenkigen Rohranschlüssen, einschl. Verbindungsleitung aus PE-HD  DN/OD 160, SN 8 DIN 1986-100 bis max. 4,0 m Länge zum nachgeordneten Schacht, einschl. aller Formteile, einschl. werkseitig eingebauter, beständiger Dichtungen (NBR),
Kabeldurchführung DA 110 für PE werkseitig hergestellt, einschl. erforderlicher Dichtmittel,

einschl. selbsttätige Verschlusseinrichtung in einem geschlossenen Schutzrohr geführt, herausnehmbar, tariert für eine Dichte der Leichtflüssigkeit über 0,85 bis 0,9 g/cm3,  Koaleszenzeinsatz und Schwimmer ohne Abscheiderentleerung herausnehmbar, alle systembedingten Einbauteile aus Edelstahl 1.4571,

einschließlich Gleitringdichtung und Lastübertragungsring, mit Abdeckplatte,
einschl.Schachtabdeckung, Klasse B 125 DIN EN 124-1, Durchmesser der Schachtöffnung 625 mm, Abdeckung rund, aus Gusseisen DIN EN 124-2, mit dämpfender Einlage im Deckel, höhengerecht in WW-Schachtkopfmörtel DIN 19573, ohne Lüftungsöffnungen, mit Sandverschluss,
einschl. Sauberkeitsschicht C12/15, Dicke mind.10 cm,
einschl. 30 cm dicke Sandbettung.

Nenngröße:  NS 3
Innendurchmesser:  800 mm
Gesamttiefe:  2.030 mm
Zulauftiefe:  1.220 mm
Ablauftiefe:  1.240 mm
Ölspeichermenge:  ca. 184 l
Schwimmertarierung: über 0,85 bis 0,9 g/cm3
Anschlussnennweite: DN/OD 160 PE-HD, SN 8

ABKW-Abscheider: 206K01N

gew. Hersteller: '....................................................' (vom Bieter zu ergänzen)

Typ: '....................................................' (vom Bieter zu ergänzen)
Menge: 1,000 St
Leistungsbereichkatalog: 011
DIN276-1_08: 541
DIN276_06: 541
DIN276_81: 21100
DIN276_93: 541
IGNW DIN 276: 551
IGNW DIN 276-1: Muster 6 2016: 541

*Hinweis: Hinweis Probenahmeschacht*
Hinweis Probenahmeschacht

Probenahmeschacht nach DIN EN 858 und DIN 1999-100 (Leichtflüssigkeitsabscheider) zur Entnahme von Abwasserproben aus dem fließenden Abwasserstrom.

*Hinweis: Gebäude 18*

**05.03.0100 Probenahmeschacht 260P02N Leichtflüssigkeitsabscheider DN1000 Stahlbetonfertigteil Erdeinbau Bettung Schachtabdeck. B125**
Probenahmeschacht 260P02N für Abscheideranlagen für Leichtflüssigkeiten DIN 1999-100, aus Stahlbetonfertigteilen,
mind. C35/45, WU, Expositionsklassen XC4,  XF3, XA2, WA, mit Statik DIN 19901, Verkehrslastgruppe E3 (Lastkraftwagen), zum Erdeinbau, fugendicht, aus Schachtbauteilen DIN EN 1917 und DIN 4034-1, einschließlich Gleitringdichtung und Lastübertragungsring, mit Abdeckplatte oder Konus, ohne Steigeinrichtung,
Schachtdurchmesser 1000 mm, mit gelenkigen Rohranschlüssen, mit einem Zulauf DN/OD 200,
einschl. Sauberkeitsschicht C12/15, Dicke mind.10 cm,
einschl. 30 cm dicke Sandbettung.

einschl. Schachtabdeckung DIN EN 124, Klasse B 125
Durchmesser der Schachtöffnung 625 mm, Abdeckung rund, aus Gusseisen DIN EN 124-2, mit dämpfender Einlage im Deckel, höhengerecht in WW-Schachtkopfmörtel DIN 19573, mit Lüftungsöffnungen, mit Sandverschluss, lose aufgelegt,
gekennzeichnet nach Abscheidernorm,

mit Rinnenausbildung und Berme, Gerinne gekrümmt mit Sohlversprung von 160 mm,

Technische Daten:
Innendurchmesser: 1.000 mm
Gesamttiefe: ca. 1.780 mm
Zulauftiefe: ca. 1.470 mm
Ablauftiefe: ca. 1.630 mm
1 x Zulaufstutzen DN/OD 200 PE-HD, SN 8 DIN(verschweißt)
1 x Ablauf DN 200 PP-MD
Menge: 1,000 St
IGNW DIN 276: 551
IGNW DIN 276-1: Muster 6 2016: 541

*Hinweis: Geb.53*
Gebäude 53

**05.03.0110 Probenahmeschacht 260P03N Leichtflüssigkeitsabscheider DN1000 Stahlbetonfertigteil Erdeinbau Bettung Schachtabdeck. B125**
Probenahmeschacht 260P03N für Abscheideranlagen für Leichtflüssigkeiten DIN 1999-100, aus Stahlbetonfertigteilen,
mind. C35/45, WU, Expositionsklassen XC4,  XF3, XA2, WA, mit Statik DIN 19901, Verkehrslastgruppe E3 (Lastkraftwagen), zum Erdeinbau, fugendicht, aus Schachtbauteilen DIN EN 1917 und DIN 4034-1, einschließlich Gleitringdichtung und Lastübertragungsring, mit Abdeckplatte oder Konus, ohne Steigeinrichtung,
Schachtdurchmesser 1000 mm, mit gelenkigen Rohranschlüssen, mit einem Zulauf DN/OD 160,
einschl. Sauberkeitsschicht C12/15, Dicke mind.10 cm,
einschl. 30 cm dicke Sandbettung.

einschl. Schachtabdeckung DIN EN 124, Klasse B 125
Durchmesser der Schachtöffnung 625 mm, Abdeckung rund, aus Gusseisen DIN EN 124-2, mit dämpfender Einlage im Deckel, höhengerecht in WW-Schachtkopfmörtel DIN 19573, mit Lüftungsöffnungen, mit Sandverschluss, lose aufgelegt,
gekennzeichnet nach Abscheidernorm,

mit Rinnenausbildung und Berme, Gerinne gekrümmt mit Sohlversprung von 160 mm,

Technische Daten:
Innendurchmesser: 1.000 mm
Gesamttiefe: ca. 1.780 mm
Zulauftiefe: ca. 1.470 mm
Ablauftiefe: ca. 1.630 mm
1 x Zulaufstutzen DN/OD 160 PE-HD, SN 8 DIN(verschweißt)
1 x Ablauf DN 160 PP-MD
Menge: 1,000 St
IGNW DIN 276: 551
IGNW DIN 276-1: Muster 6 2016: 541

*Hinweis: Geb.73*

**05.03.0120 Probenahmeschacht 215P01N Leichtflüssigkeitsabscheider DN1000 Stahlbetonfertigteil Erdeinbau Bettung Schachtabdeck. B125**
Probenahmeschacht 215P01N für Abscheideranlagen für Leichtflüssigkeiten DIN 1999-100, aus Stahlbetonfertigteilen,
mind. C35/45, WU, Expositionsklassen XC4,  XF3, XA2, WA, mit Statik DIN 19901, Verkehrslastgruppe E3 (Lastkraftwagen), zum Erdeinbau, fugendicht, aus Schachtbauteilen DIN EN 1917 und DIN 4034-1, einschließlich Gleitringdichtung und Lastübertragungsring, mit Abdeckplatte oder Konus, ohne Steigeinrichtung,
Schachtdurchmesser 1000 mm, mit gelenkigen Rohranschlüssen, mit einem Zulauf DN/OD 200,
einschl. Sauberkeitsschicht C12/15, Dicke mind.10 cm,
einschl. 30 cm dicke Sandbettung.

einschl. Schachtabdeckung DIN EN 124, Klasse B 125
Durchmesser der Schachtöffnung 625 mm, Abdeckung rund, aus Gusseisen DIN EN 124-2, mit dämpfender Einlage im Deckel, höhengerecht in WW-Schachtkopfmörtel DIN 19573, mit Lüftungsöffnungen, mit Sandverschluss, lose aufgelegt,
gekennzeichnet nach Abscheidernorm,

mit Rinnenausbildung und Berme, Gerinne gekrümmt mit Sohlversprung von 160 mm,

Technische Daten:
Innendurchmesser: 1.000 mm
Gesamttiefe: ca. 2.600 mm
Zulauftiefe: ca. 2.290 mm
Ablauftiefe: ca. 2.450 mm
1 x Zulaufstutzen DN/OD 200 PE-HD, SN 8 DIN(verschweißt)
1 x Ablauf DN 200 PP-MD
Menge: 1,000 St
IGNW DIN 276: 551
IGNW DIN 276-1: Muster 6 2016: 541

*Hinweis: Tanklager I*

**05.03.0130 Probenahmeschacht 206P10N Leichtflüssigkeitsabscheider DN1000 Stahlbetonfertigteil Erdeinbau Bettung Schachtabdeck. B125**
Probenahmeschacht 206P10N für Abscheideranlagen für Leichtflüssigkeiten DIN 1999-100, aus Stahlbetonfertigteilen,
mind. C35/45, WU, Expositionsklassen XC4,  XF3, XA2, WA, mit Statik DIN 19901, Verkehrslastgruppe E3 (Lastkraftwagen), zum Erdeinbau, fugendicht, aus Schachtbauteilen DIN EN 1917 und DIN 4034-1, einschließlich Gleitringdichtung und Lastübertragungsring, mit Abdeckplatte oder Konus, ohne Steigeinrichtung,
Schachtdurchmesser 1000 mm, mit gelenkigen Rohranschlüssen, mit einem Zulauf DN/OD 200,
einschl. Sauberkeitsschicht C12/15, Dicke mind.10 cm,
einschl. 30 cm dicke Sandbettung.

einschl. Schachtabdeckung DIN EN 124, Klasse B 125
Durchmesser der Schachtöffnung 625 mm, Abdeckung rund, aus Gusseisen DIN EN 124-2, mit dämpfender Einlage im Deckel, höhengerecht in WW-Schachtkopfmörtel DIN 19573, mit Lüftungsöffnungen, mit Sandverschluss, lose aufgelegt,
gekennzeichnet nach Abscheidernorm,

mit Rinnenausbildung und Berme, Gerinne gekrümmt mit Sohlversprung von 160 mm,

Technische Daten:
Innendurchmesser: 1.000 mm
Gesamttiefe: ca. 2.100 mm
Zulauftiefe: ca. 1.790 mm
Ablauftiefe: ca. 1.950 mm
1 x Zulaufstutzen DN/OD 200 PE-HD, SN 8 DIN(verschweißt)
1 x Ablauf DN 200 PP-MD
Menge: 1,000 St
IGNW DIN 276: 551
IGNW DIN 276-1: Muster 6 2016: 541

*Hinweis: Gebäude 79*

**05.03.0140 Probenahmeschacht 206P01N Leichtflüssigkeitsabscheider DN1000 Stahlbetonfertigteil Erdeinbau Bettung Schachtabdeck. B125**
Probenahmeschacht 206P01N für Abscheideranlagen für Leichtflüssigkeiten DIN 1999-100, aus Stahlbetonfertigteilen,
mind. C35/45, WU, Expositionsklassen XC4,  XF3, XA2, WA, mit Statik DIN 19901, Verkehrslastgruppe E3 (Lastkraftwagen), zum Erdeinbau, fugendicht, aus Schachtbauteilen DIN EN 1917 und DIN 4034-1, einschließlich Gleitringdichtung und Lastübertragungsring, mit Abdeckplatte oder Konus, ohne Steigeinrichtung,
Schachtdurchmesser 1000 mm, mit gelenkigen Rohranschlüssen, mit einem Zulauf DN/OD160,
einschl. Sauberkeitsschicht C12/15, Dicke mind.10 cm,
einschl. 30 cm dicke Sandbettung.

einschl. Schachtabdeckung DIN EN 124, Klasse B 125
Durchmesser der Schachtöffnung 625 mm, Abdeckung rund, aus Gusseisen DIN EN 124-2, mit dämpfender Einlage im Deckel, höhengerecht in WW-Schachtkopfmörtel DIN 19573, mit Lüftungsöffnungen, mit Sandverschluss, lose aufgelegt,
gekennzeichnet nach Abscheidernorm,

mit Rinnenausbildung und Berme, Gerinne gekrümmt mit Sohlversprung von 160 mm,

Technische Daten:
Innendurchmesser: 1.000 mm
Gesamttiefe: ca. 1.570 mm
Zulauftiefe: ca. 1.260 mm
Ablauftiefe: ca. 1.420 mm
1 x Zulaufstutzen DN/OD 160 PE-HD, SN8 DIN(verschweißt)
1 x Ablauf DN 160 PP-MD
Menge: 1,000 St
IGNW DIN 276: 551
IGNW DIN 276-1: Muster 6 2016: 541

*Hinweis: Warn- und Überwachungsanlage*

**05.03.0150 Warn- und Überwachungsanlage für LF-Abscheider**
Alarmanlage für Leichtflüssigkeitsabscheider zum Einbau der Steuerung im außenliegenden Schaltschrank (Schaltschrank nicht Bestandteil dieser Maßnahme), Teile der Anlage wie Ölsonde, Aufstausonde und Schlammsonde sind in den Abscheider einzubauen.

Alarmanlage zum Signalisieren des Grenzstandes der abgeschiedenen Leichtflüssigkeit im Abscheider, zum Signalisieren des Grenzstandes der abgeschiedenen Sinkstoffe
im Abscheider und zum Überwachen der hydraulischen Leistungsfähigkeit (Aufstau) des Abscheiders, anschlussfertig, geeignet zum Einsatz in Ex-Bereich Zone 0 mit Konformitätsbescheinigung, Schutzart EEx ia II C, mit potentialfreien Wechselkontakten, mit optischer und akustischer
Warnanzeige, bestehend aus Überwachungsgerät zum Einbau im vorhandenen Schaltschrank, Sondenhaltern zum Anbringen im Schacht des Abscheiders, einschl. Ölsonde, Aufstausonde und Schlammsonde mit jeweils max. 20 m Anschlusskabel, Kabeldurchführung zum Einbau in Abscheider Klemmenanschlussdose in Schutzart IP 67, die Elektroinstallation zwischen Netzanschluss von 230 V, 50 Hz,und Überwachungsgerät sind in die Position einzurechnen.

Als Grenzstände sind einzurichten:
Leichtflüssigkeit: 4/5 des max. Speichervolumens,
Aufstau: 4/5 des max. Speichervolumens Leichtflüssigkeit, Sinkstoffe: 1/2 des Schlammfangvolumens.

Einziehen des Sensoranschlusskabels und des Potentialausgleichskabels von der Anlage zum Aufstellort des Anzeigegerätes.
Verdrahtung der Sensorkabel mit dem Sensoranschlusskabel im Kabel-Verteilermuffe IP 68 sowie des Potentialausgleichskabels, Abdichten der Kabeldurchführung.

Verdrahtung der Sensorkabel im Anzeigegerät und des Potentialausgleichskabels an der in der Nähe des Anzeigegerätes vorbereiteten Anschlussmöglichkeit am  Potentialausgleich.
Menge: 5,000 St
IGNW DIN 276: 551
IGNW DIN 276-1: Muster 6 2016: 541

**05.03.0160 Plakette mit Schachtbezeichnung**
Plakette aus Messingblech, Dicke 2 mm, rechteckig, mit gravierter (vertieft gefräster) Schachtbezeichnung nach Vorgabe des AG, Schrifthöhe 10 mm, max. 10 Zeichen, Lieferung mit abgesenkten Löchern, dauerhaft am Rahmen der Schachtabdeckung anbringen.
Menge: 5,000 St
DIN276_06: 541
IGNW DIN 276: 551
IGNW DIN 276-1: Muster 6 2016: 541

**05.03.0170 Schachtdichtmanschette DN625 H260-300**
Schachtdichtmanschette, Höhe 260-300 mm, für verschiebesichere Schachtausgleichsringe DN 625 nach DIN V 4034-1, bestehend aus einer Kompressionsdichtung, beständig gegen Leichtflüssigkeiten nach DIN EN 858-1:2005-02. einschl. der passenden Spannringe aus Edelstahl 1.4571.
Menge: 6,000 St
IGNW DIN 276: 551

**05.03.0180 Schachthöhe anpassen Abscheider**
Höhenlage Abscheideranlage aus Beton, für Schachtabdeckung DN 625, Klasse D 400, anpassen, Konus und erforderliche Betonringe aufnehmen, in der Höhe regulieren, an Verkehrsfläche anpassen, Höhenänderung bis +/- 10 cm, einschließlich Lieferung der zu ersetzenden Bauteile, nicht wiederverwertbare Bauteile laden, zum Lagerplatz des AG transportieren, Förderwerg bis 5 km. Die Entsorgung wird nicht gesondert vergütet.
Menge: 1,000 St
IGNW DIN 276: 551
IGNW DIN 276-1: Muster 6 2016: 541

#### Abschnitt 05.04 Neubau Absperrschieberschächte

*Hinweis: Schacht 215SCH01N bei Geb.73 (Feuerwache)*

**05.04.0010 Schieberschacht Beton-Stahlbetonfertigteile DN1500 Lastübertragungsel. Steilmangleiter Stahl niro Weite 400mm Gerinne gerade mit Kanalklinker Zulauf DN/OD200 Ablauf DN/OD200 T über 2 bis 2,50m**
Schacht aus Beton-/Stahlbetonfertigteilen DIN EN 1917, DIN 4034-1, Typ 2, rund, DN 1500, Abdeckplatte mit Öffnung für Schachtabdeckung DN 800, Auflageringen, Bauteilverbindung mit Dichtungen aus Elastomeren DIN EN 681-1 und DIN 4060 als Kompressionsdichtung, Dichtungen werkseitig fest eingebaut, Lastübertragung durch Lastübertragungselement, werkseitig fest eingebaut, mit Steigleiter aus nichtrostendem Stahl, nach DIN EN 14396, VBG 74 und GUV 6.4, Werkstoffnummer 1.4571, lichte Weite 400 mm, mit Steigschutzeinrichtung nach DIN EN 353-1, mittig aufgeschweißt mit aufsteckbarer Einsteighilfe, mit Sicherheitsläufer, einschl. Befestigungsarbeiten und
Befestigungsmittel aus Edelstahl, Befestigungsuntergrund
senkrechte Wand aus Stahlbeton. Rutschsichere Lochsprossen. Leiterlänge bis 1,80m, Gerinne gerade, Schachtunterteil, Gerinne und Auftritt ausgekleidet mit Kanalklinkern, mit Aufweitung des Gerinnes für Montage des Schiebers, Auftritt in Scheitelhöhe, Anschlüsse für gelenkige Einbindung der Zu- und Abläufe mit Stutzen, zum Schweißen, Zulauf für Rohre aus PE-HD DIN EN 12666-1, DN/OD 200, Ablauf für Rohre aus PE-HD DIN EN 12666-1, DN/OD 200, lichte Schachttiefe über 2 m bis 2,5 m, einschl. Sauberkeitsschicht C12/15, Dicke mind.10 cm,
einschl. 30 cm dicke Sandbettung.
Menge: 1,000 St
Leistungsbereichkatalog: 009
DIN276-1_08: 541
IGNW DIN 276: 551
IGNW DIN 276-1: Muster 6 2016: 541

**05.04.0020 Rundschachtschieberr DN 200 Typ GR4V**
Gewindeschieber für Rundschacht Typ GR4V gemäß DIN 19569 Teil 4, in Kompaktbauweise, für kreisförmige Wandöffnung DN/OD 200, mit selbstragender Rahmenkonstruktion, Montage für manuellen Antrieb, mit Gewindeverlängerung, erf. Wandkonsole, aus nichtrostendem Stahl, Werkstoff Edelstahl V4A (Nr. 1.4571), vierseitig dichtend gemäß Dichtungsklasse 4 zum Andübeln an Stahlbetonwand, Dichtungen aus NBR, ohne Demontage der Armatur austauschbar, gerundete Ausführung für die Schachtwandung DN 1500.

Einbautiefe gemessen von Schiebersohle bis Unterkante Abdeckplatte des Bauwerks: ca. 1,73m
Betriebsdruck auf die Vorderseite: bis 0,3 bar
Betriebsdruck auf die Rückseite: bis 0,3 bar

Hersteller/Typ '....................................................' (vom Bieter zu ergänzen)
Menge: 1,000 St
IGNW DIN 276: 551
IGNW DIN 276-1: Muster 6 2016: 541

*Hinweis: Schacht 106SCH01N bei Box 3*

**05.04.0030 Schieberschacht Beton-Stahlbetonfertigteile DN1500 Lastübertragungsel. Steilmangleiter Stahl niro Weite 400mm Gerinne gerade mit Kanalklinker Zulauf DN/OD200 Ablauf DN/OD200 T über 1,5 bis 2m**
Schacht aus Beton-/Stahlbetonfertigteilen DIN EN 1917, DIN 4034-1, Typ 2, rund, DN 1500, Abdeckplatte mit Öffnung für Schachtabdeckung DN 800, Auflageringen, Bauteilverbindung mit Dichtungen aus Elastomeren DIN EN 681-1 und DIN 4060 als Kompressionsdichtung, Dichtungen werkseitig fest eingebaut, Lastübertragung durch Lastübertragungselement, werkseitig fest eingebaut, mit Steigleiter aus nichtrostendem Stahl, nach DIN EN 14396, VBG 74 und GUV 6.4, Werkstoffnummer 1.4571, lichte Weite 400 mm, mit Steigschutzeinrichtung nach DIN EN 353-1, mittig aufgeschweißt mit aufsteckbarer Einsteighilfe, mit Sicherheitsläufer, einschl. Befestigungsarbeiten und
Befestigungsmittel aus Edelstahl, Befestigungsuntergrund
senkrechte Wand aus Stahlbeton. Rutschsichere Lochsprossen. Leiterlänge bis 1,00m, Gerinne gerade, Schachtunterteil, Gerinne und Auftritt ausgekleidet mit Kanalklinkern, mit Aufweitung des Gerinnes für Montage des Schiebers, Auftritt in Scheitelhöhe, Anschlüsse für gelenkige Einbindung der Zu- und Abläufe mit Muffe, Zulauf für Rohre aus PP, DN/OD 200, Ablauf für Rohre aus PP, DN/OD 200, lichte Schachttiefe über 1,5 m bis 2 m, einschl. Sauberkeitsschicht C12/15, Dicke mind.10 cm,
einschl. 30 cm dicke Sandbettung.
Menge: 1,000 St
Leistungsbereichkatalog: 009
DIN276-1_08: 541
IGNW DIN 276: 551
IGNW DIN 276-1: Muster 6 2016: 541

**05.04.0040 Rundschachtschieberr DN 200 Typ GR4V**
Gewindeschieber für Rundschacht Typ GR4V gemäß DIN 19569 Teil 4, in Kompaktbauweise, für kreisförmige Wandöffnung DN/OD 200, mit selbstragender Rahmenkonstruktion, Montage für manuellen Antrieb, mit Gewindeverlängerung, erf. Wandkonsole, aus nichtrostendem Stahl, Werkstoff Edelstahl V4A (Nr. 1.4571), vierseitig dichtend gemäß Dichtungsklasse 4 zum Andübeln an Stahlbetonwand, Dichtungen aus NBR, ohne Demontage der Armatur austauschbar, gerundete Ausführung für die Schachtwandung DN 1500.

Einbautiefe gemessen von Schiebersohle bis Unterkante Abdeckplatte des Bauwerks: ca. 1,15m
Betriebsdruck auf die Vorderseite: bis 0,3 bar
Betriebsdruck auf die Rückseite: bis 0,3 bar

Hersteller/Typ '....................................................' (vom Bieter zu ergänzen)
Menge: 1,000 St
IGNW DIN 276: 551
IGNW DIN 276-1: Muster 6 2016: 541

*Hinweis: Schacht 106SCH02N bei Geb.95/95A*

**05.04.0050 Schieberschacht Beton-Stahlbetonfertigteile DN1500 Lastübertragungsel. Steilmangleiter Stahl niro Weite 400mm Gerinne gerade mit Kanalklinker Zulauf DN/OD160 Ablauf DN/OD160 T über 1 bis 1,5m**
Schacht aus Beton-/Stahlbetonfertigteilen DIN EN 1917, DIN 4034-1, Typ 2, rund, DN 1500, Abdeckplatte mit Öffnung für Schachtabdeckung DN 800, Auflageringen, Bauteilverbindung mit Dichtungen aus Elastomeren DIN EN 681-1 und DIN 4060 als Kompressionsdichtung, Dichtungen werkseitig fest eingebaut, Lastübertragung durch Lastübertragungselement, werkseitig fest eingebaut, mit Steigleiter aus nichtrostendem Stahl, nach DIN EN 14396, VBG 74 und GUV 6.4, Werkstoffnummer 1.4571, lichte Weite 400 mm, mit Steigschutzeinrichtung nach DIN EN 353-1, mittig aufgeschweißt mit aufsteckbarer Einsteighilfe, mit Sicherheitsläufer, einschl. Befestigungsarbeiten und
Befestigungsmittel aus Edelstahl, Befestigungsuntergrund
senkrechte Wand aus Stahlbeton. Rutschsichere Lochsprossen. Leiterlänge bis 1,00m, Gerinne gerade, Schachtunterteil, Gerinne und Auftritt ausgekleidet mit Kanalklinkern, mit Aufweitung des Gerinnes für Montage des Schiebers, Auftritt in Scheitelhöhe, Anschlüsse für gelenkige Einbindung der Zu- und Abläufe mit Muffe, Zulauf für Rohre aus PP, DN/OD 160, Ablauf für Rohre aus PP, DN/OD 160, lichte Schachttiefe über 1 m bis 1,5 m, einschl. Sauberkeitsschicht C12/15, Dicke mind.10 cm,
einschl. 30 cm dicke Sandbettung.
Menge: 1,000 St
Leistungsbereichkatalog: 009
DIN276-1_08: 541
IGNW DIN 276: 551
IGNW DIN 276-1: Muster 6 2016: 541

**05.04.0060 Rundschachtschieberr DN 150 Typ GR4V**
Gewindeschieber für Rundschacht Typ GR4V gemäß DIN 19569 Teil 4, in Kompaktbauweise, für kreisförmige Wandöffnung DN/OD 160, mit selbstragender Rahmenkonstruktion, Montage für manuellen Antrieb, mit Gewindeverlängerung, erf. Wandkonsole, aus nichtrostendem Stahl, Werkstoff Edelstahl V4A (Nr. 1.4571), vierseitig dichtend gemäß Dichtungsklasse 4 zum Andübeln an Stahlbetonwand, Dichtungen aus NBR, ohne Demontage der Armatur austauschbar, gerundete Ausführung für die Schachtwandung DN 1500.

Einbautiefe gemessen von Schiebersohle bis Unterkante Abdeckplatte des Bauwerks: ca. 1,48m
Betriebsdruck auf die Vorderseite: bis 0,3 bar
Betriebsdruck auf die Rückseite: bis 0,3 bar

Hersteller/Typ '....................................................' (vom Bieter zu ergänzen)
Menge: 1,000 St
IGNW DIN 276: 551
IGNW DIN 276-1: Muster 6 2016: 541

*Hinweis: Schacht 106SCH03N bei Geb.95A/95B*

**05.04.0070 Schieberschacht Beton-Stahlbetonfertigteile DN1500 Lastübertragungsel. Steilmangleiter Stahl niro Weite 400mm Gerinne gerade mit Kanalklinker Zulauf DN/OD315 Ablauf DN/OD315 T über 1 bis 1,5m**
Schacht aus Beton-/Stahlbetonfertigteilen DIN EN 1917, DIN 4034-1, Typ 2, rund, DN 1500, Abdeckplatte mit Öffnung für Schachtabdeckung DN 800, Auflageringen, Bauteilverbindung mit Dichtungen aus Elastomeren DIN EN 681-1 und DIN 4060 als Kompressionsdichtung, Dichtungen werkseitig fest eingebaut, Lastübertragung durch Lastübertragungselement, werkseitig fest eingebaut, mit Steigleiter aus nichtrostendem Stahl, nach DIN EN 14396, VBG 74 und GUV 6.4, Werkstoffnummer 1.4571, lichte Weite 400 mm, mit Steigschutzeinrichtung nach DIN EN 353-1, mittig aufgeschweißt mit aufsteckbarer Einsteighilfe, mit Sicherheitsläufer, einschl. Befestigungsarbeiten und
Befestigungsmittel aus Edelstahl, Befestigungsuntergrund
senkrechte Wand aus Stahlbeton. Rutschsichere Lochsprossen. Leiterlänge bis 1,00m, Gerinne gerade, Schachtunterteil, Gerinne und Auftritt ausgekleidet mit Kanalklinkern, mit Aufweitung des Gerinnes für Montage des Schiebers, Auftritt in Scheitelhöhe, Anschlüsse für gelenkige Einbindung der Zu- und Abläufe mit Muffe, Zulauf für Rohre aus PP, DN/OD 315, Ablauf für Rohre aus PP, DN/OD 315, lichte Schachttiefe über 1 m bis 1,5 m, einschl. Sauberkeitsschicht C12/15, Dicke mind.10 cm,
einschl. 30 cm dicke Sandbettung.
Menge: 1,000 St
Leistungsbereichkatalog: 009
DIN276-1_08: 541
IGNW DIN 276: 551
IGNW DIN 276-1: Muster 6 2016: 541

**05.04.0080 Rundschachtschieberr DN 300 Typ GR4V**
Gewindeschieber für Rundschacht Typ GR4V gemäß DIN 19569 Teil 4, in Kompaktbauweise, für kreisförmige Wandöffnung DN/OD 315, mit selbstragender Rahmenkonstruktion, Montage für manuellen Antrieb, mit Gewindeverlängerung, erf. Wandkonsole, aus nichtrostendem Stahl, Werkstoff Edelstahl V4A (Nr. 1.4571), vierseitig dichtend gemäß Dichtungsklasse 4 zum Andübeln an Stahlbetonwand, Dichtungen aus NBR, ohne Demontage der Armatur austauschbar, gerundete Ausführung für die Schachtwandung DN 1500.

Einbautiefe gemessen von Schiebersohle bis Unterkante Abdeckplatte des Bauwerks: ca. 0,93m
Betriebsdruck auf die Vorderseite: bis 0,3 bar
Betriebsdruck auf die Rückseite: bis 0,3 bar

Hersteller/Typ '....................................................' (vom Bieter zu ergänzen)
Menge: 1,000 St
IGNW DIN 276: 551
IGNW DIN 276-1: Muster 6 2016: 541

*Hinweis: Schacht 106SCH04N bei Ramp 1*

**05.04.0090 Schieberschacht Beton-Stahlbetonfertigteile DN1500 Lastübertragungsel. Steilmangleiter Stahl niro Weite 400mm Gerinne gerade mit Kanalklinker Zulauf DN/OD400 Ablauf DN/OD400 T über 1,5 bis 2m**
Schacht aus Beton-/Stahlbetonfertigteilen DIN EN 1917, DIN 4034-1, Typ 2, rund, DN 1500, Abdeckplatte mit Öffnung für Schachtabdeckung DN 800, Auflageringen, Bauteilverbindung mit Dichtungen aus Elastomeren DIN EN 681-1 und DIN 4060 als Kompressionsdichtung, Dichtungen werkseitig fest eingebaut, Lastübertragung durch Lastübertragungselement, werkseitig fest eingebaut, mit Steigleiter aus nichtrostendem Stahl, nach DIN EN 14396, VBG 74 und GUV 6.4, Werkstoffnummer 1.4571, lichte Weite 400 mm, mit Steigschutzeinrichtung nach DIN EN 353-1, mittig aufgeschweißt mit aufsteckbarer Einsteighilfe, mit Sicherheitsläufer, einschl. Befestigungsarbeiten und
Befestigungsmittel aus Edelstahl, Befestigungsuntergrund
senkrechte Wand aus Stahlbeton. Rutschsichere Lochsprossen. Leiterlänge bis 1,50m, Gerinne gerade, Schachtunterteil, Gerinne und Auftritt ausgekleidet mit Kanalklinkern, mit Aufweitung des Gerinnes für Montage des Schiebers, Auftritt in Scheitelhöhe, Anschlüsse für gelenkige Einbindung der Zu- und Abläufe mit Muffe, Zulauf für Rohre aus PP, DN/OD 400, Ablauf für Rohre aus PP, DN/OD 400, lichte Schachttiefe über 1,5 m bis 2 m, einschl. Sauberkeitsschicht C12/15, Dicke mind.10 cm,
einschl. 30 cm dicke Sandbettung.
Menge: 1,000 St
Leistungsbereichkatalog: 009
DIN276-1_08: 541
IGNW DIN 276: 551
IGNW DIN 276-1: Muster 6 2016: 541

**05.04.0100 Rundschachtschieberr DN 400 Typ GR4V**
Gewindeschieber für Rundschacht Typ GR4V gemäß DIN 19569 Teil 4, in Kompaktbauweise, für kreisförmige Wandöffnung DN/OD 400, mit selbstragender Rahmenkonstruktion, Montage für manuellen Antrieb, mit Gewindeverlängerung, erf. Wandkonsole, aus nichtrostendem Stahl, Werkstoff Edelstahl V4A (Nr. 1.4571), vierseitig dichtend gemäß Dichtungsklasse 4 zum Andübeln an Stahlbetonwand, Dichtungen aus NBR, ohne Demontage der Armatur austauschbar, gerundete Ausführung für die Schachtwandung DN 1500.

Einbautiefe gemessen von Schiebersohle bis Unterkante Abdeckplatte des Bauwerks: ca. 1,21m
Betriebsdruck auf die Vorderseite: bis 0,3 bar
Betriebsdruck auf die Rückseite: bis 0,3 bar

Hersteller/Typ '....................................................' (vom Bieter zu ergänzen)
Menge: 1,000 St
IGNW DIN 276: 551
IGNW DIN 276-1: Muster 6 2016: 541

*Hinweis: Schacht 103SCH01N bei Ramp 3*

**05.04.0110 Schieberschacht Beton-Stahlbetonfertigteile DN1500 Lastübertragungsel. Steilmangleiter Stahl niro Weite 400mm Gerinne gerade mit Kanalklinker Zulauf DN/OD160 Ablauf DN/OD200 T über 2 bis 2.5m**
Schacht aus Beton-/Stahlbetonfertigteilen DIN EN 1917, DIN 4034-1, Typ 2, rund, DN 1500, Abdeckplatte mit Öffnung für Schachtabdeckung DN 800, Auflageringen, Bauteilverbindung mit Dichtungen aus Elastomeren DIN EN 681-1 und DIN 4060 als Kompressionsdichtung, Dichtungen werkseitig fest eingebaut, Lastübertragung durch Lastübertragungselement, werkseitig fest eingebaut, mit Steigleiter aus nichtrostendem Stahl, nach DIN EN 14396, VBG 74 und GUV 6.4, Werkstoffnummer 1.4571, lichte Weite 400 mm, mit Steigschutzeinrichtung nach DIN EN 353-1, mittig aufgeschweißt mit aufsteckbarer Einsteighilfe, mit Sicherheitsläufer, einschl. Befestigungsarbeiten und
Befestigungsmittel aus Edelstahl, Befestigungsuntergrund
senkrechte Wand aus Stahlbeton. Rutschsichere Lochsprossen. Leiterlänge bis 2,0m, Gerinne gerade, Schachtunterteil, Gerinne und Auftritt ausgekleidet mit Kanalklinkern, mit Aufweitung des Gerinnes für Montage des Schiebers, Auftritt in Scheitelhöhe, Anschlüsse für gelenkige Einbindung der Zu- und Abläufe mit Muffe, Zulauf für Rohre aus PP, DN/OD 160, Ablauf für Rohre aus PP, DN/OD 200, lichte Schachttiefe über 2 m bis 2,5 m, einschl. Sauberkeitsschicht C12/15, Dicke mind.10 cm,
einschl. 30 cm dicke Sandbettung.
Menge: 1,000 St
Leistungsbereichkatalog: 009
DIN276-1_08: 541
IGNW DIN 276: 551
IGNW DIN 276-1: Muster 6 2016: 541

**05.04.0120 Rundschachtschieberr DN 200 Typ GR4V**
Gewindeschieber für Rundschacht Typ GR4V gemäß DIN 19569 Teil 4, in Kompaktbauweise, für kreisförmige Wandöffnung DN/OD 200, mit selbstragender Rahmenkonstruktion, Montage für manuellen Antrieb, mit Gewindeverlängerung, erf. Wandkonsole, aus nichtrostendem Stahl, Werkstoff Edelstahl V4A (Nr. 1.4571), vierseitig dichtend gemäß Dichtungsklasse 4 zum Andübeln an Stahlbetonwand, Dichtungen aus NBR, ohne Demontage der Armatur austauschbar, gerundete Ausführung für die Schachtwandung DN 1500.

Einbautiefe gemessen von Schiebersohle bis Unterkante Abdeckplatte des Bauwerks: ca. 1,67m
Betriebsdruck auf die Vorderseite: bis 0,3 bar
Betriebsdruck auf die Rückseite: bis 0,3 bar

Hersteller/Typ '....................................................' (vom Bieter zu ergänzen)
Menge: 1,000 St
IGNW DIN 276: 551
IGNW DIN 276-1: Muster 6 2016: 541

**05.04.0130 Straßenkappe starr Gr.1 Guss**
Straßenkappe, starr, in Beton, DIN 3581, Größe 1, Gehäuse und Deckel aus Gusseisen, Oberflächenschutz Bitumen, heiß aufgetragen und Epoxidhard Beschichtung
Menge: 7,000 St
Leistungsbereichkatalog: 043
DIN276-1_08: 543
IGNW DIN 276: 551
IGNW DIN 276-1: Muster 6 2016: 541

**05.04.0140 Schachtabdeck. tagwasserdicht Abdeckplatte DN800 D400 rund Guss Beton Einlage Rahmen rund Guss Beton Einlage setzen**
Schachtabdeckung tagwasserdicht, für Schacht DIN EN 1917 und DIN 4034-1 mit Abdeckplatte DN 800, Klasse D 400 DIN EN 124-1, Deckel rund aus Gusseisen DIN EN 124-2, mit werkseitiger Betonfüllung, mit dämpfender Einlage, ohne Lüftungsöffnungen, mit Verriegelung, Rahmen DIN 19584, rund aus Gusseisen mit Beton mit verschleißfester Einlage, höhengerecht in WW-Schachtkopfmörtel DIN 19573 setzen.
Menge: 7,000 St
Leistungsbereichkatalog: 009
DIN276-1_08: 541
IGNW DIN 276: 551
IGNW DIN 276-1: Muster 6 2016: 541

**05.04.0150 Schachtbezeichnung, Plakette**
Plakette aus Messingblech, Dicke 2 mm, rechteckig, mit
gravierter (vertieft gefräster) Schachtbezeichnung nach
Vorgabe des AG, Schrifthöhe 10 mm, max. 10 Zeichen,
Lieferung mit abgesenkten Löchern, dauerhaft am Rahmen der
Schachtabdeckung anbringen.
Menge: 7,000 St
IGNW DIN 276: 551
IGNW DIN 276-1: Muster 6 2016: 541

#### Abschnitt 05.05 Neubau Straßenabläufe/Hofabläufe

*Hinweis: Waschplatz bei Geb.18*
Waschplatz bei Gebäude 18

**05.05.0010 Ablaufelement Schlammfang 560 Liter monolitisch**
Ablaufelement Schlammfang, monolithische mit 560 Liter
Volumen, Staublech aus Edelstahl 1.4301, Rost aus Gusseisen
pultformig 740/500 mm, Belastungsklasse D,  34,5 mm Spalt
gemäß EN 124 / DIN 19583, treibstoffdicht und chemisch hoch
beständig, aus FDE Beton in Anlehnung an die EN206-1 und
die DIN 1045-2, Expositionsklasse XF3 (Frostangriff, hohe
Wassersättigung ohne Taumittel), Expositionsklasse XM2
(Betonkorrosion durch starke Verschleißbeanspruchung),
Expositionsklasse XA2 (Betonkorrosion durch chemisch mäßig
angreifende Umgebung und Wasserbauwerke),
Expositionsklasse XC4 (Bewehrungskorrosion durch
Karbonatisierung, wechselnd nass und trocken),
Expositionsklasse XD3 (Bewehrungskorrosion durch Chloride,
ausgenommen Meerwasser, wechselnd nass und trocken), mit
leichtflüssigkeitsbeständiger Innenbeschichtung, mehrschichtig,
auf vorbehandeltem Untergrund verarbeitet, Abrissfestigkeit
mindestens 2,0 N/mm². Mit Beständigkeitsnachweis gegen
Biodiesel, mit Rohreinbindung für Kunststoffrohr mittels HD-PE
Rohrstutzen, für Rohrverbindung mit
Heizwendelschweißmuffen, Richtlinie DVS 2207-1, Verbindung
und Material sind in diese Position einzurechnen (abweichend
von DIN 18307), Alle Dichtungselemente in ölbeständiger NBR
Qualität, einschl. Sauberkeitsschicht C12/15, Dicke mind.10 cm
und zu liefernden statischen Berechnung.

gew. Hersteller: '....................................................' (vom Bieter zu ergänzen)

Typ: '....................................................' (vom Bieter zu ergänzen)
Menge: 3,000 St
IGNW DIN 276: 551

**05.05.0020 Einlaufkasten Entwässerungsrinne D400 NW 150mm Beton Abdeck. EN-GJL Arretierung Revisionsöffnung Ablauf Ltg anschließen**
STLB-Bau 2025-04 009
Einlaufkasten für Entwässerungsrinne, Klasse D 400, Typ M, Nennweite 150 mm, aus Beton, mit Abdeckung aus Gusseisen EN-GJL, mit Kantenschutz aus nichtrostendem Stahl, mit Arretierung, mit Revisionsöffnung, Ablauf an Leitung anschließen, Anschlussleitung aus PP, DN/OD 160, einschl. Fundament, aus Normalbeton C 20/25 DIN EN 206, DIN 1045-2.
Menge: 2,000 St
Leistungsbereichkatalog: 009
DIN276_18: 551
IGNW DIN 276: 551

*Hinweis: Geb.53, Geb.79*
Gebäude 53, Gebäude 79

**05.05.0030 Straßenablauf PE quadratischer Aufsatz Schlammraum 45l Aufsatz Straßenablauf D400 L/B 500/500mm Auflagering Beton rinnenförmig Auflager Ortbeton seitl.Verfüllung C12/15 D 20cm**
STLB-Bau 2025-04 009
Straßenablauf aus PE, Bodenteil kugelförmig DN 400 mit Ablaufstutzen DN/OD 160, mit Adapter für quadratischen Aufsatz, 360 Grad drehbar, mit Dichtringen, mit Schlammraum, Volumen mind. 45 l, Aufsatz für Ablauf, Roste aus Gusseisen, Rahmen mit Eimerauflage, Klasse D 400 DIN EN 124-1, Maße L/B 500/500 mm, in Auflagering aus Beton DIN 4052, rinnenförmig, mit Einlage, Auflager aus Ortbeton, seitliche Verfüllung DIN EN 1610, Beton C 12/15 DIN EN 206, Dicke mind. 20 cm, Ablauf an Leitung anschließen.
Menge: 2,000 St
Leistungsbereichkatalog: 009
DIN276_18: 551
IGNW DIN 276: 551

#### Abschnitt 05.06 Sanierung Abscheideranlagen

*Hinweis: Hinweis zur Sanierung Abscheideranlagen*
Hinweis zur Sanierung Abscheideranlagen

Die Sanierung ist für die Abscheideranlage 106SF07/106K07 Tanklager II vorgesehen.

Die vorbereitenden Arbeiten für die Entleerung und Reinigung der Bauwerke sind unter Kapitel 2.7 "Abbruch Abscheideranlagen" beschrieben.
Die Leistungen für das Absperren der Zu- und Ablaufleitungen der Abscheideranlagen sind unter Kapitel 5.8" Abflusslenkung" beschrieben.

*Hinweis: Abscheideranlage 106SF07/106K07 Tanklager II*

*Hinweis: Vorbereitende Maßnahmen und Prüfungen*

**05.06.0010 Schäden lokalisieren**
Visuelle und mechanische Untersuchung der gesamten instandszusetzenden Betonoberfläche durch Abklopfen auf Hohlstellen und Risse zu untersuchen. Kennzeichnen der Hohlstellen. Hohlstellen sind mittels Fotos zu dokumentieren. Es sind alle Flächen zu überprüfen, Wand- und Bodenflächen.

Abrechung erfolgt nach Anzahl der Schachtbauwerke.
Menge: 2,000 St
DIN276-06: 0

*Hinweis: Sanierung*

**05.06.0020 Schachtdichtmanschette DN625 H260-300**
Schachtdichtmanschette, Höhe 260-300 mm, für verschiebesichere Schachtausgleichsringe DN 625 nach DIN V 4034-1, bestehend aus einer Kompressionsdichtung, beständig gegen Leichtflüssigkeiten nach DIN EN 858-1:2005-02. einschl. der passenden Spannringe aus Edelstahl 1.4571.
Menge: 1,000 St
IGNW DIN 276: 551

**05.06.0030 Sanierung Ausgleichsringe (Schachtfugen)**
Ausräumen schadhafter Fugen im Bereich der Ausgleichsringe. Alte Fugenmassen und Verschmutzungen von den Fugenflanken vollständig beseitigen. Schadhafte Fugen bis auf den tragfähigen Untergrund abstemmen. Fugen anphasen unter einem Winkel von 45°, ca. 3 cm aufstemmen und mit einem nach DIN EN 858-1 geeigneten, dauerelastischen, medienbeständigen Fugenmaterial sanieren.

Nachweis der Umweltverträglichkeit und medienbeständigkeit (Kerosin, Diesel, Enteisungsmittel) ist dem AG vorzulegen. Verarbeitungshinweis und technische Merkblätter des Materialherstellers sind mit dem Angebot dem AG vorzulegen.

Abrechnung erfolgt nach sanierter Fugenlänge

gew. Hersteller/Produkt: '....................................................' (vom Bieter zu ergänzen)
Menge: 2,000 m
DIN276-06: 0

**05.06.0040 Sanierung Bereich Monolith/Abdeckplatte (Monolithenfuge)**
Risse im Bereich Monolith/Abdeckplatte unter einen Winkel von 45° ca. 3 cm tief aufstemmen und mit einem nach DIN EN 858-1 geeigneten, dauerelastischen, medienbeständigen Fugenmaterial sanieren.

Nachweis der Umweltverträglichkeit und Medienbeständigkeit (Kerosin, Diesel, Enteisungsmittel) ist dem AG vorzulegen. Verarbeitungshinweis und technische Merkblätter des Materialherstellers sind mit dem Angebot dem AG vorzulegen.

Abrechnung erfolgt nach sanierter Fugenlänge

gew. Hersteller/Produkt: '....................................................' (vom Bieter zu ergänzen)
Menge: 3,000 m
DIN276-06: 0

**05.06.0050 Kabel- und Leitungsdurchführungen abdichten**
Gas- und wasserdichte Kabelkanalabdichtung  für Kabelschutzrohre einbauen; inklusive sämtlicher Nebenleistungen. Abdichtung von Kabelschutzrohre mit einer lichten Weite von ca. 95 bis 110 mm mit 4 PG-Verschraubungen für die Durchführung von Kabeln / Rohren mit 9 bis 20 mm Außendurchmesser.

Die Kabelabdichtung muss für aufstauendes Sickerwasser und Druckwasser geeignet sein.

gew. Hersteller/Produkt: '....................................................' (vom Bieter zu ergänzen)
Menge: 2,000 St
DIN276-06: 0

**05.06.0060 Rohrdurchführung abdichten**
Verfugung des Zu- und/oder Ablaufs zum Schlammfang und/oder Abscheider.

Neue Abdichtung zwischen Zulaufleitungen bis DN 500 und Abscheiderbauwerk herstellen. Beton rund um die Fuge umlaufend nutförmig ca. 3 cm breit und 3 cm tief frei stemmen und altes Fugenmaterial entfernen. Fugen mit einem nach DIN EN 858-1 geeigneten dauerelastischem, medienbeständigem Material abdichten.

Von den Reparaturstellen sind jeweils Fotos zu machen, die den Zustand vor und nach der Reparatur dokumentieren.Materialreste sind aufzunehmen und fachgerecht zu entsorgen.

Nachweis der Umweltverträglichkeit und medienbeständigkeit (Kerosin, Diesel, Enteisungsmittel) ist dem AG vorzulegen. Verarbeitungshinweis und technische Merkblätter des Materialherstellers sind mit dem Angebot dem AG vorzulegen.

Abrechnung erfolgt nach einzudichtender Rohrdurchführung.

gew. Hersteller/Produkt: '....................................................' (vom Bieter zu ergänzen)
Menge: 2,000 St
DIN276-06: 0

*Hinweis: Erneuerung Schachtdeckel*

**05.06.0070 Schachtdeckel Gusseisen Beton abbrechen Geräteeinsatz mgl. DN625 mit Lüftungsöffnung**
Aufnehmen des Schachtdeckels, aus Gusseisen oder mit Betonfüllung, rund, Durchmesser der Schachtöffnung 625 mm, im Rahmen einer Totalabbruchmaßnahme, Geräteeinsatz ist möglich, max. Gesamtgewicht der Geräte ohne Beschränkung, Ausführung erschütterungsarm DIN 4150, staubarm TRGS 559, aufgenommene Stoffe sammeln, auf LKW des AN laden, Abfall ist nicht gefährlich. Entsorgung wird gesondert vergütet.
Menge: 2,000 St
Leistungsbereichkatalog: 084
DIN276_18: 594

**05.06.0080 Schachtdeckel Gusseisen Beton Stahlbeton befahrbar DN625 setzen ohne Lüftungsöffnung**
Schachtdeckel aus Gusseisen mit Betonverfüllung, befahrbar, ohne Lüftungsöffnung Klasse D 400 DIN EN 124-1, DN 625, setzenauf vorhandenes Schachtbauwerk
Menge: 2,000 St
Leistungsbereichkatalog: 009
DIN276_18: 551

#### Abschnitt 05.07 Anschlussarbeiten

*Hinweis: Hinweis Anschlüsse DN150 bis DN400*
Hinweis Anschlüsse DN 150 bis DN 400

DN 150
Anschluss an vorh. Schacht 206115 bei Geb.53
Anschluss an vorh. Schacht 215023N bei Geb.73
Anschluss an vorh. Schacht 206015 Geb.79
Anschluss an vorh. Schacht 106SCH01N Box3
Anschluss an vorh. Schacht 106065 und 106070N  bei Geb.95/95A

DN 200
Anschluss an vorh. Schacht 106030 und 106030A  bei Box 3
Anschluss an vorh. Schacht 103021  bei Ramp 3
Anschluss an vorh. Schacht 206138 Geb. 18
Anschluss an vorh. Schacht 215021 Geb. 73

DN 300
Anschluss an vorh. Schacht 106070G und 106070E  bei Geb.95A/95B

DN 400
Anschluss an vorh. Schacht 106043 und 106042  bei Ramp 1

**05.07.0010 Kernbohrung Stahlbeton Durchm. 200-250mm T 12,5-15cm nicht schadstoffbelastet Geräteeinsatz mgl. Stoffe zerkleinern**
*** Bezugsbeschreibung
STLB-Bau 2025-04 084
Kernbohrung, senkrecht zur Untergrundfläche, Untergrundfläche senkrecht, aus Stahlbeton, Normalbeton, Bohrdurchmesser über 200 bis 250 mm, Bohrtiefe über 12,5 bis 15 cm, einschl. Lösen des Bohrkerns aus dem Gefüge, nicht schadstoffbelastet,
Abfall ist nicht gefährlich, ohne Festlegung eines Zuordnungskriteriums LAGA/DepVO/EBV/RuVA, Wichte des Abbruchstoffes DIN EN 1991-1-1 24 kN/m3,
Geräteeinsatz ist möglich, max. Gesamtgewicht bis 3,5 t, Ausführung erschütterungsarm DIN 4150, staubarm TRGS 559, Ausführung im Freien, aufgenommene Stoffe zur Entsorgung sortieren, sammeln, zerkleinern, max. Kantenlänge bis 60 cm, im flüssigkeitsdichten, geschlossenen Behälter des AN lagern, Behältergröße nach Wahl des AN, auf LKW des AN laden, transportieren zur zugelassenen Lagerfläche des AG, Transportweg bis 5 km, Mengenermittlung nach Aufmaß,
die Entsorgung wird gesondert vergütet.
Menge: 6,000 St
Leistungsbereichkatalog: 084
DIN276-1_08: 331
DIN276_18: 331
IGNW DIN 276: 551

**05.07.0020 Kernbohrung Stahlbeton Durchm. 250-300mm T 12,5-15cm nicht schadstoffbelastet Geräteeinsatz mgl. Stoffe zerkleinern**
*** wie Position 05.07.0010
STLB-Bau 2025-04 084
Bohrdurchmesser über 250 bis 300 mm,
Menge: 5,000 St
Leistungsbereichkatalog: 084
DIN276-1_08: 331
DIN276_18: 331
IGNW DIN 276: 551

**05.07.0030 Kernbohrung Stahlbeton Durchm. 300-400mm T 12,5-15cm nicht schadstoffbelastet Geräteeinsatz mgl. Stoffe zerkleinern**
*** wie Position 05.07.0010
STLB-Bau 2025-04 084
Bohrdurchmesser über 300 bis 400 mm,
Menge: 2,000 St
Leistungsbereichkatalog: 084
DIN276-1_08: 331
DIN276_18: 331
IGNW DIN 276: 551

**05.07.0040 Kernbohrung Stahlbeton Durchm. 400-500mm T 12,5-15cm nicht schadstoffbelastet Geräteeinsatz mgl. Stoffe zerkleinern**
*** wie Position 05.07.0010
STLB-Bau 2025-04 084
Bohrdurchmesser über 400 bis 500 mm,
Menge: 2,000 St
Leistungsbereichkatalog: 084
DIN276-1_08: 331
DIN276_18: 331
IGNW DIN 276: 551

**05.07.0050 Mediendurchführung einfach Schachtwand D 10-15cm Durchm. 200-250mm PP AD 125-160mm geteilt**
*** Bezugsbeschreibung
STLB-Bau 2025-04 042
Mediendurchführung, einfach, rund, für Abwasser,
in Schachtwand, aus WU-Beton, Wanddicke über 10 bis 15 cm, in vorh. Kernbohrung, Durchmesser über 200 bis 250 mm, Medienrohr aus Polypropylen PP, Außendurchmesser Medienrohr über 125 bis 160 mm, dicht gegen nichtdrückendes Wasser, geteilte Ausführung.
Menge: 6,000 St
Leistungsbereichkatalog: 042
DIN276-1_08: 499
DIN276_18: 499
IGNW DIN 276: 551
IGNW DIN 276-1: Muster 6 2016: 541

**05.07.0060 Mediendurchführung einfach Schachtwand D 10-15cm Durchm. 250-300mm AD 160-210mm geteilt**
*** wie Position 05.07.0050
STLB-Bau 2025-04 042
Durchmesser über 250 bis 300 mm, Außendurchmesser Medienrohr über 160 bis 210 mm,
Menge: 5,000 St
Leistungsbereichkatalog: 042
DIN276-1_08: 499
DIN276_18: 499
IGNW DIN 276: 551
IGNW DIN 276-1: Muster 6 2016: 541

**05.07.0070 Mediendurchführung einfach Schachtwand D 10-15cm Durchm. 300-400mm AD 300-350mm geteilt**
*** wie Position 05.07.0050
STLB-Bau 2025-04 042
Durchmesser über 300 bis 400 mm, Außendurchmesser Medienrohr über 300 bis 350 mm,
Menge: 2,000 St
Leistungsbereichkatalog: 042
DIN276-1_08: 499
DIN276_18: 499
IGNW DIN 276: 551
IGNW DIN 276-1: Muster 6 2016: 541

**05.07.0080 Mediendurchführung einfach Schachtwand D 10-15cm Durchm. 400-500mm AD 400-450mm geteilt**
*** wie Position 05.07.0050
STLB-Bau 2025-04 042
Durchmesser über 400 bis 500 mm, Außendurchmesser Medienrohr über 400 bis 450 mm,
Menge: 2,000 St
Leistungsbereichkatalog: 042
DIN276-1_08: 499
DIN276_18: 499
IGNW DIN 276: 551
IGNW DIN 276-1: Muster 6 2016: 541

*Hinweis: Schachtsohle ändern*
Schachtsohle ändern
Vorh. Schacht 103021 bei Ramp 3
Vorh. Schacht 206115 bei Geb.53
Vorh. Schacht 215021 bei Geb.73

**05.07.0090 Schachtsohle ändern bis DN250 Auskl. Kanalklinker DN1000**
STLB-Bau 2025-04 009
Vorh. Schachtsohle ändern für neu anzuschließenden Abwasserkanal bis DN 250, Rinnenführung ausbilden einschl. Stemmarbeiten, Rinne und Auftritte auskleiden mit Kanalklinkern, Schacht DN 1000.
Menge: 3,000 St
Leistungsbereichkatalog: 009
DIN276_18: 551
IGNW DIN 276: 551

*Hinweis: Zulauföffnung verschließen*
Zulauföffnung verschließen
Vorh. Schacht 103021 bei Ramp3
Vorh. Schacht 103022 bei Ramp3
Vorh. Schacht 215015 bei Geb.73
Vorh. Schacht 215021 bei Geb.73
Vorh. Schacht 102077 bei RRB V

**05.07.0100 Zulauföffnung bis DN200 in Schacht aus Beton dauerhaft verschließen**
Zulauföffnung bis DN 200 in Schacht aus Beton/Mauerwerk, rund, Tiefe Schachtbauwerk bis 2,50m, Einstiegsöffnung vorhanden, DIN1229 und DIN EN 124-1 dauerhaft und druckwasserdicht verschließen,
vorh. Anlage ist in Betrieb,
im, Schacht/Bauwerk mit hochfestem schnellbindendem Mörtel wasserdicht herstellen,
einschl. erforderliche Stemm-, Fräs- und Abbruchmaßnahme,
anfallende Stoffe sind aus dem Schacht zu beseitigen und zu entfernen.
Menge: 5,000 St
DIN276_18: 551
IGNW DIN 276: 551

#### Abschnitt 05.08 Abflusslenkung

*Hinweis: Hinweis zur Abflusslenkung*
Hinweis zur Abflusslenkung

Für den Zeitraum des Neu- und Ausbaus sowie der Sanierung der Abscheideanlagen sowie den Einbau der Absperrschieberschächte sind die vorhandenen SW und RW-Zulaufleitung in den einzelnenden Baufeldern kurzfristig mittels einer Absperrblase abzusperren. Das eingestaute belastete anfallende Regenwasser bzw. Schmutzwasser ist mit einer mobilen Abwassertauchmotorpumpe aus dem vorherigen Abwasserschacht vor der Abscheideranlage in den vorhandenen Abwasserkanal über den nächst gelegenen RW/SW-Schacht hinter der Abscheideranlage einzuleiten.

**05.08.0010 Absperrvorrichtungen bis DN200 zum Rückstauen**
Absperren der Anschlüsse  (Ablauf) von SW/RW-Haltungen zum Rückstauen des anfallenden Abwassers einschl. Ein- und Abbau von Absperrblasen bis DN 200,
Zugang vom Schacht.

Die Leistung wird einmalig für das Einsetzen der Geräteeinheit in die zu entwässernde Haltung abgerechnet.

Haltungen aus verschiedenen Rohrmaterialien bis DN 200.
Menge: 32,000 St
IGNW DIN 276: 551

**05.08.0020 Absperrvorrichtungen DN200-400 zum Rückstauen**
Absperren der Anschlüsse  (Ablauf) von SW/RW-Haltungen zum Rückstauen des anfallenden Abwassers einschl. Ein- und Abbau von Absperrblasen DN 200 bis DN 400,
Zugang vom Schacht.

Die Leistung wird einmalig für das Einsetzen der Geräteeinheit in die zu entwässernde Haltung abgerechnet.

Haltungen aus verschiedenen Rohrmaterialien DN 200-400.
Menge: 5,000 St
IGNW DIN 276: 551

**05.08.0030 Pumpe 20 l/s vorhalten**
Vorhalten einer Pumpe,
Förderleistung bis 20 l/s, einschl. Schwimmersteuerung,
mit Druckleitung Länge bis 20 m, Förderhöhe bis 2,0m,  für das Überpumpen von Abwasser aus Schachtbauwerken für den Zeitraum der Erneuerung bzw. Ausbau der Abscheideanlagen
Positionsmenge = Produkt aus '1' (Vorhaltemenge)

mal '8 Wochen' (Vorhaltedauer)
Menge: 8,000 StWo
IGNW DIN 276: 551

**05.08.0040 Pumpe 20 l/s einbauen ausbauen**
Einsatz der in der Vorposition beschriebenen
Wasserhaltungsanlage. Einbau erfolgt in vorh. Schachtbauwerk (als Pumpensumpf einstauen), einschl. dem Ein- und Ausbau. Die Festlegung der max. zulässigen Einstauhöhe erfolgt durch den AG.
Menge: 15,000 St
IGNW DIN 276: 551

**05.08.0050 Pumpe 20 l/s betreiben**
Betrieb der Wasserhaltungsanlage der Vorposition.
Sämtliche Zuschläge für Nachtarbeit, Treibstoff,
Alarmüberprüfung usw. sind in die Leistung
einzukalkulieren.
Der Nachweis der Betriebsstunden erfolgt über einen Betriebsstundenzähler.
Menge: 80,000 h
IGNW DIN 276: 551

#### Abschnitt 05.09 Dichtheitsprüfung

*Hinweis: Kanäle*

**05.09.0010 Dichtheitsprüfung Luft Abwasserltg Kunststoff DN150 Luftüberdruck LC**
*** Bezugsbeschreibung
STLB-Bau 2025-04 009
Dichtheitsprüfung DIN EN 1610 mit Luft, als Abnahmeprüfung, der Abwasserleitung aus Kunststoff, DN 150,
Leitungen '15' St,
einschl. aller erforderlichen Anlagen, Abdichtungen, Verankerungen und Rohrverschlüsse, mit Luftüberdruck, Verfahren LC, zugängig vom Schacht.
Menge: 187,000 m
Leistungsbereichkatalog: 009
DIN276-1_08: 541
DIN276_18: 551
IGNW DIN 276: 551
IGNW DIN 276-1: Muster 6 2016: 541

**05.09.0020 Dichtheitsprüfung Luft Abwasserltg Kunststoff DN200 Luftüberdruck LC**
*** wie Position 05.09.0010
STLB-Bau 2025-04 009
DN 200,
Leitungen '10' St,
Menge: 69,000 m
Leistungsbereichkatalog: 009
DIN276_18: 551
IGNW DIN 276: 551

**05.09.0030 Dichtheitsprüfung Luft Abwasserltg Kunststoff DN300 Luftüberdruck LC**
*** wie Position 05.09.0010
STLB-Bau 2025-04 009
DN 300,
Leitungen '3' St,
Menge: 12,000 m
Leistungsbereichkatalog: 009
DIN276_18: 551
IGNW DIN 276: 551

**05.09.0040 Dichtheitsprüfung Luft Abwasserltg Kunststoff DN400 Luftüberdruck LC**
*** wie Position 05.09.0010
STLB-Bau 2025-04 009
DN 400,
Leitungen '3' St,
Menge: 20,000 m
Leistungsbereichkatalog: 009
DIN276_18: 551
IGNW DIN 276: 551

*Hinweis: Schächte*

**05.09.0050 Dichtheitsprüfung Wasser Schacht Beton DN800 Zulauf bis DN200 Ablauf bis DN200 T bis 2m Verfahren W**
*** Bezugsbeschreibung
STLB-Bau 2025-04 009
Dichtheitsprüfung DIN EN 1610 mit Wasser, als Abnahmeprüfung, des Schachtes aus Beton, DN 800, mit Zu- und Ablauf, Zulauf bis DN 200, Ablauf bis DN 200, Tiefe bis 2 m, mit offenem Gerinne, einschl. aller erforderlichen Anlagen, Abdichtungen, Verankerungen und Rohrverschlüsse, Verfahren W, Wasser liefern und schadlos beseitigen.
Menge: 1,000 St
Leistungsbereichkatalog: 009
DIN276-1_08: 541
DIN276_18: 551
IGNW DIN 276: 551
IGNW DIN 276-1: Muster 6 2016: 541

**05.09.0060 Dichtheitsprüfung Wasser Schacht Beton DN1000 Zulauf bis DN200 Ablauf bis DN200 T bis 2m Verfahren W**
*** wie Position 05.09.0050
STLB-Bau 2025-04 009
DN 1000,
Menge: 2,000 St
Leistungsbereichkatalog: 009
DIN276-1_08: 541
DIN276_18: 551
IGNW DIN 276: 551
IGNW DIN 276-1: Muster 6 2016: 541

**05.09.0070 Dichtheitsprüfung Wasser Schacht Beton DN1000 Zulauf bis DN200 Ablauf bis DN200 T 2-4m Verfahren W**
*** wie Position 05.09.0050
STLB-Bau 2025-04 009
DN 1000, Tiefe über 2 bis 4 m,
Menge: 5,000 St
Leistungsbereichkatalog: 009
DIN276_18: 551
IGNW DIN 276: 551

**05.09.0080 Dichtheitsprüfung Wasser Schacht Beton DN1500 Zulauf bis DN200 Ablauf bis DN200 T bis 2m Verfahren W**
*** wie Position 05.09.0050
STLB-Bau 2025-04 009
DN 1500,
Menge: 3,000 St
Leistungsbereichkatalog: 009
DIN276_18: 551
IGNW DIN 276: 551

**05.09.0090 Dichtheitsprüfung Wasser Schacht Beton DN1500 Zulauf bis DN200 Ablauf bis DN200 T 2-4m Verfahren W**
*** wie Position 05.09.0050
STLB-Bau 2025-04 009
DN 1500, Tiefe über 2 bis 4 m,
Menge: 2,000 St
Leistungsbereichkatalog: 009
DIN276_18: 551
IGNW DIN 276: 551

**05.09.0100 Dichtheitsprüfung Wasser Schacht Beton DN1500 Zulauf DN200-400 Ablauf DN200-400 T 2-4m Verfahren W**
*** wie Position 05.09.0050
STLB-Bau 2025-04 009
DN 1500, Zulauf über DN 200 bis DN 400, Ablauf über DN 200 bis DN 400, Tiefe über 2 bis 4 m,
Menge: 2,000 St
Leistungsbereichkatalog: 009
DIN276_18: 551
IGNW DIN 276: 551

*Hinweis: Dokumentation der Dichtheitsprüfung*

**05.09.0110 Dokumentation Dichtheitsprüfung je Haltung/Leitung Bericht graf.Darstellung Papier-/digitaler Form**
Dokumentation der Dichtheitsprüfung, aufbereitet gemäß Arbeitshilfen Abwasser des BMUB und BMVg, je Haltung/Leitung, als schriftlicher Bericht mit grafischer Darstellung des Prüfverlaufes, in Papier- und in digitaler Form, Abrechnung nach Anzahl Haltung/Leitung.
Menge: 21,000 St
IGNW DIN 276: 551
IGNW DIN 276-1: Muster 6 2016: 541

**05.09.0120 Dokumentation Dichtheitsprüfung je Schacht Bericht graf.Darstellung Papier-/digitaler Form**
Dokumentation der Dichtheitsprüfung, aufbereitet gemäß Arbeitshilfen Abwasser des BMUB und BMVg, je Schacht, als schriftlicher Bericht mit grafischer Darstellung des Prüfverlaufes, in Papier- und in digitaler Form, Abrechnung nach Anzahl Schächte.
Menge: 17,000 St
IGNW DIN 276: 551
IGNW DIN 276-1: Muster 6 2016: 541

**05.09.0130 Dokumentation auf Datenträger liefern Wechseldatenträger USB**
STLB-Bau 2025-04 009
Datenträger mit Dokumentationsdaten, liefern und übergeben, Wechseldatenträger - USB.
Menge: 1,000 St
Leistungsbereichkatalog: 009
DIN 276/2008-12: 599
DIN276_06: 599
DIN276_81: 53900
DIN276_93: 599
IGNW DIN 276: 551
IGNW DIN 276-1: Muster 6 2016: 541

#### Abschnitt 05.10 TV-Inspektion (Abnahmebefahrung)

*Hinweis: Schmutzwasserkanäle*

**05.10.0010 Opt.Inspektion Abwasserkanal Schmutzwasserkanal TV-Kamera bis DN200**
*** Leitbeschreibung
*** Bezugsbeschreibung
STLB-Bau 2025-04 009
Optische Inspektion des Abwasserkanales, gemäß BFR Abwasser, Schmutzwasserkanal, Kreisquerschnitt, mit TV-Kamera auf Fahrwagen, mit Drehschwenkkopf und Zoom, mit aufrechtem und seitenrichtigem Bild, Inspektion mit Abschwenken aller Rohrverbindungen, Stutzen, Abzweige, Dokumentation wird gesondert vergütet, bis DN 200, Haltungslänge bis 30 m.
Menge: 244,000 m
Leistungsbereichkatalog: 009
DIN276-1_08: 541
DIN276_18: 551
IGNW DIN 276: 551
IGNW DIN 276-1: Muster 6 2016: 541
*Unterbeschreibung 1 einschl. vorheriger Reinigung des Abwasserkanals*
einschl. Reinigung des Abwasserkanals,
als Vorlauf für optische Inspektion, Abfall absaugen, Flüssigphase rückleiten, Transport und Entsorgung der Abfälle werden gesondert vergütet.
Menge: 40,000 m

**05.10.0020 Opt.Inspektion Abwasserkanal Schmutzwasserkanal TV-Kamera DN200-400**
*** wie Position 05.10.0010
STLB-Bau 2025-04 009
über DN 200 bis DN 400,
Menge: 32,000 m
Leistungsbereichkatalog: 009
DIN276_18: 551
IGNW DIN 276: 551

*Hinweis: Schächte*

**05.10.0030 Opt.Inspektion Schacht Schmutzwasserkanal TV-Kamera Kunststoff DN800 T bis 2m Einstieg-Durchm. 625mm**
*** Bezugsbeschreibung
STLB-Bau 2025-04 009
Optische Inspektion des Schachtes, BFR Abwasser, in Schmutzwasserkanal, durch Untersuchung mit TV-Kamera, digital, mit teilsphärischer Bilderfassung, Blickwinkel 270 Grad vertikal x 360 Grad horizontal und zusätzlicher Videoaufnahme, ohne Verschwenkung der Kamera während der Aufnahme, Dokumentation wird gesondert vergütet, runder Schacht, aus Kunststoff, DN 800, Tiefe bis 2 m, Einstiegsöffnung rund, Durchmesser 625 mm, Deckel lose, Klasse D 400 DIN EN 124-1.
Menge: 1,000 St
Leistungsbereichkatalog: 009
DIN276_18: 551
IGNW DIN 276: 551

**05.10.0040 Opt.Inspektion Schacht Schmutzwasserkanal TV-Kamera Beton DN1000 T bis 2m Einstieg-Durchm. 625mm**
*** wie Position 05.10.0030
STLB-Bau 2025-04 009
aus Beton, DN 1000,
Menge: 2,000 St
Leistungsbereichkatalog: 009
DIN276-1_08: 541
DIN276_18: 551
IGNW DIN 276: 551

**05.10.0050 Opt.Inspektion Schacht Schmutzwasserkanal TV-Kamera Beton DN1000 T 2-4m Einstieg-Durchm. 625mm**
*** wie Position 05.10.0030
STLB-Bau 2025-04 009
aus Beton, DN 1000, Tiefe über 2 bis 4 m,
Menge: 4,000 St
Leistungsbereichkatalog: 009
DIN276_18: 551
IGNW DIN 276: 551

**05.10.0060 Opt.Inspektion Schacht Schmutzwasserkanal TV-Kamera Beton DN1500 T bis 2m Einstieg-Durchm. 800mm**
*** wie Position 05.10.0030
STLB-Bau 2025-04 009
aus Beton, DN 1500, Durchmesser 800 mm,
Menge: 3,000 St
Leistungsbereichkatalog: 009
DIN276_18: 551
IGNW DIN 276: 551

**05.10.0070 Opt.Inspektion Schacht Schmutzwasserkanal TV-Kamera Beton DN1500 T 2-4m Einstieg-Durchm. 800mm**
*** wie Position 05.10.0030
STLB-Bau 2025-04 009
aus Beton, DN 1500, Tiefe über 2 bis 4 m, Durchmesser 800 mm,
Menge: 4,000 St
Leistungsbereichkatalog: 009
DIN276_18: 551
IGNW DIN 276: 551

*Hinweis: Dokumentation Inspektion*

**05.10.0080 Dokumentation Inspektion/Bericht Haltungen/Leitungen digital Format PDF**
*** Pauschalposition
Dokumentation der Inspektion als Untersuchungsbericht, nach Angaben des AG, für die Haltungen/Leitungen, als schriftlicher Bericht, einschl. Überspielen der Dateien auf Datenträger, Datenträger wird nicht gesondert vergütet, Format PDF, Abrechnung nach Anzahl Haltungen/Leitungen.
Menge: 1,000 psch
IGNW DIN 276: 551
IGNW DIN 276-1: Muster 6 2016: 541

**05.10.0090 Dokumentation Inspektion/Bericht Schächte digital Format PDF**
*** Pauschalposition
Dokumentation der Inspektion als Untersuchungsbericht, nach Angaben des AG, für die Schächte, als schriftlicher Bericht, einschl. Überspielen der Dateien auf Datenträger, Datenträger wird nicht gesondert vergütet, Format PDF, Abrechnung nach Anzahl Haltungen/Leitungen.
Menge: 1,000 psch
IGNW DIN 276: 551
IGNW DIN 276-1: Muster 6 2016: 541

### Bereich 06 Verkehrswegebauarbeiten - Oberbauschichten ohne Bindemittel DIN 18315

#### Abschnitt 06.01 Schichten ohne Bindemittel

**06.01.0010 FSS EV2 120MPa 0/45 D 45cm**
STLB-Bau 2025-04 080
Frostschutzschicht ZTV SoB-StB, Verformungsmodul auf der Oberfläche mind. EV2 120 MPa, aus Baustoffgemisch für Frostschutzschicht, Körnung 0/45, Schichtdicke 45 cm, wasserdurchlässig, kf größer gleich 5 x 10 hoch minus 5 m/s, abgerechnet wird nach Auftragprofilen.
Menge: 402,000 m3
Leistungsbereichkatalog: 080
DIN276-1_08: 522
DIN276_18: 531
IGNW DIN 276: 533
IGNW DIN 276-1: Muster 6 2016: 522

**06.01.0020 STS EV2 150MPa 0/32 D 25-30cm**
STLB-Bau 2025-04 080
Schottertragschicht ZTV SoB-StB, Verformungsmodul auf der Oberfläche mind. EV2 150 MPa, aus Baustoffgemisch für Schottertragschicht, Körnung 0/32, Schichtdicke über 25 bis 30 cm, abgerechnet wird nach Auftragprofilen.
Menge: 38,000 m3
Leistungsbereichkatalog: 080
DIN276-1_08: 522
DIN276_18: 531
IGNW DIN 276: 533
IGNW DIN 276-1: Muster 6 2016: 522

**06.01.0030 Bettungsschicht Füllstoff liefern einbauen verdichten D 5cm Splitt-Brechsand-Gemisch**
STLB-Bau 2025-04 002
Bettungsschicht, Füllstoff, liefern, profilgerecht einbauen und verdichten, Schichtdicke 5 cm, zulässige Abweichung von der Sollhöhe +/- 2 cm, Splitt-Brechsand-Gemisch, natürliche Gesteinskörnung TL Gestein.
Menge: 150,000 m2
Leistungsbereichkatalog: 002
DIN276_18: 311
IGNW DIN 276: 533
IGNW DIN 276-1: Muster 6 2016: 522

*Hinweis: Schotterschicht für BE-Flächen*

**06.01.0040 STS EV2 150MPa 0/32 D 30cm**
STLB-Bau 2025-04 080
Schottertragschicht ZTV SoB-StB, Verformungsmodul auf der Oberfläche mind. EV2 150 MPa, aus Baustoffgemisch für Schottertragschicht, Körnung 0/32, Schichtdicke 30 cm, die Oberfläche der Tragschicht wird für längere Zeit unmittelbar befahren,
vorgesehene Dauer 'BE-Fläche, bis 6 Monate'

abgerechnet wird nach Auftragprofilen.
Menge: 200,000 m2
Leistungsbereichkatalog: 080
DIN276_18: 531
IGNW DIN 276: 533
IGNW DIN 276-1: Muster 6 2016: 522

### Bereich 07 Verkehrswegebauarbeiten - Oberbauschichten mit hydraulischen Bindemitteln DIN 18316

*Hinweis: Vorbemerkungen Betonarbeiten*
Vorbemerkungen Betonarbeiten

Der Deckenschluss der Oberfläche ist zu gewährleisten. Der AG behält sich vor, bei Überschreitung der Grenzwerte für die Ebenheit oder ungenügendem Deckenschluss die Erneuerung der Decke zu fordern. Eine Sanierung der Risse wird nicht zugelassen. Ein Abfräsen oder eine Beschichtung werden nicht akzeptiert.

Der Einbau muss bei geeigneten Witterungsverhältnissen erfolgen. Die Arbeiten sind entsprechend zu disponieren, es sind Pufferzeiten vorzusehen. Der Einsatz von Zelten oder ähnlichen Wetterschutzeinrichtungen wird nicht vergütet. Ggf. sind wasserhaltende Abdeckungen (z. B. Jutetücher oder Geotextil) aufzubringen. Die Abdeckungen sind gegen Verschieben durch Windeinwirkung zu sichern. Das Abdecken mit Folien ist nicht zulässig.

In den Einheitspreis einzurechnen:

- Die Erstprüfung und werkseigene Produktionskontrolle sind gem. TL-Beton durchzuführen und zu dokumentieren.
- Die Eigenüberwachungsprüfung und Kontrollprüfung sind gem. ZTV-Beton durchzuführen und zu dokumentieren.
- Zusammenstellung der Betonrezeptur einschl. Nachweis der  Alkaliunempfindlichkeit
- Erstellung eines Betonierplans, der vor Betonierbeginn durch
  die Bauleitung freigegeben werden muss,
- Herstellung/Rückbau/Reinigung Schalungen,
- Vorhaltung aller Geräte, Schalungen etc.,
- Unterstützungskörbe für die Bewehrung gemäß Statik und Zeichnung,
- Lieferung aller Materialien,
- Herstellung und Lieferung des Betons,
- Führung und Vorlage eines Betoniertagebuchs,
- Erschwernisse durch Einbauten und Anschlüsse an
  vorhandene Decken,
- Auftragen eines geeigneten Nachbehandlungsmittels bis zur
  folgenden Nassnachbehandlung,
- Nassnachbehandlung der frischen Betondecke,
- Besenstrich (Stahlbesen) zur Griffigkeit,
- schriftlicher Nachweis der Sollhöhen.

Es ist eine Zementart mit normaler Festigkeitsentwicklung nach DIN EN 197-1 und DIN 1164-10 (z.B. CEM I 42,5 N) einzusetzen.

Sämtliche Aufwendungen zum Transport sind in den angebotenen LV-Positionen zu berücksichtigen. Der Betontransport ist ausschließlich in Fahrzeugen mit Stahlaufbau (kein Aluminium, Minimierung der Kraterbildung durch Oxidationsgase) durchzuführen.

Die Einteilung der Ausführung in Handarbeit und/oder mit Gerät obliegt dem AN, es erfolgt keine gesonderte Vergütung der Ausführungsart.

*Hinweis: Hinweis Erstprüfungen und Nachweis Alkaliunempfindlichkeit*
Hinweis Erstprüfungen und Nachweis Alkaliunempfindlichkeit

Die Ergebnisse der Erstprüfungen und die vorgeschlagene Rezeptur sind mindestens vier Wochen vor Betonierbeginn dem AG zur Freigabe vorzulegen. Der Einsatz von Zusatzmitteln ist dem AG nach Art und Menge anzugeben. Etwaige Empfehlungen oder Forderungen des AG sowie dessen Zustimmung zur endgültigen Wahl der Zuschlagstoffe, Mischungsverhältnisse, Frischbetonkonsistenz usw. entbinden den AN nicht von seiner Verantwortung für die Erreichung der geforderten Festigkeiten und Eigenschaften des Festbetons. Alle Ergebnisse der Erstprüfung und alle Nachweise sind der Bauleitung in vierfacher Ausführung zu übergeben.

Bestandteil der Erstprüfung müssen auch die 7-Tage-Festigkeiten für Druck und Biegezug sein (jeweils Mittelwert aus drei Prüfkörpern). Die Festlegung des Vorhaltemaßes obliegt dem AN.

Die Gesteinskörnungen müssen frei sein von den Abbindevorgang störenden Stoffen, Schwefelverbindungen, alkalilöslicher Kieselsäure und alkaliempfindlichen Bestandteilen.

Die Richtlinie "Vorbeugende Maßnahmen gegen schädliche Alkalireaktion im Beton" des DAfStb ist zu beachten! Es dürfen nur Gesteinskörnungen eingesetzt werden, für die die Alkaliunempfindlichkeit  nachgewiesen ist. Der Nachweis der Eignung der konkreten Betonzusammensetzung hat durch einen vom BMVI anerkannten AKR-Gutachter zu erfolgen.

Unabhängig davon sind für alle verwendeten Gesteinskörnungen mit Lieferkörnung > 2 mm Mörtelschnelltests durchzuführen. Gesteinskörnungen, die den Mörtelschnelltest nicht bestehen, dürfen nicht eingesetzt werden. Die Prüfergebnisse sind in den Erstprüfbericht aufzunehmen.

*Hinweis: Hinweise zur Ausführung der Betondecke*
Hinweise zur Ausführung der Betondecke

Sämtliche Kosten und Erschwernisse aus dem vom AN gewählten Arbeitsablauf und den sich daraus ergebenden Zwängen, sind mit den Einheitspreisen der Betondecke abgegolten.

Die Biegezugfestigkeit eines jeden Probekörpers muss mindestens 5,65 N/mm², die mittlere Biegzugfestigkeit jeder Serie muss mindestens 6,0 N/mm² betragen.

Zusätzlich zu den Anforderungen der ZTV Beton-StB wird gefordert:

Luftporengehalt in Abhängigkeit vom eingesetzten Größtkorn, mindestens jedoch 4,0 % im Mittelwert, Mikroluftporengehalt und Abstandswert gem. Merkblatt für die Herstellung und Verarbeitung von Luftporenbeton.

Die Rezeptur ist so zu wählen, dass sich ein möglichst geringes Schwindmaß und eine niedrige Hydratationswärme einstellt.

Frischbetonkonsistenz F2.

Natürliche Gesteinskörnungen gem. TL Gestein-StB bzw. DIN EN 12620,  ZTV Beton-StB, ausschließlich aus gebrochenem Korn.

Der Einbau mit Betonpumpen wird nicht zugelassen.

Bereits eingebaute Bauwerkskörper sind auf der betonabgewandten Seite gegen Kippen und Verschieben zu sichern.

Bei Arbeitsunterbrechungen sind Schlussbohlen einzusetzen.

Die Oberfläche der Decke ist in Längs- und Querrichtung planeben abzuziehen und anschließend mit einem Besenstrich (Stahlbesen) zu versehen.

*Hinweis: Vorbemerkungen hydraulisch gebundene Tragschichten*
Vorbemerkungen hydraulisch gebundene Tragschichten

Sofort nach Auftragserteilung hat der AN Erstprüfungen durchzuführen. Die Ergebnisse der Erstprüfungen und die vorgeschlagene Rezeptur sind mindestens zwei Wochen vor Einbaubeginn dem AG zur Freigabe vorzulegen.

Etwaige Empfehlungen oder Forderungen des AG sowie dessen Zustimmung zur endgültigen Rezeptur entbinden den AN nicht von seiner Verantwortung für die Erreichung der geforderten Festigkeiten und Eigenschaften des einzubauenden Mischguts und der fertigen Tragschicht. Alle Ergebnisse der Eignungsprüfung und alle Nachweise sind der Bauleitung in vierfacher Ausführung zu übergeben.

Die Ergebnisse der Eigenüberwachung sind zu dokumentieren,  dem AG bekannt zu geben. Der AG kann jederzeit die Durchführung der Probenahme und Prüfung in seiner Gegenwart und unter Kontrolle des AG fordern.

Nahtstellen zwischen Einbaubahnen und Tagesendfugen müssen bei der HGT für die Betondecken unterhalb der Fugen der Betondecke liegen.

Zementgebundene Tragschichten sind unterhalb von Betondecken im Raster der Betonfugen zu kerben. Die Abweichung vom Fugenraster darf höchstens 5 cm betragen.

Als Bindemittel ist Zement einzusetzen, Tragschichtbinder und hochhydraulischer Kalk sind nicht zugelassen. Das Bindemittel ist in die folgende Position einzukalkulieren und wird nicht gesondert vergütet.

Hydraulisch Gebundene Tragschichten sind durch mindestens dreitägiges Feuchthalten nachzubehandeln. Das Auftragen von Bitumenemulsionen als Nachbehandlung ist nicht zugelassen.

*Hinweis: Hinweis Eigen- und Fremdüberwachung Überwachungsklasse 2 nach DIN 1045-3*
Hinweis Eigen- und Fremdüberwachung Überwachungsklasse 2 nach DIN 1045-3

Die Fremdüberwachung durch eine anerkannte Überwachungsstelle nach DIN 1045-3 in der Überwachungsklasse 2 ist erforderlich und wird vom AN beauftragt.

Der AN muss im Rahmen der Eigenüberwachung über eine ständige Betonprüfstelle verfügen.

Die Ergebnisse der Eigenüberwachung sind zu dokumentieren und dem AG bekanntzugeben. Der  AG kann jederzeit die Durchführung der Probenahme und Prüfung in seiner Gegenwart und unter Kontrolle des AG fordern.

*Hinweis: Hinweis Betonbauqualitätsklasse E nach DIN 1045-1000*
Hinweis Betonbauqualitätsklasse E nach DIN 1045-1000

Die Sicherstellung der Qualität im Betonbau ist eine schnittstellenübergreifende Aufgabe von Planung, Baustofftechnik und Bauausführung. Die Einordnung in Betonbauqualitätsklassen (BBQ-Klassen) legt Anforderungen an den Planungs- und Bauprozess fest.

Einordnung
BBQ-E: Bauwerke/Bauteile mit erhöhten Anforderungen an Kommunikation, Planung, Bauausführung und Baustoffe.

Dieser Anhang regelt die Kommunikation im Rahmen der Qualitätssicherung für die Errichtung von Betonbauwerken an den Schnittstellen zwischen Planung, Betontechnik, Bauausführung sowie Fertigteilherstellung und Montage.

Anhang A der DIN 1045-1000 regelt die Kommunikation im Rahmen der Qualitätssicherung für die Errichtung von Betonbauwerken in der Klasse BBQ-E.

Die Kommunikation gemäß Anhang A der DIN 1045-1000 ist einzukalkulieren und wird nicht gesondert vergütet.

#### Abschnitt 07.01 Betonflächen

**07.01.0010 Betondecke ZTV Beton-StB Verkehrsfläche C35/45 XF4 XM2 XA2 XC4 XD3 XS1 D 25cm**
STLB-Bau 2025-04 080
Betondecke ZTV Beton-StB aus Ortbeton, in Verkehrsflächen, in Teilflächen, Beton C 35/45, DIN EN 206, DIN 1045-2, natürliche Gesteinskörnung, Expositionsklasse XF4 (Frostangriff, hohe Wassersättigung mit Taumittel), Expositionsklasse XM2 (Betonkorrosion durch starke Verschleißbeanspruchung), Expositionsklasse XA2 (Betonkorrosion durch chemisch mäßig angreifende Umgebung und Wasserbauwerke), Expositionsklasse XC4 (Bewehrungskorrosion durch Karbonatisierung, wechselnd nass und trocken), Expositionsklasse XD3 (Bewehrungskorrosion durch Chloride, ausgenommen Meerwasser, wechselnd nass und trocken), Expositionsklasse XS1 (Bewehrungskorrosion durch Chloride aus Meerwasser, salzhaltige Luft, kein Wasserkontakt), Feuchtigkeitsklasse WS (Betonkorrosion, hohe dynamische Beanspruchung, direkter Alkalieintrag), Dicke der Decke 25 cm, Betonoberfläche mit Stahlbesen abziehen und nass nachbehandeln,
Hersteller und Typ 'Ausführung Gerät/Hand nach Wahl des AN, Geb. 73 u. 95/95A'
Menge: 390,000 m2
Leistungsbereichkatalog: 080
DIN276-1_08: 522
DIN276_18: 532
IGNW DIN 276: 533
IGNW DIN 276-1: Muster 6 2016: 529

**07.01.0020 HGT Zement D 20cm eingeschnittene Kerben**
STLB-Bau 2025-04 080
Hydraulisch gebundene Tragschicht ZTV Beton-StB, unter Betondecke, Bindemittel Zement DIN EN 197-1 und DIN 1164-10, natürliche Gesteinskörnung TL Gestein, Schichtdicke 20 cm, Tragschicht nachbehandeln, mind. 3 Tage feucht halten, Ausführung mit eingeschnittenen Kerben, Abstand in Querrichtung 5 m, Abstand in Längsrichtung 5 m, Arbeiten mit Gerät.
Menge: 390,000 m2
Leistungsbereichkatalog: 080
DIN276-1_08: 522
DIN276_18: 531
IGNW DIN 276: 533
IGNW DIN 276-1: Muster 6 2016: 529

**07.01.0030 Viskose / bituminöse Gleitschicht, Dicke mind. 5 mm**
Viskose / bituminöse Gleitschicht (Bitumenbahn), Dicke mind. 5 mm, liefern und als Gleitschicht zwischen Unterbeton/HGT und Betondecke auf der gesamten Fläche verlegen.
Menge: 520,000 m2
IGNW DIN 276: 533
IGNW DIN 276-1: Muster 6 2016: 529

**07.01.0040 Abspülen der frischen Betondecke**
Ausführung der Leistung im Rahmen des jeweiligen Bauabschnittes.

Frische Betondecke unmittelbar nach dem Schneiden der Fugenkerben abspülen. 9 l/m² sauberes, pH-neutrales Wasser liefern, gleichmäßig auf die Betondecke aufbringen, in den Entwässerungsrinnen auffangen, abpumpen und entsorgen.

Die Rinnenabläufe sind mit Blasen wasserdicht zu verschließen.
Der Eintrag des Spülwassers in den Kanal oder das Grundwasser ist zu vermeiden.
Menge: 520,000 m2
2.DIN276_81: 542
DIN276 neu: 542
IGNW DIN 276: 533
IGNW DIN 276-1: Muster 6 2016: 529

*Hinweis: Stahleinlage für Betonfelder mit Einbauten*

**07.01.0050 Stahleinlage Betondecke Betonstahl B500**
STLB-Bau 2025-04 080
Stahleinlage in Betondecke ZTV Beton-StB aus Betonstahl DIN EN 10080, B500 DIN 488-1.
Menge: 1,000 t
Leistungsbereichkatalog: 080
2.DIN276_81: 529
DIN276 neu: 529
DIN276-1_08: 522
DIN276_06: 529
DIN276_18: 529
DIN276_93: 529
IGNW DIN 276: 533
IGNW DIN 276-1: Muster 6 2016: 529

*Hinweis: Fugen*
Fugen

Alle Fugenschnitte werden nach den ZTV Fug-StB ausgeführt.

Alle Fugenkanten sind unter 45° in maximal 3 mm Breite abzufasen.

Etwaige Kantenabplatzungen und Kornausbrüche sind mit Epoxidharzmörtel auszubessern.

Schneidschlämme sind umgehend aufzufangen und dürfen nicht in die Entwässerungsanlagen gelangen.

Von der Fugenanordnung des Fugenplans darf nicht eigenmächtig abgewichen werden.

**07.01.0060 Raumfuge Einlage Kunststoffprofil B/T 15/38mm freilegen**
Raumfuge ZTV Beton-StB, Fugeneinlage aus komprimierbarem Kunststoffprofil, Fugenbreite/-tiefe 15/38 mm, Fugenspalt nach Erhärten des Betons freilegen, Fugenkanten 3/3 mm maschinell abfasen, Deckendicke 30 cm, Verfüllen der Fugen wird gesondert vergütet.
Menge: 70,000 m
Leistungsbereichkatalog: 080
DIN276-1_08: 522
DIN276_18: 532
IGNW DIN 276: 533
IGNW DIN 276-1: Muster 6 2016: 529

**07.01.0070 Scheinfuge Querfuge Kerbe einschneiden Spalt nachschneiden B/T 10/26mm**
Scheinfuge ZTV Beton-StB, als Querfuge, als geschnittene Fuge, Fugenkerbe nach Erhärten des Betons einschneiden, Fugenspalt nachschneiden, Fugenspaltbreite/-tiefe 10/26 mm, Fugenkanten 3/3 mm maschinell abfasen, Deckendicke 30 cm, Verfüllen der Fugen wird gesondert vergütet.
Menge: 90,000 m
Leistungsbereichkatalog: 080
DIN276-1_08: 522
DIN276_18: 532
IGNW DIN 276: 533
IGNW DIN 276-1: Muster 6 2016: 529

**07.01.0080 Fugenfüllung Betondecke Fugenmasse kalt verarbeitbar Kl.C B/T 10/26mm**
Fugenfüllung in Betondecke ZTV Fug-StB, Fugenflanken mit Voranstrichmittel vorbehandeln, Fugenunterfüllung bis max. 15 mm unter Oberkante mit komprimierbarem, bis 200 Grad C standfesten Füllstoff, Fugenraum bis Oberkante verfüllen mit kalt verarbeitbarer Fugenmasse, Klasse C (Anwendungen bei Kontakt mit Ottokraftstoff, Dieselkraftstoff und Enteisungsmitteln) DIN EN 14188-2, einschl. Schutzeinlage der Kerbe mit Profil aus Elastomeren, Fugenspaltbreite/-tiefe 10/26 mm.
Menge: 70,000 m
Leistungsbereichkatalog: 080
DIN276-1_08: 522
DIN276_18: 532
IGNW DIN 276: 533
IGNW DIN 276-1: Muster 6 2016: 529

*Hinweis: Hinweis Dübel*
Hinweis Dübel

Die Stützkörbe sind auf dem Unterbeton an beidseitig mindestens drei Punkten pro lfdm zu befestigen. Auflagefläche der Dübel auf dem Korb mind. 30 cm, Gesamtbreite des Korbes mind. 50 cm, Stabdurchmesser 8mm.

**07.01.0090 Dübel Betondecke Durchm. 25mm L 50cm Rundstahl S235JR**
STLB-Bau 2025-04 080
Dübel mit Kunststoffbeschichtung in Betondecken ZTV Beton-StB, mit Hülse, Durchmesser 25 mm, Länge 50 cm, aus Rundstahl DIN EN 10060, Stahl S235JR DIN EN 10025-2, auf Stützkorb aus Betonstahlmatten, Regelabstand der Dübel 25 cm, abgerechnet wird nach Längenmaß der Fugen.
Menge: 90,000 m
Leistungsbereichkatalog: 080
DIN276-1_08: 522
DIN276_18: 529
IGNW DIN 276: 533
IGNW DIN 276-1: Muster 6 2016: 529

**07.01.0100 Anker Betondecke Durchm. 20mm L 80cm Betonstahl B500**
STLB-Bau 2025-04 080
Anker in Betondecke ZTV Beton-StB, Durchmesser 20 mm, Länge 80 cm, aus Betonstahl DIN EN 10080, B500 DIN 488-1, auf Stützkorb aus Betonstahlmatten, abgerechnet wird nach Längenmaß der Fugen.
Menge: 20,000 m
Leistungsbereichkatalog: 080
DIN276-1_08: 522
DIN276_18: 529
IGNW DIN 276: 533
IGNW DIN 276-1: Muster 6 2016: 529

*Hinweis: Statik*

**07.01.0110 Geprüfte Statik bewehrte Betondecke Bewehrungsanteil Schichtdicke Betondecke anfertigen**
Geprüfte Statik für bewehrte Betondecke zur Bestimmung des Bewehrungsanteils und der Schichtdicke der Betondecke anfertigen.

Die geprüfte statische Berechnung ist 4 Wochen vor der Ausführung in 1-facher Ausfertigung digital vorzulegen.
Menge: 2,000 St
Leistungsbereichkatalog: 080
DIN276-1_08: 539
IGNW DIN 276: 533
IGNW DIN 276-1: Muster 6 2016: 529

#### Abschnitt 07.02 Dichtflächen FD-Beton

IGNW DIN 276: 533

*Hinweis: Hinweise FD-Beton Dichtfläche*
Hinweise FD-Beton Dichtfläche

Die Ausführung als FD-Beton für Dichtflächen hat gem. TRwS 784 und DAfStb-Richtlinie BUmwS zu erfolgen.

Die ausführende Baufirma muss ein Fachbetrieb nach WHG gemäß AwSV §45 sein und ein Fachbetriebs-Zertifikat 4 Wochen vor Ausführung der BÜ unaufgefordert vorlegen.

Der Fachbetrieb nach WHG hat in einer Fachbetriebserklärung den Einbau gem. Planunterlagen und die Nachbehandlung gemäß BUmwS Teil 1 Nr. 7.4.6 nachzuweisen.

Eine Sichtprüfung der fertigen Betonfläche ist vom AN gemeinsam mit dem AG durchzuführen, Trennrisse sind unzulässig.

Diese Arbeiten sind in den Einheitspreis der Betondecke einzukalkulieren und werden nicht gesondert vergütet.

**07.02.0010 Betondecke ZTV Beton-StB Verkehrsfläche C35/45 XF4 XM2 XA2 XC4 XD3 XS1 D 30cm**
STLB-Bau 2025-04 080
Betondecke ZTV Beton-StB aus Ortbeton, in Verkehrsflächen, in Teilflächen, Beton C 35/45, DIN EN 206, DIN 1045-2, natürliche Gesteinskörnung, Expositionsklasse XF4 (Frostangriff, hohe Wassersättigung mit Taumittel), Expositionsklasse XM2 (Betonkorrosion durch starke Verschleißbeanspruchung), Expositionsklasse XA2 (Betonkorrosion durch chemisch mäßig angreifende Umgebung und Wasserbauwerke), Expositionsklasse XC4 (Bewehrungskorrosion durch Karbonatisierung, wechselnd nass und trocken), Expositionsklasse XD3 (Bewehrungskorrosion durch Chloride, ausgenommen Meerwasser, wechselnd nass und trocken), Expositionsklasse XS1 (Bewehrungskorrosion durch Chloride aus Meerwasser, salzhaltige Luft, kein Wasserkontakt), Feuchtigkeitsklasse WA (Betonkorrosion, feuchte Umgebung, direkte Alkalizufuhr von außen), Dicke der Decke 30 cm, Betonoberfläche mit Stahlbesen abziehen und nass nachbehandeln,
Hersteller und Typ 'LP, Ausführung als FD-Beton, bewehrt, Ausführung Gerät/Hand nach Wahl des AN, Geb. 53 u. 79'
Menge: 130,000 m2
Leistungsbereichkatalog: 080
DIN276-1_08: 522
DIN276_18: 532
IGNW DIN 276: 533
IGNW DIN 276-1: Muster 6 2016: 529

**07.02.0020 Unterbeton C20/25 D 10cm flügelgeglättet unbewehrt**
Unterbeton C20/25, unbewehrt, flügelgeglättet, einbauen, Dicke 10 cm.
Menge: 130,000 m2
IGNW DIN 276: 533
IGNW DIN 276-1: Muster 6 2016: 529

**07.02.0030 Stahleinlage Betondecke Betonstahl B500**
STLB-Bau 2025-04 080
Stahleinlage in Betondecke ZTV Beton-StB aus Betonstahl DIN EN 10080, B500 DIN 488-1.
Menge: 3,000 t
Leistungsbereichkatalog: 080
2.DIN276_81: 529
DIN276 neu: 529
DIN276-1_08: 522
DIN276_06: 529
DIN276_18: 529
DIN276_93: 529
IGNW DIN 276: 533
IGNW DIN 276-1: Muster 6 2016: 529

**07.02.0040 Fremdüberwachung Betonherstellung und -einbau Überwachungsklasse 2**
Fremdüberwachung der Herstellung und des Einbaus von Beton der Überwachungsklasse 2 gem. DIN 1045-3 durch eine anerkannte Überwachungsstelle.
Menge: 1,000 St
Leistungsbereichkatalog: 013
2.DIN276_81: 559
DIN276-1_08: 397
DIN276_06: 397
DIN276_93: 398
IGNW DIN 276: 533
IGNW DIN 276-1: Muster 6 2016: 523

**07.02.0050 Sachverständigenabnahme Dichtfläche durch AwSV-Sachverständigen**
Sachverständigenabnahme der Dichtfläche durch anerkannten AwSV-Sachverständigen. Prüfungsumfang und -tiefe gem. Verordnung über Anlagen zum Umgang mit wassergefährdenden Stoffen (AwSV).
Menge: 1,000 St
Leistungsbereichkatalog: 063
DIN276-1_08: 481
IGNW DIN 276: 533
IGNW DIN 276-1: Muster 6 2016: 529

*Hinweis: Fugenfüllung auf Polysulfidbasis für Dichtfläche gemäß AwSV*

**07.02.0060 Raumfuge Einlage Kunststoffprofil B/T 15/38mm freilegen**
Raumfuge ZTV Beton-StB, Fugeneinlage aus komprimierbarem Kunststoffprofil, Fugenbreite/-tiefe 15/38 mm, Fugenspalt nach Erhärten des Betons freilegen, Fugenkanten 3/3 mm maschinell abfasen, Deckendicke 30 cm, Verfüllen der Fugen wird gesondert vergütet.
Menge: 70,000 m
Leistungsbereichkatalog: 080
DIN276-1_08: 522
DIN276_18: 532
IGNW DIN 276: 533
IGNW DIN 276-1: Muster 6 2016: 529

**07.02.0070 Fugenfüllung Betondecke Fugenmasse kalt verarbeitbar Kl.C B/T 10/26mm**
Fugenfüllung in Betondecke ZTV Fug-StB, Fugenflanken mit Voranstrichmittel vorbehandeln, Fugenunterfüllung bis max. 15 mm unter Oberkante mit komprimierbarem, bis 200 Grad C standfesten Füllstoff, Fugenraum bis Oberkante verfüllen mit kalt verarbeitbarer Fugenmasse, Klasse C (Anwendungen bei Kontakt mit Ottokraftstoff, Dieselkraftstoff und Enteisungsmitteln) DIN EN 14188-2, einschl. Schutzeinlage der Kerbe mit Profil aus Elastomeren, Fugenspaltbreite/-tiefe 10/26 mm.
Menge: 20,000 m
Leistungsbereichkatalog: 080
DIN276-1_08: 522
DIN276_18: 532
IGNW DIN 276: 533
IGNW DIN 276-1: Muster 6 2016: 529

*Hinweis: Statik*

**07.02.0080 Geprüfte Statik FD-Beton Dichtfläche**
Geprüfte Statik für bewehrte Betondecke (FD-Beton Dichtfläche) zur Bestimmung des Bewehrungsanteils und der Schichtdicke der Betondecke anfertigen.

Die geprüfte statische Berechnung ist 4 Wochen vor der Ausführung in 1-facher Ausfertigung digital vorzulegen.
Menge: 2,000 St
Leistungsbereichkatalog: 080
DIN276-1_08: 539
IGNW DIN 276: 533
IGNW DIN 276-1: Muster 6 2016: 529

#### Abschnitt 07.03 Betonfertigteile Waschplatz Geb. 18 außen

*Hinweis: Hinweis Waschplatz*
Hinweis Waschplatz

Die Zulassungsbedingungen sämtlicher Baustoffe sind einzuhalten und nachzuweisen. Für die Ausführung der Arbeiten ist zwingen die Fachbetriebseigenschaft nach § 64 AwSV erforderlich und nachzuweisen.

Für alle Elemente des Waschplatzes ist eine geprüfte statische Berechnung vorzulegen. Die statische Berechnung ist in prüffähiger Form mind. 4 Wochen vor der Ausführung vorzulegen, die Kosten sind in die Position mit einzukalkulieren und werden nicht gesondert.

Für sämtliche angebotenen Elemente muss eine Zulassung des Deutschen Instituts für Bautechnik (DIBt) vorliegen. Diese Zulassungen sind vor Auftragserteilung für die einzusetzenden Produkte einzureichen.

Es ist ein Verlegplan vorzulegen, der Aufwand für die Erstellung des Plans ist mit einzukalkulieren.

**07.03.0010 Rechteckplatten aus Stahlbeton flüssigkeitsdicht**
Rechteckplatten, aus Stahlbeton, flüssigkeitsdicht gemäß DIN EN 1339, aus FDE Beton, Druckfestigkeitsklasse C50/60 und Dicke 25cm, gemäß der zu liefernden statischen Berechnung, in Anlehnung an die EN206-1 und die DIN 1045-2, Expositionsklasse XF4 (Frostangriff, hohe Wassersättigung mit Taumittel), Expositionsklasse XM2 (Betonkorrosion durch starke Verschleißbeanspruchung), Expositionsklasse XA2 (Betonkorrosion durch chemisch mäßig angreifende Umgebung und Wasserbauwerke), Expositionsklasse XC4 (Bewehrungskorrosion durch Karbonatisierung, wechselnd nass und trocken), Expositionsklasse XD3 (Bewehrungskorrosion durch Chloride, ausgenommen Meerwasser, wechselnd nass und trocken). Rutschwiederstand R13, Verlegung unter Beachtung der DIN 18318, ZTV Pflaster-StB und dem zu liefernden Verlegeplan, Bettung aus Baustoffgemisch Körnung 0/5mm aus natürlichen gebrochenen Gesteinskörnungen (Brechsand-Splitt-Gemisch), Dicke 3 bis 5 cm, gemäß  Angaben des Herstellers, Herstellung der Fugen mit unteren Abstandhaltern, Breite der Fugen gemäß Verlegeplan, Verfüllen der Fugen wird gesondert vergütet.

Einbau der Betonplatten mit Vakuumheber.

Hersteller/Typ '....................................................' vom Bieter einzutragen
Menge: 130,000 m2
IGNW DIN 276: 533
IGNW DIN 276-1: Muster 6 2016: 529

**07.03.0020 Rechteckplatten aus Stahlbeton flüssigkeitsdicht Passstück**
Rechteckplatten aus Stahlbeton, flüssigkeitsdicht, wie vor, jedoch, kleine Platten als Passstücke, Breite bis 1,0m und Länge bis 1,0m, gemäß Verlegeplan.

Einbau der Betonplatten mit Vakuumheber.

Hersteller/Typ '....................................................' vom Bieter einzutragen
Menge: 20,000 m2
IGNW DIN 276: 533
IGNW DIN 276-1: Muster 6 2016: 529

**07.03.0030 Absenkrinne flüssigkeitsdicht Breite 30cm Höhe 20/23cm**
Absenkrinne, aus Stahlbeton, flüssigkeitsdicht gemäß DIN EN 1340 und DIN 438, aus FDE Beton, Druckfestigkeitsklasse gemäß der zur liefernden statischen Berechnung, in Anlehnung an die EN206-1 und die DIN 1045-2, Expositionsklasse XF4 (Frostangriff, hohe Wassersättigung mit Taumittel), Expositionsklasse XM2 (Betonkorrosion durch starke Verschleißbeanspruchung), Expositionsklasse XA2 (Betonkorrosion durch chemisch mäßig angreifende Umgebung und Wasserbauwerke), Expositionsklasse XC4 (Bewehrungskorrosion durch Karbonatisierung, wechselnd nass und trocken), Expositionsklasse XD3 (Bewehrungskorrosion durch Chloride, ausgenommen Meerwasser, wechselnd nass und trocken). Rutschwiederstand R13, Verlegung unter Beachtung der DIN 18318, ZTV Pflaster-StB und dem zu liefernden Verlegeplan, auf Fundament aus Beton nach DIN 18318, gemäß staticher Berechnung und Angaben des Herstellers, Herstellung der Fugen mit unteren Abstandhaltern, Breite der Fugen gemäß Verlegeplan, Verfüllen der Fugen wird gesondert vergütet.

Hersteller/Typ '....................................................' vom Bieter einzutragen
Menge: 52,000 m
IGNW DIN 276: 533
IGNW DIN 276-1: Muster 6 2016: 529

**07.03.0040 Absenkrinne flüssigkeitsdicht Breite 30cm Höhe 20/23cm Passstück**
Absenkrinne, aus Stahlbeton, flüssigkeitsdicht gemäß DIN EN 1340 und DIN 438, aus FDE Beton, wie vor jedoch als Passstück. gemäß Verlegeplan, Schnittkanten müssen mit einer Fase 5/5 mm versehen werden.

Hersteller/Typ '....................................................' vom Bieter einzutragen
Menge: 4,000 Stck
IGNW DIN 276: 533
IGNW DIN 276-1: Muster 6 2016: 529

**07.03.0050 Absenkrinne flüssigkeitsdicht Breite 30cm Höhe 20/23cm Innenecke**
Absenkrinne, aus Stahlbeton, Innenecke, flüssigkeitsdicht gemäß DIN EN 1340 und DIN 438, aus FDE Beton, Druckfestigkeitsklasse gemäß der zur liefernden statischen Berechnung, in Anlehnung an die EN206-1 und die DIN 1045-2, Expositionsklasse XF4 (Frostangriff, hohe Wassersättigung mit Taumittel), Expositionsklasse XM2 (Betonkorrosion durch starke Verschleißbeanspruchung), Expositionsklasse XA2 (Betonkorrosion durch chemisch mäßig angreifende Umgebung und Wasserbauwerke), Expositionsklasse XC4 (Bewehrungskorrosion durch Karbonatisierung, wechselnd nass und trocken), Expositionsklasse XD3 (Bewehrungskorrosion durch Chloride, ausgenommen Meerwasser, wechselnd nass und trocken). Rutschwiederstand R13, Verlegung unter Beachtung der DIN 18318, ZTV Pflaster-StB und dem zu liefernden Verlegeplan, auf Fundament aus Beton nach DIN 18318, gemäß staticher Berechnung und Angaben des Herstellers, Herstellung der Fugen mit unteren Abstandhaltern, Breite der Fugen gemäß Verlegeplan, Verfüllen der Fugen wird gesondert vergütet.

Hersteller/Typ '....................................................' vom Bieter einzutragen
Menge: 4,000 Stck
IGNW DIN 276: 533
IGNW DIN 276-1: Muster 6 2016: 529

**07.03.0060 Betonbord EF6/20 grau Fundament Rückenstütze C20/25 D 20cm B 15cm**
STLB-Bau 2025-04 080
Bordstein aus Beton, DIN EN 1340, Maße DIN 483, Form EF 6/20, Farbton grau, Witterungswiderstand D, Abriebwiderstand I, Biegezugfestigkeit T, mit Fundament und einseitiger Rückenstütze aus Beton mit einer Zusammensetzung C 20/25 DIN EN 206 und DIN 1045-2, Bettungsdicke 20 cm, Breite der Rückenstütze 15 cm, Fugen offen.
Menge: 53,000 m
Leistungsbereichkatalog: 080
DIN276-1_08: 522
DIN276_18: 532
IGNW DIN 276: 533
IGNW DIN 276-1: Muster 6 2016: 529

**07.03.0070 Bordsteinpassstück Bordstein Beton EF6/20**
STLB-Bau 2025-04 080
Bordsteinpassstück herstellen, mit Nassschneidegerät, Betonbordstein, DIN EN 1340, Maße DIN 483, Form EF 6/20.
Menge: 4,000 St
Leistungsbereichkatalog: 080
DIN276-1_08: 522
DIN276_18: 532
IGNW DIN 276: 533
IGNW DIN 276-1: Muster 6 2016: 529

**07.03.0080 Ablaufelement Schlammfang 560 Liter monolitisch**
Ablaufelement Schlammfang, monolithisch mit 560 Liter Volumen, Staublech aus Edelstahl 1.4301, Rost aus Gusseisen pultformig 740/500 mm, Belastungsklasse D,  34,5 mm Spalt gemäß EN 124 / DIN 19583, treibstoffdicht und chemisch hoch beständig, aus FDE Beton in Anlehnung an die EN206-1 und die DIN 1045-2, Expositionsklasse XF4 (Frostangriff, hohe Wassersättigung mit Taumittel), Expositionsklasse XM2 (Betonkorrosion durch starke Verschleißbeanspruchung), Expositionsklasse XA2 (Betonkorrosion durch chemisch mäßig angreifende Umgebung und Wasserbauwerke), Expositionsklasse XC4 (Bewehrungskorrosion durch Karbonatisierung, wechselnd nass und trocken), Expositionsklasse XD3 (Bewehrungskorrosion durch Chloride, ausgenommen Meerwasser, wechselnd nass und trocken), mit leichtflüssigkeitsbeständiger Innenbeschichtung, mehrschichtig, auf vorbehandeltem Untergrund verarbeitet, Abrissfestigkeit mindestens 2,0 N/mm². Mit Beständigkeitsnachweis gegen Biodiesel, mit Rohreinbindung für Kunststoffrohr mittels HD-PE Rohrstutzen, für Rohrverbindung mit Heizwendelschweißmuffen, Richtlinie DVS 2207-1, Verbindung und Material sind in diese Position einzurechnen (abweichend von DIN 18307), Alle Dichtungselemente in ölbeständiger NBR Qualität, einsch. Fundament aus Beton gemäß Angaben des Herstellers und zu liefernden statischen Berechnung.

Hersteller/Typ '....................................................' vom Bieter einzutragen
Menge: 3,000 St
IGNW DIN 276: 533
IGNW DIN 276-1: Muster 6 2016: 529

**07.03.0090 Ortbeton Sauberkeitsschicht Einzelfundament unbewehrt C12/15 D 10cm**
STLB-Bau 2025-04 013
Ortbeton Sauberkeitsschicht, für Einzelfundament, Untergrund waagerecht, als unbewehrter Beton, Normalbeton C 12/15 DIN EN 206, DIN 1045-2, natürliche Gesteinskörnung, Dicke 10 cm.
Menge: 8,000 m2
Leistungsbereichkatalog: 013
DIN276_18: 325
IGNW DIN 276: 533
IGNW DIN 276-1: Muster 6 2016: 529

#### Abschnitt 07.04 Markierungen

*Hinweis: Vorbemerkungen Markierung*
Vorbemerkungen zu Markierungen

Abstimmungen mit dem Nutzer sind einzukalkulieren und werden nicht gesondert vergütet.

Die Lieferung und Herstellung der Markierungen erfolgen nach TL-M bzw. ZTV M.

Alle Markierungen sind retroreflektierend als Typ II- Markierung
mit Markierungsfarbe mit Zulassung der BASt auszuführen. Das Material muss beständig sein gegen Mineralölprodukte (insbesondere Kerosin), Tausalze und alle gängigen Flächenenteisungsmittel. Die entsprechenden Nachweise sind dem AG zu übergeben. Es ist ein einkomponentiger hochpigmentierter und filmbildender Markierungsstoff mit flüchtigen Lösungsmitteln, Glanzgrad seidenmatt, einzusetzen.

Es sind Markierungsfarben der Überrollbarkeitsklasse T3 anzuwenden.

Die Markierungen auf neuen und bestehehenden Betonflächen sind für Verkehrsklasse P5 mit einer Mindestnassfilmdicke von 0,4mm herzustellen.

Der Farbverbrauch ist entsprechend der Nassfilmdicke einzustellen, die Markierungen sind vollflächig deckend aufzubringen.

Vor Applikation der Markierungen muss dem AG für die vorgesehenen Materialien das Prüfzeugnis der BASt vorgelegt werden.

Die EP verstehen sich einschließlich erforderlicher An- und Abfahrten, Einmessung und Absteckung der Lage der Markierungen auf Koordinatenbasis, der Vormarkierung, dem Markierungssystem entsprechender Grundierung und gründlicher Reinigung des Untergrundes. Vorzusehen sind alle Maßnahmen und Techniken zur Herstellung einer Oberflächenbeschaffenheit, die der Auftragnehmer als Voraussetzung für seine uneingeschränkte Gewährleistung für erforderlich hält.

Ebenso einzurechnen sind Probefelder zur Ermittlung der Schichtdicke.

Die Herstellung der für die Markierung geeigneten Oberflächenbeschaffenheit der Deckenflächen stellt eine Nebenleistung dar und ist in die Einheitspreise der einzelnen Positionen mit einzurechnen. Vorhandene Markierung ist möglichst schonend zu entfernen. Eine Schädigung oder Zerstörung der vorhandenen Decken ist zu vermeiden. Ein eventueller Substanzverlust an der Oberfläche der vorhandenen Decken ist auf ein Minimum zu reduzieren.

Zu Beginn der Arbeiten bzw. entsprechend dem Baufortschritt werden dem Auftragnehmer alle zur Herstellung der Markierung notwendigen Absteckkoordinaten übergeben. Die Sicherung dieser Punkte sowie deren Verdichtung entlang der Hauptachsen ist Sache des Auftragnehmers und wird nicht besonders vergütet.

Die Markierungen sind retroreflektierend auszuführen. Die Griffigkeit der markierten Flächen darf sich nicht wesentlich von den nicht markierten Flächen unterscheiden, d.h. es ist durch geeignete Maßnahmen eine maximale Griffigkeit anzustreben. Eine gesonderte Vergütung hierfür erfolgt nicht. Zusätzlich zu den Anforderungen der o.g. Richtlinien und Vorschriften hat der Markierungsstoff noch folgende Eigenschaften aufzuweisen:

- Öl- und Treibstoffbeständigkeit
- Beständigkeit gegen chemische Enteisungsmittel
- Hitzebeständigkeit (nicht entflammbar)
- wasserabweisende Eigenschaften (Hydrophobie)

Zur Bestimmung der Markierungsfarben für die „optischen Landehilfen“ gelten die RAL-Farbnummern gem. DIN 6171 (Farben für Verkehrszeichen) aus der Farbreihe RAL-F 81 mit folgender Farbbezeichnung:

- Verkehrsgelb RAL 1023
- Verkehrsschwarz RAL 9017

**07.04.0010 Fahrbahn-Längsmarkierung Vormarkierung TypII durchgehend B 25cm 2K-Markierungsfarbe T3 Q4 R4 RW3 P5 S3**
STLB-Bau 2025-04 080
Fahrbahnmarkierung ZTV-M, Längsmarkierung, mit Vormarkierung, Typ II, durchgehend, Breite 25 cm, aus Zweikomponenten-Markierungsfarbe, Überrollbarkeitsklasse T3, Klasse Q4 (Qd größer gleich 160 mcd/m2/lx) DIN EN 1436, Retroreflexion bei Trockenheit mind. Klasse R4 (RL größer gleich 200 mcd/m2/lx) DIN EN 1436, Retroreflexion bei Feuchtigkeit mind. Klasse RW3 (RL größer gleich 50 mcd/m2/lx) DIN EN 1436, Verkehrsklasse P5 (1000000 Radüberrollungen RPA), Griffigkeit mind. Klasse S3 (SRT größer gleich 55) DIN EN 1436, Farbton schwarz, auf Beton, abgerechnet wird die Länge der Markierungsstriche, bei Doppelstrichen die Länge beider Striche,
Hersteller und Typ 'Farbton: Gelb/Schwarz, wie Bestand Geb. 73'
Menge: 90,000 m
Leistungsbereichkatalog: 080
DIN276_18: 532
IGNW DIN 276: 533
IGNW DIN 276-1: Muster 6 2016: 529

#### Abschnitt 07.05 Sanierung Waschplätze Geb. 18 innen

*Hinweis: Angaben zur Ausführung gemäß DIN 18349*
Angaben zur Ausführung gemäß DIN 18349

Es sind nur zugelassene Systeme für den Einsatz in LAU-Anlagen zu nutzen. Für sämtliche angebotenen Sanierungsverfahren muss eine Zulassung des Deutschen Instituts für Bautechnik (DIBt) vorliegen. Diese Zulassungen sind vor Auftragserteilung für die einzusetzenden Sanierungsverfahren einzureichen.
Die Sanierungsmaßnahmen werden durch eine anerkannte Überwachungsstelle überwacht.

*Hinweis: Vorbereitung*

**07.05.0010 Opt. Inspektion vor u. nach Sanierung, Erstellung Dokumentation**
Optische Inspektion vor und nach der Sanierung, mit BÜ und Nutzer, Erstellung der Dokumentation. Je Waschplatz innen.
Menge: 2,000 St
IGNW DIN 276: 533
IGNW DIN 276-1: Muster 6 2016: 529

**07.05.0020 Entwässerungsrinne reinigen Kastenrinne Hochdruckstrahlverfahren NW 500mm Verschmutzungsgrad bis 15%**
Entwässerungsrinne reinigen, Kastenrinne im Gebäude, im Hochdruckstrahlverfahren, als Vorlauf für die Sanierung, Abfall aufsaugen, laden, transportieren und entsorgen, Flüssigphase rückleiten, Nennweite 500 mm, Abdeckung lose, Klasse D 400 DIN EN 124-1, Einzellänge über 5 bis 10 m, Verschmutzungsgrad bis 15 %, die Entsorgungsgebühren werden vom  AN übernommen.
Menge: 18,000 m
Leistungsbereichkatalog: 009
DIN276-1_08: 541
DIN276_06: 541
DIN276_81: 53100
DIN276_93: 541
IGNW DIN 276: 533
IGNW DIN 276-1: Muster 6 2016: 529

**07.05.0030 Fuge der Bodenplatte ausräumen Fugendichtstoff Auspflügen**
Fuge der Bodenplatte ausräumen und reinigen, Fläche waagerecht (bis 2 % geneigt), vorh. Fugenbreite über 20 bis 50 mm, Fugendichtstoff sowie Fugeneinlage separat rückstandlos aufnehmen, in reißfeste wasserdichte Säcke (von AN zu liefern) verpacken, auf der Baustelle lagern, Entsorgung wird gesondert vergütet.
Mengenermittlung nach Aufmaß.
Menge: 170,000 m
Leistungsbereichkatalog: 081
DIN276-1_08: 399
DIN276_06: 399
DIN276_81: 35100
DIN276_93: 399
IGNW DIN 276: 533
IGNW DIN 276-1: Muster 6 2016: 529

**07.05.0040 Minderfeste Schichten entfernen 1-seit.Schneiden Stemmarbeiten T 10-20mm**
Minderfeste Schichten entfernen, Wand, Höhe bis ca. 30 cm, flächenorientiert, Fläche senkrecht, durch 1-seitiges schneiden mit Trennscheibe einschl. Stemmarbeiten, Schnitttiefe über 10 bis 20 mm, aufgenommene Stoffe entsorgen, zum Lager/ Anlage nach Wahl des AN, die Entsorgungsgebühren werden vom AN übernommen.
Mengenermittlung nach Aufmaß.
Menge: 40,000 m2
Leistungsbereichkatalog: 081
DIN276-1_08: 399
DIN276_06: 399
DIN276_81: 35100
DIN276_93: 399
IGNW DIN 276: 533
IGNW DIN 276-1: Muster 6 2016: 529

**07.05.0050 Altbesch/minderf. Schichten entfernen Hochdruckwasserstrahlen Normalbeton**
Altbeschichtungen und minderfeste Schichten entfernen, durch Hochdruckwasserstrahlen über 80 MPa, Bauteil flächenorientiert, Fläche waagerecht (bis 2 % geneigt), Normalbeton, ermittelte Druckfestigkeit über 30 bis 50 N/mm2, Oberfläche glatt.
Menge: 5,000 m2
Leistungsbereichkatalog: 081
DIN276-1_08: 399
DIN276_06: 399
DIN276_81: 35100
DIN276_93: 399
IGNW DIN 276: 533
IGNW DIN 276-1: Muster 6 2016: 529

**07.05.0060 Altbesch/minderf. Schichten entfernen Kugelstrahlen Normalbeton**
Altbeschichtungen und minderfeste Schichten entfernen, durch Kugelstrahlen, Bauteil flächenorientiert, Fläche waagerecht (bis 2 % geneigt), Normalbeton, ermittelte Druckfestigkeit über 30 bis 50 N/mm2, Oberfläche glatt.
Menge: 5,000 m2
Leistungsbereichkatalog: 081
DIN276-1_08: 399
DIN276_06: 399
DIN276_81: 35100
DIN276_93: 399
IGNW DIN 276: 533
IGNW DIN 276-1: Muster 6 2016: 529

**07.05.0070 Altbesch/minderf. Schichten entfernen Höchstdruckwasserstrahlen Normalbeton**
Altbeschichtungen und minderfeste Schichten entfernen, durch Höchstdruckwasserstrahlen über 100 MPa, Bauteil flächenorientiert, Fläche senkrecht, Normalbeton, ermittelte Druckfestigkeit über 30 bis 50 N/mm2.
Menge: 215,000 m2
Leistungsbereichkatalog: 081
DIN276-1_08: 399
DIN276_06: 399
DIN276_81: 35100
DIN276_93: 399
IGNW DIN 276: 533
IGNW DIN 276-1: Muster 6 2016: 529

**07.05.0080 Fuge aufbereiten 2-seit.Fräsen waagerecht T 30-60mm**
Fuge aufbereiten, Bauteil Bodenplatte, Fläche waagerecht (bis 2 % geneigt), durch 2-seitiges Fräsen, Schnitttiefe über 30 bis 60 mm, Fugenkanten 5/5 mm abfasen, aufgenommene Stoffe entsorgen, zum Lager/ Anlage nach Wahl des AN, die Entsorgungsgebühren werden vom AN übernommen.
Mengenermittlung nach Aufmaß.
Menge: 170,000 m
Leistungsbereichkatalog: 081
DIN276-1_08: 399
DIN276_06: 399
DIN276_81: 35100
DIN276_93: 399
IGNW DIN 276: 533
IGNW DIN 276-1: Muster 6 2016: 529

**07.05.0090 Rohreinbindung Entwässerungsrinne**
Rohreinbindung in Entwässerungsrinne, ohne eindringendes
Wasser, lose/schadhafte Fugenstoffe entfernen, Fuge reinigen
und mit kunststoffvergütetem Mörtel aufarbeiten, bis DN 150, Leitung aus Steinzeug, Kastenrinne aus Beton,
Nennweite 500 mm, Tiefe bis 1,0 m, Abdeckung lose, Gitterrost Klasse D 400.
Menge: 2,000 St
IGNW DIN 276: 533
IGNW DIN 276-1: Muster 6 2016: 529

*Hinweis: Sanierung*

*Hinweis: Stützen, Wände, Bodenplatte und Entwässerungsrinne*

**07.05.0100 Haftbrücke auftragen Innenwand Zementschlämme kunststoffmodif.**
STLB-Bau 2025-04 081
Auftragen einer Haftbrücke für RM-Reprofilierung, Bauteil Innenwand, Fläche senkrecht, im Bereich der Ausbruchstellen, aus kunststoffmodifizierter Zementschlämme, Erzeugnis im System geprüft.
Menge: 10,000 m2
Leistungsbereichkatalog: 081
DIN276-1_08: 399
DIN276_06: 399
DIN276_18: 395
DIN276_81: 35100
DIN276_93: 399
IGNW DIN 276: 533
IGNW DIN 276-1: Muster 6 2016: 529

**07.05.0110 Haftbrücke auftragen Bodenplatte Zementschlämme kunststoffmodif.**
STLB-Bau 2025-04 081
Auftragen einer Haftbrücke für RM-Reprofilierung, Bauteil Bodenplatte, Fläche waagerecht (bis 2 % geneigt), im Bereich der Ausbruchstellen, aus kunststoffmodifizierter Zementschlämme, Erzeugnis im System geprüft.
Menge: 30,000 m2
Leistungsbereichkatalog: 081
DIN276_18: 395
IGNW DIN 276: 533
IGNW DIN 276-1: Muster 6 2016: 529

**07.05.0120 Abplatzungen reprofilieren PCC D 10-20mm senkrecht**
Abplatzungen reprofilieren mit kunststoffmodifiziertem Instandsetzungsbeton/-mörtel (PCC), Expositionsklasse XF1 (Frostangriff, mäßige Wassersättigung ohne Taumittel), Expositionsklasse XA2 (Betonkorrosion durch chemisch mäßig angreifende Umgebung und Wasserbauwerke), Expositionsklasse XC4 (Bewehrungskorrosion durch Karbonatisierung, wechselnd nass und trocken), Expositionsklasse XD3 (Bewehrungskorrosion durch Chloride, ausgenommen Meerwasser, wechselnd nass und trocken), Bauteil flächenorientiert, Fläche senkrecht, Bean‑spruchbarkeitsklasse M 1 nach Richtlinie für Schutz und Instandsetzung von Betonbauteilen, Einbaudicke über 10 bis 20 mm, einlagig.
Menge: 10,000 m2
Leistungsbereichkatalog: 081
DIN276-1_08: 399
DIN276_06: 399
DIN276_81: 35100
DIN276_93: 399
IGNW DIN 276: 533
IGNW DIN 276-1: Muster 6 2016: 529

**07.05.0130 Abplatzungen reprofilieren PCC D 10-20mm waagerecht**
Abplatzungen reprofilieren mit kunststoffmodifiziertem Instandsetzungsbeton/-mörtel (PCC), Expositionsklasse XF1 (Frostangriff, mäßige Wassersättigung ohne Taumittel), Expositionsklasse XA2 (Betonkorrosion durch chemisch mäßig angreifende Umgebung und Wasserbauwerke), Expositionsklasse XC4 (Bewehrungskorrosion durch Karbonatisierung, wechselnd nass und trocken), Expositionsklasse XD3 (Bewehrungskorrosion durch Chloride, ausgenommen Meerwasser, wechselnd nass und trocken), Bauteil flächenorientiert, Fläche waagerecht, Bean‑spruchbarkeitsklasse M 1 nach Richtlinie für Schutz und Instandsetzung von Betonbauteilen, Einbaudicke über 10 bis 20 mm, einlagig.
Menge: 30,000 m2
Leistungsbereichkatalog: 081
DIN276-1_08: 399
DIN276_06: 399
DIN276_81: 35100
DIN276_93: 399
IGNW DIN 276: 533
IGNW DIN 276-1: Muster 6 2016: 529

*Hinweis: Korrosionsschutz der Stütze*

**07.05.0140 Korrosionsschutz auftragen Schnittkante Dicke ü. 200 bis 250mm**
Korrosionsschutz auftragen, Schnittkante im Beton, Fläche senkrecht, Dicke der Platte über 200 bis 250 mm, Korrosionsschutzbeschichtung mit kunststoffmodifizierter Zementschlämme als aktive Beschichtung DIN EN 1504-7, 2-schichtig, Erzeugnis im System geprüft, Mengenermittlung nach Aufmaß.
Menge: 40,000 m2
Leistungsbereichkatalog: 081
DIN276-1_08: 399
IGNW DIN 276: 533
IGNW DIN 276-1: Muster 6 2016: 529

*Hinweis: Fugen Bodenplatte*

**07.05.0150 Fugenfüllung Zweikomponenten-Dichtstoff B/T 20-40/60mm**
Fugenfüllung, Bodenplatte, Fläche waagerecht (bis 2 % geneigt), mi einem Zweikomponenten-Dichtstoff auf  Polysulfidpolymerbasis, Farbton Grau, Fugenraum bis Oberkante verfüllen, Beanspruchung chemisch, mechanisch und thermisch, einschl. Grundierung der Fugenkanten mit einem zweikomponentigen Haftvermittler für Polysulfid-Dichtstoffe und Fugeneinlage mit Profil aus Elastomeren. Fugenspaltbreite von 20 bis 40mm, Fugentiefe bis 60 mm.
Füllung, Hersteller/Typ '....................................................' vom Bieter einzutragen,
Menge: 170,000 m
Leistungsbereichkatalog: 080
DIN276-1_08: 522
DIN276_06: 522
DIN276_81: 57200
DIN276_93: 522
IGNW DIN 276: 533
IGNW DIN 276-1: Muster 6 2016: 529

*Hinweis: Beschichtung der Bodenplatte und Wand*

**07.05.0160 Beton beschichten grundieren Mehrkomponenten-EP D 1,5mm**
Oberfläche aus Beton beschichten einschl. grundieren, mit Mehrkomponenten-Epoxidharz, Farbton grau, Beanspruchung chemisch, mechanisch und thermisch,
Beanspruchung 'Fläche befahrbar für PKW´s und LKW´s, einsch. Abstreuung mit Siliziumcarbid 0,5-1,0 mm'

Nenndicke Beschichtung 1,5 mm, Bewertungsgruppe Rutschgefahr R 13 ASR A1.5/1,2,
Hersteller/Typ '....................................................' vom Bieter einzutragen
.
Menge: 225,000 m2
IGNW DIN 276: 533
IGNW DIN 276-1: Muster 6 2016: 529

**07.05.0170 Dichtungsband Polysulfidpolymer B 250mm grau**
Dichtungsband auf Polysulfidpolymerbasis, Breite 250 mm, Farbton grau, für die Abdichtung der Fuge Bodenplatte-Wand, verklebt mit auf polysulfidpolymerbasiertem Klebestoff, einschl. Grundierung mit passenden Haftgrundierungen, Ausbildung der Fugenkreuze, nach Vorgaben des Herstellers.
Mengenermittlung nach Aufmaß.
‑
Hersteller/Typ '....................................................' vom Bieter einzutragen

.
Menge: 80,000 m
IGNW DIN 276: 533
IGNW DIN 276-1: Muster 6 2016: 529

**07.05.0180 Dichtungsband Eckelement Polysulfidpolymer B 250mm grau Zulage**
wie vorherige Position, jedoch Dichtungsband als Eckelement nach Vorgaben des Herstellers, als Zulage.
Menge: 8,000 St
IGNW DIN 276: 533
IGNW DIN 276-1: Muster 6 2016: 529

### Bereich 08 Verkehrswegebauarbeiten - Oberbauschichten aus Asphalt DIN 18317

#### Abschnitt 08.01 Asphaltoberbau

**08.01.0010 Anschluss Deckschicht D 4cm**
STLB-Bau 2025-04 080
Anschluss ZTV Fug-StB an Deckschicht, Dicke der Deckschicht 4 cm, anschmelzbares Fugenband, Breite mind. 10 mm, ankleben, oberflächenbündig.
Menge: 55,000 m
Leistungsbereichkatalog: 080
DIN276-1_08: 522
DIN276_06: 522
DIN276_18: 532
DIN276_81: 57200
DIN276_93: 522
IGNW DIN 276: 533
IGNW DIN 276-1: Muster 6 2016: 522

**08.01.0020 Asphaltbetondeckschicht AC11DN D 4cm Bindem. 70/100**
STLB-Bau 2025-04 080
Asphaltdeckschicht aus Asphaltbeton, ZTV Asphalt-StB, Mischgutart AC 11 D N, natürliche Gesteinskörnung TL Gestein, Schichtdicke 4 cm, Bindemittel Straßenbaubitumen 70/100 TL Bitumen-StB und DIN EN 12591, auf die noch warme Oberfläche 0,5 bis 1 kg/m2 gebrochene Gesteinskörnung der Lieferkörnung 1/3 streuen, einwalzen, nicht gebundene Stoffe abfegen, aufnehmen und entsorgen, Entsorgung wird gesondert vergütet.
Menge: 70,000 m2
Leistungsbereichkatalog: 080
DIN276-1_08: 522
DIN276_06: 522
DIN276_18: 531
DIN276_81: 57200
DIN276_93: 522
IGNW DIN 276: 533
IGNW DIN 276-1: Muster 6 2016: 522

**08.01.0030 TS Asphalt AC32TN Bindem. 50/70 D 14cm**
STLB-Bau 2025-04 080
Asphalttragschicht ZTV Asphalt-StB, Mischgutart AC 32 T N, natürliche Gesteinskörnung TL Gestein, Bindemittel Straßenbaubitumen 50/70 TL Bitumen-StB und DIN EN 12591, Schichtdicke 14 cm, Einbaudicke gemäß TPD-StB durch elektromagnetische Dickenmessung.
Menge: 70,000 m2
Leistungsbereichkatalog: 080
DIN276-1_08: 522
DIN276_06: 522
DIN276_18: 531
DIN276_81: 57200
DIN276_93: 522
IGNW DIN 276: 533
IGNW DIN 276-1: Muster 6 2016: 522

**08.01.0040 Bitumenh.Bindem. aufsprühen 0,2-0,3kg/m2 C40B5-S frisch TS Asphalt**
Bitumenhaltiges Bindemittel aufsprühen, 0,2 bis 0,3 kg/m2, lösemittelhaltige Bitumenemulsion C40B5-S TL BE-StB und DIN EN 13808, auf frische Asphalttragschicht, für den Einbau von Asphaltbetondeckschicht.
Menge: 70,000 m2
Leistungsbereichkatalog: 080
DIN276-1_08: 522
DIN276_06: 522
DIN276_18: 532
DIN276_81: 57200
DIN276_93: 522
IGNW DIN 276: 533
IGNW DIN 276-1: Muster 6 2016: 522

**08.01.0050 Unterlage reinigen Asphalttragschicht Kehrmaschinen**
Reinigen der Unterlage für Asphalttragschicht, für das Aufsprühen von bitumenhaltigem Bindemitteln, durch Entfernen der Schmutzschicht, mit Kehrmaschinen, anfallende Stoffe aufnehmen, laden und entsorgen, Entsorgung wird nicht gesondert vergütet.
Menge: 70,000 m2
Leistungsbereichkatalog: 080
DIN276-1_08: 522
DIN276_06: 522
DIN276_81: 57200
DIN276_93: 522
IGNW DIN 276: 533
IGNW DIN 276-1: Muster 6 2016: 522

**08.01.0060 Flankenfläche Asphaltschicht 2lagig heiß abdichten 25/55-55 A 4kg/m2 B 5-10cm**
STLB-Bau 2025-04 080
Flankenfläche des hochliegenden Randes der Asphaltschichten 2-lagig heiß abdichten durch Bindemittel polymermodifiziertes Bitumen 25/55-55 A TL Bitumen-StB und DIN EN 14023, Auftragsmenge 4 kg/m2, Auftragsbreite über 5 bis 10 cm.
Menge: 6,000 m
Leistungsbereichkatalog: 080
DIN276_18: 532
IGNW DIN 276: 533
IGNW DIN 276-1: Muster 6 2016: 522

**08.01.0070 Fuge anlegen Deckschicht Asphaltbeton Bord Anschluss Einbauten B 10mm T 40mm**
STLB-Bau 2025-04 080
Fuge ZTV Fug-StB beim Herstellen der Asphaltschicht anlegen, Ausführung in der Deckschicht, aus Asphaltbeton, an Borden, Anschlüssen und Straßeneinbauten, Fugenbreite 10 mm, Fugentiefe 40 mm.
Menge: 55,000 m
Leistungsbereichkatalog: 080
DIN276_18: 532
IGNW DIN 276: 533
IGNW DIN 276-1: Muster 6 2016: 522

**08.01.0080 Fuge füllen Bit.-vergussmasse B 10mm T 40mm**
STLB-Bau 2025-04 080
Fuge ZTV Fug-StB in Asphaltschicht, Fugenspalt säubern und trocknen, Fugenwandung mit Voranstrichmittel vorbehandeln, Fugenraum randüberdeckend in 2 mm Dicke schließen und mit vorbituminiertem Sand, Körnung 1/3 abstreuen, mit kraftstoffresistenter Bitumenvergussmasse TL Fug-StB füllen, Fugenbreite 10 mm, Fugentiefe 40 mm.
Menge: 55,000 m
Leistungsbereichkatalog: 080
DIN276_18: 532
IGNW DIN 276: 533
IGNW DIN 276-1: Muster 6 2016: 522

### Bereich 09 Pflasterdecken und Plattenbeläge, Einfassungen DIN 18318

IGNW DIN 276: 533

#### Abschnitt 09.01 Pflasterflächen Einbauten

*Hinweis: Schachtumpflasterung Einzelregelschacht, gebunden*

**09.01.0010 Schachtumpflasterung L/B 120/120cm Schachtabdeckung DN600 grau Pflasterfugenmörtel zementgeb. einbringen B 4+/-2mm**
Schachtumpflasterung aus Formsteinen für Schachtabdeckung für DN 600mm, Beton, mehrteilig ein Satz gleich 8+4 Steine gemäß DIN EN 1338, grau, mit Fase, Dicke 8 cm, 120 cm x 120 cm L x B, Tragschicht aus Beton mit einer Zusammensetzung C 20/25 DIN EN 206 und DIN 1045-2, Dicke 20 cm, zementgebundenen Pflasterfugenmörtel einbringen, Fugenbreite 4 +/-2 mm.
Menge: 5,000 St
Leistungsbereichkatalog: 080
IGNW DIN 276: 533
IGNW DIN 276-1: Muster 6 2016: 541

*Hinweis: Schachtumpflasterung Abscheider, Absperrschieberschacht, Außenverteiler (UVT), gebunden, grau*

**09.01.0020 Einfassung Schächte Pflasterdecke Betonpflaster grau L/B 200/100mm D 100mm Pflasterfugenmörtel zementgeb. einbringen B 4+/-2mm**
Pflasterdecke als Einfassung von Schächten ZTV Pflaster-StB, aus Pflastersteinen aus Beton, grau, TL Pflaster-StB, gebundene Bauweise, Maße L/B 200/100 mm, Dicke 100 mm, max. Differenzen K, in Reihen mit versetzten Fugen, Tragschicht aus Beton mit einer Zusammensetzung C 20/25 DIN EN 206 und DIN 1045-2, Dicke 20 cm, zementgebundenen Pflasterfugenmörtel einbringen, Fugenbreite 4 +/-2 mm.

Ausführung in Teilabschnitten
Menge: 160,000 m2
Leistungsbereichkatalog: 080
IGNW DIN 276: 533
IGNW DIN 276-1: Muster 6 2016: 548

**09.01.0030 Pflasterdecke anpassen schneiden T bis 10cm Nassschneidegerät an Einbauteile Durchm. 100-120cm**
STLB-Bau 2025-04 080
Pflasterdecke anpassen durch Schneiden, Tiefe bis 10 cm, mit Nassschneidegerät, an Einbauteile, rund, Durchmesser über 100 bis 120 cm.
Menge: 19,000 St
Leistungsbereichkatalog: 080
DIN276-1_08: 522
DIN276_18: 532
IGNW DIN 276: 533

**09.01.0040 Pflasterdecke anpassen schneiden T bis 10cm Nassschneidegerät an Einbauteile Querschnitt 5000-7500cm2**
STLB-Bau 2025-04 080
Pflasterdecke anpassen durch Schneiden, Tiefe bis 10 cm, mit Nassschneidegerät, an Einbauteile, eckig, Querschnitt über 5000 bis 7500 cm2.
Menge: 4,000 St
Leistungsbereichkatalog: 080
DIN276-1_08: 522
DIN276_18: 532
IGNW DIN 276: 533

#### Abschnitt 09.02 Einfassungen Einbauten

IGNW DIN 276: 533

*Hinweis: Hinweis Einfassung Umpflasterungen Einbauten*
Hinweis Einfasung Umpflasterungen Einbauten

In den folgenden Positionen sind Anpassungen der Pflasterdecke/ Plattenbeläge durch Schneiden, Tiefe bis 10 cm, mit Nassschneidegerät sind einzukalkulieren und werden nicht gesondert vergütet.

Vor Einbau zwischen Oberflächenbelägen im Bereich von Bauwerken bzw. Gebäuden ist eine Schutzfolie an die Fassade des jeweiligen Objektes zu kleben. Nach dem Einbau ist diese Schutzfolie zu entfernen.

Die erforderlichen Schutzfolien sind in die jeweiligen Positionen einzukalkulieren und werden nicht gesondert vergütet.
Die Ausführung der Leistungen für die Pflasterarbeiten erfolgt in Teilabschnitten.

**09.02.0010 Betonbord EF6/20 grau Fundament Rückenstütze C20/25 D 20cm B 15cm**
STLB-Bau 2025-04 080
Bordstein aus Beton, DIN EN 1340, Maße DIN 483, Form EF 6/20, Farbton grau, Witterungswiderstand D, Abriebwiderstand I, Biegezugfestigkeit T, mit Fundament und einseitiger Rückenstütze aus Beton mit einer Zusammensetzung C 20/25 DIN EN 206 und DIN 1045-2, Bettungsdicke 20 cm, Breite der Rückenstütze 15 cm, Fugen geschlossen, mit Mörtel, Ausführung gemäß Einzelbeschreibung,
Einzelbeschreibungs-Nr 'Ausführung in Teilabschnitten'
Menge: 178,000 m
Leistungsbereichkatalog: 080
DIN276-1_08: 522
DIN276_18: 532
IGNW DIN 276: 533

#### Abschnitt 09.03 Wiederherstellung Pflasteroberflächen

IGNW DIN 276: 533

**09.03.0010 Pflasterdecke Betonpflaster L/B 200/100mm D 100mm Bettung Brechsand-Splitt 0/5 D 5+/-1cm Splitt 2/5 einkehren einschlämmen B 4+/-2mm**
STLB-Bau 2025-04 080
Pflasterdecke, aus Pflastersteinen aus Beton, DIN EN 1338, ungebundene Bauweise, Tragschicht wird gesondert vergütet, Maße L/B 200/100 mm, Dicke 100 mm, Witterungswiderstand D, Abriebwiderstand I, befahrbar über 3,5 t, mit Gerät verlegen, Bettung aus Baustoffgemisch Körnung 0/5 aus natürlichen gebrochenen Gesteinskörnungen (Brechsand-Splitt-Gemisch), Dicke 5 +/- 1 cm, Gesteinskörnung für Fugen, Körnung 2/5 aus natürlichen gebrochenen Gesteinskörnungen (Splitt) einkehren und einschlämmen, Fugenbreite 4 +/- 2 mm.
Menge: 260,000 m2
Leistungsbereichkatalog: 080
DIN276-1_08: 521
DIN276_18: 531
IGNW DIN 276: 533
IGNW DIN 276-1: Muster 6 2016: 522

**09.03.0020 Pflasterdecke anpassen schneiden T 20-30cm Nassschneidegerät Gehweg**
STLB-Bau 2025-04 080
Pflasterdecke anpassen durch Schneiden, Tiefe über 20 bis 30 cm, mit Nassschneidegerät, in Gehweg.
Menge: 20,000 m
Leistungsbereichkatalog: 080
DIN276-1_08: 521
DIN276_18: 531
IGNW DIN 276: 533
IGNW DIN 276-1: Muster 6 2016: 522

#### Abschnitt 09.04 Borde und Rinnen

IGNW DIN 276: 533

**09.04.0010 Betonbord HB15/30 grau Fundament Rückenstütze C20/25 D 20cm B 15cm**
STLB-Bau 2025-04 080
Bordstein aus Beton, DIN EN 1340, Maße DIN 483, Form HB 15/30, Farbton grau, Witterungswiderstand D, Abriebwiderstand I, Biegezugfestigkeit T, mit Fundament und einseitiger Rückenstütze aus Beton mit einer Zusammensetzung C 20/25 DIN EN 206 und DIN 1045-2, Bettungsdicke 20 cm, Breite der Rückenstütze 15 cm, Fugen geschlossen, mit Fugenband.
Menge: 80,000 m
Leistungsbereichkatalog: 080
DIN276-1_08: 522
DIN276_18: 532
IGNW DIN 276: 533
IGNW DIN 276-1: Muster 6 2016: 522

**09.04.0020 Betonbord RB15/22 grau Fundament Rückenstütze C20/25 D 20cm B 15cm**
STLB-Bau 2025-04 080
Bordstein aus Beton, DIN EN 1340, Maße DIN 483, Form RB 15/22, Farbton grau, Witterungswiderstand D, Abriebwiderstand I, Biegezugfestigkeit T, mit Fundament und einseitiger Rückenstütze aus Beton mit einer Zusammensetzung C 20/25 DIN EN 206 und DIN 1045-2, Bettungsdicke 20 cm, Breite der Rückenstütze 15 cm, Fugen geschlossen, mit Fugenband.
Menge: 25,000 m
Leistungsbereichkatalog: 080
DIN276-1_08: 522
DIN276_18: 532
IGNW DIN 276: 533
IGNW DIN 276-1: Muster 6 2016: 522

**09.04.0030 Betonbord TB8/25 grau Fundament Rückenstütze C20/25 D 20cm B 15cm**
STLB-Bau 2025-04 080
Bordstein aus Beton, DIN EN 1340, Maße DIN 483, Form TB 8/25, Farbton grau, Witterungswiderstand D, Abriebwiderstand I, Biegezugfestigkeit T, mit Fundament und einseitiger Rückenstütze aus Beton mit einer Zusammensetzung C 20/25 DIN EN 206 und DIN 1045-2, Bettungsdicke 20 cm, Breite der Rückenstütze 15 cm, Fugen offen.
Menge: 24,000 m
Leistungsbereichkatalog: 080
DIN276-1_08: 522
DIN276_18: 532
IGNW DIN 276: 533
IGNW DIN 276-1: Muster 6 2016: 522

**09.04.0040 Betonbord Übergang HB 15/30 auf RB 15/22 grau Fundament Rückenstütze C20/25 D 20cm B 15cm**
STLB-Bau 2025-04 080
Bordstein aus Beton als Übergangsstein, Form HB 15/30 auf RB 15/22, Übergangslänge 1 m, Farbton grau, Witterungswiderstand D, Abriebwiderstand I, Biegezugfestigkeit T, mit Fundament und einseitiger Rückenstütze aus Beton mit einer Zusammensetzung C 20/25 DIN EN 206 und DIN 1045-2, Bettungsdicke 20 cm, Breite der Rückenstütze 15 cm, Fugen geschlossen, mit Fugenband.
Menge: 1,000 m
Leistungsbereichkatalog: 080
DIN276-1_08: 522
DIN276_06: 522
DIN276_18: 532
DIN276_81: 57200
DIN276_93: 522
IGNW DIN 276: 533
IGNW DIN 276-1: Muster 6 2016: 522

**09.04.0050 Bordsteinpassstück Bordstein Beton HB15/30**
STLB-Bau 2025-04 080
Bordsteinpassstück herstellen, mit Nassschneidegerät, Betonbordstein, DIN EN 1340, Maße DIN 483, Form HB 15/30.
Menge: 5,000 St
Leistungsbereichkatalog: 080
DIN276-1_08: 522
DIN276_06: 524
DIN276_18: 532
IGNW DIN 276: 533
IGNW DIN 276-1: Muster 6 2016: 522

**09.04.0060 Bordsteinpassstück Bordstein Beton RB15/22**
STLB-Bau 2025-04 080
Bordsteinpassstück herstellen, mit Nassschneidegerät, Betonbordstein, DIN EN 1340, Maße DIN 483, Form RB 15/22.
Menge: 5,000 St
Leistungsbereichkatalog: 080
DIN276_18: 532
IGNW DIN 276: 533
IGNW DIN 276-1: Muster 6 2016: 522

**09.04.0070 Bordsteinpassstück Bordstein Beton TB8/25**
STLB-Bau 2025-04 080
Bordsteinpassstück herstellen, mit Nassschneidegerät, Betonbordstein, DIN EN 1340, Maße DIN 483, Form TB 8/25.
Menge: 5,000 St
Leistungsbereichkatalog: 080
DIN276-1_08: 522
DIN276_06: 524
DIN276_18: 532
IGNW DIN 276: 533
IGNW DIN 276-1: Muster 6 2016: 522

**09.04.0080 Bordsteinpassstück Bordstein Beton TB8/25**
STLB-Bau 2025-04 080
Bordsteinpassstück herstellen, mit Nassschneidegerät, Betonbordstein, DIN EN 1340, Maße DIN 483, Form TB 8/25.
Menge: 15,000 St
Leistungsbereichkatalog: 080
DIN276_18: 532
IGNW DIN 276: 533
IGNW DIN 276-1: Muster 6 2016: 522

**09.04.0090 Pflasterdecke anpassen Betonpflaster Kurvensätze**
Pflasterdecke anpassen, aus Betonpflaster, mit Kurvensätzen, Radius über 1 bis 4 m.
Menge: 15,000 m
Leistungsbereichkatalog: 080
DIN276_18: 531
IGNW DIN 276: 533
IGNW DIN 276-1: Muster 6 2016: 522

### Bereich 10 Landschaftsbauarbeiten DIN 18320

#### Abschnitt 10.01 Oberbodenarbeiten

*Hinweis: Hinweis Oberbodenarbeiten*
Hinweis Oberbodenarbeiten

Die Ausführung der Leistungen für die Oberbodenarbeiten erfolgt in Teilabschnitten.
Das anfallende Bodenmaterial ist in geschlossenen Containern zur Beprobung zwischenzulagern. Danach ist das anfallende Bodenmaterial entweder wieder einzubauen oder der Entsorgung zuzuführen.

*Hinweis: Aushubposition*

**10.01.0010 Oberboden abtragen laden fördern lagern 5km BG2a OH Abtrag-H 30-40cm**
Oberboden, profilgerecht abtragen, laden, fördern und geordnet auf der Baustelle in Behältern des AN zwischenlagern, Förderweg bis 5 km, Bodengruppe 2a DIN 18915 (nicht bindig, sandig), eine Bodengruppe, Bodengruppe 1 OH DIN 18196 (grob- bis gemischtkörniger Boden mit Beimengungen humoser Art), Abtragshöhe über 40 bis 40 cm, Mengenermittlung nach Aufmaß an der Entnahmestelle.

Ausführung in Teilabschnitten
Menge: 500,000 m3
Leistungsbereichkatalog: 003
DIN276-1_08: 511
IGNW DIN 276: 511
IGNW DIN 276-1: Muster 6 2016: 511

*Hinweis: Einbauposition*

**10.01.0020 Oberboden sieben BG2a OH 10mm**
STLB-Bau 2025-04 003
Oberboden, sieben, Bodengruppe 2a DIN 18915 (nicht bindig, sandig), eine Bodengruppe, Bodengruppe 1 OH DIN 18196 (grob- bis gemischtkörniger Boden mit Beimengungen humoser Art), Siebdurchgang 10 mm, Siebrückstände zur Abfuhr geordnet lagern.
Menge: 350,000 m3
Leistungsbereichkatalog: 003
DIN276_18: 511
IGNW DIN 276: 511

**10.01.0030 Oberboden gesiebt gelagert laden fördern auftragen 5km BG2a OH D 20-25cm**
STLB-Bau 2025-04 003
Oberboden, gesiebt, zwischengelagert, laden, fördern, profilgerecht auftragen, Förderweg bis 5 km, Bodengruppe 2a DIN 18915 (nicht bindig, sandig), eine Bodengruppe, Bodengruppe 1 OH DIN 18196 (grob- bis gemischtkörniger Boden mit Beimengungen humoser Art), Auftragsdicke über 20 bis 25 cm, Mengenermittlung nach Aufmaß an der Auftragstelle.
Menge: 350,000 m3
Leistungsbereichkatalog: 003
DIN276-1_08: 511
DIN276_18: 511
IGNW DIN 276: 511
IGNW DIN 276-1: Muster 6 2016: 511

**10.01.0040 Oberboden liefern auftragen BG2a OH in Einzelflächen D 20-25cm**
STLB-Bau 2025-04 003
Oberboden, liefern, profilgerecht auftragen, Bodengruppe 2a DIN 18915 (nicht bindig, sandig), eine Bodengruppe, Bodengruppe 1 OH DIN 18196 (grob- bis gemischtkörniger Boden mit Beimengungen humoser Art), in Einzelflächen, 21 bis 30 Einzelflächen, Auftragsdicke über 20 bis 25 cm, Mengenermittlung nach Aufmaß an der Auftragstelle.
Menge: 150,000 m3
Leistungsbereichkatalog: 003
DIN276_18: 511
IGNW DIN 276: 511

#### Abschnitt 10.02 Rasen

*Hinweis: Hinweis Rasenarbeiten*
Hinweis Rasenarbeiten

Die Ausführung der Leistungen für die Rasenarbeiten erfolgt in Teilabschnitten.

**10.02.0010 Feinplanum Rasenfläche BG2a OH**
STLB-Bau 2025-04 003
Feinplanum für Rasenfläche, keine Anforderung an die zulässige Abweichung von der Ebenheit (Kategorie 0) DIN 18917, Bodengruppe 2a DIN 18915 (nicht bindig, sandig), eine Bodengruppe, Bodengruppe 1 OH DIN 18196 (grob- bis gemischtkörniger Boden mit Beimengungen humoser Art).
Menge: 450,000 m2
Leistungsbereichkatalog: 003
DIN276-1_08: 572
IGNW DIN 276: 511
IGNW DIN 276-1: Muster 6 2016: 511

**10.02.0020 Rasen gebietseigen Trocken-Ansaat SDB UG01 PR1 10g/m2 organ.Dünger 100g/m2**
Rasen ansäen mit gebietseigenem Saatgut als Trocken-Ansaat DIN 18918, Saatverfahren SDB (Saatgut mit Düngemittel und Bodenverbesserungsstoffen) DIN 18918, gebietseigene Saatgutmischung ohne Kräuter, Landschaftsrasen mit 100% Gräser, Ursprungsgebiet UG 01 Nordwestdeutsches Tiefland, Produktionsraum PR 1 Nordwestdeutsches Tiefland, Aussaatmenge 10 g/m2, organischer Dünger, Menge ca. 100 g/m2, Nachweis der Stoffe durch Vorlage von Lieferscheinen bzw. Wiegekarten,
Hersteller und Typ '....................................................' vom Bieter einzutragen
Menge: 450,000 m2
Leistungsbereichkatalog: 003
DIN276-1_08: 575
IGNW DIN 276: 511
IGNW DIN 276-1: Muster 6 2016: 511

**10.02.0030 Fertigstellungspflege Landschaftsrasen nach DIN18917**
Fertigstellungspflege Landschaftsrasen zur Herstellung des abnahmefähigen Zustands nach DIN 18917, Rasen schneiden, Schnittgut aufnehmen, abfahren und entsorgen, die Entsorgungsgebühren werden vom AN übernommen. Leistung einschl. Wässerung und Düngung der Rasenfläche bis zum abnahmefähigen Zustand. Das Wasser kann auf der Liegenschaft zur Verfügung gestellt werden.

Ein abnahmefähiger Zustand ist erreicht, wenn die Ansaat einen möglichst gleichmäßigen Bestand in Wuchs und Verteilung bilden, der im geschnittenen Zustand eine projektive Bodenbedeckung von etwa 50 % aus Pflanzen der geforderten Saatgutmischung aufweist. Der letzte Schnitt vor der Abnahme darf nicht länger als zwei Wochen zurückliegen.
Der Rasenschnitt muss bei Wuchshöhen zwischen 6 cm und 10 cm erfolgen. Es darf dabei nicht kürzer als auf 4 cm Schnitthöhe geschnitten werden.
Menge: 450,000 m2
Leistungsbereichkatalog: 003
IGNW DIN 276: 511
IGNW DIN 276-1: Muster 6 2016: 511

#### Abschnitt 10.03 Räum- und Rodungsarbeiten

**10.03.0010 Baugelände abräumen Steine Mauerreste Zäune Schutt Unrat Aufwuchs Wurzelwerk H 50-100cm getrennt laden fördern lagern 10km**
STLB-Bau 2025-04 003
Baugelände abräumen, von Steinen, Mauerresten, Zäunen, Schutt und Unrat, von Aufwuchs einschl. Wurzelwerk, in Teilflächen, Bewuchshöhe über 50 bis 100 cm, anfallende Stoffe trennen und laden, fördern und lagern, Förderweg bis 10 km.
Menge: 10,000 m2
Leistungsbereichkatalog: 003
DIN276-1_08: 214
DIN276_81: 14800
DIN276_93: 214
IGNW DIN 276: 511
IGNW DIN 276-1: Muster 6 2016: 519

### Bereich 11 Kabelleitungstiefbauarbeiten DIN 18322

#### Abschnitt 11.01 Kabelschutzrohre Abscheideranlagen

*Hinweis: Hinweis Kabelleitungstiefbauarbeiten*
Hinweis Kabelleitungstiefbauarbeiten

Das Öffnen/ Schließen von Schachtabdeckungen (auch verschraubten) und Verschraubungen von Deckeln usw. wird nicht gesondert vergütet und ist in die Einheitspreise einzurechnen.

Materialien:
Sämtliche Anlagen des Kabelleerrohrsystems müssen gegen mäßig angreifende Wässer und Böden nach DIN 4030 widerstandsfähig sein.

Die Ausführung der Leistungen für die Kabelleitungstiefbauarbeiten erfolgt in Teilabschnitten.

Dies betrifft folgende Einbauorte:
- Abscheider bei Geb.18
- Abscheider bei Geb.53
- Abscheider bei Geb.73(Feuerwache)
- Abscheider bei Tanklager I
- Abscheider bei Geb. 79

**11.01.0010 Kabelschutzrohr flexibel, PE-HD AD 110mm WD 6,3mm liefern Erdoberfläche-Rohrscheitel D 0,8-1m**
Kabelschutzrohr aus PE-HD DIN 8075, flexibel, Maße DIN 16874, Nenn-
Außendurchmesser 110 mm, Mindest-Wanddicke 6,3 mm, in geraden und gebogenen Strecken, Rohre mit Muffe, einschl. Formstücke, einschl. Lieferung und Herstellung aller Anschlussarbeiten, einschl. Material, Überdeckung Erdoberfläche - Rohrscheitel über 0,8 bis 1 m, abgerechnet wird die verlegte Einzelrohrlänge, einschl. Zugseil aus Nylon 3 mm.

in Teilabschnitten
Menge: 150,000 m
IGNW DIN 276-1: Muster 6 2016: 541

**11.01.0020 Markierung Trasse Trassenband liefern**
STLB-Bau 2025-04 051
Markierung von Kabeltrassen mit Trassenband, Farbton gelb, in Trassenmitte, einschl. Lieferung, verlegen 40 cm über Rohr.
Menge: 150,000 m
Leistungsbereichkatalog: 051
DIN276-1_08: 546
IGNW DIN 276-1: Muster 6 2016: 547

#### Abschnitt 11.02 Unterverteiler (UVT) Abscheider im Außenbereich

*Hinweis: Vorbemerkungen Verteilungen*
Vorbemerkungen Kabelverteiler

Die nachfolgend beschriebenen Kabelverteiler sind entsprechend der bestätigten Werksplanung der Verteilung zu liefern, betriebsfertig zu montieren, einschl. Anbauflansche und Kabeleinführungsstutzen anschlussfertig zu verdrahten.
Das Erstellen der Werksplanung ist in die Einheitspreise einzukalkulieren. Es ist ein einheitliches Fabrikat eines Herstellers vorzusehen.

Sicherungen für die beschriebenen NH-Sicherungslasttrennschalter sind zu berücksichtigen und in die Einheitspreise der Geräte zu kalkulieren.

Alle Kabel und Leitungen sind lt. Übersichtsschaltplan anzuschließen. Die Kabel- und Leitungsanschlüsse sind Bestandteil des Verteilungseinheitspreises. N- und PEN-Leiter sind mit gleicher Stromtragfähigkeit auszuführen wie die Außenleiter.

Desweiteren sind in die Einheitspreise sämtliche Materialien einzukalkulieren, die zu einer einwandfrei funktionierenden Anlage erforderlich sind und nicht gesondert aufgeführt werden, sowie die Erstellung von Aufbau- und Stromlaufplänen mit Steuerungen auf der Basis der zur Verfügung gestellten Übersichtsschaltpläne und Beschreibungen.

Die Verteilungen sind für die Nachfolgeinstallationen mit einer Platzreserve von 30% anzubieten.

Alle von der Verteilung abgehenden Kabel / Leitungen sind mit einem geeigneten Beschriftungssystem (Kabelmarker/ Leitungsmarkierer aus Kunststoff mit gedruckten Einlagen) zu versehen.

Die Verteilungsbeschriftung von Reiheneinbaugeräten (REG) und der Verteilung selbst hat grundsätzlich mit gravierten Bezeichnungsschildern zu erfolgen.
Werden Bezeichnungsschilder der REG nicht direkt auf die REG angebracht sind die REG hinter den Abdeckungen zusätzlich mit einem wasserfesten Schreibstift zu beschriften.

Die Prüfprotokolle über die Bauartprüfung gemäss
IEC/EN 61439 -1/-5 (DIN VDE 660 Teil 600-1/-2) sind Bestandteil der Dokumentation.

Folgende Normen und Qualifikationen sind zu erfüllen:

- Bauartprüfungen gemäss IEC/EN 61439
  (DIN VDE 660 Teil 600-2)
- Wartungsfreie Hauptsammelschienenverschraubungen
- Berührungsschutz nach DIN EN 50274
  (VDE 0660 Teil 514)
- EG - Konformitätserklärung nach EN 45014
- DIN EN 50274 (VDE 0660 Teil 514) Schutz gegen
  elektrischen Schlag

Sammelschienensystem
Das Sammelschienensystem ist aus elektrolytischem
Kupfer zu fertigen. Sämtliche Sammelschienenverbindungen sind über die gesamte Lebensdauer der Schaltanlage wartungsfrei auszuführen. Das Hauptsammelschienensystem ist hinten im Feld angeordnet.
Die Neutralleiter-und PEN-Leiterschienen sind den  Aussenleiterschienen räumlich zugeordnet.
Die Schutzleiterschienen(PE) sind leicht zugänglich im Feld vorn anzuordnen.
Alle Stromschienen sind zusätzlich mit einer Abdeckung an allen Berührbaren, nicht belegten Stellen zu versehen, damit das direkte berühren erschwert wird.

Die Sammelschienen sind in nach DIN EN
60446 (VDE 0198) zu kennzeichnen:
Aussenleiter: L1, L2, L3
PE-/PEN-Leiter: grün / gelb
N-Leiter: N

**11.02.0010 Kabelaußenverteiler Abscheider**
Outdoorgehäuse inkl. Sockel und Regendach, als
Anreihkombination, Anreistellen offen,doppelwandige
Ausführung, Rahmen Edelstahl V2A,
2 Türen vorne, hinten Rückwand, Türen mit
3-Punkt-Verschluss, Schwenkhebelgriff
zur Aufnahme von bauseitigen DIN-Profilhalbzylinder und
Türarretierung,  4 St Flanschplatten Größe 4 im Bodenbereich, Montageplatte, 3mm Alu in hinterster Position.
Schutzart IP55,
Gesamtabmessungen, BxHxT ca.: 1200 x 1950 x 600mm
inkl. Sockel 100mm
Montage auf Betonfundament

inkl. Kühlgerät in Fronttür des Outdoorgehäuses
eingebaut, Anschlussfertig verdrahtet, mit Türkontaktschalter (2 Stück), Innentemperaturregler und
Hygrostat. 230V/50Hz 1500W.
2 St. Potentialfreie Meldungen für Störung

inkl. Schaltschrankheizung mit Lüfter, mit
Schaltschrank-innentemperarturregler,
230V/50Hz 800W
1 St. Potentialfreie Meldung Betrieb
1 St. Potentialfreie Meldung Störung

inkl. Schaltschrankbeleuchtung, einschl.
Türkontaktschalter, Ausführung als LED Leuchte 7W.

Hersteller und Typ: '....................................................' vom Bieter einzutragen.
Menge: 5,000 St

#### Abschnitt 11.03 Dokumentation

**11.03.0010 Kabelkanalanlage kalibrieren Kalibermolch**
Kalibrieren der Kabelkanalanlage zur Beurteilung der
Profilfreiheit, mit Kalibermolch, Ergebnisse dokumentieren,
Kabelschutzrohr aus PE-HD, Nenn-Außendurchmesser 110 mm.

Ausführung in Teilabschnitten
Menge: 150,000 m
IGNW DIN 276-1: Muster 6 2016: 547

**11.03.0020 Dokumentation**
*** Pauschalposition
Die Dokumentation ist nach Vorgabe des AG in elektronischer
Form als CAD-Zeichnung (DWG/DXF) zu erstellen.

Bestandgrundlage für die Lagepläne werden vom AG
übergeben.  Lage-  und Höhenstatus der im Zuge der Herstellung erfassten Daten gemäß Bestandsgrundlage.

Übergabe der CAD-Zeichnung erfolgt mind. 6 Wochen vor der
Abnahme als DWG/DXF Format sowie auf Lageplänen als PDF
und Papier (4-fach, farbig, gefaltet DIN A4) im Maßstab 1:500 in
beengten Bereichen bis zu  1:100.
Menge: 1,000 psch
IGNW DIN 276-1: Muster 6 2016: 548

### Bereich 12 Kampfmittelräumarbeiten DIN 18323

#### Abschnitt 12.01 Erschwernis Kampfmittel

**12.01.0010 Ausrüstung Erdbaumaschinen gem. DGUV-I 201-027**
*** Pauschalposition
Sämtliche Erdbaumaschinen sind aufgrund der Gefahr von Splittern, Druckwelle und Projektilen von allen Seiten gem. DGUV-I 201-027 (ehem. BGI 833) technisch auszurüsten. Die Fahrzeuge sind mit einer Sicherheitsverglasung Widerstandsklasse BR 6 oder E 4 sowie verstärkter Stahlbodenplatte in einer Stärke von mind. 12 mm zu versehen. Bei Transporten von kampfmittelbelasteten Erdstoffen innerhalb der Baustelle ist der Fahrer gegen Splitterflug zu schützen.
Menge: 1,000 psch
2.DIN276_81: 213
3.DIN276_93: 213
IGNW DIN 276: 213
IGNW DIN 276-1: Muster 6 2016: 213

**12.01.0020 Erschwernis Bodenaushub Kampfmittel (Zulage)**
*** Pauschalposition
Zulage für Erschwernis der Aushubarbeiten für Oberboden und Boden gemäß Baugrunduntersuchungen aufgrund der Kampfmittelsondierung.

In dieser Zulageposition sind die Kosten einzurechnen für den Mehraufwand für:

- Die Überwachung der Aushubarbeiten erfolgt baubegleitend durch einen vom AG beauftragte Kampfmittelräumfirma. Die verantwortliche Person nach §19 SprenG (Räumstellenleiter) ist weisungsbefugt.

- Personal, welches nicht im Rahmen der Räummaßnahmen unmittelbar benötigt wird, darf sich während der Aushubarbeiten nicht im Gefahrenbereich befinden.

- Grundsätzlich wird der Boden ins Bodenlager zur Separation gefahren. Sollte dies nicht möglich sein, wird der Boden zu Freigabe im Baufeld ausgebreitet.

- Die Freigabe des Bodenaushubs zur Entsorgung bzw. Wiedereinbau durch die Kampfmittelräumfirma.

- Bodenaushub auf Anordnung im Baufeld ausbreiten und nach der Kontaminationsuntersuchung wieder zum Entnahmeort transportieren.

Mit kurzzeitigen Stillstandzeiten bis zu einer Stunde pro Tag ist zu rechnen. Diese ist in die Einheitspreise mit einzukalkulieren.

Bei Stillstandzeiten über einer Stunde pro Tag erfolgt eine separate Vergütung über den Titel Stundenlohnarbeiten.
Menge: 1,000 psch
2.DIN276_81: 213
3.DIN276_93: 213
IGNW DIN 276: 213
IGNW DIN 276-1: Muster 6 2016: 213

**12.01.0030 Erstellung Wocheneinsatzplan**
*** Pauschalposition
Durch den AN ist eine Wochenplanung jeweils für die beiden darauf folgenden Kalenderwochen zu erstellen mit Nennung der
Anzahl der eingesetzten Aushubkolonnen zwecks Koordinierung
mit der Kampfmittelräumfirma.
Menge: 1,000 psch
IGNW DIN 276: 213
IGNW DIN 276-1: Muster 6 2016: 213

### Bereich 13 Renovierungsarbeiten an Entwässerungskanälen DIN 18326

*Hinweis: Hinweise Renovierungsarbeiten*
Hinweise Renovierungsarbeiten

Dimensionswechsel innerhalb der zu sanierenden Leitungen sind nich zu erwartet. Vor der Bestellung und Herstellung des Schlauchliners ist eine Kalibrierung der zu sanierenden Leitungen durchzuführen, um die tatsächlichen Leitungsabmessungen und Querschnittsverhältnisse zu überprüfen und als Grundlage für die Dimensionierung des Schlauchliners festzustellen.
Der Schlauchliner ist in Leitungen aus der Entwässerung eines Waschplatzes sowie einer Betankungsfläche einzubauen.
Aufgrund der Nutzung der angeschlossenen Flächen ist mit dem Anfall von Leichtflüssigkeiten (z. B. Kraftstoffen, Ölen und ölhaltigen Rückständen) im Abwasser zu rechnen. Der einzubauende Schlauchliner muss daher für den Einsatz in entsprechenden Entwässerungssystemen geeignet sowie gegenüber den zu erwartenden chemischen und physikalischen Beanspruchungen dauerhaft beständig sein.

Die Eignung des Sanierungssystems für diesen Anwendungsbereich ist auf Verlangen des Auftraggebers durch entsprechende Nachweise zu belegen.

Für die Erstellung der statischen Berechnung des Schlauchliners ist eine Mindestüberdeckung von 0,90m unter Verkehrsflächen zu berücksichtigen. Bei der statischen Berechnung sind Verkehrslasten SLW 60 anzusetzen.

#### Abschnitt 13.01 Vorbereitende Maßnahmen

*Hinweis: Schlauchrelining Anschlussleitungen*
Schlauchrelining Anschlussleitungen

Es wird darauf hingewiesen, dass die Allgemeinen Vorbemerkungen und die Zuasätzlichen Technischen Vertragsbedingungen unbedingt zu beachten sind.
Eine dauerhaft chemische Beständigkeit gegenüber kommunalem Abwasser und ölhaltigem Wasser (Bereich pH1 - pH10) muss nachgewiesen werden und ist vor Auftragserteilung
beizubringen.

Bemessung Schlauchliner gem. folgenden Randbedingungen:

- Altrohrzustand gemäß DWA M 127-2: AZ II
- minimale Überdeckung 0,90m unter Verkehrsflächen SLW 60
- Einbau in Haltung oberhalb und unterhalb Grundwasser.

Die Renovation der Leitungen le sind auf die besonderen Rahmenbedingungen abzustimmen. Der Bieter selbst trifft die Entscheidung über das Renovationsverfahren (Material, Einbringverfahren, Aushärteverfahren).
Mindestanforderung an das Verfahren ist eine DIBt-Zulassung.
Der Nachweis erfolgt vor Einbau und mit Zustimmung des AG.
Die Kalibrierung der einzelnen Leitungen ist zu dokumentieren und vor Bestellung der Schlauchliner dem AG vorzulegen. Ohne Freigabe der Kalibrierungsergebnisse durch den AG oder des baubegleitenden Ingenieurbüros erfolgt kein Einbau der Inliner.
Das Einmessen und Dokumentieren der Lage der seitlichen Anschlüsse ist vor der Sanierung durchzuführen.
Hinweis Kalkulation Schlauchrelining.

**13.01.0010 Statik Schlauchliner**
Vorlage einer durch einen staatlich zugelassenen Prüfingenieur
geprüften statischen Berechnung vor Bauausführung für
sämtliche angebotenen Nennweiten / Wanddickenkombinationen gemäß DWA-Merkblatt M 127-2, unter
Berücksichtigung folgender Randbedingungen:
- Altrohrzustand gemäß DWA M 127-2: AZ II
- Schlauchliner statisch selbsttragend
- minimale Überdeckung 0,90m unter Verkehrsflächen SLW 60
- Ohne Grundwasser
Menge: 1,000 St

**13.01.0020 Abwasserltg reinigen Schmutzwasserltg DN150 Hochdruckstrahlverfahren Kamerabeobachtung**
Abwasserleitung reinigen, Schmutzwasserleitung DN 150, aus Beton/Stahlbeton, im Hochdruckstrahlverfahren, als Vorlauf für Kalibrierung sowie Sanierung, Ausführung unter Kamerabeobachtung, seitenrichtiges Bild, zugängig vom Schacht, Anzahl der Schächte bezogen auf die angegebene Gesamtleitungslänge 1 St, Einzellänge über 10 bis 20 m, Abfall aufsaugen und laden, Transport und Entsorgung der Abfälle werden gesondert vergütet.
Menge: 40,000 m
Leistungsbereichkatalog: 009
DIN276_18: 551

**13.01.0030 Abwasserltg reinigen Schmutzwasserltg bis DN200 Hochdruckstrahlverfahren Kamerabeobachtung**
Abwasserleitung reinigen, Schmutzwasserleitung bis DN 200, aus Kunststoff, im Hochdruckstrahlverfahren, als Vorlauf für Kalibrierung sowie Sanierung, Ausführung unter Kamerabeobachtung, seitenrichtiges Bild, zugängig vom Straßenablauf, Anzahl der Schächte/Abläufe bezogen auf die angegebene Gesamtleitungslänge 1 St, Einzellänge über 10 bis 20 m, Abfall aufsaugen und laden, Transport und Entsorgung der Abfälle werden gesondert vergütet.
Menge: 40,000 m
Leistungsbereichkatalog: 009
DIN276_18: 551

**13.01.0040 Schacht entleeren, reinigen Schmutzwasserschacht DN1000 Hochdruckstrahlverfahren**
Schmutzwasserschacht mit Schlammfang, Volumen ca. 1m3, aus Beton, entleeren und reinigen im Hochdruckstrahlverfahren, als Vorlauf für die Sanierung, zugängig vom Waschplatz im Gebäude, Abfall aufsaugen und laden, Transport und Entsorgung der Abfälle werden gesondert vergütet.
Menge: 1,000 m
Leistungsbereichkatalog: 009
DIN276_18: 551

**13.01.0050 Abwasserltg kalibrieren elektron.Messkaliber DN150**
STLB-Bau 2025-04 009
Kalibrieren der Abwasserleitung zur Beurteilung der Profilfreiheit und Festlegung des Außendurchmessers des Liners, mit elektronischem Messkaliber, Dokumentation wird gesondert vergütet, Schmutzwasserleitung aus Beton/Stahlbeton, Kreisquerschnitt, DN 150, zugängig vom Schacht, Einzellänge über 10 bis 20 m.
Menge: 25,000 m
Leistungsbereichkatalog: 009
DIN276_18: 551

**13.01.0060 Abwasserltg kalibrieren elektron.Messkaliber ID bis 200mm**
Kalibrieren der Abwasserleitung zur Beurteilung der Profilfreiheit und Festlegung des Außendurchmessers des Liners, mit elektronischem Messkaliber, Dokumentation wird gesondert vergütet, Schmutzwasserleitung aus Kunststoff, Innendurchmesser bis 200 mm, von Straßenablauf, Einzellänge über 10 bis 20 m.
Menge: 20,000 m
Leistungsbereichkatalog: 009
DIN276_18: 551

**13.01.0070 Dokumentation Kalibrierung/Reinigung Berichte graf.Darstellung digital Format PDF**
Dokumentation der Kalibrierungs-/Reinigungsarbeiten, als schriftlicher Bericht mit grafischer Darstellung des Prüfverlaufes, einschl. Überspielen der Dateien auf Datenträger, Format PDF.

Die Kalibrierungs- und Reinigungsarbeiten sind zu dokumentieren und vor der Bestellung der Schlauchliner dem AG vorzulegen.
Menge: 1,000 St
Leistungsbereichkatalog: 009
DIN276_18: 551

#### Abschnitt 13.02 Sanierung Maßnahmen

**13.02.0010 Baustelleneinrichtung Schlauchrelining Anschlussleitung**
Sanierungseinheit (Inversionstrommel u.ä.) für Schlauchrelining von Anschlussleitungen DN 100 bis DN 200, einrichten, vorhalten, abbauen je sanierter Anschlussleitung,
die Leistung beinhaltet insbesondere sämtliche Erschwernisse
durch unterschiedliche Längen der Aushärtungsabschnitte.
Menge: 3,000 St

**13.02.0020 Schlauch-Liner Preliner Außenbesch Kreisquerschnitt DN150 Inversion Harzsystem EP WD mind. 4mm**
Vor Ort härtendes Schlauch-Lining DWA-M 144-3, mit Preliner/Außenbeschichtung, in Schmutzwasserkanal, Kanal aus Beton/Stahlbeton, Kreisquerschnitt, DN 150, kalibriert, über 35 bis 50 Grad C, System Ölbeständig, bogengängig bei 45 und 90°- Bögen, DIBt-zugelassen,
Einbaumethode Inversion, Aushärtung durch Wasserdampf, Harzsystem Epoxidharz (EP), Standsicherheitsnachweis nach Mindest-Wanddicke, Wanddicke mind. 4 mm,
Einbau aus Schacht, durch vorh. Einstiegsöffnung, Schachtdurchmesser 1000 mm, Einstiegsöffnung Durchmesser 625 mm.

Hersteller und Typ '....................................................' vom Bieter einzutragen
Menge: 25,000 m
Leistungsbereichkatalog: 009
DIN276_18: 551

**13.02.0030 Schlauch-Liner Preliner Außenbesch Kreisquerschnitt DN200 Inversion Harzsystem EP WD mind. 4mm**
Vor Ort härtendes Schlauch-Lining DWA-M 144-3, mit Preliner/Außenbeschichtung, in Schmutzwasserkanal, Kanal aus Beton/Stahlbeton, Kreisquerschnitt, DN 200, kalibriert, bis 50 Grad C, System Ölbeständig, bogengängig bei 45 und 90°-Bögen, DIBt-zugelassen,
Einbaumethode Inversion, Aushärtung durch Wasserdampf, Harzsystem Epoxidharz (EP), Standsicherheitsnachweis nach Mindest-Wanddicke, Wanddicke mind. 4 mm,
Einbau aus Straßenablauf, durch vorh. Einstiegsöffnung, Schachtdurchmesser ca. 500 mm, Einstiegsöffnung Durchmesser 500 mm.

Hersteller und Typ '....................................................' vom Bieter einzutragen
Menge: 25,000 m
Leistungsbereichkatalog: 009
DIN276_18: 551

**13.02.0040 Schlauchliner aufschneid Anf/Endschacht Synthesefaserfilz**
STLB-Bau 2025-04 009
Schlauch-Liner im Anfangs-/Endschacht über den gesamten Umfang aufschneiden, Rückschnitt gemäß gewähltem Verfahren der Schachtanbindung, Kreisquerschnitt, DN 150, Schnittkanten glätten, kraftschlüssig fixieren, Raum zwischen Liner und Gerinne verfüllen, Liner aus Synthesefaserfilz, beidseitig beschichtet, Schacht im Schmutzwasserkanal, aus Beton, DN 1000, Tiefe bis 2 m, Einstiegsöffnung Durchmesser 625 mm, Klasse B 125 DIN 1229 und DIN EN 124-1.
Menge: 2,000 St
Leistungsbereichkatalog: 009
DIN276_18: 551

**13.02.0050 Schlauchliner aufschneid Bodenablauf Synthesefaserfilz**
Schlauch-Liner im Bodenablauf über den gesamten Umfang aufschneiden, Rückschnitt gemäß gewähltem Verfahren der Schachtanbindung, Kreisquerschnitt, DN 150, Schnittkanten glätten, kraftschlüssig fixieren, Raum zwischen Liner und Ablauf verfüllen, Liner aus Synthesefaserfilz, beidseitig beschichtet, Bodeneinlauf im Schmutzwasserkanal, DN bis 300, Tiefe bis 2 m, Einstiegsöffnung in Entwässerungsrinne, Breite der Rinne bis ca. 600 mm, Abdeckung Gitterrost aus Edelstahl.
Menge: 3,000 St
Leistungsbereichkatalog: 009
DIN276_18: 551

**13.02.0060 Schlauchliner aufschneid Rohrende Synthesefaserfilz**
Schlauch-Liner im Rohrende über den gesamten Umfang aufschneiden, Rückschnitt gemäß gewähltem Verfahren der Schacht-/Rohranbindung, Kreisquerschnitt, DN 150, Schnittkanten glätten, kraftschlüssig fixieren, Raum zwischen Liner und Gerinne verfüllen, Liner aus Synthesefaserfilz, beidseitig beschichtet, Leitung im Schmutzwasserkanal, aus Beton, DN 150, Tiefe bis 2 m, Ausführung in Revisionsöffnung.
Menge: 1,000 St
Leistungsbereichkatalog: 009
DIN276_18: 551

**13.02.0070 Schlauchliner aufschneid Bodenablauf Synthesefaserfilz**
Schlauch-Liner im Bodenablauf über den gesamten Umfang aufschneiden, Rückschnitt gemäß gewähltem Verfahren der Schachtanbindung, Kreisquerschnitt, DN 200, Schnittkanten glätten, kraftschlüssig fixieren, Raum zwischen Liner und Ablauf verfüllen, Liner aus Synthesefaserfilz, beidseitig beschichtet, Bodeneinlauf im Schmutzwasserkanal, DN bis 500, Tiefe bis 1 m, Einstiegsöffnung in Straßenablauf, Abdeckung Gitterrost aus Guss.
Menge: 1,000 St
Leistungsbereichkatalog: 009
DIN276_18: 551

**13.02.0080 Linerendmanschette Elastomer Spannb. Stahl niro L 30-40cm DN200**
Linerendmanschette DWA-M 143-5 aus nichtrostendem Stahl,
mit Flächenelastomerdichtung, mit Spannbändern aus
nichtrostendem Stahl, Werkstoff-Nr 1.4571, mechanisch gegen
die Kanalwand verspannt, Länge über 30 bis 40 cm, in Zulauf des Abscheiders, DN 200, Einbau aus Schacht,
durch vorh. Einstiegsöffnung, Einstiegsöffnung Durchmesser
625 mm, Schachtdurchmesser über 1000 mm.
Menge: 1,000 St

**13.02.0090 Schlammfang verfüllen, Gerine herstellen DN150, auskleiden Klinkerschalen**
Schlammfang des Schmutzwasserschachts DN 1000mm, Gesamttiefe bis ca. 2m verfüllen, Verfüllung mit Beton C20/25,
Quellband an die Arbeitsfuge einbauen, Tiefe des Schlammfangs ca. 1,0 m  Gerine gekrümmt DN 150 herstellen, Gerinne und Auftrittsflächen mit Klinkerschalen auskleiden.
Menge: 1,000 St

### Bereich 14 Betonarbeiten DIN 18331

#### Abschnitt 14.01 Fundamente für Außenverteiler (UVT)

**14.01.0010 Ortbeton Sauberkeitsschicht Einzelfundament unbewehrt C12/15 XF1 XM1 XA2 bis 5m2 D 10cm**
STLB-Bau 2025-04 013
Ortbeton Sauberkeitsschicht, für Einzelfundament, als unbewehrter Beton, Normalbeton C 12/15 DIN EN 206, DIN 1045-2, natürliche Gesteinskörnung, Expositionsklasse XF1 (Frostangriff, mäßige Wassersättigung ohne Taumittel), Expositionsklasse XM1 (Betonkorrosion durch mäßige Verschleißbeanspruchung), Expositionsklasse XA2 (Betonkorrosion durch chemisch mäßig angreifende Umgebung und Wasserbauwerke), Einzelfläche bis 5 m2, Dicke 10 cm.
Menge: 4,000 m2
Leistungsbereichkatalog: 013
DIN276-1_08: 326
DIN276_18: 325
DIN276_81: 31100
DIN276_93: 326
IGNW DIN 276: 551
IGNW DIN 276-1: Muster 6 2016: 546

**14.01.0020 Einzelfundament für Außenverteiler Stahlbeton C25/30 XF1 XA2 XC2 L/B/H 1,20/0,60/0,90m**
Einzelfundament für Außenverteiler, als Fertigteil DIN EN 13369 und DIN EN 14991, als Rahmen, liefern und setzen, Normalbeton C 25/30 DIN EN 206, DIN 1045-2, natürliche Gesteinskörnung, L/B/H 1,20/0,60/0,90m, Leerraum L/B/H ca. 0,90/0,40/0,90m,
Expositionsklasse XF1 (Frostangriff, mäßige Wassersättigung ohne Taumittel), Expositionsklasse Betonkorrosion durch Verschleißbeanspruchung XM1, Expositionsklasse XA2 (Betonkorrosion durch chemisch mäßig angreifende Umgebung und Wasserbauwerke), einschl. Granulat für Leerraum nach Kabeleinzug,  Bewehrung und erforderliche Schalung, Erdungsanschluss an Bewehrung im Beton zum bündigen Einbetonieren mit Anschlussgewinde M12, Anschluss Erdungsdraht, einschl. Tragwerks- und Elementplanung durch AN.
Menge: 5,000 St
Leistungsbereichkatalog: 013
DIN276-1_08: 322
DIN276_81: 31100
DIN276_93: 322
IGNW DIN 276: 551
IGNW DIN 276-1: Muster 6 2016: 546

#### Abschnitt 14.02 Fundament für Lichtmast

**14.02.0010 Ortbeton Einzelfundament Stahlbeton C20/25 0,25-0,5m3**
STLB-Bau 2025-04 013
Ortbeton Einzelfundament, aus Stahlbeton, Normalbeton C 20/25 DIN EN 206, DIN 1045-2, natürliche Gesteinskörnung, Einzelvolumen über 0,25 bis 0,5 m3.
Menge: 2,000 m3
Leistungsbereichkatalog: 013
DIN276_18: 322
IGNW DIN 276: 551
IGNW DIN 276-1: Muster 6 2016: 549
